# MON-HAL
Angebotsaufforderung (GAEB DA XML 3.2, DA83)
Projekt: 287
Währung: EUR
Erstellt mit: GXML Toolbox V3.3 R20220330, ORCA AVA 25.0.5 - Professional Edition 25.00.05, 29.05.2026

## PROJEKTBESCHREIBUNG
PROJEKTBESCHREIBUNG

Das bestehende Gebäude befindet sich in der

Emil-Kemmer-Straße 33
96103 Hallstadt

Nach einer umfassenden Voruntersuchung wird das bestehende, ehemalige Verwaltungs- und Laborgebäudeder, der Dr. Pfleger Arzneimittel GmbH, des künftigen Dr. Pfleger Campus zum neuen Standort der Montessorischule Bamberg umgenutzt.
Am Standort soll künftig die Montessori-Grundschule sowie die Sekundarstufe etabliert werden.

Lage und Zufahrt zum Gebäude

Die Emil-Kemmer-Straße 33 in 96103 Hallstadt befindet sich am östlichen Rand eines Gewerbegebiets nördlich der Bamberger Innenstadt, nahe der Bahnstrecke Bamberg-Schweinfurt.
Die Emil-Kemmer-Straße ist eine gut ausgebaute, asphaltierte Erschließungsstraße mit beidseitigen Gehwegen und teilweise separaten Radwegen.
Die Zufahrt zum Grundstück erfolgt über eine mit Schranke gesicherte Einfahrt im nordwestlichen Grundstücksbereich.

Es gelten die öffentlich-rechtlichen Vorschriften für Fußgänger, Straßenverkehr etc.
Entsprechende Schutzmaßnahmen für den Abbruch oder die Bauarbeiten sind selbstständig nach den öffentlich-rechtlichen Vorschriften für die entsprechenden Gewerke zu veranlassen.

Gebäude

Das bestehende Ensemble setzt sich aus zwei zweistöckigen Gebäudeflügeln im Nordwesten und Nordosten, die durch einen zentralen einstöckigen Mittelbau verbunden sind zusammen. Das Gebäude ist gesamtheitlich unterkellert.
Das Tragwerk beteht aus StB-Stützen und StB-Decken.
Im Innenausbau bestehen die nichttragenden Wandkonstruktionen aus Trockenbauwänden mit Metallständerwerk sowie teilweise aus vormontierten Elementwänden mit Glaseinsätzen.
Die Decken sind mít Trockenbau in Metallunterkonstruktion abgehängt.
Der Fußbodenbelag variiert --> (Bestand: PVC;Teppich, Fließen u. Laminat, neu: Teppich, Parkett, Sonstiges)

Baufristen

Nachfolgender Bauablauf ist vorgesehen:

Eckdaten:

Beginn Werkstatt-Planung Fenster: Anfang September 2026
Beginn Einbau Fenster: Anfang November 2026
Ende Einbau Fenster: (witterungsabhängig) Februar 2027

Transport und Anlieferung

Für den Transport zur Baustelle, das Abladen und Lagern, sowie den Transport zur Einbaustelle hat der Auftragnehmer selbst zu sorgen. Bauseitige Aufzugshilfen und Baukräne stehen nicht zur Verfügung.
Diese Leistungen sind in den Einheitspreisen einzukalkulieren und werden nicht gesondert vergütet.

Materialanlieferung an die Baustelle

Die örtliche Objektüberwachung nimmt für denAuftragnehmer keine Lieferungen an. Für Lagerräume hat der Auftragnehmer selbst zu sorgen. Der Auftragnehmer hat entsprechend die Anlieferung von Maschinen, Werkzeugen, Baustoffen usw. so zu steuern, dass diese erst dann an die Baustelle geliefert werden, wenn ausreichend geeignetes und befugtes Personal des Auftragnehmers zum Empfang und zur sicheren
Lagerung und Aufbewahrung auf der Baustelle bereit steht. Anzuliefernde Materialien sind umgehend für den Einbau auf die Gebäudeebene weiter zu transportieren. Eine größere Zwischenlagerung vor Ort ist nicht möglich.

Straßenverunreinigungen

Es wird ausdrücklich darauf hingewiesen, dass sämtliche Verkehrswege, Zufahrten und Lagerplätze von Verschmutzungen durch Baustellenverkehr sauber gehalten werden müssen. Verunreinigungen der Ab- und Zufahrtswege, vor allem der öffentlichen Straßen, sind umgehend und unaufgefordert vom AN kostenlos zu beseitigen. Auf § 41 der Straßenverkehrsordnung wird hingewiesen. AN, die dieser Aufforderung nicht
nachkommen, werden alle anfallenden Kosten für die Reinigung in Abzug gebracht. Für Unfälle, die sich aus der Verletzung obiger Verpflichtungen ergeben, haftet der AN.
Offenes Feuer und das Verbrennen von Abfällen, Verpackungsmaterialien usw. ist auf der Baustelle verboten.

Baustellenbereich

Verkehrssicherungspflicht:
Die Verkehrssicherungspflicht obliegt dem Auftragnehmer. Feuerwehrzufahrtswege und Standflächen sind immer freizuhalten.

Die Zugänge zum Bauwerk und zum Baugelände sind während der Ausführungszeit und nach Beendigung der Tagesleistungen so zu verschließen, dass Unbefugte das Bauwerk nicht betreten können.

Baustelleneinrichtung

Materiallagerung ist auf den umliegenden Freiflächen nur sehr begrenzt möglich, nach Abschluss der Arbeiten sind die Oberflächen wieder ordnungsgemäß herzustellen, dies ist in die Einheitspreise einzukalkulieren.
Abgesperrte Räume können nicht zur Verfügung gestellt werden.

Stellflächen für KFZ sind auf dem Grundstück vorhanden.
Fahrzeuge von auf der Baustelle beschäftigten Personen dürfen nicht im Baustellenbereich abgestellt werden.

Die Einrichtung der Baustelle und der Arbeitsablauf sind vor Baubeginn mit der Bauleitung bzw. dem Auftraggeber abzustimmen. Im Zuge des Baufortschrittes erforderlich werdende Umsetzungen der Baustelleneinrichtung sind auf Anordnung der Bauleitung auszuführen.

Das Stellen eines stationären Hochbaukranes ist möglich. Der Baustelleneinrichtungsplan ist entsprechend vorzulegen.

Mobile Kräne können ebenfalls gestellt werden, sind jedoch entsprechend mit der örtlichen Bauleitung rechtzeitig abzustimmen.

Wasser- und Energieanschlüsse

Die Wasser und Energieanschlüsse sind entsprechend für den Abbruch vorhanden.

Sanitäranlagen

Eine Toilettenanlage ist bauseits vorhanden.

Sicherheits- und Gesundheitsschutzplan

Zur Durchführung der Maßnahme wird durch den AG und
den SIGE-Koordinator ein Sicherheits- und Gesundheitsschutzplan erstellt. Der AN hat seine Beschäftigten über den SIGE-Plan zu informieren. Der SIGE-Plan ist zu beachten und in der Firmenbauleitung bereitzuhalten. Der AN hat dessen Anordnungen vor Ort bei akuter Unfallgefahr umgehend Folge zu leisten.

Schutzvorrichtungen anderer Auftragnehmer dürfen, wenn die eigenen Arbeiten behindert werden, keinesfalls, auch nicht vorübergehend, ohne Zustimmung der Bauüberwachung eigenmächtig entfernt werden. Bei Zustimmung sind sie nach Beendigung der Arbeiten wieder in den ursprünglichen Zustand aufzubauen.

Technische Vorbemerkungen

Eventuell benötigte Gerüste sind vom Auftragnehmer zu erstellen und vorzuhalten. Dies ist in die Einheitspreise einzukalkulieren.

Aufmaß

Feststellung der Massen:
Der Auftragnehmer ist verpflichtet, wenn nötig, Maße an Ort und Stelle verantwortlich zu nehmen. Dies trifft insbesondere dort zu, wo die Herstellung seiner Leistung verbindlich davon abhängt.

Maßtoleranzen

Überschreitung von Maßtoleranzen:
Soweit Überschreitungen der Maßtoleranzen und sonstige Fehler bei der Vorleistung festgestellt werden, sind diese umgehend der Bauleitung mitzuteilen. Der AN hat die Untergründe sowie die für sein Gewerk bauseitigen Vorkehrungen rechtzeitig vor Arbeitsbeginn verantwortlich zu überprüfen und abzunehmen. Eventuelle Beanstandungen müssen der örtlichen Bauleitung so rechtzeitig angegeben werden, dass sie vor Beginn der Arbeiten behoben werden können, ohne die Fertigstellungstermine zu verzögern (rechtzeitige Arbeitsvorbereitung).

Anlagen zum LV

Die beiliegenden Skizzen und Zeichnungen sind Grundlage des LV und sind bei Kalkulation der jeweiligen Positionen zu berücksichtigen.

## Weitere Besondere Vertragsbedingungen
Weitere Besondere Vertragsbedingungen

Stoffe und Bauteile

Vom Auftragnehmer dürfen keine gesundheitsgefährdenden Stoffe und Bauteile eingebaut werden. Die Werte der derzeit gültigen MAK-Liste sind einzuhalten.
Die Vorschriften für nachhaltiges Bauen sind einzuhalten.

Bauprodukte / Nachweise

Bauprodukte dürfen nur verwendet werden, wenn sie für den Verwendungszweck

- Den Vorschriften des Bauproduktengesetzes, der Bauproduktenrichtlinien und der Umsetzung sonstiger Richtlinien der Europäischen Gemeinschaften entsprechen und das CE-Zeichen tragen (siehe auch Bauregelliste B) oder
- Den in der Bauregelliste A aufgeführten Techn. Regeln entsprechen und aufgrund des Übereinstimmungsnachweises das Ü-Zeichen tragen oder
- Eine allgemeine bauaufsichtliche Zulassung besitzen oder
- Ein allgemeines bauaufsichtliches Prüfungszeugnis erhalten haben oder
- Eine Zustimmung im Einzelfall besitzen oder
- Einer Regelung für sonstige Bauprodukte (für die vorgenannten Punkte nicht zutreffend) entsprechen, z.B. Nachweis der Gleichwertigkeit.

Gem. Art. 52 Abs. 1 BayBO hat der Unternehmer die erforderlichen Nachweise über die Verwendbarkeit der eingesetzten Bauprodukte und Bauarten auf der Baustelle bereitzuhalten.
Gem. Art. 77 Abs. 6 BayBO ist dem Architekturbüro, das die Bauüberwachung durchführt, auf der Baustelle bzw. Betriebsstätte Einblick in die Genehmigungen, Zulassungen, Prüfzeugnisse, Übereinstimmungs-Erklärungen, Übereinstimmungs-Zertifikate, Überwachungsnachweise, Zeugnisse und Aufzeichnungen über die Prüfung von Bauprodukten usw. zu gewähren. Diese Nachweise sind vor Baubeginn dem Auftraggeber als Kopie zu übergeben.

Die Dokumentation des gebauten Bestandes (Zulassungen, Übereinstimmungserklärungen etc.) sind dem AG zur Abnahme und zur Prüfung durch die Bauordnungsbehörde nachvollziehbar zu übergeben.

Abnahmen und ggf. erforderliche Einzelnachweise und Dokumentationen von Leistungen bzw. Produkten sowie deren Einbau sind dem AG bzw. der Bauleitung rechtzeitig, vor Verschluss von Bauteilen, anzuzeigen und zu dokumentieren.

Produktnachweise

Die Absicht, andere Produkte zu verwenden und deren Gleichwertigkeit ist mit der Angebotsabgabe nachzuweisen. Sofern keine Alternativprodukte genannt und nachgewiesen werden, gilt das ausgeschriebene Produkt als angeboten. Der Nachweis der Gleichwertigkeit ist mit der Angebotsabgabe anhand von aussagekräftigen Produktdatenblättern etc. nachzuweisen. Fehlende Nachweise können zum Ausschluss vom Verfahren führen. Bei alternativ angebotenen Produkten behält sich der AG vor ggf. Handmuster vor Vergabe nachzufordern.

Die Positionen des Leistungsverzeichnisses sind keine Bestellgrundlage. Die Positionen sind vor der Bestellung zu überprüfen und mit der Bauleitung abzuklären.

Lieferung und Einbau

Soweit im Einzelfall keine abweichende Festlegung getroffen wurde, beinhalten die Positionen die Lieferung und den Einbau.

Anordnung von Stundenlohnarbeiten

Mit der Ausführung der im Leistungsverzeichnis vorgesehenen Stundenlohnarbeiten ist erst nach schriftlicher Anordnung des Auftraggebers zu beginnen. Der Umfang der im Einzelfall zu erbringenden Leistungen wird bei der Anordnung festgelegt. Die Stundenlohnzettel sind täglich einzureichen.

Baubesprechungen

Der Auftragnehmer hat zu den Baustellenbesprechungen, die der Auftraggeber regelmäßig durchführt, einen bevollmächtigten Vertreter zu entsenden. Die Besprechungen finden je nach Bedarf 1 - 2 mal je Woche statt. Die Kosten sind in die EP einzurechnen.

Bauleitung

Während der Arbeiten des Auftragnehmers an der Baustelle muss ständig eine fachlich qualifizierte Aufsichtsperson des Auftragnehmers anwesend sein. Die Qualifikation ist auf Anforderung des AG durch den Auftragnehmer nachzuweisen.

Der AN hat während der gesamten Bauzeit eine entsprechend ausgebildete Person als DGUV-1-Koordinator für die Beschäftigten des AN sowie allen eingesetzten Nachunternehmerfirmen zu stellen.

Bautagebuch

Vom AN sind auf Formblättern Beiträge für das Bautagebuch täglich zu liefern. Diese Arbeitsberichte
sollen Stand und Fortschritt der Arbeiten sowie alle bemerkenswerten Ereignisse des Bauablaufes lückenlos festhalten. Es dient als Grundlage für alle Meldungen und Berichte, die über die Bauausführung zu erstatten sind und bildet nach Abschluss der Bauarbeiten einen wichtigen Bestandteil der Bauakten. Insbesondere sind in diesen Arbeitsberichten einzutragen: die erbrachte
Leistung und Arbeitsfortschritt des AN und die Zahl der eingesetzten Facharbeiter, Lehrlinge, etc., außergewöhnliche Ereignisse (Unfälle, Behinderungen, etc.).

Betriebszeiten

Die festgelegten möglichen Regel-Arbeitszeiten sind:
Mo-Fr:  von 07:00 Uhr bis 19:00 Uhr,
Sa  von 07:00 Uhr bis 13:00 Uhr.
Arbeiten außerhalb dieser Zeitfenster benötigen eine Sondergenehmigung der Klinikleitung.

Immisionsschutz

Bei der Durchführung der Arbeiten sind alle Begleiterscheinungen, die die Krankenhausfunktionen beeinträchtigen können, wie Lärm, Staub und anderes zu vermeiden, oder auf das technisch mögliche Minimum zu reduzieren.

Es sind geräuschreduzierte Baumaschinen zu verwenden.

Es gelten die Immisionsrichtwerte der AVV Baulärm:
tagsüber 60 dB (A)
nachts 45 dB (A)

Bei Arbeiten in geschlossenen Räumen sind elektrisch betriebene Maschinen und Geräte einzusetzen. Von bestehenden Luftansaugungen müssen abgaserzeugende Geräte einen Abstand einhalten, Abgase von Geräten dürfen durch Lüftungsanlagen nicht angesaugt werden und den Klinikbetrieb nicht beeinflussen.

Brandschutz

Der  Brandschutz ist entsprechend zu beachten. Die gültigen Scheine, Zulassungen und Zeugnisse für das Schweißen und Flexen sind Voraussetzung.

Schweißen und Flexen, Arbeiten mit offener Flamme sind der technischen Leitung des Klinikums rechtzeitig zu melden und vorher genehmigen zu lassen (Arbeitsscheine).

Im Bestandsgebäude befindet sich eine BMA mit Rauchmeldern. Die Arbeiten sind somit vor Beginn mit dem Klinikum abzustimmen. Die Außerbetriebnahme  betroffener Rauchmelder während der Arbeiten (tägliche An- und Abmeldung an der Pforte) sowie der Schutz der Melder (Gummihülle überziehen/entfernen) obliegt dem AN und wird nicht gesondert vergütet.

Auf Vorhaltung geeigneter und ausreichender Löschmittel wird hingewiesen. Diese können nicht aus dem Bestand des Klinikums entnommen werden.

Nachweis der Feuerwiderstandsdauer der tragenden Bauteile

Alle tragenden Bauteile werden massiv ausgebildet und entsprechen den Anforderungen aus dem Brandschutzkonzept.

Umweltschutz

Der Auftragnehmer hat zum Schutz der Umwelt, Landschaft und Gewässer die durch die Arbeiten verursachten Beeinträchtigungen auf das unvermeidliche Mindestmaß zu beschränken. Der Auftragnehmer hat behördliche Anordnungen oder Ansprüche Dritter dem Auftraggeber unverzüglich mitzuteilen. Der AN hat die Arbeiten so auszuführen, dass eine Beeinträchtigung der Umwelt ausgeschlossen ist. Verwiesen wir hier nur exemplarisch auf die Bereiche Lärmschutz und Grundwasserschutz.

Ver- und Entsorgungsleitungen

Der AN hat sich vor Ausführung der Arbeiten über die Lage von Leitungen, Kabeln, Dränen, Kanälen u.ä. beim AG anhand der Bestandspläne und der dazu ergangenen Anweisungen zu unterrichten.

Vor Beginn der Arbeiten hat sich der Auftragnehmer außerdem bei allen zuständigen Stellen über eventuell vorhandene Ver- und Entsorgungsleitungen sowie deren Schutz zu informieren. Bei allen Arbeiten, mit oder ohne Geräteeinsatz, im Bereich der Leitungstrassen sind grundsätzlich die einschlägigen Vorschriften der BayBO und der Berufsgenossenschaften, der VDE zwingend einzuhalten. Schäden an Ver- und Entsorgungsleitungen sowie daraus entstehende Folgekosten gehen zu Lasten des Auftragnehmers.

Haftung und Verkehrssicherungspflicht

Der Auftragnehmer ist verpflichtet, eigenverantwortlich alle notwendigen Sicherheitsvorkehrungen im eigenen Leistungsbereich zu treffen, um Schäden von Personen und Sachen innerhalb des Baugeländes und des Baubereichs abzuwenden (Verkehrssicherungspflicht). Der Auftragnehmer stellt den Auftraggeber im Innenverhältnis von sämtlichen Schadensersatzansprüchen aus schuldhafter Verkehrssicherungspflichtverletzung im eigenen Leistungsbereich frei, insbesondere bei etwaigen von ihm schuldhaft verursachten Schäden an Nachbargebäuden oder -grundstücken.

Der Auftragnehmer hat Bauunfälle, bei denen Personen- oder Sachschäden entstanden sind, dem Auftraggeber unverzüglich mitzuteilen.

Abfallbeseitigung

Der bei der Ausführung der Arbeiten anfallende Abfall aus dem Bereich des Auftragnehmers (Bauschutt, Verpackungsmaterial, Reststoffe; Müll, usw.) ist restlos zu beseitigen und entsprechend den rechtlichen Vorschriften (z.B. örtliche Abfallsatzung) zu entsorgen. Wertstoffe sind auszusondern, in getrennten Fraktionen zu erfassen und der Wiederverwertung zuzuführen.

Baureinigung

Die Baustelle ist täglich zu reinigen. Fluchtwege sind immer freizuhalten.

Bei Fertigstellung einzelner Arbeitsabschnitte sind diese besenrein zu säubern.

Die vom Auftragnehmer gelieferten Teile sind innen und außen in sauberem Zustand zu montieren. Bei Teilen, die mit besonderen Schutzvorrichtungen versehen sind, dürfen die Schutzteile erst nach Abstimmung mit der örtlichen Bauleitung entfernt und entsorgt werden. Dies ist noch Leistung des Auftragnehmers. Eine einmalige Erstreinigung hat als Feinreinigung der montierten Teile nach Aufforderung der Bauleitung mit den entsprechenden Vorschriften der Reinigung von Bauteilen und Baustoffen im  Bauwesen zu erfolgen. Die nach den abfallrechtlichen Bestimmungen zum Nachweis einer ordnungsgemäßen Entsorgung erforderlichen Erklärungen, Bestätigungen, Belege, usw., sind dem Auftraggeber vorzulegen.

Werbung

Firmentafeln und Werbebanner sind nicht zulässig. Werbung auf der Baustelle ist nur nach vorherigen schriftlicher Zustimmung des Auftraggebers und nur auf der Bautafel zulässig.

Ende der Weiteren Besonderen Vertragsbedingungen

## Vorzulegende Nachweise
Vorzulegende Nachweise

Vom Bieter mit dem Angebot vorzulegende Nachweise
1. Den Nachweis der Gebrauchstauglichkeit gemäß § 3 Nr. 2 der Musterbauordnung (MBO) bzw. der zuständigen Landesbauordnung (LBO). Der Nachweis der Gebrauchstauglichkeit kann durch Vorlage des gültigen Eignungsnachweises für das angebotene System vom Institut für Fenstertechnik (ift), Rosenheim und der Gütegemeinschaft Fenster und Haustüren e.V., Frankfurt oder durch Vorlage des RAL-Gütezeichen Holz-Fenster erfolgen.
Bieter, die nicht über diesen Nachweis verfügen, müssen einen vergleichbaren Nachweis vorlegen. Darin muss ein dafür geeignetes Institut bestätigen, dass das System und die zugehörige Systembeschreibung der angebotenen Konstruktion positiv geprüft ist und über eine Systemprüfung eine Klassifizierung der angebotenen Fensterkonstruktion nach EN 12207 (Luftdurchlässigkeit), EN 12208 (Schlagregendichtheit), EN 12210 (Windwiderstand), EN 13115 (Bedienkräfte, mech. Festigkeit) und EN 12400 (Dauerfunktion) vorgenommen wurde. Dieser Nachweis ist mit dem Angebot zu erbringen.

2. Eine werkseigene Produktionskontrolle, wie sie im Zusammenhang mit Leistungserklärung und CE-Zeichen für Fenster in EN 14351-1 gefordert wird, ist ebenfalls nachzuweisen. Dieser Nachweis ist mit der Vorlage des RAL-Gütezeichens Holz-Fenster erbracht. Die vom Bieter für eventuell erforderliche Zusatzoder Sonderprüfungen vorgesehenen Prüfinstitute sind bei der Angebotsabgabe zu benennen.

3. Den Nachweis, dass die in dieser Ausschreibung geforderten energetischen Werte erfüllt werden. Bei diesem Nachweis sind die Ausführungen der gültigen Energieeinsparverordnung (EnEV) sowie die Vorgaben der EN 14351-1 und die Forderungen dieser Ausschreibung zu berücksichtigen.

4. Den Nachweis der von den anzubietenden Bauteilen geforderten Schalldämmwerte. Ausschließliche Grundlage für die jeweiligen Mindestanforderungen ist die DIN 4109. Die Schalldämmung eines Fensters wird mit der Kenngröße Rw(C;Ctr) in dB deklariert. Dabei können laut Planung Anforderungen an die Kenngrößen Rw und/oder Rw(C) und/oder Rw(C;Ctr) gestellt werden. Rw ist das bewertete Schalldämm-Maß, C und Ctr sind die Spektrumanpassungswerte gem. Spektrum 1 und 2 nach EN ISO 717-1. DIN 4109 legt einen Rechenwert Rw,R fest, der sich wie folgt errechnet: Rw,R = Rw - 2 dB (Vorhaltemaß). Gefordert wird also der Nachweis des Rw -Wertes der angebotenen Konstruktion, worin das Vorhaltemaß für den eingebauten Zustand nicht enthalten ist.

5. Den Nachweis der anzubietenden Lüftungselemente, die in das Fenster integriert sind oder in direktem Zusammenhang mit dem Fenster stehen (Fensterlüfter). Lüftungstechnischen Kennwerte sind Volumenstrom bei 4 Pa, 8 Pa, 10 Pa und 20 Pa Druckdifferenz und für nicht selbst-regelnde Elemente die Lüftungskenngrößen (K) und der Strömungsexponent (n). Dazu müssen laut Planung Anforderungen an die Kennwerte vorgegeben werden.

Nachweis der feuchtetechnischen Anforderungen im Baukörperanschlussbereich
Wenn der Baukörperanschluss von den Vorgaben in DIN 4108 Bbl. 2 abweicht, und/oder die Planungsvorgabe die anerkannten Regeln der Technik gefährdet, hat der Auftragnehmer gegenüber dem Auftraggeber Bedenken geltend zu machen. In diesen Fällen ist die Erfüllung der mit diesen ZTV aufgestellten 4  wärme- und feuchtetechnischen Forderungen für den Baukörperanschluss durch eine Temperaturfeldberechnung mit graphischem Isothermenverlauf durch die Anschlussausbildung nachzuweisen.
Diesem Nachweis muss der Verlauf der 13 °C-Isotherme als schimmelpilzkritische innere Oberflächen-temperatur (DIN 4108-2) zu entnehmen sein. Wird seine Angabe gefordert, ist über eine Isothermenverlaufsberechnung auch der fRsiWert zu ermitteln.
Alternativ kann der Nachweis der 13 °C-Isotherme oder des fRsi-Faktors für entsprechende Baukörperanschlussausbildungen unter Verwendung von Wärmebrückenkatalogen geführt werden.

## 04 Fenster- und Verglasungsarbeiten, Pfosten-Riegel-Fassade, So

### Titel 01 Baustelleneinrichtung

**01.1 Baustelleneinrichtung**
*** Pauschalposition
Einrichten der Baustelle und vorhalten der Baustelleneinrichtung für die vereinbarte Bauzeit

Räumen der Baustelle nach Abschluss der Leistungen und Wiederherstellung des Geländes

Im Einheitspreis sind nachfolgende Leistungen einzukalkulieren:

Herrichten der erforderlichen Lager- und Arbeitsplätze
Verkehrssicherungseinrichtungen
Baustellenbeleuchtung
Notwendige Geräte, Werkzeuge, Hilfsmittel. sowie
Errichtung und Unterhalt eines Baubüros soweit vom AN
für die Durchführung seiner Leistungen benötigt
Tages- und Wohnunterkünfte soweit vom AN für die Durchführungen seiner Leistungen benötigt
Lager, Werkstatt, Magazin und Unterstelleinrichtungen

Die Baustelleneinrichtung ist vor Beginn der Leistungen mit der örtlichen Bauleitung abzustimmen

Der AN hat bei der Kalkulation seiner Leistungen davon auszugehen, dass eine durchgehende Ausführung ohne Unterbrechung bzw. örtliches Ausweichen innerhalb der einzelnen Arbeitsabschnitte, nicht möglich sein wird.
Der damit verbunde Mehraufwand ist einzukalkulieren und wird nicht gesondert vergütet.
Menge: 1,000 psch

### Titel 02 Demontagen Fenster

*Hinweis: Leitbeschreibung Außenfenster ausbauen*
Aluminium-Außenfenster inkl. Außen-Raffstore mit Laufschienen
und Blechblenden, samt Innenfensterbank aus
Aluminium (Ausladung 25-30 cm) und
Außenfensterbank aus Blech (Ausladung 20-25 cm)
fachgerecht demontieren und verwerten.

inkl. Freilegung der Befestigungsteile

Fenster inkl. aller Beschläge und Fensterflügel, 2-Scheiben isolierverglast, Deckleisten und sonstige Profile (z.B. Rahmenverbreiterungen)

Schutzmaßnahmen der angrenzenden Bauteile ist
einzurechnen, Abbruch ist von Hand durchzuführen.

Material unter Berücksichtigung der
Annahmebedingungen des Verwerters/Entsorgers trennen,
in entsprechenden Abfallcontainern zwischenlagern und
ordnungsgemäß entsorgen/verwerten.
Einschl. sämtlicher Entsorgung-/Verwertungskosten.
Einschl. aller Transportarbeiten und aller
Verwertung-/Entsorgungskosten.

Material:  Alu/Glas, Alublech, Blech
Umfassungsbauteile:  massiv, Mauerwerk/Beton
Abmessungen: vergleiche Positionstexte
  Dicke ca. 8 cm
Abbruchort:  vergleiche Positionstexte

#### Bereich 02.00 Untergeschoss UG

*Hinweis: Bauteil 1 BA1*

**02.00.1 BA1 UG F 1.3 Ausbau Fenster ca. 0,90*0,83m**
Fenster wie Leitbeschreibung ausbauen,
jedoch
1-flüglig
Profil-Material Stahl
Abmessungen: BxH ca. 0,90*0,83m
Abbruchort: UG
Menge: 6,000 St

**02.00.2 BA1 UG F 1.4 Ausbau Fenster ca. 0,90*0,86m**
Fenster wie Leitbeschreibung ausbauen,
jedoch
1-flüglig
Profil-Material Stahl
Abmessungen: BxH ca. 0,90*0,86m
Abbruchort: UG
Menge: 24,000 St

*Hinweis: Bauteil 2 BA2*

**02.00.3 BA2 G F2.1 Ausbau Fenster ca. 0,83*0,86m**
Fenster wie Leitbeschreibung ausbauen,
jedoch
1-flüglig
Profil-Material Stahl
Abmessungen: BxH ca. 0,83*0,86m
Abbruchort: UG
Menge: 2,000 St

**02.00.4 BA2UG F2.2 Ausbau Fenster ca. 0,88*0,84m**
Fenster wie Leitbeschreibung ausbauen,
jedoch
1-flüglig
Profil-Material Stahl
Abmessungen: BxH ca. 0,88*0,84m
Abbruchort: UG
Menge: 3,000 St

**02.00.5 BA2 G F2.3 Ausbau Fenster ca. 2,01*0,85m**
Fenster wie Leitbeschreibung ausbauen,
jedoch
1-flüglig
Profil-Material Stahl
Abmessungen: BxH ca. 2,01*0,85m
Abbruchort: UG
Menge: 1,000 St

**02.00.6 BA2 G T2.1 Ausbau Tür ca. 1,15*2,70m**
Tür wie Leitbeschreibung ausbauen,
jedoch
1-flüglig
Profil-Material Stahl1,15*2,70m
Abbruchort: UG
Menge: 1,000 St

**02.00.7 BA2 UG F2.4 Ausbau Fenster ca. 2,135*0,96**
Fenster wie Leitbeschreibung ausbauen,
jedoch
Profil-Material Stahl
Abmessungen: BxH ca. 2,135*0,96m
Abbruchort: UG
Menge: 6,000 St

*Hinweis: Bauteil 3 BA3*

**02.00.8 BA3 UG F3.3 Ausbau Fenster ca. 0,90*0,85m**
Fenster wie Leitbeschreibung ausbauen,
jedoch
1-flüglig
Profil-Material Stahl
Abmessungen: BxH ca. 0,90*0,85m
Abbruchort: UG
Menge: 25,000 St

**02.00.9 BA3 UG F3.4 Ausbau Fenster ca. 0,90*0,85m**
Fenster wie Leitbeschreibung ausbauen,
jedoch
1-flüglig
Profil-Material Stahl
Abmessungen: BxH ca. 0,90*0,85m
Abbruchort: UG
Menge: 7,000 St

*Hinweis: Bauteil 4.1 West BA4.1*

**02.00.10 BA4.1 UG F4.9a Ausbau Fenster ca. 1,10*0,89m**
Fenster wie Leitbeschreibung ausbauen,
jedoch
1flüglig
Abmessungen: BxH ca. 1,10*0,89m
Abbruchort: UG
Menge: 1,000 St

**02.00.11 BA4.1 UG F4.9b Ausbau Fenster ca. 4,28*0,89m**
Fenster wie Leitbeschreibung ausbauen,
jedoch

Abmessungen: BxH ca. 4,28*0,89m
Abbruchort: UG
Menge: 1,000 St

**02.00.12 BA4.1 UG F4.9 Ausbau Fenster ca. 1,01*0,81m**
Fenster wie Leitbeschreibung ausbauen,
jedoch
bestehend aus 4 Stück 1-flügeligen Fensterelementen, die in der Mitte an den senkrechten Rahmen miteinander gekoppelt sind.
Abmessungen: BxH ca. 1,01*0,81m
Abbruchort: UG
Menge: 4,000 St

**02.00.13 BA4.1 UG F4.10 Ausbau Fenster ca. 2,25*0,90m**
Fenster wie Leitbeschreibung ausbauen,
jedoch
bestehend aus 2 Stück 1-flügeligen Fensterelementen, die in der Mitte an den senkrechten Rahmen miteinander gekoppelt sind.
Abmessungen: BxH ca. 2,25*090m
Abbruchort: UG
Menge: 1,000 St

**02.00.14 BA4.1 UG F4.11 Ausbau Fenster ca. 1,01*0,81m**
Fenster wie Leitbeschreibung ausbauen,
jedoch
1flüglig
Abmessungen: BxH ca. 1,01*0,81m
Abbruchort: UG
Menge: 6,000 St

**02.00.15 BA4.1 UG F4.12 Ausbau Fenster ca. 2,25*0,81m**
Fenster wie Leitbeschreibung ausbauen,
jedoch
bestehend aus 2 Stück 1-flügeligen Fensterelementen, die in der Mitte an den senkrechten Rahmen miteinander gekoppelt sind.

Abmessungen: BxH ca. 2,25*0,81m
Abbruchort: UG
Menge: 5,000 St

*Hinweis: Bauteil 4.2 Ost BA4.2*

**02.00.16 BA4.2 UG F4.13 Ausbau Fenster ca. 1,01*0,81m**
Fenster wie Leitbeschreibung ausbauen,
jedoch
1flüglig
Abmessungen: BxH ca. 1,01*0,81m
Abbruchort: UG
Menge: 9,000 St

**02.00.17 BA4.2 UG F4.14 Ausbau Fenster ca. 2,25*0,81m**
Fenster wie Leitbeschreibung ausbauen,
jedoch
bestehend aus 2 Stück 1-flügeligen Fensterelementen, die in der Mitte an den senkrechten Rahmen miteinander gekoppelt sind.
Abmessungen: BxH ca. 2,25*0,81m
Abbruchort: UG
Menge: 8,000 St

**02.00.18 BA4.2 UG F4.15 Ausbau Fenster ca. 1,01*0,81m**
Fenster wie Leitbeschreibung ausbauen,
jedoch
1flüglig
Abmessungen: BxH ca. 1,01*0,81m
Abbruchort: UG
Menge: 3,000 St

**02.00.19 BA4.2 UG F4.16 Ausbau Fenster ca. 2,26*1,01m**
Fenster wie Leitbeschreibung ausbauen,
jedoch
bestehend aus 2 Stück 1-flügeligen Fensterelementen, die in der Mitte an den senkrechten Rahmen miteinander gekoppelt sind.

Abmessungen: BxH ca. 2,26*1,01m
Abbruchort: UG
Menge: 1,000 St

**02.00.20 BA4.2 UG F4.17 Ausbau Fenster ca. 1,75*0,87m**
Fenster wie Leitbeschreibung ausbauen,
jedoch
2flüglig
Abmessungen: BxH ca. 1,75*0,87m
Abbruchort: UG
Menge: 1,000 St

**02.00.21 BA4.2 UG F4.18 Ausbau Fenster ca. 0,80*0,87m**
Fenster wie Leitbeschreibung ausbauen,
jedoch
1flüglig
Abmessungen: BxH ca. 0,80*0,87m
Abbruchort: UG
Menge: 1,000 St

**02.00.22 BA4.2 UG F4.19 Ausbau Fenster ca. 1,13*0,87m**
Fenster wie Leitbeschreibung ausbauen,
jedoch
1flüglig
Abmessungen: BxH ca. 1,13*0,87m
Abbruchort: UG
Menge: 1,000 St

**02.00.23 BA4.2 UG F4.20 Ausbau Fenster ca. 1,10*1,01m**
Fenster wie Leitbeschreibung ausbauen,
jedoch
1flüglig
Abmessungen: BxH ca. 1,10*1,01m
Abbruchort: UG
Menge: 1,000 St

**02.00.24 BA4.2 UG F4.21 Ausbau Fenster ca. 2,19*1,01m**
Fenster wie Leitbeschreibung ausbauen,
jedoch
bestehend aus 2 Stück 1-flügeligen Fensterelementen, die in der Mitte an den senkrechten Rahmen miteinander gekoppelt sind.
Abmessungen: BxH ca. 2,19*1,01m
Abbruchort: UG
Menge: 1,000 St

#### Bereich 02.01 Erdgeschoss EG

*Hinweis: Bauteil 1 BA1*

**02.01.1 BA1 EG F 1.1 Ausbau Fenster ca. 1,01*2,16m**
Fenster wie Leitbeschreibung ausbauen,
jedoch
1flüglig
Abmessungen: BxH ca. 1,01*2,16m
Abbruchort: EG
Menge: 34,000 St

*Hinweis: Bauteil 3 BA3*

**02.01.2 BA3 EG F3.1 Ausbau Fenster ca. 1,05*2,11m**
Fenster wie Leitbeschreibung ausbauen,
jedoch
1flüglig
Abmessungen: BxH ca. 1,05*2,11m
Abbruchort: EG
Menge: 32,000 St

*Hinweis: Bauteil 4.1 West BA4.1*
Die bestehenden Fensterelemente im Bauteil 4 sind zwischen der Rohbaudecken und Rohbaustützen bzw. Außenwand und der mit dem Rohbau verankerten vorgehängten Betonlisenenkonstruktion angeordnet. Die Elemente stehen auf dem horizontalen Beton-Riegel in der Ebene Decke über UG auf und sind in den jeweiligen Geschossen auf Deckenebene und seitlich an Betonstützen befestigt.
Die neuen Fensterelemente werden in gleicher Art angeordnet und befestigt.

**02.01.3 BA4.1 EG F4.1 Ausbau Fenster ca. 1,01*3,00m**
Fenster wie Leitbeschreibung ausbauen,
jedoch
1flüglig
ohne Fensterbank innen und außen
(nur inkl. Blechblende Raffstore außen im Bereich der Decke über EG)
Abmessungen: BxH ca. 1,01*3,00m
Abbruchort: EG
Menge: 10,000 St

**02.01.4 BA4.1 EG F4.2 Ausbau Fenster ca. 2,30*3,00m**
Fenster wie Leitbeschreibung ausbauen,
jedoch
bestehend aus 2 Stück 1-flügeligen Fensterelementen, die in der Mitte an den senkrechten Rahmen miteinander gekoppelt sind.
ohne Fensterbank innen und außen
(nur inkl. Blechblende Raffstore außen im Bereich der Decke über EG)
Abmessungen: BxH ca. 2,30*3,00m (Gesamtbreite)
Abbruchort: EG
Menge: 6,000 St

*Hinweis: Bauteil 4.2 Ost BA4.2*
Die bestehenden Fensterelemente im Bauteil 4 sind zwischen der Rohbaudecken und Rohbaustützen bzw. Außenwand und der mit dem Rohbau verankerten vorgehängten Betonlisenenkonstruktion angeordnet. Die Elemente stehen auf dem horizontalen Beton-Riegel in der Ebene Decke über UG auf und sind in den jeweiligen Geschossen auf Deckenebene und seitlich an Betonstützen befestigt.
Die neuen Fensterelemente werden in gleicher Art angeordnet und befestigt.

**02.01.5 BA4.2 EG F4.3 Ausbau Fenster ca. 1,02*3,00m**
Fenster wie Leitbeschreibung ausbauen,
jedoch
1flüglig
ohne Fensterbank innen und außen
(nur inkl. Blechblende Raffstore außen im Bereich der Decke über EG)
Abmessungen: BxH ca. 1,02*3,00m
Abbruchort: EG
Menge: 13,000 St

**02.01.6 BA4.2 EG F4.4 Ausbau Fenster ca. 2,31*3,00m**
Fenster wie Leitbeschreibung ausbauen,
jedoch
bestehend aus 2 Stück 1-flügeligen Fensterelementen, die in der Mitte an den senkrechten Rahmen miteinander gekoppelt sind.
ohne Fensterbank innen und außen
(nur inkl. Blechblende Raffstore außen im Bereich der Decke über EG)
Abmessungen: BxH ca. 2,31*3,00m (Gesamtbreite)
Abbruchort: EG
Menge: 9,000 St

#### Bereich 02.02 Obergeschoss OG

*Hinweis: Bauteil 1 BA1*

**02.02.1 BA1 OG F 1.2 Ausbau Fenster ca. 1,01*2,16m**
Fenster wie Leitbeschreibung ausbauen,
jedoch
1-flüglig
Abmessungen: BxH ca. 1,06*2,16m
Abbruchort: OG
Menge: 34,000 St

*Hinweis: Bauteil 3 BA3*

**02.02.2 BA3 OG F3.2 Ausbau Fenster ca. 1,05*2,11m**
Fenster wie Leitbeschreibung ausbauen,
jedoch
1-flüglig
Abmessungen: BxH ca. 1,06*2,11m
Abbruchort: OG
Menge: 32,000 St

*Hinweis: Bauteil 4.1 West BA4.1*
Die bestehenden Fensterelemente im Bauteil 4 sind zwischen der Rohbaudecken und Rohbaustützen bzw. Außenwand und der mit dem Rohbau verankerten vorgehängten Betonlisenenkonstruktion angeordnet. Die Elemente stehen auf dem horizontalen Beton-Riegel in der Ebene Decke über UG auf und sind in den jeweiligen Geschossen auf Deckenebene und seitlich an Betonstützen befestigt.
Die neuen Fensterelemente werden in gleicher Art angeordnet und befestigt.

**02.02.3 BA4.1 OG F4.5 Ausbau Fenster ca. 1,05*2,85m**
Fenster wie Leitbeschreibung ausbauen,
jedoch
1flüglig
ohne Fensterbank innen und außen
ohne. Blechblende Raffstore außen im Bereich der Decke über OG
Abmessungen: BxH ca. 1,05*2,85m
Abbruchort: OG
Menge: 10,000 St

**02.02.4 BA4.1 OG F4.6 Ausbau Fenster ca. 2,30*2,85m**
Fenster wie Leitbeschreibung ausbauen,
jedoch
bestehend aus 2 Stück 1-flügeligen Fensterelementen, die in der Mitte an den senkrechten Rahmen miteinander gekoppelt sind.
ohne Fensterbank innen und außen
ohne. Blechblende Raffstore außen im Bereich der Decke über OG
Abmessungen: BxH ca. 2,30*2,85m (Gesamtbreite)
Abbruchort: OG
Menge: 6,000 St

*Hinweis: Bauteil 4.2 Ost BA4.2*
Die bestehenden Fensterelemente im Bauteil 4 sind zwischen der Rohbaudecken und Rohbaustützen bzw. Außenwand und der mit dem Rohbau verankerten vorgehängten Betonlisenenkonstruktion angeordnet. Die Elemente stehen auf dem horizontalen Beton-Riegel in der Ebene Decke über UG auf und sind in den jeweiligen Geschossen auf Deckenebene und seitlich an Betonstützen befestigt.
Die neuen Fensterelemente werden in gleicher Art angeordnet und befestigt.

**02.02.5 BA4.2 OG F4.7 Ausbau Fenster ca. 1,05*2,85m**
Fenster wie Leitbeschreibung ausbauen,
jedoch
1flüglig
ohne Fensterbank innen und außen
ohne. Blechblende Raffstore außen im Bereich der Decke über OG
Abmessungen: BxH ca. 1,05*2,85m
Abbruchort: OG
Menge: 13,000 St

**02.02.6 BA4.2 EG F4.8 Ausbau Fenster ca. 2,30*2,85m**
Fenster wie Leitbeschreibung ausbauen,
jedoch
bestehend aus 2 Stück 1-flügeligen Fensterelementen, die in der Mitte an den senkrechten Rahmen miteinander gekoppelt sind.
ohne Fensterbank innen und außen
ohne. Blechblende Raffstore außen im Bereich der Decke über OG
Abmessungen: BxH ca. 2,30*2,85m (Gesamtbreite)
Abbruchort: OG
Menge: 9,000 St

### Titel 03 Holz-Aluminium-Fenster Bestandsgebäude

*Hinweis: ZTV Fenster und Türen aus Holz/ Holz-Aluminium*
Fenster und Türen aus Holz/ Holz-Aluminium mit außenseitiger Aluminium-Deckschale

Die nachfolgenden Abschnitte werden Vertragsgrundlage:

1. Allgemeine Technische Anforderungen
Die ZTV, die Leistungsbeschreibung und die den Ausschreibungsunterlagen beigefügten Zeichnungen erläutern das geforderte Konstruktionsprinzip. Die technischen Forderungen der ZTV und die mit dieser Ausschreibung vorgegbene formale Gestaltung sind verbindlich. Die in den ZTV genannten "Wesentlichen Anforderungen" basieren auf dem Bauproduktengesetz (BauPG).
Die konstruktive Ausbildung ist dem Bieter aufgrund der betriebseigenen Verfahrensweise und der vorgesehenen Konstruktion freigestellt, jedoch sind die vorgegebenen Abmessungen, insbesondere Ansichtsbreiten einzuhalten.
Bei den in den Abschnitten 1.1 und 1.2 beschriebenen Forderungen handelt es sich um Nebenleistungen gemäß ATV DIN 18299 Nr. 4.1, die in die Vertragspreise einzurechnen sind, sofern nicht ausdrücklich etwas anderes bestimmt wird.

1.1 Fertigungszeichnungen
Nach Auftragserteilung und Klärung aller Einzelheiten sind vom Auftragnehmer Fertigungszeichnungen von allen voneinander abweichenden Positionen anzufertigen. Den Positionsplänen sind die dazugehörenden Schnittzeichnungen übersichtlich zuzuordnen. Gemäß VOB/C müssen aus den Zeichnungen Konstruktion, Maße, Bauanschlüsse, Befestigung, Einbau und Einbaufolge erkennbar sein. Mit der Fertigung darf erst begonnen werden, wenn die Zeichnungen vom Auftraggeber oder dessen Beauftragten auf Übereinstimmung mit den Vertragsbedingungen geprüft und für die Fertigung freigegeben sind.

1.2 Maße
Vor Beginn der Fertigung sind vom Auftragnehmer die für die Ausführung der Arbeiten erforderlichen Vermessungsarbeiten auf Basis bauseitiger Höhenbezugspunkte (Meterrisse) und Hauptachsangaben verantwortlich auszuführen.
Liegen Rohbautoleranzen über den Vorgaben der DIN 18202, ist der Auftraggeber unverzüglich schriftlich zu informieren.
Auf die grundsätzliche Prüf- und Hinweispflicht des Auftragnehmers gemäß § 4
Absatz 3 VOB/B wird ausdrücklich hingewiesen.

1.3 Gerüste
Alle für den Einbau der Fenster und für die äußeren Abdichtungsarbeiten erforderlichen Gerüste werden bauseits gestellt. Sie stehen für die gesamte Bauzeit zur Verfügung. Hinsichtlich der Höhe der Arbeitslagen und des Abstandes zwischen Gerüst und Baukörper ist mit der Bauleitung rechtzeitig Kontakt aufzunehmen. Erforderliche Umbauarbeiten werden ausschließlich bauseits vorgenommen. Grundsätzlich sind bei der Benutzung der Gerüste die Vorschriften der Berufsgenossenschaft zu berücksichtigen und - soweit erforderlich auch die Bestimmungen der Bauaufsicht.
Für den Fall, dass der Auftragnehmer ein Gerüst zu stellen hat, enthält die Leistungsbeschreibung eine entsprechende Leistungsposition.

1.4 Entsorgung
Fenster und sonstige Bauteile, die im Zusammenhang mit der ausgeschriebenen Leistung ausgebaut werden müssen, sowie alle anderen Abfälle sind nach den Vorgaben des Umweltschutzes, z.B. Kreislaufwirtschaftsgesetz, Altholzverordnung, TA Siedlungsabfall zu entsorgen. Werden bei den zu entsorgenden Teilen Schadstoffe festgestellt, ist der Auftraggeber unverzüglich mündlich und schriftlich zu informieren.
Das Entsorgen von Abfall aus dem Bereich des Auftragnehmers und von nicht schadstoffbehaftetem Abfall bis 1 m3 aus dem Bereich des Auftraggebers ist Nebenleistung.
Das Entsorgen von schadstoffbelastetem Abfall und von nicht schadstoffbelastetem Abfall über 1 m3 aus dem Bereich des Auftraggebers ist besondere Leistung. Dazu enthält die Leistungsbeschreibung ggf. entsprechende Leistungspositionen und es wird gemäß Abschnitt 0.2.14 DIN 18299 (VOB/C) die Entsorgungsanlage vorgegeben. Es wird ausdrücklich erwähnt, dass vom Auftragnehmer Nachweise für eine ordnungsgemäße Entsorgung verlangt werden.

2. Anforderungen an die Konstruktion

2.1 Statische Anforderungen (Wesentliche Anforderung)
Die Fensterkonstruktion einschließlich der Verbindungselemente muss alle planmäßig auf sie einwirkenden Kräfte aufnehmen und an die Tragwerke des Baukörpers abgeben können. Ansatzpunkte für die Ermittlung der objektbezogenen Leistungsanforderungen auf Basis der örtlichen Windbelastung bezüglich Windwiderstandsfähigkeit, Schlagregendichtheit und Luftdurchlässigkeit sind der ift Richtlinie FE-05/2 "Einsatzempfehlungen für Fenster und Außentüren" zu entnehmen.

Die Beanspruchungen sind wie folgt anzunehmen:
Vgl. Leit- bzw. Positionsbeschreibungen

Die Verglasung ist nach der gültigen Fassung der Richtlinie "Technische Regeln für die Verwendung von linienförmig gelagerten Verglasungen" (TRLV) vom Deutschen Institut für Bautechnik (DIBt) zu bemessen.
Falls zusätzliche Belastungen zu berücksichtigen sind, enthält die Leistungsbeschreibung entsprechende Hinweise.
Für Fenster, die gegen Absturz sichern gilt die Richtlinie "Technische Regeln für die Verwendung von absturzsichernden Verglasungen (TRAV)" vom Deutschen Institut für Bautechnik (DIBt).
Es ist anzunehmen:
Vgl. Leit- bzw. Positionsbeschreibungen

Bei geklebten Systemen ohne Glashaltefunktion durch den Rahmen und punktgehaltenen Systemen oder bei Abweichungen von TRLV oder TRAV ist ein bauaufsichtlich anerkannter Nachweis vor der Ausführung vorzulegen.
Ebenso ist eine Fertigungsüberwachung des angebotenen Systems vor Ausführung nachzuweisen.
Für geklebte Fensterflügel mit ausreichender Glashaltefunktion durch den Rahmen ist ein Eignungsnachweis einer anerkannten Prüfstelle vorzulegen.
Frei tragende Rahmenteile wie Pfosten, Riegel und Blendrahmen, beispielsweise im Bereich von Rollladenkästen, müssen so dimensioniert werden, dass die Verformung dieser Teile unter vorgegebener Lasteinwirkung nicht zur Beschädigung der Fenster oder anderen Einschränkungen der Gebrauchstauglichkeit führt.

2.2 Anforderungen an die Windwiderstandsfähigkeit
Die Windwiderstandsfähigkeit wird nach EN 12211 geprüft und nach EN 12210 klassifiziert.
Gefordert werden folgende Klassifizierungen, die der ift Richtlinie FE- 05/2 "Einsatzempfehlungen für Fenster und Außentüren" zu entnehmen sind:
Vgl. Leit- bzw. Positionsbeschreibungen

2.3 Anforderungen an die Schlagregendichtheit und Luftdurchlässigkeit (Wesentliche Anforderung)
Die Schlagregendichtheit muss nach EN 1027 geprüft und nach EN 12208 klassifiziert sein. Die Fugendurchlässigkeit muss nach EN 1026 geprüft und nach EN 12207 klassifiziert sein. Für die Zuordnung der Klassen vorhandener Nachweise gem. DIN 18055 können die Korrelationstabellen der EN 12207 und EN 12208 verwendet werden.
Gefordert werden folgende Klassifizierungen:
Vgl. Leit- bzw. Positionsbeschreibungen

2.4 Anforderungen an den Wärmeschutz (Wesentliche Anforderung)
Für die Anforderungen an den Wärmeschutz beheizter oder gekühlter Räume gilt das Gebäudeenergiegesetz (GEG), das allgemein keinen größenabhängigen Einzelnachweis fordert. Sollten diese gefordert werden, so bedarf es für den größenabhängigen Nachweis einer eigenen Leistungsposition.
Für den größenunabhängigen Nachweis ist der UW-Wert bezogen auf das Standardprüfmaß eines Fensters (1,23m x 1,48m) oder wahlweise für Fenster-/Fenstertürkonstruktionen > 2,3 m² das Standardprüfmaß 1,48 m x 2,18 m anzusetzen. Der UW-Wert einer Fensterkonstruktion setzt sich zusammen aus dem Uf-Wert des Rahmens, dem Ug-Wert des Glases, dem längenbezogenen Wärmedurchgangskoeffizienten Ψ und der Ausbildung möglicherweise vorhandener Sprossen.
Fenstertüren mit Klapp-, Falt, Schiebe- oder Hebemechanismen werden wie Fenster behandelt.

Für einen wärmetechnisch verbesserten Randverbund ergeben sich bei der Berechnung des Fensters bessere UW-Werte und vermindern Feuchteanfall am Glasrand. Der Einsatz des verbesserten Randverbundes ist gewünscht, jedoch nicht zwingend. Es steht dem Bieter frei, dadurch evtl. auf wirtschaftlichere Art den geforderten Uw-Wert zu erreichen.
Es ist anzugeben, wenn mit wärmetechnisch verbessertem Randverbund angeboten wird.
Wärmetechnisch verbesserter Randverbund angeboten für Pos.
Vgl. Leit- bzw. Positionsbeschreibungen

Ψ-Wert wärmetechnisch verbesserter Randverbund
Vgl. Leit- bzw. Positionsbeschreibungen

Für die Fenster werden folgende energetische Kennwerte gefordert:
Wärmedurchgangskoeffizient (inkl. Sprossen) UW in W/(m2K)
Vgl. Leit- bzw. Positionsbeschreibungen.

Gesamtenergiedurchlassgrad (g-Wert) des Glases
Vgl. Leit- bzw. Positionsbeschreibungen.

Lichttransmissionsgrad (τ-Wert) des Glases
Vgl. Leit- bzw. Positionsbeschreibungen.

2.5 Anforderungen an nichttransparente Ausfachungen (z.B. Brüstungsfüllungen)
Es werden folgende energetische Kennwerte gefordert:
Für Ausfachungsflächen =50 %
Für Ausfachungsflächen > 50 %- beim Einsatz in Außenwänden
(Sonst gilt DIN 4108-2, Tabelle 3)
Vgl. Leit- bzw. Positionsbeschreibungen

Der Uf-Wert der Rahmen von Ausfachungen muss mindestens dem Wert der Rahmenmaterialgruppe 2.1 nach DIN V 4108-4: 1998-10 entsprechen. Die Werte sind vor Ausführung nachzuweisen.

2.6 Anforderungen an Rollladenkästen
Der Wärmedurchlasswiderstand muss gemäß DIN 4108-2 im Mittel R =1,0
(m2K)/W betragen. Für den Revisionsdeckel ist R =0,55 (m2K)/W einzuhalten.

2.7 Nachweis der Tauwasser- und Schimmelpilzfreiheit
Wird der Baukörperanschluss abweichend von DIN 4108 Bbl. 2 ausgeführt,
muss für den raumseitigen Bereich der Baukörperanschlussausbildung der
Fenster die Tauwasser- und Schimmelpilzfreiheit gemäß DIN 4108-2 durch Angabe des in diesem Bereich erreichten Temperaturfaktors fRsi nachgewiesen
werden. Es wird ausdrücklich erwähnt, dass der Temperaturfaktor fRsi,min =0,7
betragen muss. Baukröperanschluss gem. DIN 4108 Bbl. 2.
Alternativ wird der Nachweis des Temperaturfaktors fRsi erforderlich. Dieser
Nachweis ist nach Auftragserteilung, aber vor Beginn der Fertigung zu führen.

2.8 Anforderungen an den sommerlichen Wärmeschutz (Sonnenschutz)
Vgl. Leit- bzw. Positionsbeschreibungen
Für die Anforderungen an den sommerlichen Wärmeschutz gilt die Energieeinsparverordnung und die DIN 4108-2.
Maßgeblich ist das Produkt aus dem gtotal-Wert und dem Fensterflächenanteil Aw bezogen auf die Nettogrundfläche des Raumes oder des Raumbereichs AG in m². Der gtotal-Wert ist nach DIN 4108-2 bzw. den allgemein anerkannten Regeln der Technik aus dem g-Wert der Verglasung und dem Abminderungsfaktor Fc von Sonnenschutzeinrichtungen zu ermitteln. Im Rahmen dieser Ausschreibung wird - soweit erforderlich - der geforderte gtotal-Wert in der Leistungsbeschreibung angegeben.

2.9 Schallschutz (Wesentliche Anforderung)
Für die Fenster wird ein bewertetes Schalldämm-Maß gem. DIN 4109 gefordert von:
Vgl. Leit- bzw. Positionsbeschreibungen

Die Baukörperanschlüsse müssen entsprechend den Anforderungen an die Schalldämmung der Fenster ausgebildet werden. Für die umlaufenden Anschlussfugen sind eine vollständige Verfüllung aller Hohlräume und eine umlaufend luftundurchlässige Anschlussfugenausbildung bindend vorgeschrieben.
Stöße von mehrteiligen Fenstern, Fensterbändern oder Fensterelementen, an die eine Raumtrennwand anschließt, sind schalltechnisch zu trennen (zu entkoppeln).
Horizontal oder schräg angeordnete, der Bewitterung ausgesetzte Bleche (z.B. Außenfensterbänke) sind zu entdröhnen. Dazu wird eine rückseitige Antidröhn Beschichtung gemäß Herstellerangaben gefordert. Sie ist in die Vertragspreise einzurechnen. Bei senkrechten Flächen ist eine Antidröhn-Beschichtung nur dann anzubieten, wenn dazu in der Leistungsbeschreibung eine entsprechende Forderung enthalten ist.

2.10 Anforderungen an die mechanische Festigkeit
Die Dauerfunktion wird gem. EN 12400 klassifiziert. Die jeweilige Klasse ergibt sich aus der angegebenen Anzahl an Zyklen.
Vgl. Leit- bzw. Positionsbeschreibungen

Die Widerstandsfähigkeit gegen Vertikallasten und statische Verwindung wird gem. EN 13115 klassifiziert. Die jeweilige Klasse ergibt sich aus der angegebenen Lastkombination aus Vertikallast und Statischer Verwindung.
Vgl. Leit- bzw. Positionsbeschreibungen

2.11 Anforderungen an die Einbruchhemmung
Werden in dieser Ausschreibung Anforderungen an die Einbruchhemmung von Bauteilen gestellt, müssen geprüfte Bauteile eingesetzt werden. Die Einstufung der bei den angebotenen Bauteilen zur Anwendung kommenden Gläser ist vor Ausführung durch ein gültiges Prüfzeugnis nach EN 356 nachzuweisen.
Gefordert wird eine Einbruchhemmung für das Bauteil gemäß ENV 1627
Vgl. Leit- bzw. Positionsbeschreibungen

3. Werkstoffe
3.1 Holz
Zur Holzartvorgabe in diesen ZTV ist wegen der nicht ausreichenden Normung generell die Merkblatt- Serie HO.06 "Holzarten für den Fensterbau " in der jeweils aktuellen Fassung zugrunde zu legen. Das gilt sowohl für die grundsätzliche Eignung der Holzart als auch für die Holzqualität. Auch die Vorgaben zur botanischen Familie und des Wuchsgebietes sind einzuhalten. Vor diesem Hintergrund ist es eventuell erforderlich, über ein Nebenangebot eine andere Holzart anzubieten.
Die Mindestrohdichten von 450 kg/m3 bei Laubholz und 350 kg/m3 bei Nadelholz bei der Messbezugsfeuchte von 15 % sind zwingend einzuhalten.
Tropische Hölzer sind nicht zugelassen.
Holzart:
Vgl. Leit- bzw. Positionsbeschreibungen

Nachweis nachhaltiger Forstwirtschaft/Nachhaltigkeitszertifikat FSC, PEFC oder gleichwertig
Vgl. Leit- bzw. Positionsbeschreibungen

Bei der Auswahl und Festlegung der Sortierklasse ist zusätzlich das Merkblatt HO.02 "Auswahl der Holzqualität für Holzfenster und -Haustüren" zu beachten.
Sortierklasse gem. EN 942:
Vgl. Leit- bzw. Positionsbeschreibungen

Schichtverleimte (lamellierte) Kanteln bei J2 oder besser sind
nicht zugelassen/ zugelassen:
Vgl. Leit- bzw. Positionsbeschreibungen

Der Feuchtegehalt der verarbeiteten Hölzer muss nach Fertigstellung der Fenster im Bereich von 13 ± 2 % liegen. Bei schichtverleimten Kanteln darf der feuchteunterschied zwischen miteinander verbundenen Holzteilen 2 % nicht übersteigen.
Bei der Verwendung von schichtverleimten Kanteln ist die Tabelle 2 der deutsch-schweizerischen Richtlinie "Massive, keilgezinkte und lamellierte Profile für Holzfenster" zugrunde zu legen. Die prinzipielle Eignung der zur Anwendung kommenden lamellierten und keilgezinkten Profile ist durch eine Eignungsprüfung nachzuweisen. Die gleichmäßige Qualität ist durch eine kontinuierliche Eigen- und Fremdüberwachung sicherzustellen.

Keilzinkenverbindungen bei schichtverleimten Kanteln sind:
nicht zugelassen/nur in der Mittellage zugelassen/an allen offenen Flächen zugelassen:
Vgl. Leit- bzw. Positionsbeschreibungen

3.2 Stahl
Alle Stahlteile, die nach ihrem Einbau nicht mehr zugänglich sind, müssen verzinkt werden. Alle anderen Stahlteile müssen mindestens einen einfachen Korrosionsschutz erhalten. Er muss mit Zinkauflagen gemäß EN ISO 14713 ausgeführt werden.
Verankerungen und Befestigungsmittel, die nicht aus Aluminium bestehen, mittel- oder unmittelbar der Atmosphäre ausgesetzt sind, sind aus nichtrostendem Stahl mindestens der Qualität der Werkstoff-Nr. 1.4301 zu fertigen.

3.3 Verbindungselemente
Verbindungselemente wie Beschläge, Schrauben, Bolzen o.ä. müssen mindestens korrosionsgeschützt sein. Bei ständiger Feuchtebelastung müssen sie aus nichtrostendem Stahl mindestens der Qualität der Werkstoff.-Nr. 1.4201 bestehen.

3.4 Zusammenbau unterschiedlicher Metalle
Bei der Verbindung verschiedener Metalle ist die elektrochemische Spannungsreihe zu beachten. Metalle mit unterschiedlichem Spannungspotential sind durch geeignete Isolierzwischenlagen so zu trennen, dass keine Kontaktkorrosion entstehen kann.

3.5 Dichtstoffe für die Verglasung
Dichtstoffe müssen in ihren Eigenschaften DIN 18545 und dem Verwendungszweck entsprechen. Sie müssen nach DIN 52452 mit angrenzenden Stoffen verträglich sein. Weiter müssen Dichtstoffe alterungsbeständig und - soweit sie direkten Witterungseinflüssen ausgesetzt sind - gegen diese beständig sein.

3.6 Dichtprofile
Nichtzellige Elastomer-Dichtprofile (APTK/EPDM) müssen DIN 7863 bzw. der EN 12365 entsprechen. Für andere Werkstoffe ist die Eignung mit dem Angebot nachzuweisen. Die Dichtprofile müssen mit den angrenzenden Stoffen verträglich sein, sie müssen alterungsbeständig und - soweit sie direkten Witterungseinflüssen ausgesetzt sind - gegen diese beständig sein.

3.7 Klebstoffe
Für die Anforderungen an den Klebstoff gilt die Beanspruchungsgruppe D3 nach EN 204 für die Rahmenverbindung und D4 für Lamellierung und Keilzinkung, verbunden mit einem Nachweis der Temperaturbeständigkeit durch Prüfung nach EN 14257 (ehemals WATT‘91). Bei Holzarten mit Inhaltsstoffen, welche die Verklebung beeinflussen, ist eine Prüfung durch eine anerkannte Prüfstelle erforderlich. Soll ein Klebstoff verwendet werden, der die vorgenannten Nachweise nicht erbringt, ist eine Eignungsprüfung bei einer anerkannten Prüfstelle erforderlich.
Liegt dem Angebot eine Einzelteilfertigung zugrunde, muss über ein entsprechend anerkanntes Prüfinstitut für die Verklebung vorbeschichteter oder beschichteter Holzteile ein Eignungsnachweis geführt werden. Diese Forderung
gilt auch für eine mögliche Kombination aus Kleb- und mechanischer Verbindung.

4. Ausführung
4.1 Profilausbildung Holz
Um einen ausreichenden konstruktiven Schutz der Fenster zu erreichen, muss sich die Profilierung aller Rahmen- und Zusatzprofile einschließlich der Sprossen an den Grundsätzen von DIN 68121-2 orientieren. Die Kanten der Profile sind mit einem Radius von =2 mm zu runden.
Kapillarfugen im Bereich der Bewitterung zwischen Profilen und/oder Bauteilen (z.B. Profilkopplungen) müssen über ein zusätzliches Dichtsystem abgedichtet werden.

gefordert wird eine Blendrahmen- /Fertigholzdicke von:
Vgl. Leit bzw. Positionsbeschreibungen

Bei Fenstern mit Sprossen werden gefordert:
glasteilende Sprossen/Sprosse mit zusätzlich im SZR eingelegtem Randverbund als Abstandhalter als einfache Sprossenteilung/als mehrfache Sprossenteilung:
Vgl. Leit bzw. Positionsbeschreibungen

Glasfalze müssen für eine dichtstofffreie Ausführung ausgebildet und zum Dampfdruckausgleich an allen vier Ecken geöffnet werden. Dazu sind Öffnungen =5 x 12 mm bzw. Bohrungen mit o =8 mm erforderlich. Diese Öffnungen dürfen weder durch Falzdichtungen noch durch andere Teile auch nur teilweise verdeckt werden.

Die Wetterschutzschienen müssen im seitlichen Anschluss zum Blendrahmen zusätzlich gegen das Eindringen von Wasser abgedichtet werden und eine kontrollierte und ausreichend bemessene Wasserabführung zur Außenseite aufweisen. Die Vorgaben der Wetterschutzschienenhersteller sind zusätzlich zu beachten. Weiterhin gelten die Vorgaben der Richtlinie HO.10 Wetterschutzschienen an Holzfenstern. Bei Abweichungen von den Vorgaben dieser ZTV, wie Verzicht auf Wetterschutzschienen, Ausbildung von Wetterschenkeln ("Wassernasen") usw. muss der Nachweis der Eignung der Konstruktion geführt werden.

4.2 Rahmenverbindung
4.2.1 Holzprofile
Die Rahmenverbindungen müssen formstabil und dauerhaft dicht ausgeführt werden. Ab einer Holzdicke von 45 mm müssen bei den Rahmenverbindungen mindestens Doppelzapfen vorgesehen werden. Die äußeren Wangen aller Schlitz/Zapfenverbindungen dürfen nicht dicker als 16 mm sein. Dübelverbindungen müssen nach den Vorgaben in DIN 68121-2 ausgebildet werden. Für Rahmenverbindungen von aufgeklebten Sprossen sind ebenfalls Dübel zu verwenden. Für andere Rahmenverbindungen ist die Eignung durch Prüfung gem. ift-Richtlinie SE-08/1 "Rahmeneckverbindung für Holzfenster" in einem zugelassenen Prüfinstitut nachzuweisen.

4.3 Falzausbildung - Falzdichtungen
Die Anordnung und Ausführung muss der Systembeschreibung entsprechen.
Die Hauptdichtungsebene ist die Windsperre. Sie muss mit einem einheitlichen, auswechselbaren, umlaufenden Dichtungsprofil ausgerüstet sein, welches gegen Verschieben zu sichern ist. Die Ecken sind gegen Wind und Wasser dauerhaft dicht zu verbinden.
Um die Gefahr des Tauwasserausfalls und der Schimmelpilzbildung im inneren Beschlagaufnahmefalz weitgehend einzuschränken, ist gegen den Feuchteeinfluss der Raumluft vor dem Verlauf der 13°- Isotherme eine Dichtebene gegen Feuchte von innen vorzusehen. Sie kann als Falzüberschlagsdichtung ausgebildet werden.

4.4 Oberfläche Holz
4.4.1 Chemischer Holzschutz
Nach EN 460 ist bei den Resistenzklassen 1, 2 und 3 nach EN 350-2 kein vorbeugender chemischer Holzschutz erforderlich. Für die Klassen 4 und 5 ist die Notwendigkeit eines chemischen Holzschutzes nach EN 460 oder Merkblatt HO.06-1 zu bewerten.
Auf einen vorbeugenden chemischen Holzschutz kann durch eine  entsprechende Vereinbarung zwischen Auftraggeber und Auftragnehmer gemäß DIN 68800-3 Abs. 11.1 verzichtet werden.
Der chemischer Holzschutz ist wegen der Vergleichbarkeit der Angebote grundsätzlich anzubieten. Ggf. ist in den Positionsbeschreibungen noch eine Minderungs-Position für den Fall vorgesehen, dass evtl. auf den chem. Holzschutz verzichtet werden soll.
Das für den vorbeugenden chemische Holzschutz eingesetzte Mittel muss ein geeignetes, auf den Verwendungszweck bezogenes, gültiges Prüfzeugnis besitzen; entweder das RAL-Gütezeichen Holzschutz oder eine DIBt-Zulassung.
Die Holzschutzbehandlung hat, soweit es die Größe der Fensterelemente zulässt, im Tauch- oder Flutverfahren zu erfolgen. Das gilt auch für das Leistenmaterial. Bei größeren Teilen ist das Beschichtungsverfahren einzusetzen.

4.4.2 Oberflächenbeschichtung von maßhaltigen Bauteilen aus Holz
Die Oberflächenbehandlung der Holzteile richtet sich nach der verwendeten Holzart, dem gewählten Beschichtungssystem und der zu erwartenden Beanspruchung der Oberfläche. Es sind die Verarbeitungsvorschriften der Beschichtungsmittelhersteller anzuwenden. Sind keine Trockenschichtdicken vorgegeben sind nach dem deutschen Regelwerk folgende Mindest-Trockenschichtdicken erforderlich:

≥ 30μm auf nicht zugänglichen Flächen (Glasfalz) und an grundierten Fenstern*)
≥ 50μm im Baukörperanschlussbereich
≥ 80μm bei lasierender Beschichtung
≥ 100μm bei deckender Beschichtung.
*) Gilt auch für alle Flächen unter Metallprofilen und Blechen, die konstruktionsbedingt nicht als wasserführende Ebene ausgeführt sind. Auf allen anderen Flächen ist die volle Schichtdicke der Endbehandlung erforderlich.

Die Auswahl des Beschichtungssystems muss nach Merkblatt HO.01/A1 "Klassifizierung von Beschichtungen für Holzfenster und -Haustüren" in Verbindung mit Merkblatt HO.03 "Anforderungen an Beschichtungssysteme von Holzfenstern und -Haustüren" erfolgen. Eine manuelle Beschichtung muss in Anlehnung an das BFS- Merkblatt Nr. 18 "Beschichtungen auf Holz und Holzwerkstoffen im Außenbereich" und nach den Vorgaben des Beschichtungsmittelherstellers ausgeführt werden.
Die Schichtdicke der fertigen Beschichtung muss den Vorgaben der Beschichtungsmittelhersteller entsprechen. Sie ist auf Anforderung nachzuweisen. Werden die Fenster im Sonderfall nur grundiert ausgeliefert, dann müssen alle Holzteile vor ihrem Einbau zwischen- und endbeschichtet werden. Dazu sind dann Hinweise in der Leistungsbeschreibung enthalten.

4.4.2.1 Dickschichtlasur auf maßhaltigen Bauteilen
Der Auswahl des Beschichtungssystems ist das Merkblatt HO.01 "Klassifizierung von Beschichtungen für Holzfenster und -Haustüren", Tabelle 1 zugrunde zu legen.
Art der Beanspruchung: indirekte, normale, direkte oder extreme direkte Bewitterung, Farbton:
Vgl. Leit- bzw. Positionsbeschreibungen
ODER:

4.4.2.2 Deckende Beschichtung auf maßhaltigen Bauteilen
Der Auswahl des Beschichtungssystems ist das Merkblatt HO.01 "Klassifizierung von Beschichtungen für Holzfenster und -Haustüren", Tabelle 1 zugrunde zu legen.
Art der Beanspruchung: indirekte, normale, direkte oder extreme direkte Bewitterung,  RAL-Farbton:
Vgl. Leit- bzw. Positionsbeschreibungen

4.5 Beschläge
Die Beschläge müssen die Anforderungen der EN 13126 erfüllen und den zu erwartenden Belastungen entsprechend ausgebildet sein. Die verwendeten Werkstoffe sind gegen Korrosion zu schützen. Die Beschlagteile müssen nachjustierbar sein und der Einbau hat nach den Vorgaben des Beschlagherstellers zu erfolgen. Eine dauerhafte und sichere Befestigung von Beschlag- und Verbindungsteilen muss sichergestellt sein, ebenso die Möglichkeit zur Wartung und - im Bedarfsfall - zum Austausch der Beschläge. Das Ecklager von Drehkippbeschlägen muss den Flügel bei jeder Bewegungsstellung sicher führen. Diese Führung muss auch erhalten bleiben, wenn der Flügel durch eine Windböe plötzlich aufgestoßen wird. Die Ausstellschere muss sicher verhindern, dass der Flügel bei einer Fehlbedienung absackt (z.B. Verwendung einer Dreipunktschere). Andernfalls sind besondere Schutzmaßnahmen wie z.B. der Einbau von Fehlbedienungsvorrichtungen oder Vorrichtungen für eine besondere Öffnungsfolge zu treffen. Bei Flügelbreiten über 120 cm sind grundsätzlich Zweitscheren
vorzusehen.
Eine dauerhafte und sichere Befestigung von Beschlag- und Verbindungsteilen ist sicherzustellen. Alle Schließstücke sind scherentlastend zu befestigen. Die Richtlinie TBDK "Befestigung tragender Beschlagteile von Dreh- und Drehkipp-Beschlägen" der Gütegemeinschaft Schlösser und Beschläge, Velbert ist zu beachten.
Der Fensterflügel muss im eingebauten Zustand mindestens um 90° geöffnet werden können, sofern die geometrischen Randbedingungen der Einbausituation das zulassen. Werden über die Leistungsbeschreibung im Flügelfalz eingebaute Drehkipp-Beschläge vorgegeben, ist nachfolgend die vorgesehene Ausführungsmöglichkeit angegeben:
bandseitig sichtbar (aufliegende Lagerstellen)/oder bandseitig verdeckt (verdeckt liegende Lagerstellen)/ oder bandseitig verdeckt im Flügelüberschlag (halbverdeckt liegende Lagerstellen)
Vgl. Leit- bzw. Positionsbeschreibungen

Nachfolgend sind die Zusatzeinrichtungen wie z.B. Flügelheber, Fehlbedienungssperre, Öffnungsbegrenzer,Drehsperre, abschließbare Griffe, Auflaufbock, vorgegeben, die zusammen mit den Beschlägen anzubieten sind.
Zusatzeinrichtungen:
Vgl. Leit- bzw. Positionsbeschreibungen

Die Bedienung der Flügel muss leicht und unfallsicher möglich sein. Bedienkräfte nach EN 13115:
Vgl. Leit- bzw. Positionsbeschreibungen

Die Bedienungshöhe der Griffe ist in Absprache mit dem Auftraggeber festzulegen. Sie ist - soweit möglich - innerhalb eines Raums einheitlich festzulegen.

Die Fenstergriffe sind wie folgt auszuführen: Montage der Fenstergriffe zeitlich versetzt zum Einbau der Fensterelemente. Zu Lüftungszwecken sind geeignete provisorische Fenstergriffe in ausreichender Zahl zur Verfügung zu stellen.
Standardgriff oder Fabrikat/ Aluminium oder Edelstahl oder Messing oder Farbton:
Vgl. Leit- bzw. Positionsbeschreibungen

Bei Stulpfenstern (zweiflügelige Fenster ohne festes Mittelstück) muss der Standflügel durch entsprechende Beschläge im Blendrahmen fixiert werden.
Bei Kippflügeln und Oberlichtern müssen als zusätzliche Sicherung Scheren eingebaut werden, um eventuelle Schäden infolge unsachgemäßer Einhängung der Öffnungsscheren zu verhindern. Hierfür können auch die für
Reinigungszwecke erforderlichen Zusatzscheren vorgesehen werden. Beschlagteile für andere Öffnungsarten müssen so ausgeführt werden, dass sie die Funktion der Flügel auf Dauer sicherstellen. Außerdem müssen sie einen ausreichenden Schutz gegen Fehlbedienungen aufweisen.
Benutzerinformationen mit Wartungs- und Pflegeanleitung sind entsprechend den Forderungen der Landesbauordnungen und des Produkthaftungsgesetzes dem Auftraggeber spätestens mit der Schlussrechnung unaufgefordert zur Weitergabe an die Nutzer zu übergeben.
Die Richtlinie VHBE "Beschläge für Fenster und Fenstertüren Vorgaben und Hinweise für Endanwender" der Gütegemeinschaft Schlösser und Beschläge, Velbert ist zu beachten.

5 Glas
5.1 Glasdicken
Die Glasdicken sind unter Berücksichtigung der in Abschnitt 2.1 dieser ZTV angegebenen Belastungen zu ermitteln. Falls in diesem Zusammenhang zusätzliche Belastungen zu berücksichtigen sind, oder der Einbau von Sondergläsern erforderlich ist, ist das den Leistungsbeschreibungen zu entnehmen.

5.2 Glaseinbau
Der Glaseinbau ist nach der freigegebenen Systembeschreibung auszuführen.
Festverglasungen sind so einzubauen wie Flügelverglasungen, dazu gehören auch die Druckausgleichsöffnungen. Die Vorschriften der Isolierglashersteller und die "Verglasungsrichtlinien" des Instituts des Glaserhandwerks in Hadamar müssen beachtet werden.
Bei einer Glasabdichtung mit Dichtstoffen gelten das IVD-Merkblatt Nr. 10 und die ift-Richtlinie VE-06/1 "Beanspruchungsgruppen für die Verglasung von Fenstern". Die Abdichtung nichttransparenter Ausfachungen hat grundsätzlich nach dem gleichen System zu erfolgen. Beim Einsatz von Dichtprofilen ist die iftRichtlinie" Prüfung von Verglasungen mit vorgefertigten Profilen bei Holzfenstern" zu beachten.

5.3 Glashalteleisten
Glashalteleisten sind in der Regel auf der Raumseite anzuordnen. Für die Befestigung der Glashalteleisten gilt DIN 18545-1 und -3. Glashalteleisten müssen passgenau zugeschnitten sein. Eine dauerhaft dichte Anlage der Glasleisten an den Rahmenprofilen ist sicherzustellen. Gegebenenfalls ist ein zusätzliches Dichtungssystem innerhalb der Fuge vorzusehen. Werden Glashalteleisten auf der Außenseite angebracht, müssen die sich ergebenden Fugen gegen eindringende Feuchtigkeit abgedichtet werden. Der Abstand der Befestigungsmittel darf 35 cm nicht überschreiten. Von den Ecken ist ein Mindestabstand von 5 bis 10 cm einzuhalten. Bei der Befestigung der Glashalteleisten mit Drahtstiften muss eine Mindestauflage von 14 mm sichergestellt werden. Bei versenkter Verstiftung sind die Löcher mit einem geeigneten Material zu verschließen. Bei Befestigung mit Schrauben ist eine Mindestauflage von 12 mm erforderlich. Schraublöcher sind grundsätzlich ausreichend vorzubohren.

6. Verarbeitung
Die Umsetzung der Anforderungen der Landesbauordnungen für Fenster, Fenstertüren, Fensterelemente und Vorhangfassaden setzen eine dokumentierte Produktionskontrolle von den Ausgangsstoffen bis zum Endprodukt voraus.
Für die Beurteilung der Verarbeitung gilt die Gütesicherung RAL-GZ 695 "Fenster, Haustüren, Fassaden und Wintergärten". Die Vorlage des RAL-Gütezeichens Holzfenster ist eine Möglichkeit die Forderungen der
Landesbauordnungen nachzuweisen. Nachweise über andere Formen der Gü-
tesicherung sind sinngemäß zu führen.

7. Einbau
Der Baukörperanschluss und der Einbau sind nach den anerkannten Regeln der Technik zu planen und auszuführen. Bei der Ausbildung der Anschlüsse an den Baukörper sind die bauphysikalischen Einwirkungen durch das Raumklima und das Außenklima zu berücksichtigen. Die Anschlussausbildung muss den Anforderungen aus dem Wärme-, Schall- und Feuchteschutz gerecht werden. Äußere Einwirkungen wie z.B. Bauwerksbewegungen dürfen die entsprechenden Maßnahmen nicht in ihrer Funktion beeinträchtigen. Dabei sind sowohl DIN 4108-2, Beiblatt 2 zu DIN 4108, DIN 4108-7 als auch die Energieeinsparverordnung und die aktuelle Richtlinie "Leitfaden zur Montage", herausgegeben von den RAL Gütegemeinschaft Fenster und Haustüren, zu beachten. Bei der Planung Anschlussausbildung sind die in diesen ZTV vorgegebenen Klimadaten heranzuziehen.
Die Einbauebene der Fenster, Fenstertüren und Fensterelemente ist so zu wählen bzw. so zu verändern, dass die mit der DIN 4108-2 vorgegebene schimmelpilzkritische 13 °C-Isotherme innerhalb der Konstruktion verläuft. Zeitweise ausfallendes Tauwasser darf nicht in die Konstruktion eindringen und zu einer unzulässigen, dauerhaften Erhöhung der Materialfeuchten, bzw. zu Schäden im Bereich der Anbindung an den Baukörper führen. Hinweise dazu gibt der Leitfaden zur Montage.

7.1 Lastabtragung in Fensterebene
Die Kräfte in Fensterebene (Eigenlast) müssen im Regelfall über druckfeste Unterkonstruktionen, wie z.B. Tragklötze in das Bauwerk eingeleitet werden. Die Tragklötze sind in Richtung der Fensterebene so anzuordnen, dass sowohl die äußere als auch die innere Abdichtung ohne jede Unterbrechung vorgenommen werden kann. Bei mehrschaligen Wandsystemen, bei denen das Fenster in der Ebene der Wärmedämmung eingebaut wird, müssen diese Kräfte z. B. über Metallwinkel, Zargen oder Konsolen in die statische Schichtzone der Außenwand eingeleitet werden. Die Tragklötze müssen folgende Forderungen erfüllen:
Sie müssen die anfallenden Lasten übertragen können, sie müssen gegen Verschieben gesichert werden, sie dürfen die Ausführung der Abdichtung nicht behindern, sie müssen aus einem unverrottbaren Material (z.B. Kunststoff, imprägnierte Harthölzer) bestehen. Werden Dübel, Laschen, Verschraubungen u.ä. z.B. im Rahmen einer Distanzbefestigung verwendet, dürfen diese zur Abtragung der in Fensterebene wirkenden Lasten nur dann verwendet werden, wenn das Produkt über einen entsprechenden Nachweis verfügt.

7.2 Befestigung
Die Befestigung (Verankerung) muss - alle planmäßig auf das Fenster einwirkenden Kräfte mit der erforderlichen Sicherheit und unter Berücksichtigung der im Anschlussbereich zu erwartenden Bewegungen einwandfrei auf den Baukörper übertragen,- die Bewegungen sowohl aus der thermischen Belastung der Fenster und Fensterelemente als auch aus den zu erwartenden Formveränderungen des Baukörpers aufnehmen. Bei den gegebenen Stützweiten ist mit einer Deckendurchbiegung von:
Vgl. Leit- bzw. Positionsbeschreibungen

mit einer Durchbiegung des Trägers/Rollokastens von:
Vgl. Leit- bzw. Positionsbeschreibungen

bzw. einer Verschiebung von:
Vgl. Leit- bzw. Positionsbeschreibungen

zu rechnen.

Die angebotene Anschlussausbildung muss diese Bewegungen ausgleichen können. Die Befestigungsstellen müssen auf den Sitz der Beschläge und die Anordnung der Verklotzung in den Festfeldern abgestimmt werden. Der Abstand der Befestigungselemente untereinander darf 70 bis 80 cm nicht überschreiten. Von Eck- und sonstigen Rahmenverbindungen darf ein Abstand von 15 cm nicht überschritten werden. Beim Einsatz von Dübeln sind die vorgeschriebenen Bohrabstände einzuhalten. Die Befestigung von Montagezargen hat sinngemäß zu erfolgen. Wird bei Fensterelementen ein prüffähiger statischer Nachweis für Konstruktion und Befestigung verlangt, gelten die Technischen Baubestimmungen.

7.3 Abdichtung zum Baukörper
Die Anschlussfugen müssen
- raumseitig ausreichend luftdicht sein,
- im Zwischenraum vollständig mit Dämmstoff ausgefüllt sein,
- außenseitig das unkontrollierte Eindringen von Schlagregen verhindern.
Die Anschlusskonstruktion muss so ausgebildet werden, dass ein Feuchteausgleich nach außen möglich ist. Dieser Ausgleich wird sichergestellt, wenn die raumseitigen Dichtmaterialien einen höheren Diffusionswiderstand aufweisen, als die auf der Außenseite, oder wenn außenseitig witterungsgeschützt angeordnete Druckausgleichsöffnungen vorgesehen werden.
Geforderter Dämmstoff für Anschluss zum Baukörper:
Vgl. Leit- bzw. Positionsbeschreibungen

Mineralwolledämmstoff/ Ortschaum/ schalldämmender Schaum/Schaumstoff-Füllbänder/ Spritzkork /Naturprodukt wie z.B. Schafwolle

Bei der Abdichtung von Anschlussfugen mit elastischen Dichtstoffen sind die Vorgaben der DIN 18540 sinngemäß anzuwenden. Das gilt für die konstruktive Fugenausbildung ebenso wie für die zulässige Gesamtverformung des Dichtstoffs. Bei der Abdichtung mit imprägnierten Dichtbändern aus Schaumkunststoff sind die Herstellerangeben zu beachten. Es dürfen nur nach DIN 18542 geprüfte und klassifizierte Systeme eingesetzt werden. Im Außenbereich sind Dichtbänder der Beanspruchungsgruppe 1 (BG 1) einzusetzen. Dichtbänder der BG 2 dürfen nur geschützt vor direkter Bewitterung eingesetzt werden. Für beide Abdichtungsmöglichkeiten müssen die Fugenflanken ausreichend parallel und eben sein. Ist das nicht der Fall, muss die Rohbau-Fugenflanke nach den Vorgaben der DIN 4108-7 bauseits nachgearbeitet werden. Wird eine Nacharbeit erforderlich, hat der Auftragnehmer Bedenken geltend zu machen und der Auftraggeber ist unverzüglich schriftlich zu informieren. Die luftundurchlässige, raumseitige Abdichtung und die Windsperre können eine Ebene bilden.
Die Gesamtkonstruktion und die erforderliche Fugenbreite ergeben sich aus dem vom Bieter gewählten Anschluss- und Dichtsystem.

7.3.1 Dichtsystem
Gehört zum gewählten Dichtsystem eine Abdichtung mit spritzbarem Dichtstoff, gelten weiter DIN 18 540 und DIN 18 545-2. Eine Zweiflankenhaftung ist durch den Einsatz von geschlossenzelligem, nicht wassersaugendem Hinterfüllmaterial sicherzustellen. Weitere Hinweise zum Stand der Technik sind enthalten im IVD-Merkblatt Nr. 9 "Dichtstoffe in der Anschlussfuge für Fenster und Außentüren - Grundlagen für Planung und Ausführung". Beim Einsatz von imprägnierten Fugendichtbändern aus Polyurethan-Weichschaumstoff sind in jedem Fall die Herstellerangaben, speziell der zur vorhandenen Fugenbreite erforderliche Komprimierungsgrad zu beachten. Die Schlagregendichtigkeit der Fugendichtbänder ist auf Verlangen durch Vorlage eines Prüfzeugnisses nachzuweisen. Bei der Abdichtung der Fenster mit Bauabdichtungsbahnen gilt DIN 18195-9, sofern vom Auftraggeber keine anderen Vorgaben formuliert wurden.
Sie müssen mit angrenzenden Stoffen verträglich sein. Die bauphysikalischen Grundlagen für die Anwendung von diffusionsoffenen und dampfdichten Bauabdichtungsbahnen sind zu beachten. Zur Sicherstellung einer dauerhaften Funktion sind Bauabdichtungsbahnen in beiden Anschlussbereichen zusätzlich mechanisch zu sichern, sofern sie nicht aus bauphysikalischen Gründen freihängend angebracht werden müssen. Für andere Dichtsysteme muss die Eignung gemäß ift Richtlinie MO- 01/1 "Baukörperanschluss von Fenstern; Teil 1 Verfahren zur Ermittlung der Gebrauchstauglichkeit von Abdichtungssystemen" nachgewiesen werden.

7.4 Außenfensterbänke
Fensterbänke sind so auszubilden, dass Niederschlagswasser problemlos nach außen über die Fassade abgeleitet wird und kein Wasser in das Gebäude eindringen kann. Die Ableitung hat so zu erfolgen, dass eine Verschmutzung der Fassade weitgehend vermieden wird. Dazu wird ein Gefälle von =5 % und ein Fassadenberstand von =30 mm gefordert. Fensterbänke aus Metall müssen mit ausreichender Sicherheit mit rostfreien Befestigungsmitteln am Blendrahmen befestigt werden. Die rückseitige Fensterbankaufkantung muss gegenüber der äußeren Fensterebene um ca. 10 mm zurück springen. Dazu ist das Blendrahmenprofil unten quer mit einem entsprechenden Falz zu versehen. Zwischen Fensterbankaufkantung und Blendrahmen ist ein Dichtungsprofil anzuordnen und die Verschraubungen sind abzudichten. Ist ein Rücksprung aus konstruktiven Gründen nicht möglich, muss die Anbindung der Fensterbankaufkantung so erfolgen, dass eine ungehinderte Wasserableitung stattfinden kann und keinWasser zwischen Blendrahmen und Fensterbankaufkantung in die Konstruktion eindringen kann. Für die thermisch bedingten Längenänderungen sind ausreichende Dehnmöglichkeiten vorzusehen. Die Fensterbänke aus Metall müssen mindestens alle 300 cm einen Dehnstoß erhalten. Stoßunterlappungen sind so auszuführen, dass im Stoßbereich eingedrungenes Wasser nach außen abgeleitet wird und Dehngeräusche weitgehend vermieden werden. Bei einer Ausladung von mehr als 15 cm sind im vorderen Abkantungsbereich zusätzliche Befestigungen direkt zum Baukörper vorzusehen und ca. 2/3 der Ausladungsfläche sind mit einer Antidröhnmasse zu beschichten. Die Fensterbänke aus Metall sind seitlich aufzukanten oder mit Endstücken zu versehen. Unter Berücksichtigung der zu erwartenden Längenänderung sind die Fensterbänke in diesem Bereich zum Baukörper abzudichten. Bildet Putz die seitliche Haftfläche, sind komprimierte Dichtbänder gemäß DIN 18542 zu verwenden; bilden andere, oberflä- chenglatte Materialien die Haftfläche, ist eine elastische Abdichtung in Anlehnung an DIN 18540 vorzusehen. Bei einer mehrschaligen Baukörperausbildung ist unterhalb der Fensterbänke eine Dichtungsbahn anzuordnen. Sie ist zusammen mit der Fensterbank am Fenster zu befestigen und wannenförmig auszubilden. Um einen Diffusionsstau zu vermeiden, ist die Dichtungsbahn im übrigen Bereich lose auf die Dämmung bzw. den Baukörper zu legen. Eine Hinterwanderung durch Niederschlagswasser ist dauerhaft zu vermeiden. Die senkrechte Abdichtung ist im Eckbereich aufzunehmen. Der seitliche Anschluss ist abzudichten und konstruktiv zu überdecken.

7.5 Innenfensterbänke
Unabhängig davon, ob die Innenfensterbänke bauseits angebracht werden, oder zum Leistungsbereich Fenster gehören, ist durch die untere Fensteranschlussausbildung sicherzustellen, dass auch dieser untere Anschluss luftundurchlässig abgedichtet ist. Feuchtehinterwanderungen der Anschlussfuge von innen sind durch geeignet Maßnahmen zu verhindern.

7.6 Schwellenausbildung
Schwellenanschlüsse müssen dauerhaft gegen Niederschlagswasser und aufsteigende Feuchtigkeit abgedichtet werden. Sie sind so auszubilden, dass Wasser jederzeit von der Konstruktion nach außen abgeleitet wird. Die Begehbarkeit der angrenzenden Bauteile muss dabei sichergestellt sein. Die in dieser Ausschreibung geforderten Schwellenhöhen sind der Leistungsbeschreibung zu entnehmen. Sind aufgrund der Planungsvorgabe die anerkannten Regeln der Technik gefährdet, hat der Auftragnehmer gegenüber dem Auftraggeber schriftlich Bedenken geltend zu machen. Die in dieser Ausschreibung geforderten Schwellenhöhen sind der Leistungsbeschreibung zu entnehmen.

7.7 Einbau von Rollläden
Durch den Einbau von Rollläden darf die Standsicherheit der Fenster nicht beeinträchtigt werden. Falls wegen des Rollladens eine erforderliche Befestigung des oberen Blendrahmens nicht möglich ist, muss der Blendrahmen entsprechend der Fensterbreite durch geeignete Maßnahmen (z. B. Stahlprofilaussteifung) standsicher ausgebildet werden. Bei weitgespannten Rollladen-Anlagen ist der Einsatz tragender, demontierbarer Konsolen o. ä. erforderlich. Die Revisionsklappen müssen luftdicht angeschlossen werden und sich trotz derartiger Zusatzbauteile ungehindert öffnen lassen.

7.8 Zargen
Sind im Übergangsbereich vom Fenster zum Baukörper Zargen vorgesehen, sind grundsätzlich wärmegedämmte Zargen anzubieten. Das untere, quer durchlaufende Zargenprofil ist so auszubilden, dass es die Basiskonstruktion bildet und zur Gewichtsaufnahme der Fenster herangezogen werden kann. Die dieser Ausschreibung beigefügten bauseitigen Zeichnungen zeigen die Rohbauausbildung und die geplante Einbauebene der Fenster. Die darauf abzustimmende Zargenkonstruktion hat unabhängig vom Konstruktionsprinzip des Bieters folgende Forderungen zu erfüllen. Bei mehrschichtigen Außenwänden muss die Zarge in allen Anschlussbereichen die nachträglich anzubringende äußere Wärmedämmung in ihrer vollen Dicke aufnehmen können, so dass deren Anbringung im direkten Anschluss an die Zargen und nach deren Einbau erfolgen kann. Die Zargen sind so auszubilden, dass sie nach ihrem Einbau die Lehre für Innen- und Außenputz, bzw. bei mehrschichtigen Außenwänden für lnnenputz und Wetterschutzhaut (Verblender o. ä.) bilden. Daher sind alle Zargen abschnittsweise in die Rohbaufassade einzumessen. Wegen der Lehrenfunktion sind die Zargen flucht-, lot- und maßgerecht einzubauen. Dabei sind die zulässigen Toleranzen - speziell die Winkeltoleranzen in horizontaler und vertikaler Richtung auszugleichen. Die Zargen sind so auszubilden, dass ihre dampfbremsende Andichtung in der bauphysikalisch richtigen Ebene angeordnet werden kann. Sie sind weiter so auszubilden, dass die Fenster unsichtbar mit den Zargen verbunden, aber jederzeit demontiert werden können. Auch in diesem Fugenbereich ist in der bauphysikaIisch richtigen Ebene eine Dampfbremse vorzusehen.

7.9 Einbau einbruchhemmender Bauteile
Der Einbau von geprüften einbruchhemmenden Bauteilen hat nach den Montageanweisungen des Herstellers zu erfolgen. Sollte die Festigkeit des Baukörpers nicht ausreichend sein (siehe "Leitfaden zur Montage" Tabelle 4.2), hat der Auftragnehmer gegenüber dem Auftraggeber schriftlich Bedenken geltend zu machen. Der vorschriftsmäßige Einbau ist spätestens bei der Abnahme durch eine Montagebescheinigung zu bestätigen.

8. Ausbau und Entsorgung
Der Ausbau alter Fenster hat grundsätzlich so zu erfolgen, dass die Gebäudesubstanz möglichst wenig beschädigt wird, um kostenintensive Nacharbeiten zu vermeiden. Treten in diesem Zusammenhang Probleme auf, ist die Demontage zu unterbrechen und es ist unverzüglich die Bauleitung schriftlich und mündlich zu informieren. Das gilt auch, wenn bei der Demontage asbesthaltige Abdichtungs- oder sonstige asbesthaltige Materialien vorgefunden werden.
Fenster und sonstige Bauteile, die im Zusammenhang mit der ausgeschriebenen Leistungen ausgebaut werden müssen, sind nach der Vorgaben des Kreislaufwirtschafts- und Abfallgesetzes (KrW-/AbfG) zu entsorgen. Auf dieser Basis hat demzufolge die Entsorgung durch Recycling (Kunststoff, Aluminium, Stahl) bzw. umweltgerechter thermischer Verwertung (Holz) stattzufinden. Die Leistungsbeschreibung enthält getrennte Leistungspositionen für den Ausbau und die Entsorgung bestimmter Bauteile.

*Hinweis: Zusammenfassende Angaben zu Produkten und Systemen*
Zusammenfassende Angaben zu Produkten und Systemen
(Vom Bieter einzutragen)
Angebotenes Fenstersystem:

'.........'
(vom Bieter auszufüllen)

Nachgewiesener Temperaturfaktor fRsi:

'.........'
(vom Bieter auszufüllen)

Angebotene Holzart:

'.........'
(vom Bieter auszufüllen)

Nachhaltigkeitszertifikat:

'.........'
(vom Bieter auszufüllen)

Angebotene Eckverbindung Holz:

'.........'
(vom Bieter auszufüllen)

Angebotene Holz-Mindestrohdichte:

'.........'
(vom Bieter auszufüllen)

Angebotenes Beschichtungssystem Holz:

'.........'
(vom Bieter auszufüllen)

Angebotenes Beschlagfabrikat:

'.........'
(vom Bieter auszufüllen)

Angebotenes Isolierglasfabrikat:

'.........'
(vom Bieter auszufüllen)

Angebotener Randverbund:

'.........'
(vom Bieter auszufüllen)

Angebotenes Verglasungssystem:

'.........'
(vom Bieter auszufüllen)

Angebotenes Dichtprofilmaterial für die Verglasung:

'.........'
(vom Bieter auszufüllen)

Angebotene Eckverbindung:

'.........'
(vom Bieter auszufüllen)

Angebotenes Dichtprofilmaterial für Falzdichtungen:

'.........'
(vom Bieter auszufüllen)

Angebotene Eckverbindung:

'.........'
(vom Bieter auszufüllen)

Angebotenes Sonnenschutzsystem:

'.........'
(vom Bieter auszufüllen)

Angebotenes Rollladensystem:

'.........'
(vom Bieter auszufüllen)

Angebotenes Dichtsystem Baukörperanschluss
innen:

'.........'

(vom Bieter auszufüllen)
außen:

'.........'
(vom Bieter auszufüllen)

Wärmetechnisch verbesserter Randverbund angeboten für Pos.
Vgl. Leit- bzw. Positionsbeschreibungen

'.........'
(vom Bieter auszufüllen)

Ψ-Wert wärmetechnisch verbesserter Randverbund
Vgl. Leit- bzw. Positionsbeschreibungen

'.........'
(vom Bieter auszufüllen)

Geforderter Dämmstoff für Anschluss zum Baukörper:
Vgl. Leit- bzw. Positionsbeschreibungen

Mineralwolledämmstoff/ Ortschaum/ schalldämmender Schaum/Schaumstoff-Füllbänder/ Spritzkork /Naturprodukt
wie z.B. Schafwolle
Angebotenes Produkt und Fabrikat:

'.........'
(vom Bieter auszufüllen)

*Hinweis: Leitbeschreibung Holz-Alu-Fenster*
Nachfolgende LV-Positionen beschreiben Lieferung und Montage von Holz-Alu-Fensterelementen.
Sofern in den LV- Positionen nicht anders beschrieben handelt es sich hierbei um Isolierglasfenster (Holz-Alu-Fenster) ohne Sprossenteilung. Breitere Rahmenprofile oder Rahmenaufdoppelungen für in den Positionen beschriebene Einbausituationen sind einzukalkulieren.
Größen und Teilungen gemäß Übersichtsplan (s. LV- Beilagen).

Sofern im LV-Text nicht anders beschrieben sind folgende Standardleistungen in die LV-Positionen einzukalkulieren:

Holz-Alu-Fenster
Anforderungen Gesamtkonstruktion
Holz-Aluminium Fenster.
Die Außenseite ist durch Aluminiumprofile abgedeckt.
Die raumseitig angeordneten Profile bestehen aus lamelliertem Holz. Die Holzprofile nehmen die Kräfte aus horizontalen Verkehrslasten, Windlasten, Füllungen, Beschlägen usw. auf und leiten diese in den Baukörper ab. Die Metallprofile verhindern eine direkte Bewitterung des Holzes.

Die Befestigung des Aluminiumrahmens auf dem Holzrahmen erfolgt über demontierbare Dreh- und Drehkliphalter aus hochwertigen und temperaturbeständigen Kunststoffen. Eine spannungsfreie Ausdehnung der unterschiedlichen Materialien ist hiermit gewährleistet. Die Metallprofile sind mit einem durchgängigen Belüftungs- und Entwässerungssystem ausgebildet.

Dimensionierung der einzelnen Profile siehe Detailplanung.

Angebotenes Fabrikat: '.........'
(vom Bieter auszufüllen)

Holzkonstruktion
Die Holzkonstruktion wird gemäß den Anforderungen der DIN 68121 ausgeführt. Die Flügel sind mit angefräster Glasleiste, Festverglasungen mit verschraubter Glasleiste vorzusehen. Der Isolierglas-Randverbund wird zweiseitig im Holzfalz aufgenommen.
Holzqualität nach Angaben AG.
Alle zu verwendeten Holzprodukte müssen nach PEFC, FSC oder gleichwertig zertifiziert sein. Der Bieter muss für die angebotenen BSH Elemente eine umfassende Öko-Bilanz (EPD) nachweisen  können.

Herkunft des Holzes: '.........'
(vom Bieter einzutragen)

Aluminiumkonstruktion
Rahmenprofil und Flügelprofil bilden eine flächenbündige Ebene. Ansichtsbreite des sichtbaren Flügelprofils siehe Detailplanung. Die Entwässerung des Falzbereiches erfolgt durch verdeckte Stanzungen im unteren Profilquerstück des Rahmens. Optional kann eine sichtbare Entwässerung mit Abdeckkappe ausgeführt werden.
Die Eckverbindungen der Aluminium-Rahmen werden in geschweißter Form ausgeführt.

Zusätzliche Anforderung (Flügelgröße)
Für die großen Flügeln gemäß Planunterlagen sind zugelassene Beschlagsysteme für Fensterflügel bis 3,0 m Flügel-Falzhöhe auszuwählen. Die Beschläge für DK-Flügel müssen Flügelgewichte von 200 kg, die D-Flügel bis 300 kg aufnehmen können.

Statische Anforderungen (Wesentliche Anforderung)
Windbelastung bezüglich Windwiderstandsfähigkeit, Schlagregendichtheit und Luftdurchlässigkeit sind der ift Richtlinie FE-05/2 "Einsatzempfehlungen für Fenster und Außentüren" zu entnehmen.
Die Beanspruchungen sind wie folgt anzunehmen:
für Windlasten gem. EN 1991-1-4 (Eurocode 1) und DIN EN 1991-1-4/NA:
(Windlastzone 1, Binnenland, Einbauhöhe 0-10m) qP = 0,50 kN/m²
für  Horizontallasten (Seitenkräfte) an Verglasungen und Riegeln bis Brüstungshöhe gem. EN 1991-1-1 (Eurocode 1) und DIN EN 1991-1-1/NA/A1:
Zusatzlasten: 1 KN/m wirkend in Brüstungshöhe

Anforderungen an die Windwiderstandsfähigkeit
Die Windwiderstandsfähigkeit wird nach EN 12211 geprüft und nach EN 12210 klassifiziert. Gefordert werden folgende Klassifizierungen, die der ift Richtlinie FE-05/2 "Einsatzempfehlungen für Fenster und Außentüren"
zu entnehmen sind:
Klassifizierung des erforderlichen Prüfdrucks nach EN 12210 =  3 (1200Pa)
Klassifizierung der Rahmendurchbiegung nach EN 12210 = Klasse A (1/300)

Anforderungen an die Schlagregendichtheit und Luftdurchlässigkeit (Wesentliche Anforderung)
Die Schlagregendichtheit muss nach EN 1027 geprüft und nach EN 12208 klassifiziert sein. Die Fugendurchlässigkeit muss nach EN 1026 geprüft und nach EN 12207 klassifiziert sein. Für die Zuordnung der Klassen vorhandener Nachweise gem. DIN 18055 können die Korrelationstabellen der EN 12207 und EN 12208 verwendet werden. Gefordert werden folgende Klassifizierungen:
Schlagregendichtheit nach EN 12208 = 4A (ungeschützt, 150Pa)
Luftdurchlässigkeit nach EN 12207 = Klasse 3 (300Pa)

Anforderungen an den Wärmeschutz (Wesentliche Anforderung)
Für die Anforderungen an den Wärmeschutz beheizter oder gekühlter Räume gilt das Gebäudeenergiegesetz (GEG).

Für die Fenster werden folgende energetische Kennwerte gefordert:
Uw = <1,1 W/(m2K)
g-Wert der Verglasung = 58% (sommerlicher Wärmeschutz)

Angebotenes Glas/Scheibenaufbau:
2-Scheiben-Isolierverglasung/ oder 3-Scheiben-Isolierverglasung

'.........'
(vom Bieter auszufüllen)

Ug-Wert:

'.........'
(vom Bieter auszufüllen)

Angebotenes Rahmenprofil:
IV 68/ oder IV 78- Holzart (s.u.)

'.........'
(vom Bieter auszufüllen)

Uf-Wert:

'.........'
(vom Bieter auszufüllen)

Der Gesamtwert ist durch den Hersteller des Fenstersystems nachzuweisen.

Schallschutz (Wesentliche Anforderung)
Die Fenster sind in Wesentlichen im Lärmpegelbereich IV in Teilbereichen im Lärmpegelbereich V nach DIN 4109-1: 2018-01 angeordnet und müssen diesen Anforderungen entsprechen.
In den Positionen ist, wenn nicht ausdrücklich etwas anderes vermerkt ist, von Lärmpegelbereich IV auszugehen.

Holz
Holzart: heimische Fichte/Weißtanne
Angebotene Holzart:

'.........'
(vom Bieter auszufüllen)

Angebotene Ansichtsbreite Stulp:
'..........' (vom Bieter auszufüllen)

Angebotene Ansichtsbreite Rahmen+ Flügel:

'.........'
(vom Bieter auszufüllen)

Wetterschenkel als echter Wetterschenkel aus einem Holzquerschnitt gefräst
Holzart wie Fenster,
Dimension h x t ca. 22mm x 42mm mit 5° nach vorne
laufend verjüngt mit Tropfkantennutfräsung
beschichtet wie Fenster

Chemischer Holzschutz
Entsprechend Holzart (vgl. auch ZTV) inkl. chem. Holzschutz (farblose Holzschutzimprägnierung)

Beschichtung Holzbauteile:

(Holz-Alu-Elemente)
Die Beschichtung erfolgt mit einer umweltschonenden, diffusionsfähigen Lasur, z.B. wasserbasierende Acryl-Holzlasur.
Der Schichtenaufbau und die Untergrundvorbereitung ist gemäß Herstellerangaben auszuführen (Grundierung, Zwischenbeschichtung, Schlussbeschichtung).
Die verwendete Lasur muss der "Spielzeugrichtlinie" EN 71-3 entsprechen.
Grundsätzlich müssen alle Holzteile, zwingend allseitig beschichtet werden, um ein Eindringen von Feuchtigkeit  dauerhaft auszuschließen.

Farbe:  nach Wahl des AG

Angebotenes Beschichtungssystem:

'.........'
(vom Bieter auszufüllen)

Deckende Beschichtung auf maßhaltigen Bauteilen
Deckende Beschichtung bestehend mindestens aus Grundierung, Zwischenbeschichtung im Flutverfahren, Zwischenschliff, Endlackierung durch Spritzen.
Art der Beanspruchung: extreme direkte Bewitterung
RAL-Farbton nach Wahl des AG

Angebotenes Beschichtungssystem:

'.........'
(vom Bieter auszufüllen)

Beschichtung Aluminiumbauteile:

(Holz-Alu-Elemente)
Oberfläche:  pulverbeschichtet
Farbe:  RAL nach Wahl des AG

Angebotenes Beschichtungssystem:

'.........'
(vom Bieter auszufüllen)

Beschläge
Fenstergriff abschließbar mit einer Schaltstufe, mit verdecktliegendem Getriebe

Das Getriebe wird in den Falz eingebaut.
Die Befestigung des Getriebes erfolgt mittels einer raumseitig aufgeschraubten Rosette.
Die Befestigungsschrauben werden durch den - später zu montierenden - Fenstergriff abgedeckt. Während der Bauzeit ist die Rosette mit einer Schutzkappe abzudecken.
Der Fenstergriff ist mit einem Schließzylinder mit einer Schaltstufe auszustatten.
Der Fenstergriff ist erst nach Abschluss der Fenstermontage beziehungsweise vor der Gebrauchsabnahme der Fenster zu montieren.

Funktionsbeschreibung:
Grundstellung
Ein Öffnen des Fensters wird verhindert.

Schaltstufe 1
Der Fenstergriff kann aus der senkrechten Stellung um 90° nach oben in die Drehstellung und um weitere 90° in die Kippstellung, gedreht werden.

Griff:
einseitiger Fenstergriff für Holz-Alu-Fenster, mit Griffrosette korbbogenförmig.

Material: Edelstahl

Oberfläche: fein matt

Leit-Fabrikat:  FSB, 1070 o.glw.

Angebotenes Fabrikat: '......................................'
(vom Bieter auszufüllen)

Einhand-Drehkipp-Beschläge mit Fehlbedienungssperre und
Hebesicherung, verstellbare Schließstücke, silber- oder
titanfarben
Fabrikat Roto NT o. glw.

'.........'
(vom Bieter auszufüllen)

Bei Fenster zu Terrassen mit Fenstertür
Thermisch getrennte Bodenschwelle, barrierefrei nach DIN 18040 T2
Fabrikat G-U HTS o. glw.

(vom Bieter auszufüllen)

Verglasung
Verglasung entsprechend o.g. Anforderungen, farbneutral
Glasaufbau (Scheibenaufbau):

'.........'
(vom Bieter auszufüllen)

Laborwert Schallschutz:

'.........'
(vom Bieter auszufüllen)

Ug-Wert: s.o.

Angebotenes Fabrikat:

'.........'
(vom Bieter auszufüllen)

Verglasung beidseitig mit transparenter, dauerelastischer Silikonfugenmasse abgedichtet.
Glashalteleisten verdeckt befestigt.
Fensterdichtungen
2 umlaufende, weichfedernde Dichtungen aus EPDM, Farbe entsprechend Kollektion nach Wahl des AG, Eckausbildung durchlaufend, nicht gestoßen.

Einbau
Einbau entsprechend den aktuell geltenden RAL-Montagerichtlinien

*Hinweis: Leitbeschreibung Fensterbänke außen*
Fensterbank Aluminium

Allgemein

Die Fensterbänke sind so auszubilden, dass das Niederschlagswasser nach außen über die Fassade abgeleitet wird und dass kein Wasser ins Gebäudeinnere eindringen kann. Die Ableitung muss so erfolgen, dass eine Verschmutzung des Gebäudes weitgehend vermieden wird.
Die Aluminium-Fensterbänke sind aus AlMgSi 0.5, F22 in Eloxalqualität anzubieten, gefertigt im Strangpress-Verfahren gemäß DIN 1748.
Die Oberflächen-Veredelung ist entweder als Eloxal-Oberfläche gemäß DIN 17611 oder als Pulver-beschichtung gemäß den Richtlinien der Internationalen Gütegemeinschaft für die Stückbeschichtung von Bauteilen (GSB) auszuführen.
Die Ausführung und Montage muß nach den einschlägigen Normen und Richtlinien, den anerkannten Regeln der Technik und den Angaben des Systemgebers erfolgen.

Gefordertes Grundsystem

Die Fensterbank ist mit einer Neigung von 6° auszuführen. Die Material-Dicke der Fensterbank ist den zu erwartenden Belastungen der verschiedenen Ausladungen anzupassen. Der Anschraubsteg hat eine Höhe von 25 mm und ist 12,5 mm von der Oberkante im Abstand von 250 mm mit Langlöchern 4 x 7 mm zu lochen. Die Höhe der Tropfnase ist wahlweise mit einem Maß von 25 oder 40 mm auszubilden. Für unsichtbare Klemmverbindungen mit System-Fensterbankhaltern muss an der Tropfkante innenseitig ein winkelförmiger Haltesteg vorhanden sein. Zum Schutz der Oberfläche während des Transports und der Montage muss eine recyclebare Folie aufgebracht sein. Die UV-Stabilität der Folie muss für einen Zeitraum von 3 Monaten nach Montage gewährleistet werden. Als Maßnahme zur Entdröhnung der Fensterbank muss bei Bedarf eine Antidröhn-Beschichtung auf der Rückseite der Fensterbank (ca. 1/3 der Ausladung) ausführbar sein.

Ausladung der Fensterbank:
ca. 24cm bzw. vgl. Positionstexte

Ausbildung der Tropfnase:
Tropfnase 40 mm

Oberfläche der Fensterbank
RAL: nach Wahl des AG

Antidröhn:
Ausführung mit Antidröhn

Fensterbank-Zubehör und Montage
Das eingesetzte Fensterbank-System muss für die Montage mit unten aufgeführtem Zubehör ausgestattet sein:
Im System müssen passende V2A-Schrauben mit Kunststoff-Beilagscheiben und Abdeck-Kappen verfügbar sein. Um die Verschraubung vollständig verdecken zu können, muss bei Bedarf ein klipsbares, durchlaufendes Abdeckprofil eingesetzt werden können.
Für die üblichen Einbauituationen sind passende System-Fensterbankhalter ab einer Ausladung von 150 mm einzusetzen.
Zur Abdichtung zwischen Fensterbank und Fenster ist bei hohem Schlagregen-Anfall eine System-Dichtung vorzusehen.
Fensterbänke ab einer Gesamtlänge von über 3 m sind zu teilen und mit System-Stoßverbindern zu versehen. Die Stoßverbinder müssen Knacksgeräusche vermeiden und die Stoßstelle untergreifen um Niederschlagswasser nach außen abzuleiten.
Die seitlichen Abschlüsse sind so auszuführen, dass die thermisch bedingten Längenänderungen ohne Schädigung des Bauwerkes aufgenommen werden können und Regenwasser nach außen abgeleitet wird. Bei Einsatz von Kunststoff-Abschlüssen müssen diese aus hochwetterfestem Material wie "Luran" hergestellt werden. Werden Abschlüsse ohne Dehnungsausgleich eingesetzt, so ist die zwängungsfreie Konstruktion durch den fachgerechten Einbau mit elastischen Anschlüssen ans Mauerwerk durch Dichtbänder o. ä. sicherzustellen.

Montage der Fensterbank:
Montage einschließlich Anschlüsse an Bestandsfassade
inkl. sämtlicher Dichtbänder

Die Leibungen verlaufen schräg.
Die Außenfassade wird nicht neu verpuzt, lediglich malermäßig überarbeitet.

Fensterbankabschluss / Bordstück / Klinker

Allgemein

Der Aluminium-Gleitabschluss für die Alu-Fensterbank ist so auszuführen, dass die thermisch bedingten Längenänderungen der Fensterbank ohne Schädigung des Bauwerkes aufgenommen werden können und Regenwasser sicher nach außen abgeleitet wird.
Die Schlagregendichtheit ist in Anlehnung an DIN EN 1027 nachzuweisen.
Der Aluminium-Gleitabschluss ist aus stranggepresstem Aluminium in der Legierung AlMgSi 0.5, F22 anzubieten, gefertigt gemäß DIN 17615.
Die Oberflächen-Veredelung ist als Pulverbeschichtung gemäß den Richtlinien der Internationalen Güte-gemeinschaft für die Stückbeschichtung von Bauteilen (GSB) auszuführen.
Die Ausführung und Montage muß nach den einschlägigen Normen und Richtlinien, den anerkannten Regeln der Technik und den Angaben des Systemgebers erfolgen.

Konstruktionsaufbau

Aluminium-Gleitabschluss
Der Aluminium-Gleitabschluss muss durch geeignete Aufnahme-Nuten vorgerichtet sein, um auf System-Aluminium-Fensterbänke durch Aufstecken montiert zu werden. Der Gleitabschluss muss im montierten Zustand nachweislich eine thermisch bedingte Längenänderung der Fensterbank von bis zu 3 mm in der Konstruktion einseitig an jedem Abschluss aufnehmen können. Der Dehnungsausgleich muß bereits bei geringem Druck (Prüfung durch Drücken mit der Hand) wirksam werden, um Schädigungen im Bereich des Putzanschlusses auszuschließen. Kunststoffe oder Gummiprofile sind im Bereich des Dehnungsausgleiches nicht zulässig, um die Dauerhaftigkeit der Funktion zu gewährleisten.
Es ist ein Gerader Abschluß von 16 mm Höhe für den Einsatz von z.B. Klinkermauerwerk.
Der Gleitabschluss muss für unterschiedliche Ausladungen (50-500 mm) der System-Fensterbänke mit Tropfnase 40 mm verfügbar sein.

Oberfläche des Gleitabschlusses:
RAL: nach Wahl des AG

Montage
Der Abschluss wird nur durch Aufstecken montiert. Im Bereich des Anschraubsteges der Fensterbank wird ein elastisches Dichtstück als Abschluss eingesetzt.

Montage der Fensterbank:
Montage einschließlich Anschlüsse

Leitfabrikat:
Aluminium-Gleitabschluss: System GUTMANN BF 4004-Z oder gleichwertig

'.........'
(vom Bieter angebotenes Fabrikat)

Abgerechnet wird je Fensterbank-Abschluss

#### Bereich 03.00 Untergeschoss UG

*Hinweis: Bauteil 1 BA1*

**03.00.1 BA1 UG F 1.3 Holz-Alu-Fenster ca. 0,90*0,83m**
Holz-Alu-Fenster gemäß Leitbeschreibung liefern und
einbauen,

Öffnung rechteckig
Rohbauöffnungsmaße B x H ca. 0,90*0,83m
Beschlag: 1flüglig, Dreh-/Kipp-Beschlag
Fensterbankanschlussprofilierung innen und außen
Rahmenverbreiterung seitlich beidseitig b ca. 55mm
Rahmenverbreiterung oben b ca. 100mm
inkl. kraftschlüssige Befestigung am Rohbau nach Wahl des AN
inkl. Fugenausbildung und bauphysikalischem Anschluss an Bauwerk

Umfassungsbauteile: massiv, Mauerwerk/Beton
Einbauort: UG
Menge: 6,000 St

**03.00.2 Zulage Uw=0,9 BA1 UG F 1.3 Holz-Alu-Fenster ca. 0,90*0,83m**
Holz-Alu-Fenster
wie vor, jedoch
Zulage für Uw = <0,9 W/(m2K)
Menge: 6,000 St

**03.00.3 Zulage Oberfläche eloxiert BA1 UG F 1.3 Holz-Alu-Fenster ca. 0,90*0,83m**
Holz-Alu-Fenster
wie vor, jedoch

Zulage für Oberfläche Alu eloxiert C 32 oder C 33 bzw. nach Wahl des AG
Menge: 6,000 St

**03.00.4 BA1 UG F 1.3 Fensterbank außen B ca. 0,90m**
Aluminium-Fensterbank außen inkl. seitliche Randabschlüsse an vorbeschriebenem Fenster
gemäß Leitbeschreibung liefern und einbauen,

Umfassungsbauteile: massiv, Mauerwerk/Beton
Einbauort: UG
Menge: 6,000 St

**03.00.5 Zulage Oberfläche eloxiert BA1 UG F 1.3 Fensterbank außen ca. 0,90m**
Fensterbank außen
wie vor, jedoch

Zulage für Oberfläche Alu eloxiert C 32 oder C 33 bzw. nach Wahl des AG
Menge: 6,000 St

**03.00.6 BA1 UG F 1.4 Holz-Alu-Fenster ca. 0,90*0,86m**
Holz-Alu-Fenster gemäß Leitbeschreibung liefern und
einbauen,

Öffnung rechteckig
Rohbauöffnungsmaße B x H ca. 0,90*0,86m
Beschlag: 1flüglig, Dreh-/Kipp-Beschlag
Fensterbankanschlussprofilierung innen und außen
Rahmenverbreiterung seitlich beidseitig b ca. 55mm
Rahmenverbreiterung oben b ca. 100mm
inkl. kraftschlüssige Befestigung am Rohbau nach Wahl des AN
inkl. Fugenausbildung und bauphysikalischem Anschluss an Bauwerk

Umfassungsbauteile: massiv, Mauerwerk/Beton
Einbauort: UG
Menge: 24,000 St

**03.00.7 Zulage Uw=0,9 BA1 UG F 1.4 Holz-Alu-Fenster ca. 0,90*0,86m**
Holz-Alu-Fenster
wie vor, jedoch
Zulage für Uw = <0,9 W/(m2K)
Menge: 24,000 St

**03.00.8 Zulage Oberfläche eloxiert BA1 UG F 1.4 Holz-Alu-Fenster ca. 0,90*0,86m**
Holz-Alu-Fenster
wie vor, jedoch

Zulage für Oberfläche Alu eloxiert C 32 oder C 33 bzw. nach Wahl des AG
Menge: 24,000 St

**03.00.9 BA1 UG F 1.4 Fensterbank außen B ca. 0,90m**
Aluminium-Fensterbank außen inkl. seitliche Randabschlüsse an vorbeschriebenem Fenster
gemäß Leitbeschreibung liefern und einbauen,

Umfassungsbauteile: massiv, Mauerwerk/Beton
Einbauort: UG
Menge: 24,000 St

**03.00.10 Zulage Oberfläche eloxiert BA1 UG F 1.4 Fensterbank außen ca. 0,90m**
Fensterbank außen
wie vor, jedoch

Zulage für Oberfläche Alu eloxiert C 32 oder C 33 bzw. nach Wahl des AG
Menge: 24,000 St

*Hinweis: Bauteil 2 BA2*

**03.00.11 BA2 UG F2.1 Holz-Alu-Fenster ca. 0,83*0,86m**
Holz-Alu-Fenster gemäß Leitbeschreibung liefern und
einbauen,

Öffnung rechteckig
Rohbauöffnungsmaße B x H ca. 0,83*0,86m
Beschlag: 1flüglig, Dreh-/Kipp-Beschlag
Fensterbankanschlussprofilierung innen und außen
Rahmenverbreiterung seitlich beidseitig b ca. 55mm
Rahmenverbreiterung oben b ca. 100mm
inkl. kraftschlüssige Befestigung am Rohbau nach Wahl des AN
inkl. Fugenausbildung und bauphysikalischem Anschluss an Bauwerk

Umfassungsbauteile: massiv, Mauerwerk/Beton
Einbauort: UG
Menge: 2,000 St

**03.00.12 Zulage Uw=0,9 BA2 UG F2.1 Holz-Alu-Fenster ca. 0,83*0,86m**
Holz-Alu-Fenster
wie vor, jedoch
Zulage für Uw = <0,9 W/(m2K)
Menge: 2,000 St

**03.00.13 Zulage Oberfläche eloxiert BA2 UG F2.1 Holz-Alu-Fenster ca. 0,83*0,86m**
Holz-Alu-Fenster
wie vor, jedoch

Zulage für Oberfläche Alu eloxiert C 32 oder C 33 bzw. nach Wahl des AG
Menge: 2,000 St

**03.00.14 BA2 UG F2.1 Fensterbank außen B ca. 0,83m**
Aluminium-Fensterbank außen inkl. seitliche Randabschlüsse an vorbeschriebenem Fenster
gemäß Leitbeschreibung liefern und einbauen,

Umfassungsbauteile: massiv, Mauerwerk/Beton
Einbauort: UG
Menge: 2,000 St

**03.00.15 Zulage Oberfläche eloxiert BA2 UG F2.1 Fensterbank außen ca. 0,83m**
Fensterbank außen
wie vor, jedoch

Zulage für Oberfläche Alu eloxiert C 32 oder C 33 bzw. nach Wahl des AG
Menge: 2,000 St

**03.00.16 BA2 UG F2.2 Holz-Alu-Fenster ca. 0,88*0,84m**
Holz-Alu-Fenster gemäß Leitbeschreibung liefern und
einbauen,

Öffnung rechteckig
Rohbauöffnungsmaße B x H ca. 0,88*0,84m
Beschlag: 1flüglig, Dreh-/Kipp-Beschlag
Fensterbankanschlussprofilierung innen und außen
Rahmenverbreiterung seitlich beidseitig b ca. 55mm
Rahmenverbreiterung oben b ca. 100mm
inkl. kraftschlüssige Befestigung am Rohbau nach Wahl des AN
inkl. Fugenausbildung und bauphysikalischem Anschluss an Bauwerk

Umfassungsbauteile: massiv, Mauerwerk/Beton
Einbauort: UG
Menge: 3,000 St

**03.00.17 Zulage Uw=0,9 BA2 UG F2.2 Holz-Alu-Fenster ca. 0,88*0,84m**
Holz-Alu-Fenster
wie vor, jedoch
Zulage für Uw = <0,9 W/(m2K)
Menge: 3,000 St

**03.00.18 Zulage Oberfläche eloxiert BA2 UG F2.2 Holz-Alu-Fenster ca. 0,88*0,84m**
Holz-Alu-Fenster
wie vor, jedoch

Zulage für Oberfläche Alu eloxiert C 32 oder C 33 bzw. nach Wahl des AG
Menge: 3,000 St

**03.00.19 BA2 UG F2.2 Fensterbank außen B ca. 0,88m**
Aluminium-Fensterbank außen inkl. seitliche Randabschlüsse an vorbeschriebenem Fenster
gemäß Leitbeschreibung liefern und einbauen,

Umfassungsbauteile: massiv, Mauerwerk/Beton
Einbauort: UG
Menge: 3,000 St

**03.00.20 Zulage Oberfläche eloxiert BA2 UG F2.2 Fensterbank außen ca. 0,88m**
Fensterbank außen
wie vor, jedoch

Zulage für Oberfläche Alu eloxiert C 32 oder C 33 bzw. nach Wahl des AG
Menge: 3,000 St

**03.00.21 BA2 UG F2.3 Holz-Alu-Fenster ca.1,26*1,56m**
Holz-Alu-Fenster gemäß Leitbeschreibung liefern und
einbauen,

Öffnung rechteckig
Rohbauöffnungsmaße B x H ca. 1,26*1,56m
Beschlag: 1flüglig, Dreh-/Kipp-Beschlag
Fensterbankanschlussprofilierung innen und außen
Rahmenverbreiterung seitlich beidseitig b ca. 30mm
Rahmenverbreiterung oben b ca. 100mm
inkl. kraftschlüssige Befestigung am Rohbau nach Wahl des AN
inkl. Fugenausbildung und bauphysikalischem Anschluss an Bauwerk

Umfassungsbauteile: massiv, Mauerwerk/Beton
Einbauort: UG
Menge: 2,000 St

**03.00.22 Zulage Uw=0,9 BA2 G F2.3 Holz-Alu-Fenster ca.1,26*1,56m**
Holz-Alu-Fenster
wie vor, jedoch
Zulage für Uw = <0,9 W/(m2K)
Menge: 2,000 St

**03.00.23 Zulage Oberfläche eloxiert BA2 G F2.3 Holz-Alu-Fenster ca.1,26*1,56m**
Holz-Alu-Fenster
wie vor, jedoch

Zulage für Oberfläche Alu eloxiert C 32 oder C 33 bzw. nach Wahl des AG
Menge: 2,000 St

**03.00.24 BA2 UG F2.3 Fensterbank außen B ca.1,26m**
Aluminium-Fensterbank außen inkl. seitliche Randabschlüsse an vorbeschriebenem Fenster
gemäß Leitbeschreibung liefern und einbauen,

Umfassungsbauteile: massiv, Mauerwerk/Beton
Einbauort: UG
Menge: 2,000 St

**03.00.25 Zulage Oberfläche eloxiert BA2 G F2.3 Fensterbank außen ca.1,26m**
Fensterbank außen
wie vor, jedoch

Zulage für Oberfläche Alu eloxiert C 32 oder C 33 bzw. nach Wahl des AG
Menge: 2,000 St

**03.00.26 BA2 UG T2.1 Holz-Alu-Außentür ca. 1,27*2,70m**
Holz-Alu-Außentür ca. 1,27*2,70m
liefern und einbauen,

Öffnung rechteckig
Rohbauöffnungsmaße B x H ca. 1,27*2,70
Beschlag: s.u.
Rahmenverbreiterung seitlich beidseitig b ca. 30mm
Rahmenverbreiterung unten ca. 80mm
inkl. kraftschlüssige Befestigung am Rohbau nach Wahl des AN
inkl. Fugenausbildung und bauphysikalischem Anschluss an Bauwerk

Umfassungsbauteile: massiv, Mauerwerk/Beton
Einbauort: UG

System:  Holz-Aluminium-Tür mit Glasausschnitt (Größe ergibt sich aus unten angegebenen Ansichtbreiten der Profile)

Holzprofile:  Holzkonstruktion gemäß den Anforderungen der DIN 68121.

Profilquerschnitt: Blendrahmen, ca. 78/68 mm
  zzgl. Verbreiterungen für Einsatz in
  Pfosten-Riegel-Fassade.
  Türflügel seitlich und oben
  ca. 100/78 mm
  Türflügel unten ca. 150/78 mm

Profilansichtsbreiten: Blendrahmen, seitlich und oben
  ca. 82 mm
  Türflügel, seitlich und oben
  ca. 82 mm
  Türflügel unten, ca. 160 mm

Holzart:  Fichte

Beschichtung
Holz:
Die Beschichtung erfolgt mit einer umweltschonenden, diffusionsfähigen Lasur, z.B. wasserbasierende Acryl-Holzlasur.
Der Schichtenaufbau und die Untergrundvorbereitung ist gemäß Herstellerangaben auszuführen (Grundierung, Zwischenbeschichtung, Schlussbeschichtung).
Die verwendete Lasur muss der "Spielzeugrichtlinie" EN 71-3 entsprechen.
Grundsätzlich müssen alle Holzteile, zwingend allseitig beschichtet werden, um ein Eindringen von Feuchtigkeit  dauerhaft auszuschließen.

Farbe:  nach Wahl des AG

Aluminiumrahmen: System mit 90° Überschlag am
  Rahmenprofil in kantiger Ausführung.
  Das Flügelprofil wird bis auf ca. 2mm
  vom Blendrahmenprofil überdeckt und
  wird im sichtbaren Bereich vollständig
  von der eckvulkanisierten äußeren
  Verglasungsdichtung aus EPDM
  abgedeckt.

  Rahmenprofile mit Versatz

  Entwässerung nach vorn über
  Entwässerungsöffnungen mit
  Abdeckkappen.

Oberfläche Alu:  pulverbeschichtet

Farbe Alu:  RAL-Farbton, nach Wahl des AG

Befestigung
Aluminiumrahmen: Befestigung mittels demontierbarer
  Dreh- bzw. Drehklipshalter aus POM.
  Eine spannungsfreie Ausdehnung der
  Aluminiumprofile und eine vollflächige
  Hinterlüftung des Spaltes zwischen
  Alu-Rahmen und Holzprofil muss über
  die Halter sichergestellt sein.

Dichtungen:  Blendrahmen mit einer umlaufenden
  werkseitig konfektionierten und
  eckvulkanisierten Dichtung als EPDM
  zwischen Holz-Rahmen und
  Holz-Flügel.

  Trockenverglasung des Flügels mit
  aussenseitig umlaufender
  eckvulkanisierter EPDM Dichtung, die
  das Flügelprofil im sichtbaren Bereich
  vollständig abdeckt. Innenseitig
  umlaufenden Trockenverglasungsdichtung aus EPDM.

Leit-Fabrikat:  BUG, Aluvogt design integral o.glw.

Angebotenes Fabrikat: '......................................'
(vom Bieter auszufüllen)

Für die Türen werden folgende energetische Kennwerte gefordert:
Uw = <1,1 W/(m2K)
g-Wert der Verglasung = 58% (sommerlicher Wärmeschutz)

Wärmeschutz-3-fach-Glas
für Türen und bodengebundene Verglasungen bei Zugangsmöglichkeit des
öffentlichen Personenverkehrs
(Öffnungsflügel OG mit bauseitiger Absturzsicherung, Türen EG, beidseitig Sicherheitsglas gemäß GUV)

Glasaufbau:
Glasart außen VSG 8mm (44+0,76PVB)
SZR 12mm Argon
Glasart mitte Float 4mm
SZR 12mm Argon
Glasart innen VSG 8mm (44+0,76PVB)
- mit thermisch verbessertem Randverbund

Technische Daten:
Gesamtenergiedurchlässigkeit g: 53 %
U-Wert Ug: 0,7 W/m²K
Schalldämmwert ca. 40dB
Der angegebene Ug-Wert wurde nach DIN EN 673 berechnet.

Kantenbearbeitung "Kanten feingeschliffen (KGN)" für alle Einzelscheiben aus Floatglas (VSG) für große/schwere Isoliergläser, aufgrund der Eigenlast und zur Minderung des thermischen Glasbruchrisikos

mit Beschlag-Typ:
1-flügeliger Türbeschlag, Antipanik Mehrfachverriegelung
Schließfunktion "E"
gemäß DIN EN 179

Türbänder:
gemäß Beschreibung und entsprechend den zu erwartenden Lasten.
3-dimensional verstellbar, Material Edelstahl matt

Schloss incl. Zubehör:
Sicherungsbolzen, Falzluftbegrenzer, Anbohrschutz entsprechend des Systemprüfzeugnisses
Profilzylinder mit Bohr- und Ziehschutz, Klasse 2 nach DIN 18252 und Aufbohrschutz.
SafeMatic Mehrfachverriegelung, mit Selbstverriegelung, Hauptriegel und 4 Fallenriegel, eintourig, mit Wechsel, mit Gegendruck gesichertem Fallenriegel, Schließleiste.

Betätigung innen:
Türdrücker, Edelstahl.

Betätigung außen:
Knauf, Edelstahl

(Betätigung in gesonderter Beschreibung unten)

und
geeignet für Einbruchschutz Widerstandsklasse RC 2

Leit-Fabrikat:  FSB, 1070 o.glw.

Angebotenes Fabrikat: '......................................'
(vom Bieter auszufüllen)

Betätigungs-Garnitur:
Drücker- Stange

Wechselgarnitur
Drücker - Stange:
einseitiger Türdrücker, korbbogenförmig, als Kompaktbeschlag mit Gleitlagerbuchse für Rahmenaussentüren in Holz-Alu-Bauweise mit Holz-Alu-Türblatt, inkl. Drückerrosette, inkl.  Schlüsselrosette, Lochung für Profilzylinder.

Klassifizierung gem.
DIN EN 1906:  4 ǀ 7 ǀ - ǀ D ǀ 1 ǀ 4 ǀ 0 ǀ A,

Material:  Edelstahl

Oberfläche:  fein matt

Leit-Fabrikat:  FSB, 1070 o.glw.

Angebotenes Fabrikat: '......................................'
(vom Bieter auszufüllen)

Griffstange:  Griffstange mit rundem Querschnitt,
unsichtbar befestigt.

Länge:  Türhoch

Durchmesser:  40mm

Material:  Edelstahl

Oberfläche:  fein matt

Leit-Fabrikat:  FSB, 66 6609 o.glw.

Angebotenes Fabrikat: '......................................'
(vom Bieter auszufüllen)

inkl. Türschließer mit Gleitschiene
Ein Stück oben liegender Gleitschienen-Türschließer nach DIN EN 1154.
Schließablauf, Endanschlag und Öffnungsdämpfung hydraulisch kontrolliert
und einstellbar,
Schließkraft stufenlos einstellbar.
Schließergröße, entsprechend der Türflügelbreite.

inkl. Fallenriegelüberwachung
Nachrüstartikel, ersetzt den oberen Schlosskasten durch einen
Schlosskasten mit elektrischer Überwachung der Fallenriegel, incl. 6 m
Anschlussleitung.
abgestimmt auf das Türprofil-System

Bestehend aus:
Fallenriegelüberwachung
6,00 m Anschlussleitung

inkl. Bauanschluss
Die Höhe des Fußbodenaufbaues beträgt ca. 100 mm.

Der Anschluss unten im Bereich der Türen ist mit einer zum System
gehörenden Bodenschwelle und einer Trennschiene auszustatten. Unterhalb
der Türschwelle ist eine aufgeständerte, verzinkte Stahlrohrkonstruktion
anzubringen, um die Türanlage abzustützen. Der Zwischenraum unterhalb
der Basis und des Rohfußbodens ist allseitig mit Wärmedämmung
auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

Endgültige Ausführung gemäß Detailplanung des Architekten.
Menge: 1,000 St

**03.00.27 Zulage Oberfläche eloxiert BA2 UG T2.1 Holz-Alu-Außentür ca. 1,27*2,70m**
Holz-Alu-Fenster
wie vor, jedoch

Zulage für Oberfläche Alu eloxiert C 32 oder C 33 bzw. nach Wahl des AG
Menge: 1,000 St

**03.00.28 Zulage BA2 UG T2.1 Holz-Alu-Außentür mit Montage Fluchtwegsteuerungskomponenten**
Holz-Alu-Außentür ca. 1,27*2,70m

Wie in Pos. "BA2 UG T2.1 Holz-Alu-Außentür ca. 1,27*2,70m" beschrieben, jedoch

Zulage für
Entfall der Fallriegelüberwachung

stattdessen Ausführung von
BT 760 Montage Fluchtwegsteuerungskomponenten(gemäß Vorbeschrieb in Titel "Pfosten-Riegel-Fassaden")
Menge: 1,000 St

**03.00.29 Zulage BA2 UG T2.1 Holz-Alu-Außentür mit Lieferung und Montage Fluchtwegsteuerungskomponenten**
Holz-Alu-Außentür ca. 1,27*2,70m

Wie in Pos. "Zulage BA2 UG T2.1 Holz-Alu-Außentür mit Montage Fluchtwegsteuerungskomponenten" beschrieben, jedoch

Zulage für
Entfall von
BT 760 Montage Fluchtwegsteuerungskomponenten(gemäß Vorbeschrieb in Titel "Pfosten-Riegel-Fassaden")

stattdessen Ausführung von
BT 761 Lieferung und Montage Fluchtwegsteuerungskomponenten (gemäß Vorbeschriebin Titel "Pfosten-Riegel-Fassaden")
Menge: 1,000 St

**03.00.30 BA2 UG F2.4 Holz-Alu-Fenster ca. 2,135*2,43**
Holz-Alu-Fenster gemäß Leitbeschreibung liefern und
einbauen,

Öffnung rechteckig
Rohbauöffnungsmaße B x H ca. 2,135*2,43
Beschlag: 2flüglig, Dreh-/Kipp- und Dreh-Beschlag
Fensterbankanschlussprofilierung außen
Rahmenverbreiterung seitlich beidseitig b ca. 30mm
Rahmenverbreiterung unten ca. 80mm
inkl. kraftschlüssige Befestigung am Rohbau nach Wahl des AN
inkl. Fugenausbildung und bauphysikalischem Anschluss an Bauwerk

Umfassungsbauteile: massiv, Mauerwerk/Beton
Einbauort: UG
Menge: 6,000 St

**03.00.31 Zulage Uw=0,9 BA2 UG F2.4 Holz-Alu-Fenster ca. 2,135*2,43**
Holz-Alu-Fenster
wie vor, jedoch
Zulage für Uw = <0,9 W/(m2K)
Menge: 6,000 St

**03.00.32 Zulage Oberfläche eloxiert BA2 UG F2.4 Holz-Alu-Fenster ca. 2,135*2,43**
Holz-Alu-Fenster
wie vor, jedoch

Zulage für Oberfläche Alu eloxiert C 32 oder C 33 bzw. nach Wahl des AG
Menge: 6,000 St

**03.00.33 BA2 UG F2.4 Fensterbank außen B ca.2,135m**
Aluminium-Fensterbank außen inkl. seitliche Randabschlüsse an vorbeschriebenem Fenster
gemäß Leitbeschreibung liefern und einbauen,

Umfassungsbauteile: massiv, Mauerwerk/Beton
Einbauort: UG
Menge: 6,000 St

**03.00.34 Zulage Austrittt BA2 UG F2.4 Fensterbank außen B ca.2,135m**
Fensterbank außen
wie vor, jedoch

Zulage für trittsichere Ausführung als begehbare Fensterbank mit Tränenblechprofilierung und verstärkten Halterungen
Menge: 6,000 St

**03.00.35 Zulage Oberfläche eloxiert BA2 UG F2.4 Fensterbank außen B ca.2,135m**
Fensterbank außen
wie vor, jedoch

Zulage für Oberfläche Alu eloxiert C 32 oder C 33 bzw. nach Wahl des AG
Menge: 6,000 St

*Hinweis: Bauteil 3 BA3*

**03.00.36 BA3 UG F3.3 Holz-Alu-Fenster ca. 0,90*1,61m**
Holz-Alu-Fenster gemäß Leitbeschreibung liefern und
einbauen,

Öffnung rechteckig
Rohbauöffnungsmaße B x H ca. 0,90*1,61m
Beschlag: 1flüglig, Dreh-/Kipp-Beschlag
Fensterbankanschlussprofilierung innen und außen
Rahmenverbreiterung seitlich beidseitig b ca. 55mm
Rahmenverbreiterung oben b ca. 100mm
inkl. kraftschlüssige Befestigung am Rohbau nach Wahl des AN
inkl. Fugenausbildung und bauphysikalischem Anschluss an Bauwerk

Umfassungsbauteile: massiv, Mauerwerk/Beton
Einbauort: UG
Menge: 25,000 St

**03.00.37 Zulage Uw=0,9 BA3 UG F3.3 Holz-Alu-Fenster ca. 0,90*1,61m**
Holz-Alu-Fenster
wie vor, jedoch
Zulage für Uw = <0,9 W/(m2K)
Menge: 25,000 St

**03.00.38 Zulage Oberfläche eloxiert BA3 UG F3.3 Holz-Alu-Fenster ca. 0,90*1,61m**
Holz-Alu-Fenster
wie vor, jedoch

Zulage für Oberfläche Alu eloxiert C 32 oder C 33 bzw. nach Wahl des AG
Menge: 25,000 St

**03.00.39 BA3 UG F3.3 Fensterbank außen B ca. 0,90m**
Aluminium-Fensterbank außen inkl. seitliche Randabschlüsse an vorbeschriebenem Fenster
gemäß Leitbeschreibung liefern und einbauen,

Umfassungsbauteile: massiv, Mauerwerk/Beton
Einbauort: UG
Menge: 25,000 St

**03.00.40 Zulage Oberfläche eloxiert BA3 UG F3.3 Fensterbank außen ca. 0,90m**
Fensterbank außen
wie vor, jedoch

Zulage für Oberfläche Alu eloxiert C 32 oder C 33 bzw. nach Wahl des AG
Menge: 25,000 St

**03.00.41 BA3 UG F3.4 Holz-Alu-Fenster ca. 0,90*0,85m**
Holz-Alu-Fenster gemäß Leitbeschreibung liefern und
einbauen,

Öffnung rechteckig
Rohbauöffnungsmaße B x H ca. 0,90*0,85m
Beschlag: 1flüglig, Dreh-/Kipp-Beschlag
Fensterbankanschlussprofilierung innen und außen
Rahmenverbreiterung seitlich beidseitig b ca. 55mm
Rahmenverbreiterung oben b ca. 100mm
inkl. kraftschlüssige Befestigung am Rohbau nach Wahl des AN
inkl. Fugenausbildung und bauphysikalischem Anschluss an Bauwerk

Umfassungsbauteile: massiv, Mauerwerk/Beton
Einbauort: UG
Menge: 7,000 St

**03.00.42 Zulage Uw=0,9 BA3 UG F3.4 Holz-Alu-Fenster ca. 0,90*0,85m**
Holz-Alu-Fenster
wie vor, jedoch
Zulage für Uw = <0,9 W/(m2K)
Menge: 7,000 St

**03.00.43 Zulage Oberfläche eloxiert BA3 UG F3.4 Holz-Alu-Fenster ca. 0,90*0,85m**
Holz-Alu-Fenster
wie vor, jedoch

Zulage für Oberfläche Alu eloxiert C 32 oder C 33 bzw. nach Wahl des AG
Menge: 7,000 St

**03.00.44 BA3 UG F3.4 Fensterbank außen B ca. 0,90m**
Aluminium-Fensterbank außen inkl. seitliche Randabschlüsse an vorbeschriebenem Fenster
gemäß Leitbeschreibung liefern und einbauen,

Umfassungsbauteile: massiv, Mauerwerk/Beton
Einbauort: UG
Menge: 7,000 St

**03.00.45 Zulage Oberfläche eloxiert BA3 UG F3.4 Fensterbank außen ca. 0,90m**
Fensterbank außen
wie vor, jedoch

Zulage für Oberfläche Alu eloxiert C 32 oder C 33 bzw. nach Wahl des AG
Menge: 7,000 St

*Hinweis: Bauteil 4.1 West BA4.1*

**03.00.46 BA4.1 UG F4.9a Holz-Alu-Fenster ca. 1,10*0,89m**
Holz-Alu-Fenster gemäß Leitbeschreibung liefern und
einbauen,

Öffnung rechteckig
Rohbauöffnungsmaße B x H ca. 1,10*0,89m
Beschlag: 1flüglig, Dreh-/Kipp-Beschlag
Fensterbankanschlussprofilierung innen und außen
Rahmenverbreiterung seitlich beidseitig b ca. 30mm
Rahmenverbreiterung oben b ca. 100mm
inkl. kraftschlüssige Befestigung am Rohbau nach Wahl des AN
inkl. Fugenausbildung und bauphysikalischem Anschluss an Bauwerk

Umfassungsbauteile: massiv, Mauerwerk/Beton
Einbauort: UG
Menge: 1,000 St

**03.00.47 Zulage Uw=0,9 BA4.1 UG F4.9a Holz-Alu-Fenster ca. 1,10*0,89m**
Holz-Alu-Fenster
wie vor, jedoch
Zulage für Uw = <0,9 W/(m2K)
Menge: 1,000 St

**03.00.48 Zulage Oberfläche eloxiert BA4.1 UG F4.9a Holz-Alu-Fenster ca. 1,10*0,89m**
Holz-Alu-Fenster
wie vor, jedoch

Zulage für Oberfläche Alu eloxiert C 32 oder C 33 bzw. nach Wahl des AG
Menge: 1,000 St

**03.00.49 BA4.1 UG F4.9a Fensterbank außen B ca. 1,10m**
Aluminium-Fensterbank außen inkl. seitliche Randabschlüsse an vorbeschriebenem Fenster
gemäß Leitbeschreibung liefern und einbauen,

Umfassungsbauteile: massiv, Mauerwerk/Beton
Einbauort: UG
Menge: 1,000 St

**03.00.50 Zulage Oberfläche eloxiert BA4.1 UG F4.9a Fensterbank außen ca. 1,10m**
Fensterbank außen
wie vor, jedoch

Zulage für Oberfläche Alu eloxiert C 32 oder C 33 bzw. nach Wahl des AG
Menge: 1,000 St

**03.00.51 BA4.1 UG F4.9b Holz-Alu-Fenster ca. 4,28*0,89m**
Holz-Alu-Fenster gemäß Leitbeschreibung liefern und
einbauen,
bestehend aus 4 Stück 1-flügeligen Fensterelementen, die in der Mitte an den senkrechten Rahmen miteinander gekoppelt sind.

Öffnung rechteckig
Rohbauöffnungsmaße B x H ca. 4,28*0,89m (Gesamtbreite)
Beschlag: 4x 1flüglig, Dreh-/Kipp-Beschlag
Fensterbankanschlussprofilierung innen und außen
Rahmenverbreiterung seitlich beidseitig b ca. 30mm
Rahmenverbreiterung oben b ca. 100mm
inkl. kraftschlüssige Befestigung am Rohbau nach Wahl des AN
inkl. Fugenausbildung und bauphysikalischem Anschluss an Bauwerk

Umfassungsbauteile: massiv, Mauerwerk/Beton
Einbauort: UG
Menge: 1,000 St

**03.00.52 Zulage Uw=0,9 BA4.1 UG F4.9b Holz-Alu-Fenster ca. 4,28*0,89m**
Holz-Alu-Fenster
wie vor, jedoch
Zulage für Uw = <0,9 W/(m2K)
Menge: 1,000 St

**03.00.53 Zulage Oberfläche eloxiert BA4.1 UG F4.9b Holz-Alu-Fenster ca. 4,28*0,89m**
Holz-Alu-Fenster
wie vor, jedoch

Zulage für Oberfläche Alu eloxiert C 32 oder C 33 bzw. nach Wahl des AG
Menge: 1,000 St

**03.00.54 BA4.1 UG F4.9b Fensterbank außen B ca. 4,28m**
Aluminium-Fensterbank außen inkl. seitliche Randabschlüsse an vorbeschriebenem Fenster
gemäß Leitbeschreibung liefern und einbauen,

Umfassungsbauteile: massiv, Mauerwerk/Beton
Einbauort: UG
Menge: 1,000 St

**03.00.55 Zulage Oberfläche eloxiert BA4.1 UG F4.9b Fensterbank außen ca. 4,28m**
Fensterbank außen
wie vor, jedoch

Zulage für Oberfläche Alu eloxiert C 32 oder C 33 bzw. nach Wahl des AG
Menge: 1,000 St

**03.00.56 BA4.1 UG F4.9 Holz-Alu-Fenster ca. 1,01*0,81m**
Holz-Alu-Fenster gemäß Leitbeschreibung liefern und
einbauen,

Öffnung rechteckig
Rohbauöffnungsmaße B x H ca. 1,01*0,81m
Beschlag: 1flüglig, Dreh-/Kipp-Beschlag
Fensterbankanschlussprofilierung innen und außen
Rahmenverbreiterung seitlich beidseitig b ca. 30mm
Rahmenverbreiterung oben b ca. 100mm
inkl. kraftschlüssige Befestigung am Rohbau nach Wahl des AN
inkl. Fugenausbildung und bauphysikalischem Anschluss an Bauwerk

Umfassungsbauteile: massiv, Mauerwerk/Beton
Einbauort: UG
Menge: 2,000 St

**03.00.57 Zulage Uw=0,9 BA4.1 UG F4.9 Holz-Alu-Fenster ca. 1,01*0,81m**
Holz-Alu-Fenster
wie vor, jedoch
Zulage für Uw = <0,9 W/(m2K)
Menge: 2,000 St

**03.00.58 Zulage Oberfläche eloxiert BA4.1 UG F4.9 Holz-Alu-Fenster ca. 1,01*0,81m**
Holz-Alu-Fenster
wie vor, jedoch

Zulage für Oberfläche Alu eloxiert C 32 oder C 33 bzw. nach Wahl des AG
Menge: 2,000 St

**03.00.59 BA4.1 UG F4.9 Fensterbank außen B ca. 1,01m**
Aluminium-Fensterbank außen inkl. seitliche Randabschlüsse an vorbeschriebenem Fenster
gemäß Leitbeschreibung liefern und einbauen,

Umfassungsbauteile: massiv, Mauerwerk/Beton
Einbauort: UG
Menge: 2,000 St

**03.00.60 Zulage Oberfläche eloxiert BA4.1 UG F4.9 Fensterbank außen ca. 1,01m**
Fensterbank außen
wie vor, jedoch

Zulage für Oberfläche Alu eloxiert C 32 oder C 33 bzw. nach Wahl des AG
Menge: 2,000 St

**03.00.61 BA4.1 UG F4.9 Holz-Alu-Fenster ca. 1,01*0,81m Schallschutz LPB V**
Holz-Alu-Fenster gemäß Leitbeschreibung liefern und
einbauen,

Öffnung rechteckig
Rohbauöffnungsmaße B x H ca. 1,01*0,81m
Beschlag: 1flüglig, Dreh-/Kipp-Beschlag
Fensterbankanschlussprofilierung innen und außen
Rahmenverbreiterung seitlich beidseitig b ca. 30mm
Rahmenverbreiterung oben b ca. 100mm
inkl. kraftschlüssige Befestigung am Rohbau nach Wahl des AN
inkl. Fugenausbildung und bauphysikalischem Anschluss an Bauwerk

Fensterkonstruktion und Einbau Schallschutzanforderung geeignet für Lärmpegelbereich V (LPB V) nach DIN 4109-1: 2018-01

Umfassungsbauteile: massiv, Mauerwerk/Beton
Einbauort: UG
Menge: 2,000 St

**03.00.62 Zulage Uw=0,9 BA4.1 UG F4.9 Holz-Alu-Fenster ca. 1,01*0,81m Schallschutz LPB V**
Holz-Alu-Fenster
wie vor, jedoch
Zulage für Uw = <0,9 W/(m2K)
Menge: 2,000 St

**03.00.63 Zulage Oberfläche eloxiert BA4.1 UG F4.9 Holz-Alu-Fenster ca. 1,01*0,81m Schallschutz LPB V**
Holz-Alu-Fenster
wie vor, jedoch

Zulage für Oberfläche Alu eloxiert C 32 oder C 33 bzw. nach Wahl des AG
Menge: 2,000 St

**03.00.64 BA4.1 UG F4.9 Fensterbank außen ca. 1,01m (Schallschutz LPB V)**
Aluminium-Fensterbank außen inkl. seitliche Randabschlüsse an vorbeschriebenem Fenster
gemäß Leitbeschreibung liefern und einbauen,

Umfassungsbauteile: massiv, Mauerwerk/Beton
Einbauort: UG
Menge: 2,000 St

**03.00.65 Zulage Oberfläche eloxiert BA4.1 UG F4.9 Fensterbank außen ca. 1,01m (Schallschutz LPB V)**
Fensterbank außen
wie vor, jedoch

Zulage für Oberfläche Alu eloxiert C 32 oder C 33 bzw. nach Wahl des AG
Menge: 2,000 St

**03.00.66 BA4.1 UG F4.10 Holz-Alu-Fenster ca. 2,25*0,90m**
Holz-Alu-Fenster gemäß Leitbeschreibung liefern und
einbauen,
bestehend aus 2 Stück 1-flügeligen Fensterelementen, die in der Mitte an den senkrechten Rahmen miteinander gekoppelt sind.

Öffnung rechteckig
Rohbauöffnungsmaße B x H ca. 2,25*0,90m (Gesamtbreite)
Beschlag: 2x 1flüglig, Dreh-/Kipp-Beschlag
Fensterbankanschlussprofilierung innen und außen
Rahmenverbreiterung seitlich beidseitig b ca. 30mm
Rahmenverbreiterung oben b ca. 100mm
inkl. kraftschlüssige Befestigung am Rohbau nach Wahl des AN
inkl. Fugenausbildung und bauphysikalischem Anschluss an Bauwerk

Umfassungsbauteile: massiv, Mauerwerk/Beton
Einbauort: UG
Menge: 1,000 St

**03.00.67 Zulage Uw=0,9 BA4.1 UG F4.10 Holz-Alu-Fenster ca. 2,25*0,90m**
Holz-Alu-Fenster
wie vor, jedoch
Zulage für Uw = <0,9 W/(m2K)
Menge: 1,000 St

**03.00.68 Zulage Oberfläche eloxiert BA4.1 UG F4.10 Holz-Alu-Fenster ca. 2,25*0,90m**
Holz-Alu-Fenster
wie vor, jedoch

Zulage für Oberfläche Alu eloxiert C 32 oder C 33 bzw. nach Wahl des AG
Menge: 1,000 St

**03.00.69 BA4.1 UG F4.10 Fensterbank außen ca. 2,25m**
Aluminium-Fensterbank außen inkl. seitliche Randabschlüsse an vorbeschriebenem Fenster
gemäß Leitbeschreibung liefern und einbauen,

Umfassungsbauteile: massiv, Mauerwerk/Beton
Einbauort: UG
Menge: 1,000 St

**03.00.70 Zulage Oberfläche eloxiert BA4.1 UG F4.10 Fensterbank außen ca. 2,25m**
Fensterbank außen
wie vor, jedoch

Zulage für Oberfläche Alu eloxiert C 32 oder C 33 bzw. nach Wahl des AG
Menge: 1,000 St

**03.00.71 BA4.1 UG F4.11 Holz-Alu-Fenster ca. 1,01*1,35m**
Holz-Alu-Fenster gemäß Leitbeschreibung liefern und
einbauen,

Öffnung rechteckig
Rohbauöffnungsmaße B x H ca. 1,01*1,35m
Beschlag: 1flüglig, Dreh-/Kipp-Beschlag
Fensterbankanschlussprofilierung innen und außen
Rahmenverbreiterung seitlich beidseitig b ca. 30mm
Rahmenverbreiterung oben b ca. 100mm
inkl. kraftschlüssige Befestigung am Rohbau nach Wahl des AN
inkl. Fugenausbildung und bauphysikalischem Anschluss an Bauwerk

Umfassungsbauteile: massiv, Mauerwerk/Beton
Einbauort: UG
Menge: 3,000 St

**03.00.72 Zulage Uw=0,9 BA4.1 UG F4.11 Holz-Alu-Fenster ca. 1,01*1,35m**
Holz-Alu-Fenster
wie vor, jedoch
Zulage für Uw = <0,9 W/(m2K)
Menge: 3,000 St

**03.00.73 Zulage Oberfläche eloxiert BA4.1 UG F4.11 Holz-Alu-Fenster ca. 1,01*1,35m**
Holz-Alu-Fenster
wie vor, jedoch

Zulage für Oberfläche Alu eloxiert C 32 oder C 33 bzw. nach Wahl des AG
Menge: 3,000 St

**03.00.74 BA4.1 UG F4.11 Fensterbank außen ca. 1,01*1,35m**
Aluminium-Fensterbank außen inkl. seitliche Randabschlüsse an vorbeschriebenem Fenster
gemäß Leitbeschreibung liefern und einbauen,

Umfassungsbauteile: massiv, Mauerwerk/Beton
Einbauort: UG
Menge: 3,000 St

**03.00.75 Zulage Oberfläche eloxiert BA4.1 UG F4.11 Fensterbank außen ca. 1,01m**
Fensterbank außen
wie vor, jedoch

Zulage für Oberfläche Alu eloxiert C 32 oder C 33 bzw. nach Wahl des AG
Menge: 3,000 St

**03.00.76 BA4.1 UG F4.11 Holz-Alu-Fenster ca. 1,01*1,35m Schallschutz LPB V**
Holz-Alu-Fenster gemäß Leitbeschreibung liefern und
einbauen,

Öffnung rechteckig
Rohbauöffnungsmaße B x H ca. 1,01*1,35m
Beschlag: 1flüglig, Dreh-/Kipp-Beschlag
Fensterbankanschlussprofilierung innen und außen
Rahmenverbreiterung seitlich beidseitig b ca. 30mm
Rahmenverbreiterung oben b ca. 100mm
inkl. kraftschlüssige Befestigung am Rohbau nach Wahl des AN
inkl. Fugenausbildung und bauphysikalischem Anschluss an Bauwerk

Fensterkonstruktion und Einbau Schallschutzanforderung geeignet für Lärmpegelbereich V (LPB V) nach DIN 4109-1: 2018-01

Umfassungsbauteile: massiv, Mauerwerk/Beton
Einbauort: UG
Menge: 3,000 St

**03.00.77 Zulage Uw=0,9 BA4.1 UG F4.11 Holz-Alu-Fenster ca. 1,01*1,35m Schallschutz LPB V**
Holz-Alu-Fenster
wie vor, jedoch
Zulage für Uw = <0,9 W/(m2K)
Menge: 3,000 St

**03.00.78 Zulage Oberfläche eloxiert BA4.1 UG F4.11 Holz-Alu-Fenster ca. 1,01*1,35m Schallschutz LPB V**
Holz-Alu-Fenster
wie vor, jedoch

Zulage für Oberfläche Alu eloxiert C 32 oder C 33 bzw. nach Wahl des AG
Menge: 3,000 St

**03.00.79 BA4.1 UG F4.11 Fensterbank außen ca. 1,01m (Schallschutz LPB V)**
Aluminium-Fensterbank außen inkl. seitliche Randabschlüsse an vorbeschriebenem Fenster
gemäß Leitbeschreibung liefern und einbauen,

Umfassungsbauteile: massiv, Mauerwerk/Beton
Einbauort: UG
Menge: 3,000 St

**03.00.80 Zulage Oberfläche eloxiert BA4.1 UG F4.11 Fensterbank außen ca. 1,01m (Schallschutz LPB V)**
Fensterbank außen
wie vor, jedoch

Zulage für Oberfläche Alu eloxiert C 32 oder C 33 bzw. nach Wahl des AG
Menge: 3,000 St

**03.00.81 BA4.1 UG F4.12 Holz-Alu-Fenster ca. 2,25*1,35m**
Holz-Alu-Fenster gemäß Leitbeschreibung liefern und
einbauen,
bestehend aus 2 Stück 1-flügeligen Fensterelementen, die in der Mitte an den senkrechten Rahmen miteinander gekoppelt sind.

Öffnung rechteckig
Rohbauöffnungsmaße B x H ca. 2,25*1,35m (Gesamtbreite)
Beschlag: 2x 1flüglig, Dreh-/Kipp-Beschlag
Fensterbankanschlussprofilierung innen und außen
Rahmenverbreiterung seitlich beidseitig b ca. 30mm
Rahmenverbreiterung oben b ca. 100mm
inkl. kraftschlüssige Befestigung am Rohbau nach Wahl des AN
inkl. Fugenausbildung und bauphysikalischem Anschluss an Bauwerk

Umfassungsbauteile: massiv, Mauerwerk/Beton
Einbauort: UG
Menge: 2,000 St

**03.00.82 Zulage Uw=0,9 BA4.1 UG F4.12 Holz-Alu-Fenster ca. 2,25*1,35m**
Holz-Alu-Fenster
wie vor, jedoch
Zulage für Uw = <0,9 W/(m2K)
Menge: 2,000 St

**03.00.83 Zulage Oberfläche eloxiert BA4.1 UG F4.12 Holz-Alu-Fenster ca. 2,25*1,35m**
Holz-Alu-Fenster
wie vor, jedoch

Zulage für Oberfläche Alu eloxiert C 32 oder C 33 bzw. nach Wahl des AG
Menge: 2,000 St

**03.00.84 BA4.1 UG F4.12 Fensterbank außen ca. 2,25m**
Aluminium-Fensterbank außen inkl. seitliche Randabschlüsse an vorbeschriebenem Fenster
gemäß Leitbeschreibung liefern und einbauen,

Umfassungsbauteile: massiv, Mauerwerk/Beton
Einbauort: UG
Menge: 2,000 St

**03.00.85 Zulage Oberfläche eloxiert BA4.1 UG F4.12 Fensterbank außen ca. 2,25m**
Fensterbank außen
wie vor, jedoch

Zulage für Oberfläche Alu eloxiert C 32 oder C 33 bzw. nach Wahl des AG
Menge: 2,000 St

**03.00.86 BA4.1 UG F4.12 Holz-Alu-Fenster ca. 2,25*1,35m Schallschutz LPB V**
Holz-Alu-Fenster gemäß Leitbeschreibung liefern und
einbauen,
bestehend aus 2 Stück 1-flügeligen Fensterelementen, die in der Mitte an den senkrechten Rahmen miteinander gekoppelt sind.

Öffnung rechteckig
Rohbauöffnungsmaße B x H ca. 2,25*1,35m (Gesamtbreite)
Beschlag: 2x 1flüglig, Dreh-/Kipp-Beschlag
Fensterbankanschlussprofilierung innen und außen
Rahmenverbreiterung seitlich beidseitig b ca. 30mm
Rahmenverbreiterung oben b ca. 100mm
inkl. kraftschlüssige Befestigung am Rohbau nach Wahl des AN
inkl. Fugenausbildung und bauphysikalischem Anschluss an Bauwerk

Fensterkonstruktion und Einbau Schallschutzanforderung geeignet für Lärmpegelbereich V (LPB V) nach DIN 4109-1: 2018-01

Umfassungsbauteile: massiv, Mauerwerk/Beton
Einbauort: UG
Menge: 3,000 St

**03.00.87 Zulage Uw=0,9 BA4.1 UG F4.12 Holz-Alu-Fenster ca. 2,25*1,35m Schallschutz LPB V**
Holz-Alu-Fenster
wie vor, jedoch
Zulage für Uw = <0,9 W/(m2K)
Menge: 3,000 St

**03.00.88 Zulage Oberfläche eloxiert BA4.1 UG F4.12 Holz-Alu-Fenster ca. 2,25*1,35m Schallschutz LPB V**
Holz-Alu-Fenster
wie vor, jedoch

Zulage für Oberfläche Alu eloxiert C 32 oder C 33 bzw. nach Wahl des AG
Menge: 3,000 St

**03.00.89 BA4.1 UG F4.12 Fensterbank außen ca. 2,25m (Schallschutz LPB V)**
Aluminium-Fensterbank außen inkl. seitliche Randabschlüsse an vorbeschriebenem Fenster
gemäß Leitbeschreibung liefern und einbauen,

Umfassungsbauteile: massiv, Mauerwerk/Beton
Einbauort: UG
Menge: 3,000 St

**03.00.90 Zulage Oberfläche eloxiert BA4.1 UG F4.12 Fensterbank außen ca. 2,25m (Schallschutz LPB V)**
Fensterbank außen
wie vor, jedoch

Zulage für Oberfläche Alu eloxiert C 32 oder C 33 bzw. nach Wahl des AG
Menge: 3,000 St

*Hinweis: Bauteil 4.2 Ost BA4.2*

**03.00.91 BA4.2 UG F4.13 Holz-Alu-Fenster ca. 1,01*1,61m**
Holz-Alu-Fenster gemäß Leitbeschreibung liefern und
einbauen,

Öffnung rechteckig
Rohbauöffnungsmaße B x H ca. 1,01*1,61m
Beschlag: 1flüglig, Dreh-/Kipp-Beschlag
Fensterbankanschlussprofilierung innen und außen
Rahmenverbreiterung seitlich beidseitig b ca. 30mm
Rahmenverbreiterung oben b ca. 100mm
inkl. kraftschlüssige Befestigung am Rohbau nach Wahl des AN
inkl. Fugenausbildung und bauphysikalischem Anschluss an Bauwerk

Umfassungsbauteile: massiv, Mauerwerk/Beton
Einbauort: UG
Menge: 9,000 St

**03.00.92 Zulage Uw=0,9 BA4.2 UG F4.13 Holz-Alu-Fenster ca. 1,01*1,61m**
Holz-Alu-Fenster
wie vor, jedoch
Zulage für Uw = <0,9 W/(m2K)
Menge: 9,000 St

**03.00.93 Zulage Oberfläche eloxiert BA4.2 UG F4.13 Holz-Alu-Fenster ca. 1,01*1,61m**
Holz-Alu-Fenster
wie vor, jedoch

Zulage für Oberfläche Alu eloxiert C 32 oder C 33 bzw. nach Wahl des AG
Menge: 9,000 St

**03.00.94 BA4.2 UG F4.13 Fensterbank außen ca. 1,01m**
Aluminium-Fensterbank außen inkl. seitliche Randabschlüsse an vorbeschriebenem Fenster
gemäß Leitbeschreibung liefern und einbauen,

Umfassungsbauteile: massiv, Mauerwerk/Beton
Einbauort: UG
Menge: 9,000 St

**03.00.95 Zulage Oberfläche eloxiert BA4.2 UG F4.13 Fensterbank außen ca. 1,01m**
Fensterbank außen
wie vor, jedoch

Zulage für Oberfläche Alu eloxiert C 32 oder C 33 bzw. nach Wahl des AG
Menge: 9,000 St

**03.00.96 BA4.2 UG F4.14 Holz-Alu-Fenster ca. 2,25*1,61m**
Holz-Alu-Fenster gemäß Leitbeschreibung liefern und
einbauen,
bestehend aus 2 Stück 1-flügeligen Fensterelementen, die in der Mitte an den senkrechten Rahmen miteinander gekoppelt sind.

Öffnung rechteckig
Rohbauöffnungsmaße B x H ca. 2,25*1,61m (Gesamtbreite)
Beschlag: 2x 1flüglig, Dreh-/Kipp-Beschlag
Fensterbankanschlussprofilierung innen und außen
Rahmenverbreiterung seitlich beidseitig b ca. 30mm
Rahmenverbreiterung oben b ca. 100mm
inkl. kraftschlüssige Befestigung am Rohbau nach Wahl des AN
inkl. Fugenausbildung und bauphysikalischem Anschluss an Bauwerk

Umfassungsbauteile: massiv, Mauerwerk/Beton
Einbauort: UG
Menge: 8,000 St

**03.00.97 Zulage Uw=0,9 BA4.2 UG F4.14 Holz-Alu-Fenster ca. 2,25*1,61m**
Holz-Alu-Fenster
wie vor, jedoch
Zulage für Uw = <0,9 W/(m2K)
Menge: 8,000 St

**03.00.98 Zulage Oberfläche eloxiert BA4.2 UG F4.14 Holz-Alu-Fenster ca. 2,25*1,61m**
Holz-Alu-Fenster
wie vor, jedoch

Zulage für Oberfläche Alu eloxiert C 32 oder C 33 bzw. nach Wahl des AG
Menge: 8,000 St

**03.00.99 BA4.2 UG F4.14 Fensterbank außen ca. 2,25m**
Aluminium-Fensterbank außen inkl. seitliche Randabschlüsse an vorbeschriebenem Fenster
gemäß Leitbeschreibung liefern und einbauen,

Umfassungsbauteile: massiv, Mauerwerk/Beton
Einbauort: UG
Menge: 8,000 St

**03.00.100 Zulage Oberfläche eloxiert BA4.2 UG F4.14 Fensterbank außen ca. 2,25m**
Fensterbank außen
wie vor, jedoch

Zulage für Oberfläche Alu eloxiert C 32 oder C 33 bzw. nach Wahl des AG
Menge: 8,000 St

**03.00.101 BA4.2 UG F4.15 Holz-Alu-Fenster ca. 1,01*0,81m**
Holz-Alu-Fenster gemäß Leitbeschreibung liefern und
einbauen,

Öffnung rechteckig
Rohbauöffnungsmaße B x H ca. 1,01*0,81m
Beschlag: 1flüglig, Dreh-/Kipp-Beschlag
Fensterbankanschlussprofilierung innen und außen
Rahmenverbreiterung seitlich beidseitig b ca. 30mm
Rahmenverbreiterung oben b ca. 100mm
inkl. kraftschlüssige Befestigung am Rohbau nach Wahl des AN
inkl. Fugenausbildung und bauphysikalischem Anschluss an Bauwerk

Umfassungsbauteile: massiv, Mauerwerk/Beton
Einbauort: UG
Menge: 3,000 St

**03.00.102 Zulage Uw=0,9 BA4.2 UG F4.15 Holz-Alu-Fenster ca. 1,01*0,81m**
Holz-Alu-Fenster
wie vor, jedoch
Zulage für Uw = <0,9 W/(m2K)
Menge: 3,000 St

**03.00.103 Zulage Oberfläche eloxiert BA4.2 UG F4.15 Holz-Alu-Fenster ca. 1,01*0,81m**
Holz-Alu-Fenster
wie vor, jedoch

Zulage für Oberfläche Alu eloxiert C 32 oder C 33 bzw. nach Wahl des AG
Menge: 3,000 St

**03.00.104 BA4.2 UG F4.15 Fensterbank außen ca. 1,01m**
Aluminium-Fensterbank außen inkl. seitliche Randabschlüsse an vorbeschriebenem Fenster
gemäß Leitbeschreibung liefern und einbauen,

Umfassungsbauteile: massiv, Mauerwerk/Beton
Einbauort: UG
Menge: 3,000 St

**03.00.105 Zulage Oberfläche eloxiert BA4.2 UG F4.15 Fensterbank außen ca. 1,01m**
Fensterbank außen
wie vor, jedoch

Zulage für Oberfläche Alu eloxiert C 32 oder C 33 bzw. nach Wahl des AG
Menge: 3,000 St

**03.00.106 BA4.2 UG F4.16 Holz-Alu-Fenster ca. 2,25*1,01m**
Holz-Alu-Fenster gemäß Leitbeschreibung liefern und
einbauen,
bestehend aus 2 Stück 1-flügeligen Fensterelementen, die in der Mitte an den senkrechten Rahmen miteinander gekoppelt sind.

Öffnung rechteckig
Rohbauöffnungsmaße B x H ca. 2,25*1,01m (Gesamtbreite)
Beschlag: 2x 1flüglig, Dreh-/Kipp-Beschlag
Fensterbankanschlussprofilierung innen und außen
Rahmenverbreiterung seitlich beidseitig b ca. 30mm
Rahmenverbreiterung oben b ca. 100mm
inkl. kraftschlüssige Befestigung am Rohbau nach Wahl des AN
inkl. Fugenausbildung und bauphysikalischem Anschluss an Bauwerk

Umfassungsbauteile: massiv, Mauerwerk/Beton
Einbauort: UG
Menge: 1,000 St

**03.00.107 Zulage Uw=0,9 BA4.2 UG F4.16 Holz-Alu-Fenster ca. 2,25*1,01m**
Holz-Alu-Fenster
wie vor, jedoch
Zulage für Uw = <0,9 W/(m2K)
Menge: 1,000 St

**03.00.108 Zulage Oberfläche eloxiert BA4.2 UG F4.16 Holz-Alu-Fenster ca. 2,25*1,01m**
Holz-Alu-Fenster
wie vor, jedoch

Zulage für Oberfläche Alu eloxiert C 32 oder C 33 bzw. nach Wahl des AG
Menge: 1,000 St

**03.00.109 BA4.2 UG F4.16 Fensterbank außen ca. 2,25m**
Aluminium-Fensterbank außen inkl. seitliche Randabschlüsse an vorbeschriebenem Fenster
gemäß Leitbeschreibung liefern und einbauen,

Umfassungsbauteile: massiv, Mauerwerk/Beton
Einbauort: UG
Menge: 1,000 St

**03.00.110 Zulage Oberfläche eloxiert BA4.2 UG F4.16 Fensterbank außen ca. 2,25m**
Fensterbank außen
wie vor, jedoch

Zulage für Oberfläche Alu eloxiert C 32 oder C 33 bzw. nach Wahl des AG
Menge: 1,000 St

**03.00.111 BA4.2 UG F4.17 Holz-Alu-Fenster ca. 1,75*0,87m**
Holz-Alu-Fenster gemäß Leitbeschreibung liefern und
einbauen,
bestehend aus 2 Stück 1-flügeligen Fensterelementen, die in der Mitte an den senkrechten Rahmen miteinander gekoppelt sind.

Öffnung rechteckig
Rohbauöffnungsmaße B x H ca. 1,75*0,87m (Gesamtbreite)
Beschlag: 2x 1flüglig, Dreh-/Kipp-Beschlag
Fensterbankanschlussprofilierung innen und außen
Rahmenverbreiterung seitlich beidseitig b ca. 30mm
Rahmenverbreiterung oben b ca. 100mm
inkl. kraftschlüssige Befestigung am Rohbau nach Wahl des AN
inkl. Fugenausbildung und bauphysikalischem Anschluss an Bauwerk

Umfassungsbauteile: massiv, Mauerwerk/Beton
Einbauort: UG
Menge: 1,000 St

**03.00.112 Zulage Uw=0,9 BA4.2 UG F4.17 Holz-Alu-Fenster ca. 1,75*0,87m**
Holz-Alu-Fenster
wie vor, jedoch
Zulage für Uw = <0,9 W/(m2K)
Menge: 1,000 St

**03.00.113 Zulage Oberfläche eloxiert BA4.2 UG F4.17 Holz-Alu-Fenster ca. 1,75*0,87m**
Holz-Alu-Fenster
wie vor, jedoch

Zulage für Oberfläche Alu eloxiert C 32 oder C 33 bzw. nach Wahl des AG
Menge: 1,000 St

**03.00.114 BA4.2 UG F4.17 Fensterbank außen ca. 1,75m**
Aluminium-Fensterbank außen inkl. seitliche Randabschlüsse an vorbeschriebenem Fenster
gemäß Leitbeschreibung liefern und einbauen,

Umfassungsbauteile: massiv, Mauerwerk/Beton
Einbauort: UG
Menge: 1,000 St

**03.00.115 Zulage Oberfläche eloxiert BA4.2 UG F4.17 Fensterbank außen ca. 1,75m**
Fensterbank außen
wie vor, jedoch

Zulage für Oberfläche Alu eloxiert C 32 oder C 33 bzw. nach Wahl des AG
Menge: 1,000 St

**03.00.116 BA4.2 UG F4.18 Holz-Alu-Fenster ca. 0,80*0,87m**
Holz-Alu-Fenster gemäß Leitbeschreibung liefern und
einbauen,

Öffnung rechteckig
Rohbauöffnungsmaße B x H ca. 0,80*0,87m
Beschlag: 1flüglig, Dreh-/Kipp-Beschlag
Fensterbankanschlussprofilierung innen und außen
Rahmenverbreiterung seitlich beidseitig b ca. 30mm
Rahmenverbreiterung oben b ca. 100mm
inkl. kraftschlüssige Befestigung am Rohbau nach Wahl des AN
inkl. Fugenausbildung und bauphysikalischem Anschluss an Bauwerk

Umfassungsbauteile: massiv, Mauerwerk/Beton
Einbauort: UG
Menge: 1,000 St

**03.00.117 Zulage Uw=0,9 BA4.2 UG F4.18 Holz-Alu-Fenster ca. 0,80*0,87m**
Holz-Alu-Fenster
wie vor, jedoch
Zulage für Uw = <0,9 W/(m2K)
Menge: 1,000 St

**03.00.118 Zulage Oberfläche eloxiert BA4.2 UG F4.18 Holz-Alu-Fenster ca. 0,80*0,87m**
Holz-Alu-Fenster
wie vor, jedoch

Zulage für Oberfläche Alu eloxiert C 32 oder C 33 bzw. nach Wahl des AG
Menge: 1,000 St

**03.00.119 BA4.2 UG F4.18 Fensterbank außen ca. 0,80m**
Aluminium-Fensterbank außen inkl. seitliche Randabschlüsse an vorbeschriebenem Fenster
gemäß Leitbeschreibung liefern und einbauen,

Umfassungsbauteile: massiv, Mauerwerk/Beton
Einbauort: UG
Menge: 1,000 St

**03.00.120 Zulage Oberfläche eloxiert BA4.2 UG F4.18 Fensterbank außen ca. 0,80m**
Fensterbank außen
wie vor, jedoch

Zulage für Oberfläche Alu eloxiert C 32 oder C 33 bzw. nach Wahl des AG
Menge: 1,000 St

**03.00.121 BA4.2 UG F4.19 Holz-Alu-Fenster ca. 1,13*0,87m**
Holz-Alu-Fenster gemäß Leitbeschreibung liefern und
einbauen,

Öffnung rechteckig
Rohbauöffnungsmaße B x H ca. 1,13*0,87m
Beschlag: 1flüglig, Dreh-/Kipp-Beschlag
Fensterbankanschlussprofilierung innen und außen
Rahmenverbreiterung seitlich beidseitig b ca. 30mm
Rahmenverbreiterung oben b ca. 100mm
inkl. kraftschlüssige Befestigung am Rohbau nach Wahl des AN
inkl. Fugenausbildung und bauphysikalischem Anschluss an Bauwerk

Umfassungsbauteile: massiv, Mauerwerk/Beton
Einbauort: UG
Menge: 1,000 St

**03.00.122 Zulage Uw=0,9 BA4.2 UG F4.19 Holz-Alu-Fenster ca. 1,13*0,87m**
Holz-Alu-Fenster
wie vor, jedoch
Zulage für Uw = <0,9 W/(m2K)
Menge: 1,000 St

**03.00.123 Zulage Oberfläche eloxiert BA4.2 UG F4.19 Holz-Alu-Fenster ca. 1,13*0,87m**
Holz-Alu-Fenster
wie vor, jedoch

Zulage für Oberfläche Alu eloxiert C 32 oder C 33 bzw. nach Wahl des AG
Menge: 1,000 St

**03.00.124 BA4.2 UG F4.19 Fensterbank außen ca. 1,13m**
Aluminium-Fensterbank außen inkl. seitliche Randabschlüsse an vorbeschriebenem Fenster
gemäß Leitbeschreibung liefern und einbauen,

Umfassungsbauteile: massiv, Mauerwerk/Beton
Einbauort: UG
Menge: 1,000 St

**03.00.125 Zulage Oberfläche eloxiert BA4.2 UG F4.19 Fensterbank außen ca. 1,13m**
Fensterbank außen
wie vor, jedoch

Zulage für Oberfläche Alu eloxiert C 32 oder C 33 bzw. nach Wahl des AG
Menge: 1,000 St

**03.00.126 BA4.2 UG F4.20 Holz-Alu-Fenster ca. 1,10*1,01m**
Holz-Alu-Fenster gemäß Leitbeschreibung liefern und
einbauen,

Öffnung rechteckig
Rohbauöffnungsmaße B x H ca. 1,10*1,01m
Beschlag: 1flüglig, Dreh-/Kipp-Beschlag
Fensterbankanschlussprofilierung innen und außen
Rahmenverbreiterung seitlich beidseitig b ca. 30mm
Rahmenverbreiterung oben b ca. 100mm
inkl. kraftschlüssige Befestigung am Rohbau nach Wahl des AN
inkl. Fugenausbildung und bauphysikalischem Anschluss an Bauwerk

Umfassungsbauteile: massiv, Mauerwerk/Beton
Einbauort: UG
Menge: 1,000 St

**03.00.127 Zulage Uw=0,9 BA4.2 UG F4.20 Holz-Alu-Fenster ca. 1,10*1,01m**
Holz-Alu-Fenster
wie vor, jedoch
Zulage für Uw = <0,9 W/(m2K)
Menge: 1,000 St

**03.00.128 Zulage Oberfläche eloxiert BA4.2 UG F4.20 Holz-Alu-Fenster ca. 1,10*1,01m**
Holz-Alu-Fenster
wie vor, jedoch

Zulage für Oberfläche Alu eloxiert C 32 oder C 33 bzw. nach Wahl des AG
Menge: 1,000 St

**03.00.129 BA4.2 UG F4.20 Fensterbank außen ca. 1,10m**
Aluminium-Fensterbank außen inkl. seitliche Randabschlüsse an vorbeschriebenem Fenster
gemäß Leitbeschreibung liefern und einbauen,

Umfassungsbauteile: massiv, Mauerwerk/Beton
Einbauort: UG
Menge: 1,000 St

**03.00.130 Zulage Oberfläche eloxiert BA4.2 UG F4.20 Fensterbank außen ca. 1,10m**
Fensterbank außen
wie vor, jedoch

Zulage für Oberfläche Alu eloxiert C 32 oder C 33 bzw. nach Wahl des AG
Menge: 1,000 St

**03.00.131 BA4.2 UG F4.21 Holz-Alu-Fenster ca. 2,19*1,01m**
Holz-Alu-Fenster gemäß Leitbeschreibung liefern und
einbauen,
bestehend aus 2 Stück 1-flügeligen Fensterelementen, die in der Mitte an den senkrechten Rahmen miteinander gekoppelt sind.
Öffnung rechteckig
Rohbauöffnungsmaße B x H ca. 2,19*1,01m (Gesamtbreite)
Beschlag: 2x 1flüglig, Dreh-/Kipp-Beschlag
Fensterbankanschlussprofilierung innen und außen
Rahmenverbreiterung seitlich beidseitig b ca. 30mm
Rahmenverbreiterung oben b ca. 100mm
inkl. kraftschlüssige Befestigung am Rohbau nach Wahl des AN
inkl. Fugenausbildung und bauphysikalischem Anschluss an Bauwerk

Umfassungsbauteile: massiv, Mauerwerk/Beton
Einbauort: UG
Menge: 1,000 St

**03.00.132 Zulage Uw=0,9 BA4.2 UG F4.21 Holz-Alu-Fenster ca. 2,19*1,01m**
Holz-Alu-Fenster
wie vor, jedoch
Zulage für Uw = <0,9 W/(m2K)
Menge: 1,000 St

**03.00.133 Zulage Oberfläche eloxiert BA4.2 UG F4.21 Holz-Alu-Fenster ca. 2,19*1,01m**
Holz-Alu-Fenster
wie vor, jedoch

Zulage für Oberfläche Alu eloxiert C 32 oder C 33 bzw. nach Wahl des AG
Menge: 1,000 St

**03.00.134 BA4.2 UG F4.21 Fensterbank außen ca. 2,19m**
Aluminium-Fensterbank außen inkl. seitliche Randabschlüsse an vorbeschriebenem Fenster
gemäß Leitbeschreibung liefern und einbauen,

Umfassungsbauteile: massiv, Mauerwerk/Beton
Einbauort: UG
Menge: 1,000 St

**03.00.135 Zulage Oberfläche eloxiert BA4.2 UG F4.21 Fensterbank außen ca. 2,19m**
Fensterbank außen
wie vor, jedoch

Zulage für Oberfläche Alu eloxiert C 32 oder C 33 bzw. nach Wahl des AG
Menge: 1,000 St

**03.00.136 BA4.1 UG F4.22 Holz-Alu-Fenster ca. 4,90*1,01m**
Holz-Alu-Fenster gemäß Leitbeschreibung liefern und
einbauen,
bestehend aus 4 Stück 1-flügeligen Fensterelementen, die in der Mitte an den senkrechten Rahmen miteinander gekoppelt sind.

Öffnung rechteckig
Rohbauöffnungsmaße B x H ca. 4,90*1,01m (Gesamtbreite)
Beschlag: 4x 1flüglig, Dreh-/Kipp-Beschlag
Fensterbankanschlussprofilierung innen und außen
Rahmenverbreiterung seitlich beidseitig b ca. 30mm
Rahmenverbreiterung oben b ca. 100mm
inkl. kraftschlüssige Befestigung am Rohbau nach Wahl des AN
inkl. Fugenausbildung und bauphysikalischem Anschluss an Bauwerk

Umfassungsbauteile: massiv, Mauerwerk/Beton
Einbauort: UG
Menge: 1,000 St

**03.00.137 Zulage Uw=0,9 BA4.1 UG F4.22 Holz-Alu-Fenster ca. 4,90*1,01m**
Holz-Alu-Fenster
wie vor, jedoch
Zulage für Uw = <0,9 W/(m2K)
Menge: 1,000 St

**03.00.138 Zulage Oberfläche eloxiert BA4.1 UG F4.22 Holz-Alu-Fenster ca. 4,90*1,01m**
Holz-Alu-Fenster
wie vor, jedoch

Zulage für Oberfläche Alu eloxiert C 32 oder C 33 bzw. nach Wahl des AG
Menge: 1,000 St

**03.00.139 BA4.1 UG F4.22 Fensterbank außen B ca. 4,90m**
Aluminium-Fensterbank außen inkl. seitliche Randabschlüsse an vorbeschriebenem Fenster
gemäß Leitbeschreibung liefern und einbauen,
inkl. Dehnprofil

Umfassungsbauteile: massiv, Mauerwerk/Beton
Einbauort: UG
Menge: 1,000 St

**03.00.140 Zulage Oberfläche eloxiert BA4.1 UG F4.22 Fensterbank außen ca. 4,90m**
Fensterbank außen
wie vor, jedoch

Zulage für Oberfläche Alu eloxiert C 32 oder C 33 bzw. nach Wahl des AG
Menge: 1,000 St

#### Bereich 03.01 Erdgeschoss EG

*Hinweis: Bauteil 1 BA1*

**03.01.5 BA1 EG F 1.1 Holz-Alu-Fenster ca. 1,01*3,25m**
Holz-Alu-Fenster gemäß Leitbeschreibung liefern und
einbauen,

Öffnung rechteckig
Rohbauöffnungsmaße B x H ca. 1,01*3,25m
Beschlag: 1flüglig, Dreh-/Kipp-Beschlag
Fensterbankanschlussprofilierung außen
Rahmenverbreiterung seitlich beidseitig b ca. 35mm,
Rahmenverbreiterung unten ca. 80mm
Rahmenverbreiterung oben b ca. 170mm
inkl. kraftschlüssige Befestigung am Rohbau nach Wahl des AN
inkl. Fugenausbildung und bauphysikalischem Anschluss an Bauwerk
inkl. Abdeckprofil außen seitlich beidseitig L 40 x 20mm

Umfassungsbauteile: massiv, Mauerwerk/Beton
Einbauort: EG

Anm.:
Zusätzliche Anforderung (Flügelgröße) gemäß Leitbeschreibung
Absturzsicherung durch gesondertes Außengeländer.

Zugangsmöglichkeit des öffentlichen Personenverkehrs
(Öffnungsflügel OG mit bauseitiger Absturzsicherung, Türen EG, beidseitig Sicherheitsglas gemäß GUV)
Menge: 34,000 St

**03.01.6 Zulage Uw=0,9 BA1 EG F 1.1 Holz-Alu-Fenster ca. 1,01*3,25m**
Holz-Alu-Fenster
wie vor, jedoch
Zulage für Uw = <0,9 W/(m2K)
Menge: 34,000 St

**03.01.7 Zulage Oberfläche eloxiert BA1 EG F 1.1 Holz-Alu-Fenster ca. 1,01*3,25m**
Holz-Alu-Fenster
wie vor, jedoch

Zulage für Oberfläche Alu eloxiert C 32 oder C 33 bzw. nach Wahl des AG
Menge: 34,000 St

**03.01.8 BA1 EG F 1.1 Fensterbank außen ca. 1,01m**
Aluminium-Fensterbank außen inkl. seitlicher Randabschlüsse an vorbeschriebenem Fenster
gemäß Leitbeschreibung liefern und einbauen,

Umfassungsbauteile: massiv, Mauerwerk/Beton
Einbauort: EG
Menge: 34,000 St

**03.01.9 Zulage Oberfläche eloxiert BA1 EG F 1.1 Fensterbank außen ca. 1,01m**
Fensterbank außen
wie vor, jedoch

Zulage für Oberfläche Alu eloxiert C 32 oder C 33 bzw. nach Wahl des AG
Menge: 34,000 St

*Hinweis: Bauteil 3 BA3*

**03.01.10 BA3 EG F3.1 Holz-Alu-Fenster ca. 1,05*3,22m**
Holz-Alu-Fenster gemäß Leitbeschreibung liefern und
einbauen,

Öffnung rechteckig
Rohbauöffnungsmaße B x H ca. 1,05*3,22m
Beschlag: 1flüglig, Dreh-/Kipp-Beschlag
Fensterbankanschlussprofilierung außen
Rahmenverbreiterung seitlich beidseitig b ca. 35mm,
Rahmenverbreiterungunten ca. 80mm
Rahmenverbreiterung oben b ca. 35mm
inkl. kraftschlüssige Befestigung am Rohbau nach Wahl des AN
inkl. Fugenausbildung und bauphysikalischem Anschluss an Bauwerk
inkl. Abdeckprofil außen seitlich beidseitig L 40 x 20mm

Umfassungsbauteile: massiv, Mauerwerk/Beton
Einbauort: EG

Anm.:
Zusätzliche Anforderung (Flügelgröße) gemäß Leitbeschreibung beachten.

Absturzsicherung durch gesondertes Außengeländer.

Zugangsmöglichkeit des öffentlichen Personenverkehrs
(Öffnungsflügel OG mit bauseitiger Absturzsicherung, Türen EG, beidseitig Sicherheitsglas gemäß GUV)
Menge: 32,000 St

**03.01.11 Zulage Uw=0,9 BA3 EG F3.1 Holz-Alu-Fenster ca. 1,05*3,22m**
Holz-Alu-Fenster
wie vor, jedoch
Zulage für Uw = <0,9 W/(m2K)
Menge: 32,000 St

**03.01.12 Zulage Oberfläche eloxiert BA3 EG F3.1 Holz-Alu-Fenster ca. 1,05*3,22m**
Holz-Alu-Fenster
wie vor, jedoch

Zulage für Oberfläche Alu eloxiert C 32 oder C 33 bzw. nach Wahl des AG
Menge: 32,000 St

**03.01.13 BA3 EG F3.1 Fensterbank außen ca. 1,05m**
Aluminium-Fensterbank außen inkl. seitlicher Randabschlüsse an vorbeschriebenem Fenster
gemäß Leitbeschreibung liefern und einbauen,

Umfassungsbauteile: massiv, Mauerwerk/Beton
Einbauort: EG
Menge: 32,000 St

**03.01.14 Zulage Oberfläche eloxiert BA3 EG F3.1 Fensterbank außen ca. 1,05m**
Fensterbank außen
wie vor, jedoch

Zulage für Oberfläche Alu eloxiert C 32 oder C 33 bzw. nach Wahl des AG
Menge: 32,000 St

*Hinweis: Bauteil 4.1 West BA4.1*
Die bestehenden Fensterelemente im Bauteil 4 sind zwischen der Rohbaudecken und Rohbaustützen bzw. Außenwand und der mit dem Rohbau verankerten vorgehängten Betonlisenenkonstruktion angeordnet. Die Elemente stehen auf dem horizontalen Beton-Riegel in der Ebene Decke über UG auf und sind in den jeweiligen Geschossen auf Deckenebene und seitlich an Betonstützen befestigt.
Die neuen Fensterelemente werden in gleicher Art angeordnet und befestigt.

**03.01.15 BA4.1 EG F4.1 Holz-Alu-Fenster ca. 1,01*3,00m**
Holz-Alu-Fenster gemäß Leitbeschreibung liefern und
einbauen,

Öffnung rechteckig
Rohbauöffnungsmaße B x H ca. 1,01*3,00m
Beschlag: 1flüglig, Dreh-/Kipp-Beschlag
Fensterbankanschlussprofilierung außen
Rahmenverbreiterung seitlich beidseitig b ca. 35mm,
Rahmenverbreiterung unten ca. 80mm
inkl. kraftschlüssige Befestigung am Rohbau mittels Konsolen, Winkeln nach Wahl des AN
inkl. Fugenausbildung und bauphysikalischem Anschluss an Bauwerk
inkl. Abdeckprofil außen seitlich beidseitig L 40 x 20mm

Umfassungsbauteile: massiv, Mauerwerk/Beton
Einbauort: EG

Anm.:
Zusätzliche Anforderung (Flügelgröße) gemäß Leitbeschreibung beachten.

Absturzsicherung durch gesondertes Außengeländer.

Zugangsmöglichkeit des öffentlichen Personenverkehrs
(Öffnungsflügel OG mit bauseitiger Absturzsicherung, Türen EG, beidseitig Sicherheitsglas gemäß GUV)
Menge: 5,000 St

**03.01.16 Zulage Uw=0,9 BA4.1 EG F4.1 Holz-Alu-Fenster ca. 1,01*3,00m**
Holz-Alu-Fenster
wie vor, jedoch
Zulage für Uw = <0,9 W/(m2K)
Menge: 5,000 St

**03.01.17 Zulage Oberfläche eloxiert BA4.1 EG F4.1 Holz-Alu-Fenster ca. 1,01*3,00m**
Holz-Alu-Fenster
wie vor, jedoch

Zulage für Oberfläche Alu eloxiert C 32 oder C 33 bzw. nach Wahl des AG
Menge: 5,000 St

**03.01.18 BA4.1 EG F4.1 Fensterbank außen ca. 1,01m**
Aluminium-Fensterbank außen inkl. seitlicher Randabschlüsse an vorbeschriebenem Fenster
gemäß Leitbeschreibung liefern und einbauen,

Ausführung von Leitbeschreibung abweichend:

Neigung ca. 30°
Ausladung der Fensterbank:
ca. 32cm

Umfassungsbauteile: massiv, Mauerwerk/Beton
Einbauort: EG
Menge: 5,000 St

**03.01.19 Zulage Oberfläche eloxiert BA4.1 EG F4.1 Fensterbank außen ca. 1,01m**
Fensterbank außen
wie vor, jedoch

Zulage für Oberfläche Alu eloxiert C 32 oder C 33 bzw. nach Wahl des AG
Menge: 5,000 St

**03.01.20 BA4.1 EG F4.1 Holz-Alu-Fenster ca. 1,01*3,00m Schallschutz LPB V**
Holz-Alu-Fenster gemäß Leitbeschreibung liefern und
einbauen,

Öffnung rechteckig
Rohbauöffnungsmaße B x H ca. 1,01*3,00m
Beschlag: 1flüglig, Dreh-/Kipp-Beschlag
Fensterbankanschlussprofilierung außen
Rahmenverbreiterung seitlich beidseitig b ca. 35mm,
Rahmenverbreiterung unten ca. 80mm
inkl. kraftschlüssige Befestigung am Rohbau mittels Konsolen, Winkeln nach Wahl des AN
inkl. Fugenausbildung und bauphysikalischem Anschluss an Bauwerk
inkl. Abdeckprofil außen seitlich beidseitig L 40 x 20mm

Fensterkonstruktion und Einbau Schallschutzanforderung geeignet für Lärmpegelbereich V (LPB V) nach DIN 4109-1: 2018-01

Umfassungsbauteile: massiv, Mauerwerk/Beton
Einbauort: EG

Anm.:
Zusätzliche Anforderung (Flügelgröße) gemäß Leitbeschreibung beachten.

Absturzsicherung durch gesondertes Außengeländer.

Zugangsmöglichkeit des öffentlichen Personenverkehrs
(Öffnungsflügel OG mit bauseitiger Absturzsicherung, Türen EG, beidseitig Sicherheitsglas gemäß GUV)
Menge: 5,000 St

**03.01.21 Zulage Uw=0,9 BA4.1 EG F4.1 Holz-Alu-Fenster ca. 1,01*3,00m Schallschutz LPB V**
Holz-Alu-Fenster
wie vor, jedoch
Zulage für Uw = <0,9 W/(m2K)
Menge: 5,000 St

**03.01.22 Zulage Oberfläche eloxiert BA4.1 EG F4.1 Holz-Alu-Fenster ca. 1,01*3,00m Schallschutz LPB V**
Holz-Alu-Fenster
wie vor, jedoch

Zulage für Oberfläche Alu eloxiert C 32 oder C 33 bzw. nach Wahl des AG
Menge: 5,000 St

**03.01.23 BA4.1 EG F4.1 Fensterbank außen ca. 1,01m (Schallschutz LPB V)**
Aluminium-Fensterbank außen inkl. seitlicher Randabschlüsse an vorbeschriebenem Fenster
gemäß Leitbeschreibung liefern und einbauen,

Ausführung von Leitbeschreibung abweichend:

Neigung ca. 30°
Ausladung der Fensterbank:
ca. 32cm

Umfassungsbauteile: massiv, Mauerwerk/Beton
Einbauort: EG
Menge: 5,000 St

**03.01.24 Zulage Oberfläche eloxiert BA4.1 EG F4.1 Fensterbank außen ca. 1,01m (Schallschutz) LPB V**
Fensterbank außen
wie vor, jedoch

Zulage für Oberfläche Alu eloxiert C 32 oder C 33 bzw. nach Wahl des AG
Menge: 5,000 St

**03.01.25 BA4.1 EG F4.2 Holz-Alu-Fenster ca. 2,30*3,00m**
Holz-Alu-Fenster gemäß Leitbeschreibung liefern und
einbauen,
bestehend aus 2 Stück 1-flügeligen Fensterelementen, die in der Mitte an den senkrechten Rahmen miteinander gekoppelt sind.

Öffnung rechteckig
Rohbauöffnungsmaße B x H ca. 2,30*3,00m (Gesamtbreite)
Beschlag: 2flüglig, je mit Dreh-/Kipp-Beschlag
Fensterbankanschlussprofilierung außen
Rahmenverbreiterung seitlich einseitig b ca. 35mm
Rahmenverbreiterung seitlich einseitig b ca. 100mm
Rahmenverbreiterung unten ca. 80mm
inkl. kraftschlüssige Befestigung am Rohbau mittels Konsolen, Winkeln nach Wahl des AN
inkl. Fugenausbildung und bauphysikalischem Anschluss an Bauwerk
inkl. Abdeckprofil außen seitlich beidseitig L 40 x 20mm

Umfassungsbauteile: massiv, Mauerwerk/Beton
Einbauort: EG

Anm.:
Zusätzliche Anforderung (Flügelgröße) gemäß Leitbeschreibung beachten.

Absturzsicherung durch gesondertes Außengeländer.

Zugangsmöglichkeit des öffentlichen Personenverkehrs
(Öffnungsflügel OG mit bauseitiger Absturzsicherung, Türen EG, beidseitig Sicherheitsglas gemäß GUV)
Menge: 3,000 St

**03.01.26 Zulage Uw=0,9 BA4.1 EG F4.2 Holz-Alu-Fenster ca. 2,30*3,00m**
Holz-Alu-Fenster
wie vor, jedoch
Zulage für Uw = <0,9 W/(m2K)
Menge: 3,000 St

**03.01.27 Zulage Oberfläche eloxiert BA4.1 EG F4.2 Holz-Alu-Fenster ca. 2,30*3,00m**
Holz-Alu-Fenster
wie vor, jedoch

Zulage für Oberfläche Alu eloxiert C 32 oder C 33 bzw. nach Wahl des AG
Menge: 3,000 St

**03.01.28 BA4.1 EG F4.2 Fensterbank außen ca. 2,30m**
Aluminium-Fensterbank außen inkl. seitlicher Randabschlüsse an vorbeschriebenem Fenster
gemäß Leitbeschreibung liefern und einbauen,

Ausführung von Leitbeschreibung abweichend:

Neigung ca. 30°
Ausladung der Fensterbank:
ca. 32cm

Umfassungsbauteile: massiv, Mauerwerk/Beton
Einbauort: EG
Menge: 3,000 St

**03.01.29 Zulage Oberfläche eloxiert BA4.1 EG F4.2 Fensterbank außen ca. 2,30m**
Fensterbank außen
wie vor, jedoch

Zulage für Oberfläche Alu eloxiert C 32 oder C 33 bzw. nach Wahl des AG
Menge: 3,000 St

**03.01.30 Übergangselement Geschossdecke (waagrecht)**
Auf Höhe der Decke über EG ist zwischen den Fenster-Elementen im EG und den Fensterelementen im OG ein gedämmtes Übergangselement mit der Oberfläche der Alu-Deckschale der Fenster einzubauen.

(vgl. Prinzipskizze, orange Markierung)
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
Breite wie vor beschriebenes Fensterelment.
Oberfläche Material wie Aluminium Deckschale der Fenster

inkl. Unterkonstruktion und Befestigung an Bauwerk oder den entsprechenden Fensterelmenten
inkl. Dämmung des Hohlraumes mit geeignetem Material, WLG mind. 035 oder besser
inkl. Anschluss an allen Seiten (innen dampfdicht, außen winddicht)

Tiefe Übergangselement: wie Fensterkonstruktion
Höhe Übergangselement: ca. 35cm
Menge: 3,000 St

**03.01.31 Zulage Oberfläche eloxiert Übergangselement**
Übergangselement
wie vor, jedoch

Zulage für Oberfläche Alu eloxiert C 32 oder C 33 bzw. nach Wahl des AG
Menge: 3,000 St

**03.01.32 Zulage Blende Geschossdecke**
Zulage für den Einbau einer Blende im Bereich der der Decke über EG zwischen den Fenster-Elementen im EG und den Fensterelementen im OG vor dem vor beschriebenem gedämmten Übergangselement.

(vgl. Prinzipskizze, orange Markierung)
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
Breite wie vor beschriebenes Fensterelment.
Oberfläche Material wie Aluminium Deckschale der Fenster

inkl. Unterkonstruktion und Befestigung an Bauwerk oder den entsprechenden Fensterelmenten

inkl. Anschluss an allen Seiten

Materialstärke Blende: wie Alu-Deckschale bzw. nach Erfordernis aufgrund der Konstruktion
Höhe Blende: ca. 50cm (Höhe Übergangselement ca. 35cm + Höhe Markisenkasten ca. 13cm)

Die Oberflächenbeschichtung des gedämmten Übergangselementes kann im Fall des Einbaus der Blende entfallen und ist in dieser Position entsprechend abzuziehen.
Menge: 3,000 St

**03.01.33 Zulage Oberfläche eloxiert Blende**
Blende
wie vor, jedoch

Zulage für Oberfläche Alu eloxiert C 32 oder C 33 bzw. nach Wahl des AG
Menge: 3,000 St

**03.01.34 Kantteil Lisene (vertikal)**
Im Bereich der gekoppelten Fenster ist aus optischen Gründen außenseitig in den Bereichen, in denen es keine vorgesetzen Betonlisenen gibt, noch eine Lisene als vertikales Gliederungselement auf die Fensterkonstruktion aufzusetzen
(vgl. Prinzipskizze, orange Markierung)

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
Aluminium Kantteil

in der Höhe über Fensterkonstruktion EG, Übergangselement Geschossdecke und Fensterkonstruktion OG durchlaufend
Falls die Elemente in der Länge gestoßen werden ist der Stoß immer an der gleichen Stelle und in der Höhe im gestalterischen Bezug zur restlichen Fensterkonstruktion anzuordnen.

Tiefe: ca. 20cm
Höhe:
ca. 6,20m
(Fensterhöhe EG: ca. 3,00m, Höhe Übergangselement ca. 0,35m, Fensterhöhe OG ca. 2,85m)
ggf. inkl. Ausbildung Stoß
vordere Ansichtsbreite: 15cm
Seiten schrägverlaufend

Oberfläche Material wie Aluminium Deckschale der Fenster
inkl. Anschluss oben und unten
inkl. Befestigung verdeckt mit Fensterkonstruktion
Menge: 1,000 St

**03.01.35 Zulage Oberfläche eloxiert Kantteil Lisene**
Kantteil Lisene
wie vor, jedoch

Zulage für Oberfläche Alu eloxiert C 32 oder C 33 bzw. nach Wahl des AG
Menge: 3,000 St

**03.01.36 BA4.1 EG F4.2 Holz-Alu-Fenster ca. 2,30*3,00m Schallschutz LPB V**
Holz-Alu-Fenster gemäß Leitbeschreibung liefern und
einbauen,
bestehend aus 2 Stück 1-flügeligen Fensterelementen, die in der Mitte an den senkrechten Rahmen miteinander gekoppelt sind.

Öffnung rechteckig
Rohbauöffnungsmaße B x H ca. 2,30*3,00m (Gesamtbreite)
Beschlag: 2flüglig, je mit Dreh-/Kipp-Beschlag
Fensterbankanschlussprofilierung außen
Rahmenverbreiterung seitlich einseitig b ca. 35mm
Rahmenverbreiterung seitlich einseitig b ca. 100mm
Rahmenverbreiterung unten ca. 80mm
inkl. kraftschlüssige Befestigung am Rohbau mittels Konsolen, Winkeln nach Wahl des AN
inkl. Fugenausbildung und bauphysikalischem Anschluss an Bauwerk
inkl. Abdeckprofil außen seitlich beidseitig L 40 x 20mm

Fensterkonstruktion und Einbau Schallschutzanforderung geeignet für Lärmpegelbereich V (LPB V) nach DIN 4109-1: 2018-01

Umfassungsbauteile: massiv, Mauerwerk/Beton
Einbauort: EG

Anm.:
Zusätzliche Anforderung (Flügelgröße) gemäß Leitbeschreibung beachten.

Absturzsicherung durch gesondertes Außengeländer.

Zugangsmöglichkeit des öffentlichen Personenverkehrs
(Öffnungsflügel OG mit bauseitiger Absturzsicherung, Türen EG, beidseitig Sicherheitsglas gemäß GUV)
Menge: 3,000 St

**03.01.37 Zulage Uw=0,9 BA4.1 EG F4.2 Holz-Alu-Fenster ca. 2,30*3,00m Schallschutz LPB V**
Holz-Alu-Fenster
wie vor, jedoch
Zulage für Uw = <0,9 W/(m2K)
Menge: 3,000 St

**03.01.38 Zulage Oberfläche eloxiert BA4.1 EG F4.2 Holz-Alu-Fenster ca. 2,30*3,00m Schallschutz LPB V**
Holz-Alu-Fenster
wie vor, jedoch

Zulage für Oberfläche Alu eloxiert C 32 oder C 33 bzw. nach Wahl des AG
Menge: 3,000 St

**03.01.39 BA4.1 EG F4.2 Fensterbank außen ca. 2,30m (Schallschutz LPB V)**
Aluminium-Fensterbank außen inkl. seitlicher Randabschlüsse an vorbeschriebenem Fenster
gemäß Leitbeschreibung liefern und einbauen,

Ausführung von Leitbeschreibung abweichend:

Neigung ca. 30°
Ausladung der Fensterbank:
ca. 32cm

Umfassungsbauteile: massiv, Mauerwerk/Beton
Einbauort: EG
Menge: 3,000 St

**03.01.40 Zulage Oberfläche eloxiert BA4.1 EG F4.2 Fensterbank außen ca. 2,30m (Schallschutz LPB V)**
Fensterbank außen
wie vor, jedoch

Zulage für Oberfläche Alu eloxiert C 32 oder C 33 bzw. nach Wahl des AG
Menge: 3,000 St

**03.01.41 Übergangselement Geschossdecke (waagrecht)**
Auf Höhe der Decke über EG ist zwischen den Fenster-Elementen im EG und den Fensterelementen im OG ein gedämmtes Übergangselement mit der Oberfläche der Alu-Deckschale der Fenster einzubauen.

(vgl. Prinzipskizze, orange Markierung)
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
Breite wie vor beschriebenes Fensterelment.
Oberfläche Material wie Aluminium Deckschale der Fenster

inkl. Unterkonstruktion und Befestigung an Bauwerk oder den entsprechenden Fensterelmenten
inkl. Dämmung des Hohlraumes mit geeignetem Material, WLG mind. 035 oder besser
inkl. Anschluss an allen Seiten (innen dampfdicht, außen winddicht)

Tiefe Übergangselement: wie Fensterkonstruktion
Höhe Übergangselement: ca. 35cm
Menge: 3,000 St

**03.01.42 Zulage Oberfläche eloxiert Übergangselement**
Übergangselement
wie vor, jedoch

Zulage für Oberfläche Alu eloxiert C 32 oder C 33 bzw. nach Wahl des AG
Menge: 3,000 St

**03.01.43 Zulage Blende Geschossdecke**
Zulage für den Einbau einer Blende im Bereich der der Decke über EG zwischen den Fenster-Elementen im EG und den Fensterelementen im OG vor dem vor beschriebenem gedämmten Übergangselement.

(vgl. Prinzipskizze, orange Markierung)
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
Breite wie vor beschriebenes Fensterelment.
Oberfläche Material wie Aluminium Deckschale der Fenster

inkl. Unterkonstruktion und Befestigung an Bauwerk oder den entsprechenden Fensterelmenten

inkl. Anschluss an allen Seiten

Materialstärke Blende: wie Alu-Deckschale bzw. nach Erfordernis aufgrund der Konstruktion
Höhe Blende: ca. 50cm (Höhe Übergangselement ca. 35cm + Höhe Markisenkasten ca. 13cm)

Die Oberflächenbeschichtung des gedämmten Übergangselementes kann im Fall des Einbaus der Blende entfallen und ist in dieser Position entsprechend abzuziehen.
Menge: 3,000 St

**03.01.44 Zulage Oberfläche eloxiert Blende**
Blende
wie vor, jedoch

Zulage für Oberfläche Alu eloxiert C 32 oder C 33 bzw. nach Wahl des AG
Menge: 3,000 St

**03.01.45 Kantteil Lisene (vertikal)**
Im Bereich der gekoppelten Fenster ist aus optischen Gründen außenseitig in den Bereichen, in denen es keine vorgesetzen Betonlisenen gibt, noch eine Lisene als vertikales Gliederungselement auf die Fensterkonstruktion aufzusetzen
(vgl. Prinzipskizze, orange Markierung)

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
Aluminium Kantteil

in der Höhe über Fensterkonstruktion EG, Übergangselement Geschossdecke und Fensterkonstruktion OG durchlaufend
Falls die Elemente in der Länge gestoßen werden ist der Stoß immer an der gleichen Stelle und in der Höhe im gestalterischen Bezug zur restlichen Fensterkonstruktion anzuordnen.

Tiefe: ca. 20cm
Höhe:
ca. 6,20m
(Fensterhöhe EG: ca. 3,00m, Höhe Übergangselement ca. 0,35m, Fensterhöhe OG ca. 2,85m)
ggf. inkl. Ausbildung Stoß
vordere Ansichtsbreite: 15cm
Seiten schrägverlaufend

Oberfläche Material wie Aluminium Deckschale der Fenster
inkl. Anschluss oben und unten
inkl. Befestigung verdeckt mit Fensterkonstruktion
Menge: 3,000 St

**03.01.46 Zulage Oberfläche eloxiert Kantteil Lisene**
Kantteil Lisene
wie vor, jedoch

Zulage für Oberfläche Alu eloxiert C 32 oder C 33 bzw. nach Wahl des AG
Menge: 3,000 St

*Hinweis: Bauteil 4.2 Ost BA4.2*
Die bestehenden Fensterelemente im Bauteil 4 sind zwischen der Rohbaudecken und Rohbaustützen bzw. Außenwand und der mit dem Rohbau verankerten vorgehängten Betonlisenenkonstruktion angeordnet. Die Elemente stehen auf dem horizontalen Beton-Riegel in der Ebene Decke über UG auf und sind in den jeweiligen Geschossen auf Deckenebene und seitlich an Betonstützen befestigt.
Die neuen Fensterelemente werden in gleicher Art angeordnet und befestigt.

**03.01.47 BA4.2 EG F4.3 Holz-Alu-Fenster ca. 1,02*3,00m**
Holz-Alu-Fenster gemäß Leitbeschreibung liefern und
einbauen,

Öffnung rechteckig
Rohbauöffnungsmaße B x H ca. 1,02*3,00m
Beschlag: 1flüglig, Dreh-/Kipp-Beschlag
Fensterbankanschlussprofilierung außen
Rahmenverbreiterung seitlich beidseitig b ca. 35mm,
Rahmenverbreiterung unten ca. 80mm
inkl. kraftschlüssige Befestigung am Rohbau mittels Konsolen, Winkeln nach Wahl des AN
inkl. Fugenausbildung und bauphysikalischem Anschluss an Bauwerk
inkl. Abdeckprofil außen seitlich beidseitig L 40 x 20mm

Umfassungsbauteile: massiv, Mauerwerk/Beton
Einbauort: EG

Anm.:
Zusätzliche Anforderung (Flügelgröße) gemäß Leitbeschreibung beachten.

Absturzsicherung durch gesondertes Außengeländer.

Zugangsmöglichkeit des öffentlichen Personenverkehrs
(Öffnungsflügel OG mit bauseitiger Absturzsicherung, Türen EG, beidseitig Sicherheitsglas gemäß GUV)
Menge: 13,000 St

**03.01.48 Zulage Uw=0,9 BA4.2 EG F4.3 Holz-Alu-Fenster ca. 1,02*3,00m**
Holz-Alu-Fenster
wie vor, jedoch
Zulage für Uw = <0,9 W/(m2K)
Menge: 13,000 St

**03.01.49 Zulage Oberfläche eloxiert BA4.2 EG F4.3 Holz-Alu-Fenster ca. 1,02*3,00m**
Holz-Alu-Fenster
wie vor, jedoch

Zulage für Oberfläche Alu eloxiert C 32 oder C 33 bzw. nach Wahl des AG
Menge: 13,000 St

**03.01.50 BA4.2 EG F4.3 Fensterbank außen ca. 1,02m**
Aluminium-Fensterbank außen inkl. seitlicher Randabschlüsse an vorbeschriebenem Fenster
gemäß Leitbeschreibung liefern und einbauen,

Ausführung von Leitbeschreibung abweichend:

Neigung ca. 30°
Ausladung der Fensterbank:
ca. 32cm

Umfassungsbauteile: massiv, Mauerwerk/Beton
Einbauort: EG
Menge: 13,000 St

**03.01.51 Zulage Oberfläche eloxiert BA4.2 EG F4.3 Fensterbank außen ca. 1,02m**
Fensterbank außen
wie vor, jedoch

Zulage für Oberfläche Alu eloxiert C 32 oder C 33 bzw. nach Wahl des AG
Menge: 13,000 St

**03.01.52 BA4.2 EG F4.4 Holz-Alu-Fenster ca. 2,31*3,00m**
Holz-Alu-Fenster gemäß Leitbeschreibung liefern und
einbauen,
bestehend aus 2 Stück 1-flügeligen Fensterelementen, die in der Mitte an den senkrechten Rahmen miteinander gekoppelt sind.

Öffnung rechteckig
Rohbauöffnungsmaße B x H ca. 2,31*3,00m (Gesamtbreite)
Beschlag: 1flüglig, Dreh-/Kipp-Beschlag
Fensterbankanschlussprofilierung außen
Rahmenverbreiterung seitlich einseitig b ca. 35mm
Rahmenverbreiterung seitlich einseitig b ca. 100mm
Rahmenverbreiterung unten ca. 80mm
inkl. kraftschlüssige Befestigung am Rohbau mittels Konsolen, Winkeln nach Wahl des AN
inkl. Fugenausbildung und bauphysikalischem Anschluss an Bauwerk
inkl. Abdeckprofil außen seitlich beidseitig L 40 x 20mm

Umfassungsbauteile: massiv, Mauerwerk/Beton
Einbauort: EG

Anm.:
Zusätzliche Anforderung (Flügelgröße) gemäß Leitbeschreibung beachten.

Absturzsicherung durch gesondertes Außengeländer.

Zugangsmöglichkeit des öffentlichen Personenverkehrs
(Öffnungsflügel OG mit bauseitiger Absturzsicherung, Türen EG, beidseitig Sicherheitsglas gemäß GUV)
Menge: 9,000 St

**03.01.53 Zulage Uw=0,9 BA4.2 EG F4.4 Holz-Alu-Fenster ca. 2,31*3,00m**
Holz-Alu-Fenster
wie vor, jedoch
Zulage für Uw = <0,9 W/(m2K)
Menge: 9,000 St

**03.01.54 Zulage Oberfläche eloxiert BA4.2 EG F4.4 Holz-Alu-Fenster ca. 2,31*3,00m**
Holz-Alu-Fenster
wie vor, jedoch

Zulage für Oberfläche Alu eloxiert C 32 oder C 33 bzw. nach Wahl des AG
Menge: 9,000 St

**03.01.55 BA4.2 EG F4.4 Fensterbank außen ca. 2,31m**
Aluminium-Fensterbank außen inkl. seitlicher Randabschlüsse an vorbeschriebenem Fenster
gemäß Leitbeschreibung liefern und einbauen,

Ausführung von Leitbeschreibung abweichend:

Neigung ca. 30°
Ausladung der Fensterbank:
ca. 32cm

Umfassungsbauteile: massiv, Mauerwerk/Beton
Einbauort: EG
Menge: 9,000 St

**03.01.56 Zulage Oberfläche eloxiert BA4.2 EG F4.4 Fensterbank außen ca. 2,31m**
Fensterbank außen
wie vor, jedoch

Zulage für Oberfläche Alu eloxiert C 32 oder C 33 bzw. nach Wahl des AG
Menge: 9,000 St

**03.01.57 Übergangselement Geschossdecke (waagrecht)**
Auf Höhe der Decke über EG ist zwischen den Fenster-Elementen im EG und den Fensterelementen im OG ein gedämmtes Übergangselement mit der Oberfläche der Alu-Deckschale der Fenster einzubauen.

(vgl. Prinzipskizze, orange Markierung)
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
Breite wie vor beschriebenes Fensterelment.
Oberfläche Material wie Aluminium Deckschale der Fenster

inkl. Unterkonstruktion und Befestigung an Bauwerk oder den entsprechenden Fensterelmenten
inkl. Dämmung des Hohlraumes mit geeignetem Material, WLG mind. 035 oder besser
inkl. Anschluss an allen Seiten (innen dampfdicht, außen winddicht)

Tiefe Übergangselement: wie Fensterkonstruktion
Höhe Übergangselement: ca. 35cm
Menge: 9,000 St

**03.01.58 Zulage Oberfläche eloxiert Übergangselement**
Übergangselement
wie vor, jedoch

Zulage für Oberfläche Alu eloxiert C 32 oder C 33 bzw. nach Wahl des AG
Menge: 9,000 St

**03.01.59 Zulage Blende Geschossdecke**
Zulage für den Einbau einer Blende im Bereich der der Decke über EG zwischen den Fenster-Elementen im EG und den Fensterelementen im OG vor dem vor beschriebenem gedämmten Übergangselement.

(vgl. Prinzipskizze, orange Markierung)
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
Breite wie vor beschriebenes Fensterelment.
Oberfläche Material wie Aluminium Deckschale der Fenster

inkl. Unterkonstruktion und Befestigung an Bauwerk oder den entsprechenden Fensterelmenten

inkl. Anschluss an allen Seiten

Materialstärke Blende: wie Alu-Deckschale bzw. nach Erfordernis aufgrund der Konstruktion
Höhe Blende: ca. 50cm (Höhe Übergangselement ca. 35cm + Höhe Markisenkasten ca. 13cm)

Die Oberflächenbeschichtung des gedämmten Übergangselementes kann im Fall des Einbaus der Blende entfallen und ist in dieser Position entsprechend abzuziehen.
Menge: 9,000 St

**03.01.60 Zulage Oberfläche eloxiert Blende**
Blende
wie vor, jedoch

Zulage für Oberfläche Alu eloxiert C 32 oder C 33 bzw. nach Wahl des AG
Menge: 9,000 St

**03.01.61 Kantteil Lisene (vertikal)**
Im Bereich der gekoppelten Fenster ist aus optischen Gründen außenseitig in den Bereichen, in denen es keine vorgesetzen Betonlisenen gibt, noch eine Lisene als vertikales Gliederungselement auf die Fensterkonstruktion aufzusetzen
(vgl. Prinzipskizze, orange Markierung)

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
Aluminium Kantteil

in der Höhe über Fensterkonstruktion EG, Übergangselement Geschossdecke und Fensterkonstruktion OG durchlaufend
Falls die Elemente in der Länge gestoßen werden ist der Stoß immer an der gleichen Stelle und in der Höhe im gestalterischen Bezug zur restlichen Fensterkonstruktion anzuordnen.

Tiefe: ca. 20cm
Höhe:
ca. 6,20m
(Fensterhöhe EG: ca. 3,00m, Höhe Übergangselement ca. 0,35m, Fensterhöhe OG ca. 2,85m)
ggf. inkl. Ausbildung Stoß
vordere Ansichtsbreite: 15cm
Seiten schrägverlaufend

Oberfläche Material wie Aluminium Deckschale der Fenster
inkl. Anschluss oben und unten
inkl. Befestigung verdeckt mit Fensterkonstruktion
Menge: 9,000 St

**03.01.62 Zulage Oberfläche eloxiert Kantteil Lisene**
Kantteil Lisene
wie vor, jedoch

Zulage für Oberfläche Alu eloxiert C 32 oder C 33 bzw. nach Wahl des AG
Menge: 9,000 St

#### Bereich 03.02 Obergeschoss OG

*Hinweis: Bauteil 1 BA1*

**03.02.1 BA1 OG F 1.2 Holz-Alu-Fenster ca. 1,06*2,97m**
Holz-Alu-Fenster gemäß Leitbeschreibung liefern und
einbauen,

Öffnung rechteckig
Rohbauöffnungsmaße B x H ca. 1,06*2,97m
Beschlag: 1flüglig, Dreh-/Kipp-Beschlag
Fensterbankanschlussprofilierung außen
Rahmenverbreiterung seitlich beidseitig b ca. 35mm
Rahmenverbreiterung unten ca. 80mm
Rahmenverbreiterung oben b ca. 170mm
inkl. kraftschlüssige Befestigung am Rohbau nach Wahl des AN
inkl. Fugenausbildung und bauphysikalischem Anschluss an Bauwerk
inkl. Abdeckleisten außen seitlich beidseitig 40 x 20mm

Umfassungsbauteile: massiv, Mauerwerk/Beton
Einbauort: OG

Anm.:
Zusätzliche Anforderung (Flügelgröße) gemäß Leitbeschreibung beachten.

Absturzsicherung durch gesondertes Außengeländer.

Zugangsmöglichkeit des öffentlichen Personenverkehrs
(Öffnungsflügel OG mit bauseitiger Absturzsicherung, Türen EG, beidseitig Sicherheitsglas gemäß GUV)
Menge: 34,000 St

**03.02.2 Zulage Uw=0,9 BA1 OG F 1.2 Holz-Alu-Fenster ca. 1,06*2,97m**
Holz-Alu-Fenster
wie vor, jedoch
Zulage für Uw = <0,9 W/(m2K)
Menge: 34,000 St

**03.02.3 Zulage Oberfläche eloxiert BA1 OG F 1.2 Holz-Alu-Fenster ca. 1,06*2,97m**
Holz-Alu-Fenster
wie vor, jedoch

Zulage für Oberfläche Alu eloxiert C 32 oder C 33 bzw. nach Wahl des AG
Menge: 34,000 St

**03.02.4 BA1 OG F 1.2 Fensterbank außen ca. 1,06m**
Aluminium-Fensterbank außen inkl. seitlicher Randabschlüsse an vorbeschriebenem Fenster
gemäß Leitbeschreibung liefern und einbauen,

Umfassungsbauteile: massiv, Mauerwerk/Beton
Einbauort: OG
Menge: 34,000 St

**03.02.5 Zulage Oberfläche eloxiert BA1 OG F 1.2 Fensterbank außen ca. 1,06m**
Fensterbank außen
wie vor, jedoch

Zulage für Oberfläche Alu eloxiert C 32 oder C 33 bzw. nach Wahl des AG
Menge: 34,000 St

*Hinweis: Bauteil 3 BA3*

**03.02.6 BA3 OG F3.2 Holz-Alu-Fenster ca. 1,05*2,93m**
Holz-Alu-Fenster gemäß Leitbeschreibung liefern und
einbauen,

Öffnung rechteckig
Rohbauöffnungsmaße B x H ca. 1,05*2,93m
Beschlag: 1flüglig, Dreh-/Kipp-Beschlag
Fensterbankanschlussprofilierung außen
Rahmenverbreiterung seitlich beidseitig b ca. 35mm
Rahmenverbreiterung unten ca. 80mm
Rahmenverbreiterung oben b ca. 35mm
inkl. kraftschlüssige Befestigung am Rohbau nach Wahl des AN
inkl. Fugenausbildung und bauphysikalischem Anschluss an Bauwerk
inkl. Abdeckleisten außen seitlich beidseitig 40 x 20mm

Umfassungsbauteile: massiv, Mauerwerk/Beton
Einbauort: OG

Anm.:
Zusätzliche Anforderung (Flügelgröße) gemäß Leitbeschreibung beachten.

Absturzsicherung durch gesondertes Außengeländer.

Zugangsmöglichkeit des öffentlichen Personenverkehrs
(Öffnungsflügel OG mit bauseitiger Absturzsicherung, Türen EG, beidseitig Sicherheitsglas gemäß GUV)
Menge: 32,000 St

**03.02.7 Zulage Uw=0,9 BA3 OG F3.2 Holz-Alu-Fenster ca. 1,05*2,93m**
Holz-Alu-Fenster
wie vor, jedoch
Zulage für Uw = <0,9 W/(m2K)
Menge: 32,000 St

**03.02.8 Zulage Oberfläche eloxiert BA3 OG F3.2 Holz-Alu-Fenster ca. 1,05*2,93m**
Holz-Alu-Fenster
wie vor, jedoch

Zulage für Oberfläche Alu eloxiert C 32 oder C 33 bzw. nach Wahl des AG
Menge: 32,000 St

**03.02.9 BA3 OG F3.2 Fensterbank außen ca. 1,05m**
Aluminium-Fensterbank außen inkl. seitlicher Randabschlüsse an vorbeschriebenem Fenster
gemäß Leitbeschreibung liefern und einbauen,

Umfassungsbauteile: massiv, Mauerwerk/Beton
Einbauort: OG
Menge: 32,000 St

**03.02.10 Zulage Oberfläche eloxiert BA3 OG F3.2 Fensterbank außen ca. 1,05m**
Fensterbank außen
wie vor, jedoch

Zulage für Oberfläche Alu eloxiert C 32 oder C 33 bzw. nach Wahl des AG
Menge: 32,000 St

*Hinweis: Bauteil 4.1 West BA4.1*
Die bestehenden Fensterelemente im Bauteil 4 sind zwischen der Rohbaudecken und Rohbaustützen bzw. Außenwand und der mit dem Rohbau verankerten vorgehängten Betonlisenenkonstruktion angeordnet. Die Elemente stehen auf dem horizontalen Beton-Riegel in der Ebene Decke über UG auf und sind in den jeweiligen Geschossen auf Deckenebene und seitlich an Betonstützen befestigt.
Die neuen Fensterelemente werden in gleicher Art angeordnet und befestigt.

**03.02.11 BA4.1 OG F4.5 Holz-Alu-Fenster ca. 1,05*2,85m**
Holz-Alu-Fenster gemäß Leitbeschreibung liefern und
einbauen,

Öffnung rechteckig
Rohbauöffnungsmaße B x H ca. 1,05*2,85m
Beschlag: 1flüglig, Dreh-/Kipp-Beschlag
Fensterbankanschlussprofilierung außen
Rahmenverbreiterung seitlich beidseitig b ca. 35mm
Rahmenverbreiterung unten ca. 80mm
Rahmenverbreiterung oben b ca. 160mm
inkl. kraftschlüssige Befestigung am Rohbau mittels Konsolen, Winkeln nach Wahl des AN
inkl. Fugenausbildung und bauphysikalischem Anschluss an Bauwerk
inkl. Abdeckleisten außen seitlich beidseitig 40 x 20mm

Umfassungsbauteile: massiv, Mauerwerk/Beton
Einbauort: OG

Anm.:
Zusätzliche Anforderung (Flügelgröße) gemäß Leitbeschreibung beachten.

Absturzsicherung durch gesondertes Außengeländer.

Zugangsmöglichkeit des öffentlichen Personenverkehrs
(Öffnungsflügel OG mit bauseitiger Absturzsicherung, Türen EG, beidseitig Sicherheitsglas gemäß GUV)
Menge: 5,000 St

**03.02.12 Zulage Uw=0,9 BA4.1 OG F4.5 Holz-Alu-Fenster ca. 1,05*2,85m**
Holz-Alu-Fenster
wie vor, jedoch
Zulage für Uw = <0,9 W/(m2K)
Menge: 5,000 St

**03.02.13 Zulage Oberfläche eloxiert BA4.1 OG F4.5 Holz-Alu-Fenster ca. 1,05*2,85m**
Holz-Alu-Fenster
wie vor, jedoch

Zulage für Oberfläche Alu eloxiert C 32 oder C 33 bzw. nach Wahl des AG
Menge: 5,000 St

**03.02.14 BA4.1 OG F4.5 Fensterbank außen ca. 1,05m**
Aluminium-Fensterbank außen inkl. seitlicher Randabschlüsse an vorbeschriebenem Fenster
gemäß Leitbeschreibung liefern und einbauen,

Ausführung von Leitbeschreibung abweichend:

Neigung ca. 30°
Ausladung der Fensterbank:
ca. 17cm

Umfassungsbauteile: massiv, Mauerwerk/Beton
Einbauort: OG
Menge: 5,000 St

**03.02.15 Zulage Oberfläche eloxiert BA4.1 OG F4.5 Fensterbank außen ca. 1,05m**
Fensterbank außen
wie vor, jedoch

Zulage für Oberfläche Alu eloxiert C 32 oder C 33 bzw. nach Wahl des AG
Menge: 5,000 St

**03.02.16 BA4.1 OG F4.5 Holz-Alu-Fenster ca. 1,05*2,85m Schallschutz LPB V**
Holz-Alu-Fenster gemäß Leitbeschreibung liefern und
einbauen,

Öffnung rechteckig
Rohbauöffnungsmaße B x H ca. 1,05*2,85m
Beschlag: 1flüglig, Dreh-/Kipp-Beschlag
Fensterbankanschlussprofilierung außen
Rahmenverbreiterung seitlich beidseitig b ca. 35mm
Rahmenverbreiterung unten ca. 80mm
Rahmenverbreiterung oben b ca. 160mm
inkl. kraftschlüssige Befestigung am Rohbau mittels Konsolen, Winkeln nach Wahl des AN
inkl. Fugenausbildung und bauphysikalischem Anschluss an Bauwerk
inkl. Abdeckleisten außen seitlich beidseitig 40 x 20mm

Fensterkonstruktion und Einbau Schallschutzanforderung geeignet für Lärmpegelbereich V (LPB V) nach DIN 4109-1: 2018-01

Umfassungsbauteile: massiv, Mauerwerk/Beton
Einbauort: OG

Anm.:
Zusätzliche Anforderung (Flügelgröße) gemäß Leitbeschreibung beachten.

Absturzsicherung durch gesondertes Außengeländer.

Zugangsmöglichkeit des öffentlichen Personenverkehrs
(Öffnungsflügel OG mit bauseitiger Absturzsicherung, Türen EG, beidseitig Sicherheitsglas gemäß GUV)
Menge: 5,000 St

**03.02.17 Zulage Uw=0,9 BA4.1 OG F4.5 Holz-Alu-Fenster ca. 1,05*2,85m Schallschutz LPB V**
Holz-Alu-Fenster
wie vor, jedoch
Zulage für Uw = <0,9 W/(m2K)
Menge: 5,000 St

**03.02.18 Zulage Oberfläche eloxiert BA4.1 OG F4.5 Holz-Alu-Fenster ca. 1,05*2,85m Schallschutz LPB V**
Holz-Alu-Fenster
wie vor, jedoch

Zulage für Oberfläche Alu eloxiert C 32 oder C 33 bzw. nach Wahl des AG
Menge: 5,000 St

**03.02.19 BA4.1 OG F4.5 Fensterbank außen ca. 1,05m (Schallschutz LPB V)**
Aluminium-Fensterbank außen inkl. seitlicher Randabschlüsse an vorbeschriebenem Fenster
gemäß Leitbeschreibung liefern und einbauen,

Ausführung von Leitbeschreibung abweichend:

Neigung ca. 30°
Ausladung der Fensterbank:
ca. 17cm

Umfassungsbauteile: massiv, Mauerwerk/Beton
Einbauort: OG
Menge: 5,000 St

**03.02.20 Zulage Oberfläche eloxiert BA4.1 OG F4.5 Fensterbank außen ca. 1,05m Schallschutz LPB V**
Fensterbank außen
wie vor, jedoch

Zulage für Oberfläche Alu eloxiert C 32 oder C 33 bzw. nach Wahl des AG
Menge: 5,000 St

**03.02.21 BA4.1 OG F4.6 Holz-Alu-Fenster ca. 2,30*2,85m**
Holz-Alu-Fenster gemäß Leitbeschreibung liefern und
einbauen,
bestehend aus 2 Stück 1-flügeligen Fensterelementen, die in der Mitte an den senkrechten Rahmen miteinander gekoppelt sind.

Öffnung rechteckig
Rohbauöffnungsmaße B x H ca. 2,30*2,85m (Gesamtbreite)
Beschlag: 2flüglig, je mit Dreh-/Kipp-Beschlag
Fensterbankanschlussprofilierung außen
Rahmenverbreiterung seitlich einseitig b ca. 35mm
Rahmenverbreiterung seitlich einseitig b ca. 100mm
Rahmenverbreiterung unten ca. 80mm
Rahmenverbreiterung oben b ca. 160mm
inkl. kraftschlüssige Befestigung am Rohbau mittels Konsolen, Winkeln nach Wahl des AN
inkl. Fugenausbildung und bauphysikalischem Anschluss an Bauwerk
inkl. Abdeckleisten außen seitlich beidseitig 40 x 20mm

Umfassungsbauteile: massiv, Mauerwerk/Beton
Einbauort: OG

Anm.:
Zusätzliche Anforderung (Flügelgröße) gemäß Leitbeschreibung beachten.

Absturzsicherung durch gesondertes Außengeländer.

Zugangsmöglichkeit des öffentlichen Personenverkehrs
(Öffnungsflügel OG mit bauseitiger Absturzsicherung, Türen EG, beidseitig Sicherheitsglas gemäß GUV)
Menge: 3,000 St

**03.02.22 Zulage Uw=0,9 BA4.1 OG F4.6 Holz-Alu-Fenster ca. 2,30*2,85m**
Holz-Alu-Fenster
wie vor, jedoch
Zulage für Uw = <0,9 W/(m2K)
Menge: 3,000 St

**03.02.23 Zulage Oberfläche eloxiert BA4.1 OG F4.6 Holz-Alu-Fenster ca. 2,30*2,85m**
Holz-Alu-Fenster
wie vor, jedoch

Zulage für Oberfläche Alu eloxiert C 32 oder C 33 bzw. nach Wahl des AG
Menge: 3,000 St

**03.02.24 BA4.1 OG F4.6 Fensterbank außen ca. 2,30m**
Aluminium-Fensterbank außen inkl. seitlicher Randabschlüsse an vorbeschriebenem Fenster
gemäß Leitbeschreibung liefern und einbauen,

Ausführung von Leitbeschreibung abweichend:

Neigung ca. 30°
Ausladung der Fensterbank:
ca. 17cm

Umfassungsbauteile: massiv, Mauerwerk/Beton
Einbauort: OG
Menge: 3,000 St

**03.02.25 Zulage Oberfläche eloxiert BA4.1 OG F4.6 Fensterbank außen ca. 2,30m**
Fensterbank außen
wie vor, jedoch

Zulage für Oberfläche Alu eloxiert C 32 oder C 33 bzw. nach Wahl des AG
Menge: 3,000 St

**03.02.26 BA4.1 OG F4.6 Holz-Alu-Fenster ca. 2,30*2,85m Schallschutz LPB V**
Holz-Alu-Fenster gemäß Leitbeschreibung liefern und
einbauen,
bestehend aus 2 Stück 1-flügeligen Fensterelementen, die in der Mitte an den senkrechten Rahmen miteinander gekoppelt sind.

Öffnung rechteckig
Rohbauöffnungsmaße B x H ca. 2,30*2,85m (Gesamtbreite)
Beschlag: 2flüglig, je mit Dreh-/Kipp-Beschlag
Fensterbankanschlussprofilierung außen
Rahmenverbreiterung seitlich be160mm
inkl. kraftschlüssige Befestigung am Rohbau mittels Konsolen, Winkeln nach Wahl des AN
inkl. Fugenausbildung und bauphysikalischem Anschluss an Bauwerk
inkl. Abdeckleisten außen seitlich beidseitig 40 x 20mm

Fensterkonstruktion und Einbau Schallschutzanforderung geeignet für Lärmpegelbereich V (LPB V) nach DIN 4109-1: 2018-01

Umfassungsbauteile: massiv, Mauerwerk/Beton
Einbauort: OG

Anm.:
Zusätzliche Anforderung (Flügelgröße) gemäß Leitbeschreibung beachten.

Absturzsicherung durch gesondertes Außengeländer.

Zugangsmöglichkeit des öffentlichen Personenverkehrs
(Öffnungsflügel OG mit bauseitiger Absturzsicherung, Türen EG, beidseitig Sicherheitsglas gemäß GUV)
Menge: 3,000 St

**03.02.27 Zulage Uw=0,9 BA4.1 OG F4.6 Holz-Alu-Fenster ca. 2,30*2,85m Schallschutz LPB V**
Holz-Alu-Fenster
wie vor, jedoch
Zulage für Uw = <0,9 W/(m2K)
Menge: 3,000 St

**03.02.28 Zulage Oberfläche eloxiert BA4.1 OG F4.6 Holz-Alu-Fenster ca. 2,30*2,85m Schallschutz LPB V**
Holz-Alu-Fenster
wie vor, jedoch

Zulage für Oberfläche Alu eloxiert C 32 oder C 33 bzw. nach Wahl des AG
Menge: 3,000 St

**03.02.29 BA4.1 OG F4.6 Fensterbank außen ca. 2,30m (Schallschutz LPB V)**
Aluminium-Fensterbank außen inkl. seitlicher Randabschlüsse an vorbeschriebenem Fenster
gemäß Leitbeschreibung liefern und einbauen,

Ausführung von Leitbeschreibung abweichend:

Neigung ca. 30°
Ausladung der Fensterbank:
ca. 17cm

Umfassungsbauteile: massiv, Mauerwerk/Beton
Einbauort: OG
Menge: 3,000 St

**03.02.30 Zulage Oberfläche eloxiert BA4.1 OG F4.6 Fensterbank außen ca. 2,30m Schallschutz LPB V**
Fensterbank außen
wie vor, jedoch

Zulage für Oberfläche Alu eloxiert C 32 oder C 33 bzw. nach Wahl des AG
Menge: 3,000 St

*Hinweis: Bauteil 4.2 Ost BA4.2*
Die bestehenden Fensterelemente im Bauteil 4 sind zwischen der Rohbaudecken und Rohbaustützen bzw. Außenwand und der mit dem Rohbau verankerten vorgehängten Betonlisenenkonstruktion angeordnet. Die Elemente stehen auf dem horizontalen Beton-Riegel in der Ebene Decke über UG auf und sind in den jeweiligen Geschossen auf Deckenebene und seitlich an Betonstützen befestigt.
Die neuen Fensterelemente werden in gleicher Art angeordnet und befestigt.

**03.02.31 BA4.2 OG F4.7 Holz-Alu-Fenster ca. 1,05*2,85m**
Holz-Alu-Fenster gemäß Leitbeschreibung liefern und
einbauen,

Öffnung rechteckig
Rohbauöffnungsmaße B x H ca. 1,05*2,85m
Beschlag: 1flüglig, Dreh-/Kipp-Beschlag
Fensterbankanschlussprofilierung außen
Rahmenverbreiterung seitlich beidseitig b ca. 35mm
Rahmenverbreiterung oben b ca. 160mm
inkl. kraftschlüssige Befestigung am Rohbau mittels Konsolen, Winkeln nach Wahl des AN
inkl. Fugenausbildung und bauphysikalischem Anschluss an Bauwerk
inkl. Abdeckleisten außen seitlich beidseitig 40 x 20mm

Umfassungsbauteile: massiv, Mauerwerk/Beton
Einbauort: OG

Anm.:
Zusätzliche Anforderung (Flügelgröße) gemäß Leitbeschreibung beachten.

Absturzsicherung durch gesondertes Außengeländer.

Zugangsmöglichkeit des öffentlichen Personenverkehrs
(Öffnungsflügel OG mit bauseitiger Absturzsicherung, Türen EG, beidseitig Sicherheitsglas gemäß GUV)
Menge: 13,000 St

**03.02.32 Zulage Uw=0,9 BA4.2 OG F4.7 Holz-Alu-Fenster ca. 1,05*2,85m**
Holz-Alu-Fenster
wie vor, jedoch
Zulage für Uw = <0,9 W/(m2K)
Menge: 13,000 St

**03.02.33 Zulage Oberfläche eloxiert BA4.2 OG F4.7 Holz-Alu-Fenster ca. 1,05*2,85m**
Holz-Alu-Fenster
wie vor, jedoch

Zulage für Oberfläche Alu eloxiert C 32 oder C 33 bzw. nach Wahl des AG
Menge: 13,000 St

**03.02.34 BA4.2 OG F4.7 Fensterbank außen ca. 1,05m**
Aluminium-Fensterbank außen inkl. seitlicher Randabschlüsse an vorbeschriebenem Fenster
gemäß Leitbeschreibung liefern und einbauen,

Ausführung von Leitbeschreibung abweichend:

Neigung ca. 30°
Ausladung der Fensterbank:
ca. 17cm

Umfassungsbauteile: massiv, Mauerwerk/Beton
Einbauort: OG
Menge: 13,000 St

**03.02.35 Zulage Oberfläche eloxiert BA4.2 OG F4.7 Fensterbank außen ca. 1,05m**
Fensterbank außen
wie vor, jedoch

Zulage für Oberfläche Alu eloxiert C 32 oder C 33 bzw. nach Wahl des AG
Menge: 13,000 St

**03.02.36 BA4.2 OG F4.8 Holz-Alu-Fenster ca. 2,30*2,85m**
Holz-Alu-Fenster gemäß Leitbeschreibung liefern und
einbauen,
bestehend aus 2 Stück 1-flügeligen Fensterelementen, die in der Mitte an den senkrechten Rahmen miteinander gekoppelt sind.

Öffnung rechteckig
Rohbauöffnungsmaße B x H ca. 2,30*2,85m (Gesamtbreite)
Beschlag: 2flüglig, je mit Dreh-/Kipp-Beschlag
Fensterbankanschlussprofilierung außen
Rahmenverbreiterung seitlich einseitig b ca. 35mm
Rahmenverbreiterung seitlich einseitig b ca. 100mm
Rahmenverbreiterung unten ca. 80mm
Rahmenverbreiterung oben b ca. 160mm
inkl. kraftschlüssige Befestigung am Rohbau mittels Konsolen, Winkeln nach Wahl des AN
inkl. Fugenausbildung und bauphysikalischem Anschluss an Bauwerk
inkl. Abdeckleisten außen seitlich beidseitig 40 x 20mm

Umfassungsbauteile: massiv, Mauerwerk/Beton
Einbauort: OG

Anm.:
Zusätzliche Anforderung (Flügelgröße) gemäß Leitbeschreibung beachten.

Absturzsicherung durch gesondertes Außengeländer.

Zugangsmöglichkeit des öffentlichen Personenverkehrs
(Öffnungsflügel OG mit bauseitiger Absturzsicherung, Türen EG, beidseitig Sicherheitsglas gemäß GUV)
Menge: 9,000 St

**03.02.37 Zulage Uw=0,9 BA4.2 OG F4.8 Holz-Alu-Fenster ca. 2,30*2,85m**
Holz-Alu-Fenster
wie vor, jedoch
Zulage für Uw = <0,9 W/(m2K)
Menge: 9,000 St

**03.02.38 Zulage Oberfläche eloxiert BA4.2 OG F4.8 Holz-Alu-Fenster ca. 2,30*2,85m**
Holz-Alu-Fenster
wie vor, jedoch

Zulage für Oberfläche Alu eloxiert C 32 oder C 33 bzw. nach Wahl des AG
Menge: 9,000 St

**03.02.39 BA4.2 OG F4.8 Fensterbank außen ca. 2,30m**
Aluminium-Fensterbank außen inkl. seitlicher Randabschlüsse an vorbeschriebenem Fenster
gemäß Leitbeschreibung liefern und einbauen,

Ausführung von Leitbeschreibung abweichend:

Neigung ca. 30°
Ausladung der Fensterbank:
ca. 17cm

Umfassungsbauteile: massiv, Mauerwerk/Beton
Einbauort: OG
Menge: 9,000 St

**03.02.40 Zulage Oberfläche eloxiert BA4.2 OG F4.8 Fensterbank außen ca. 2,30m**
Fensterbank außen
wie vor, jedoch

Zulage für Oberfläche Alu eloxiert C 32 oder C 33 bzw. nach Wahl des AG
Menge: 9,000 St

#### Bereich 03.03 Sonstiges

**03.03.1 Abdeckwinkel 40x40x2**
Abdeckwinkel Aluminium roh

Dimension 40x40x2mm
inkl. Bohrungen für Befestigungen
inkl. Befestigung

z.B. als Abdeckwinkel im Außenbereich
Menge: 1400,000 m

**03.03.2 farbige Beschichtung 40 x40 x2**
farbige Beschichtung vorgenannter Aluwinkel 40 x40 x2

Pulverbeschichtet, Farbton nach Wahl des AG
Menge: 1400,000 m

**03.03.3 Zulage für Oberfläche Eloxal 40 x40 x2**
Zulage für farbige Beschichtung vorgenannter Aluwinkel 40 x40 x2

wie vor, jedoch

Oberfläche Alu eloxiert, Farbton nach Wahl des AG
Menge: 1400,000 m

**03.03.4 Abdeckwinkel 100x50x2**
Abdeckwinkel Aluminium roh

Dimension 100x50x2 mm
inkl. Bohrungen für Befestigungen
inkl. Befestigung

z.B. als Abdeckwinkel
Menge: 561,500 m

**03.03.5 Zulage für farbige Beschichtung 100 x 50 x 2**
Zulage für farbige Beschichtung vorgenannter Aluwinkel 100 x 50 x 2

Pulverbeschichtet, Farbton nach Wahl des AG
Menge: 561,500 m

**03.03.6 Rahmenverbreiterung**
Rahmenverbreiterung
Montage an vor beschriebene Fenster

b= 30mm
Menge: 150,000 m

### Titel 04 Demontage Pfosten-Riegel-Fassaden

*Hinweis: Leitbeschreibung Pfosten-Riegel-Fassaden ausbauen und verwerten*
Aluminium- Pfosten-Riegel-Fassaden tlw. inkl. Außen-Raffstore mit Laufschienen und Blechblenden, tlw. mit schräger Überkopfverglasung, fachgerecht demontieren und verwerten.

inkl. Freilegung der Befestigungsteile

Aluminium- Pfosten-Riegel-Fassaden inkl. aller Beschläge und Fensterflügel, Verglasungen i.d.R. 2-Scheiben isolierverglast, tlw. mit Sicherheitsglas je nach Einbausituation, Deckleisten und sonstige Profile (z.B. Randanschlüsse)

Schutzmaßnahmen der angrenzenden Bauteile ist
einzurechnen, Abbruch ist von Hand durchzuführen.

Material unter Berücksichtigung der
Annahmebedingungen des Verwerters/Entsorgers trennen,
in entsprechenden Abfallcontainern zwischenlagern und
ordnungsgemäß entsorgen/verwerten.
Einschl. sämtlicher Entsorgung-/Verwertungskosten.
Einschl. aller Transportarbeiten und aller
Verwertung-/Entsorgungskosten.

Material:  Alu/Glas, Alublech, Blech
Umfassungsbauteile:  massiv, Mauerwerk/Beton
Abmessungen: vergleiche Positionstexte
  Pfostentiefe ca. 12-15cm
Abbruchort:  vergleiche Positionstexte

#### Bereich 04.01 Pfosten-Riegel-Fassade Bestand

*Hinweis: Bauteil 4.1 West BA 4.1*

**04.01.1 BA 4.1 PRF4.1a ausbauen und verwerten**
Alu- Pfosten-Riegelfassaden-Element
vertikales Fassadenelement

Vor der Rohbaukonstruktion montiert
bestehend aus einem Fassadensystem mit Einsatzelementen

Außenmaß ca. B= 5,70 m H= 7,085 m
über 2 Geschosse (EG und OG)
(Siehe unten Bestandsfoto- oranger Rahmen)

Einbaulage:
Zwischenbau BA 1-BA4.1 Aussenwand West

Bestandsfoto:

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Menge: 1,000 St

**04.01.2 BA 4.1 PRF4.1b ausbauen und verwerten**
Alu- Pfosten-Riegelfassaden-Element
vertikales Fassadenelement

Vor der Rohbaukonstruktion montiert
bestehend aus einem Fassadensystem mit Einsatzelementen

Außenmaß ca. B= 2,85 m H= 8,40 m
über 2 1/2 Geschosse (tlw. UG, EG und OG)
(Siehe unten Bestandsfoto- oranger Rahmen)

Einbaulage:
Zwischenbau BA 1-BA4.1 Aussenwand West

Bestandsfoto:

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Menge: 1,000 St

**04.01.3 BA 4.1 PRF4.2 ausbauen und verwerten**
Alu- Pfosten-Riegelfassaden-Element
vertikales Fassadenelement
zusätzlich mit geneigtem Dach-Bauteil
inkl. Raffstore-Anlage

Vor der Rohbaukonstruktion montiert
bestehend aus einem Fassadensystem mit Einsatzelementen

Außenmaß ca. B= 2,86 m H= 8,15 m
über 2 1/2 Geschosse (tlw. UG, EG und OG)
(Siehe unten Bestandsfoto- oranger Rahmen)

Einbaulage:
Zwischenbau BA 1-BA4.1 Aussenwand SüdOst Innenhof

Bestandsfoto:

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Menge: 1,000 St

**04.01.4 BA 4.1 PRF4.3 ausbauen und verwerten**
Alu- Pfosten-Riegelfassaden-Element
vertikales Fassadenelement
zusätzlich mit geneigtem Dach-Bauteil
inkl. Raffstore-Anlage

Vor der Rohbaukonstruktion montiert
bestehend aus einem Fassadensystem mit Einsatzelementen

Außenmaß ca. B= 2,17 m H= 7,31 m
im OG noch ca. 2,00 x 3,20m zusätzliche Fläche
über 2 Geschosse (EG und OG)
(Siehe unten Bestandsfoto- oranger Rahmen)

Einbaulage:
Zwischenbau BA 1-BA4.1 Aussenwand SüdOst Innenhof

Bestandsfoto:

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Menge: 1,000 St

*Hinweis: Bauteil 4.2 Ost BA 4.2*

**04.01.5 BA 4.2 PRF4.4b ausbauen und verwerten**
Alu- Pfosten-Riegelfassaden-Element
vertikales Fassadenelement
zusätzlich mit geneigtem Dach-Bauteil

Vor der Rohbaukonstruktion montiert
bestehend aus einem Fassadensystem mit Einsatzelementen

Außenmaß ca. B= 4,15 m H= 7,10 m
über 2 Geschosse (EG und OG)
(Siehe unten Bestandsfoto- oranger Rahmen)

Einbaulage:
Zwischenbau BA 3-BA4.2 Aussenwand NordWest Innenhof

Bestandsfoto:

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Menge: 1,000 St

**04.01.6 BA 4.2 PRF4.4a ausbauen und verwerten**
Alu- Pfosten-Riegelfassaden-Element
vertikales Fassadenelement
zusätzlich mit geneigtem Dach-Bauteil

Vor der Rohbaukonstruktion montiert
bestehend aus einem Fassadensystem mit Einsatzelementen

Außenmaß ca. B= 2,65 m H= 8,05 m
über 2 1/2 Geschosse (tlw. UG, EG und OG)
(Siehe unten Bestandsfoto- oranger Rahmen)

Einbaulage:
Zwischenbau BA 3-BA4.2 Aussenwand NordWest Innenhof

Bestandsfoto:

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Menge: 1,000 St

**04.01.7 BA 4.2 PRF4.5 ausbauen und verwerten**
Alu- Pfosten-Riegelfassaden-Element
vertikales Fassadenelement
zusätzlich mit geneigtem Dach-Bauteil

Vor der Rohbaukonstruktion montiert
bestehend aus einem Fassadensystem mit Einsatzelementen

Außenmaß ca. B= 2,23 m H= 8,05 m
über 2 1/2 Geschosse (tlw. UG, EG und OG)
über 2 Geschosse (EG und OG)
(Siehe unten Bestandsfoto- oranger Rahmen)

Einbaulage:
Zwischenbau BA 3-BA4.2 Aussenwand NordWest Innenhof

Bestandsfoto:

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Menge: 1,000 St

**04.01.8 BA 4.2 PRF4.6 ausbauen und verwerten**
Alu- Pfosten-Riegelfassaden-Element
vertikales Fassadenelement

Vor der Rohbaukonstruktion montiert
bestehend aus einem Fassadensystem mit Einsatzelementen

Außenmaß ca. B= 2,17 m H= 7,10 m
 +kurzer Schenkel ca. B=0,45 m H= 7,10 m (90°-Innen-Ecke)
über 2 Geschosse (EG und OG)
(Siehe unten Bestandsfoto)

Einbaulage:
Zwischenbau BA 3-BA4.2 Aussenwand SüdOst

Bestandsfoto:

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Menge: 1,000 St

### Titel 05 Pfosten-Riegel-Fassaden

*Hinweis: ALLGEMEIN*
Ausführungsunterlagen

Alle vom Auftraggeber zur Verfügung gestellten Planungsunterlagen für die Gestaltung der Elemente gelten als verbindlich. Die Erstellung der Ausführungszeichnungen ist grundsätzlich Aufgabe des Auftragnehmers und in die Einheitspreise mit einzukalkulieren.

Mit der Fertigung der Fensterelemente darf erst begonnen werden, wenn die Werkzeichnungen mit Genehmigungsvermerk freigegeben sind.

Maßaufnahme

Der Auftragnehmer hat rechtzeitig eine Maßaufnahme durchzuführen und in einem Messprotokoll festzuhalten aus dem eventuelle Maßabweichungen am Rohbau ersichtlich sind. Bei unzulässig großen Bautoleranzen sind diese der Bauleitung unverzüglich anzumelden.

Höhenangaben werden je Geschoss als Meterriss von der Bauleitung verbindlich vorgegeben.

Alle Abmessungen der einzelnen Fensterelemente sind im nachfolgenden Leistungsbeschrieb auf die theoretischen Achsen und Höhenknoten sowie die Rohbauöffnungen bezogen.

Gerüste und Hebezeuge

Für die Fenstermontage werden die erforderlichen Arbeits- und Schutzgerüste bauseits nicht gestellt. Die Kosten hierfür sind anteilmäßig in die einzelnen Positionen einzurechnen.

Lagerung und Transport auf der Baustelle, sowie die Bereitstellung der erforderlichen Hebezeuge ist Sache des Auftragnehmers. Die Kosten hierfür sind anteilmäßig in die einzelnen Positionen einzurechnen.

Fertigungsunterlagen/Konstruktionspläne/Statik

Im Rahmen der Angebotsstellung ist vom Bieter die Bemessung der Konstruktion durch Überschlagsrechnung oder anhand von Tabellen zu überprüfen. Die Profil- und sonstigen Querschnitte gemäß den Plänen des Architekten sind prinzipiell einzuhalten. Querschnittsänderungen bedürfen, wenn statisch erforderlich, der Genehmigung des Architekten. Die Ergebnisse der statischen Berechnungen des Auftragnehmer sind bei der Kalkulation zu berücksichtigen und berechtigen später nicht zu Mehrkostenforderungen.

Nach der Auftragserteilung sind vom Auftragnehmer auf Verlangen des Auftraggebers Ausführungsdetails anzufertigen und in 3-facher Ausfertigung zur Prüfung und Genehmigung einzureichen. Eine gesonderte Vergütung erfolgt hierfür nicht.

weiterhin sind sind für die Konstruktion der Fassaden statische Berechnungen zuerstellen und zugrunde zu legen. Eine gesonderte Vergütung erfolgt hierfür nicht.

Nachweise

Allgemeines

Soweit mit den Nachweisen zum Angebot nicht bereits gefordert, kann der Auftraggeber nach Auftragserteilung den Nachweis verlangen, dass für den Einbau vorgesehenen Baustoffe, Konstruktionen und die angewandten Verfahren den Normen und / oder den geforderten Qualitäten entsprechen.

Der Nachweis ist zu erbringen durch:

- Prüfzeugnisse amtlicher oder anerkannter
 Prüfinstitute (z.B. Brandschutz, Schallschutz, etc.)
- Bauaufsichtliche Zulassungen
- Gutachterl. Stellungnahmen anerkannter
 Güteprüfstellen
- Rechnerische oder vergleichbare Nachweise
- Güteüberwachung nach Bestimmungen oder
 Zulassungen

Nachweise zum Angebot

Zeichnerische Darstellung der Konstruktionsverbindung zwischen Pfosten und Riegel der Fassade, inkl. der diffusionsdichten Maßnahmen.
Prüfzeugnisse für Einstufung des Fassadensystems nach DIN 4108. Erläuterungen zur Oberflächenbehandlung der Fassadenbauteile, Holzbauteile usw. mit Benennung der gewählten Anstrichmaterialien und Anstrichaufbau, sofern nicht mit dem LV identisch.

*Hinweis: TECHNISCHE VORBEMERKUNGEN*
Konstruktionssystem

Der Ausschreibung liegen die Konstruktionsmerkmale einer Pfosten-Riegel- Fassade bestehend aus einem innenliegenden Holzgerüst, dessen Gliederung funktionalen und gestalterischen Anforderungen folgt (z.B. Füllungen, Gläser, Öffnungselemente, gedämmte Holz-/Metallpaneele etc.), zugrunde. Jede Füllung wird vierseitig durch Aluminiumklemmprofile gehalten. Die Tragstruktur ist von außen ablesbar.
Die Profil-, Zubehör-, Dichtungs- und Beschlagauswahl muss nach den gültigen Unterlagen des jeweiligen System-Herstellers erfolgen. Es dürfen nur Systeme angeboten werden, bei denen die kompletten Komponenten einheitlich vom Systemhersteller zur Verfügung gestellt werden.

Qualitätssicherung

Gemäß der Bauprodukteverordnung muss für jedes nachfolgend beschriebene Bauprodukt, das von einer harmonisierten Norm erfasst ist oder das einer Europäisch Technischen Bewertung entspricht, eine Leistungserklärung, in Bezug auf dessen wesentliche Merkmale (Anhang ZA der harmonisierten Norm) vorliegen. Alle für den Verwendungszweck im Mitgliedstaat geforderten wesentlichen Merkmale sind in der Leistungserklärung anzugeben.
Weiterhin können nach Landesbauordnung die Bauprodukte zusätzlich mit einer Bestätigung ihrer Übereinstimmung mit den technischen Regeln, den allgemeinen bauaufsichtlichen Zulassungen, den allgemeinen bauaufsichtlichen Prüfzeugnissen oder den Zustimmungen im Einzelfall ausgestattet werden.

Statische Anforderungen

Die Fassadenkonstruktion, inkl. der Verbindungselemente, muss alle planmäßig auf sie einwirkenden Kräfte aufnehmen und an die Tragwerke des Baukörpers abgeben können.
Unter den angenommenen Beanspruchungen darf sich Rahmen und Scheibenrand zwischen zwei Auflagern nicht mehr als 1/300 der Länge, jedoch nicht mehr als 5 mm durchbiegen bei Verwendung von Mehrscheibenisolierglas die Durchbiegung des Scheibenrandes zwischen gegenüberliegenden Scheibenkanten 8 mm nicht überschreiten.

Die Beanspruchungen sind anzunehmen nach:
DIN 1055 Teil 4  für Windlasten
DIN 1055 Teil 3  für Horizontallasten (Seitenkräfte) an
  Verglasungen und Riegeln bis
  Brüstungshöhe
DIN 18056  für Vertikallasten auf Riegeln bei zu
  öffnenden Fenstern.
Fensterflügel müssen den Anforderungen der DIN 18055 entsprechen. Falls zusätzliche Belastungen anzusetzen sind, so sind sie in der Berechnung zu berücksichtigen.

Holzprofile

Bei der Auswahl der Holzart ist das vom Verband für Fenster- und Fassadenhersteller e.V., Frankfurt herausgegebene Merkblatt HO.06 "Holzarten für den Fensterbau - Anforderungen, Holzartentabelle" in der aktuellen Fassung zu berücksichtigen. Sowohl bezüglich der grundsätzlichen Eignung einer Holzart, als auch der Holzqualität. Die einzusetzende Holzqualität ist durch die Angabe einer geeigneten Sortierklasse nach DIN EN 942 festzulegen.

Die prinzipielle Eignung lamellierter und keilgezinkter Profile ist durch eine Eignungsprüfung nachzuweisen.
Insbesondere sind für Brandschutzfassaden europäische Nadelhölzer mit einer Mindest-Rohdichte von 450 kg/m³ und thermostabiler Verleimung nach Prüfzeugnis zu verwenden.

Werkstoff Aluminium

Es sind stranggepresste Aluminium-Profile der Legierung EN AW 6060 und EN AW 6063 in Eloxalqualität nach DIN EN 755 und DIN EN 12020 zu verwenden.
Für anodisierte Aluminium-Bleche in Eloxalqualität ist die Legierung AlMg 1, halbhart, (EN AW 5005A) zu verwenden.
Der AN hat sicherzustellen, dass die von ihm angebotenen und verarbeiteten Aluminiumbauteile von Lieferanten stammen, die der A/U/F Initiative, Recycling im Bausektor, angehören, oder einen gleichwertigen schlüssigen produktspezifischen Recyclingprozess (PRP) nachweisen können. Es ist sicherzustellen dass Produktionsabfälle und demontierte Elemente (Sanierungsbau) aus Aluminium dem Verwertungsprozess, für die Herstellung von Fenster- und Fassadenprofilen, zurückgeführt werden.
In diesem Zusammenhang ist die Veröffentlichung des Gesamtverbandes der deutschen Aluminiumindustrie e.V., Aluminium im Bauwesen, "ökologisch und nachhaltig", Grundlage der v.g. Forderung.
Es muss ein nachweisbarer produktspezifischer Recyclingprozess für eine Nachhaltigkeitsbewertung (EPD = Environmental Product Declaration) als Grundlage für Gebäudezertifizierungssysteme (LEED Leadership in Energy and Environmental Design, DGNB Deutsche Gesellschaft für nachhaltiges Bauen, BNB Bewertungssystem nachhaltiges Bauen) beigebracht werden um einen optimalen Ressourceneinsatz zu gewährleisten.
Auf Anforderung des AG hat der AN über die Einhaltung der v.g. Forderungen projektbezogene Bescheinigungen des Herstellers bzw. Prüfzeugnisse und Nachweise vorzulegen.

Werkstoff Stahl

Stahlteile (Anker-, Unterkonstruktionen, geschweißte Konstruktionen, etc.) sind in feuerverzinkter Ausführung vorzusehen. Stahlbleche sind verzinkt auszuführen.
Die Nachbesserung von Fehlstellen, Beschädigungen, sowie das Nacharbeiten von etwaigen Schweißstellen hat entsprechend DIN EN ISO 1461 zu erfolgen.

Edelstahl

Verankerungselemente und -mittel, die einem Korrosionsangriff ausgesetzt und für Wartungen nicht zugänglich sind, z. B. Befestigungs- und Verankerungskonstruktionen von vorgehängten Fassaden (Kaltfassaden), sowie alle Verbindungsteile sind grundsätzlich aus rostfreiem Edelstahl herzustellen.
Als Verankerungs-, Verbindungs- und Befestigungselemente dürfen, ohne besonderen Korrosionsschutznachweis gemäß DIN 18516-1, nur nichtrostende Stähle bzw. Stähle gemäß der allgemeine bauaufsichtlichen Zulassung "Z-30.3-6" vom 20. April 2009 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe

Beim Zusammenbau unterschiedlicher Werkstoffe muss gewährleistet sein, dass keine Kontaktkorrosion und keine andere ungünstige Beeinflussung entstehen kann. Es sind Zwischenlagen aus Kunststofffolie oder dgl. vorzusehen.

Profilauswahl

Die erforderlichen Profile sind für den gewünschten Verwendungszweck aus den Unterlagen des System-Herstellers auszuwählen. Bei wärmegedämmten Profilen sind nur solche zulässig, bei denen die Innen- und Außenschalen durch Wärmedämmprofile durchgehend kraft- und formschlüssig miteinander verbunden sind.
Die Profile müssen die auftretenden Beanspruchungen gemäß DIN EN 1990 nach DIN EN 1991 incl. der zugeordneten nationalen Anhängen sicher abtragen. Die dabei zwischen Innen- und Außenschalen auftretenden Schubkräfte müssen vom Verbund zuverlässig übertragen werden. Die vom System-Hersteller angegebenen wirksamen Trägheitsmomente (Ix) sind, unter Berücksichtigung der DIBT Richtline für thermisch getrennte Profile, für die Auswahl zu berücksichtigen.
Das Prinzip der Wärmedämmung ist für die gesamte Konstruktion einzuhalten.
Alle Verbundprofile sind als Dreikammersystem (zwei Hohlprofile plus Verbundzone) auszuführen.
Die ausgewiesenen Wärmedurchgangskoeffizienten der Profile (Uf) sind durch Berechnung nach DIN EN ISO 10077-2 nachzuweisen, die Wärmedurchgangskoeffizienten der Verglasungen (Ug) sind gemäß der DIN EN 673, DIN EN 674, DIN EN 675 zu ermitteln.
Der Verbund der Profile muss ohne zusätzliche Abdichtung wasserdicht und wasserbeständig sein. Der Falzgrund der Profile muss absolut glattflächig ausgebildet sein (auch die Verbundzone), so dass anfallende Feuchtigkeit immer in die tiefste, außenliegende Ebene (Rinne) des Falzes abgeführt wird, ohne dass hierfür zusätzliche Drainagekanäle hergestellt werden müssen. Die Belüftung des Falzgrundes bei Isolierverglasungen muss nach den Richtlinien der Isolierglas-Hersteller erfolgen.
Die für das Profilsystem angegebenen minimalen und maximalen Flügelgrößen und -gewichte sind einzuhalten.

Profilverbindungen

Eckverbinder müssen in ihrem Querschnitt den inneren Profilkonturen entsprechen. Bei den Gehrungen ist auf eine einwandfreie Verklebung der Gehrungsfläche zu achten. Auch an den T-Stößen ist das Einsickern von Wasser in die Konstruktion - durch entsprechende Füllstücke mit dauerelastischer Abdichtung - zu verhindern.
Bei wärmegedämmten Profilen muss die Dämmwirkung auch im Eck- und T-Verbinderbereich voll erhalten bleiben.

Schweißnähte an Stahlbauteilen

Alle konstruktiv notwendig werdenden Schweißnähte sind soweit technisch möglich in der Werkstatt auszuführen. Die Anforderung der Schweißnähte ist unter Berücksichtigung der Regeln für "feuerverzinkungsgerechtes Konstruieren" festzulegen. Besonders zu beachten ist, dass sichtbar bleibenden Schweißnähte an filigranen Bauteilen, auch wenn statisch nicht erforderlich, als durchgehende Nähte, die anschließend einzuebnen sind, ausgeführt werden müssen. Falls aus statischen Gründen eine Einebnung der Naht nicht möglich ist, dürfen nur durchgehende Schweißnähte mit entsprechender Schweißnahtvorbereitung als Kehl- oder V-Naht mit gleichmäßigem Raupenbild ausgeführt werden.

Klebstoffe

Für die Verleimung der Holzteile sind Klebstoffe entsprechend der geforderten Beanspruchungsgruppe nach DIN EN 204 einzusetzen. Verleimungen bei Brandschutzfassaden sind thermostabil nach Prüfbericht auszuführen.

Dichtungen

Alle Dichtungsprofile müssen so angebracht sein, dass sie die Forderungen der verlangten Beanspruchungsgruppe für die Fensterkonstruktion dauerhaft erfüllen. Die Dichtungen müssen auswechselbar sein. Für alle Konstruktionen sind die in den entsprechenden Fertigungsunterlagen des Systemherstellers ausgewiesenen Dichtungen zu verwenden.
Für Dreh-, Drehkipp- und Stulp-Fenster ist eine Mitteldichtung vorgeschrieben.

Entwässerung der Konstruktion

Falze und Profilnuten, in die Niederschlag und Kondenswasser eindringen können, müssen nach außen entwässert werden. Sichtbare Entwässerungsschlitze sind mit Kappen abzudecken.
Entwässerung, Dampfdruckausgleichsöffnungen

Entwässerung:
Gemäß DIN 18055 muss sichergestellt sein, dass in die Rahmenkonstruktion eingedrungenes Wasser unmittelbar und kontrolliert abgeführt wird, um Schäden am Fenster und am Baukörper zu vermeiden.
Die Entwässerungsöffnungen zur Außenseite sollen einen Mindestquerschnitt von 5x20 mm haben. Der Abstand der Öffnungen untereinander soll bei diesem Mindestquerschnitt nicht mehr als 600 mm betragen.

Aluminiumfenster:
Die Entwässerung der vor der Mitteldichtung liegenden Vorkammer bei Fenster-Öffnungsflügeln sowie bei Einzelfenstern und Fensterbändern mit Festverglasungen erfolgt durch Öffnungen zur Außenfläche, die durch Regenkappen im Farbton der Fassade abgedeckt werden müssen.
Dampfdruckausgleichsöffnungen:
Bei Flügeln (Fenster, Fensterbänder, Einsatzelemente, etc.) sowie auch bei Festverglasungen (Fenster, Fensterbänder, Einsatzelemente, Pfosten-Riegelkonstruktionen, Elementfassade) ist der Rahmen im Glasfalzbereich mit Dampfdruckausgleichsöffnungen, entsprechend den Vorschriften der Isolierglashersteller bzw. gemäß den Vorgaben der Systembeschreibung, auszuführen.
Bei der Ausführung von Paneelen ist darauf zu achten, dass die Dampfdruckausgleichsöffnungen des Paneels in der erforderlichen Größe und Anzahl nach unten eingebaut werden.
Ansonsten sind bei Verwendung von Standardsystemen die Vorschriften der Systemhersteller zu beachten.

Beschläge

Für alle Konstruktionen sind die in den Fertigungsunterlagen des Systemherstellers ausgewiesenen Beschläge zu verwenden. Sind nicht systemgebundene Beschlagteile vorgesehen, müssen diese unter Beachtung der gültigen DIN-Normen ausgewählt werden.
Sofern im Leistungsverzeichnis nichts anderes vorgeschrieben ist, müssen alle Beschlagteile, mit Ausnahme der Bedienungshebel und Türbänder, verdecktliegend angeordnet werden.
Die im Falz angeordneten Beschläge sind form- und kraftschlüssig mit den Profilen zu verbinden. Bei Schraubverbindungen in Profilwandungen sind Einnietmuttern oder Hinterlegstücke zu verwenden.

Verglasung, Ausfachung

Glaslieferung und Verglasung sind im Leistungsverzeichnis für die jeweiligen Positionen gesondert beschrieben.
Der Glasaufbau richtet sich nach den jeweiligen Wärme-, Schall-, Brandschutz- und Sicherheitsanforderungen.
Die Verglasung hat mittels EPDM-Dichtprofilen zu erfolgen. Siehe hierzu die "Technischen Vorgaben". Besonders hingewiesen wird auf die Befolgung der Verglasungs-Richtlinien der Isolierglas-Hersteller.
Die Lieferung und der Einbau von Ausfachungen ist im Leistungsverzeichnis für die jeweiligen Positionen gesondert beschrieben.

Einbau der Elemente

Die Verankerungen der Elemente sind so auszuführen, dass alle aus horizontaler und vertikaler Richtung auftretenden Kräfte und Lasten kraftschlüssig und mit den vorgeschriebenen Sicherheitsreserven auf den Baukörper übertragen werden.
Bewegungen des Baukörpers und Dehnungen der Elemente müssen aufgenommen werden, ohne dass hieraus Belastungen auf die Konstruktion übertragen werden.
Die Montage der Aluminium-Bauelemente muss flucht- und lotrecht erfolgen. Die horizontalen Einbauebenen sind nach den Meterrissen einzumessen, die in jedem Geschoss durch den Auftraggeber anzubringen sind.
Alle zur Montage erforderlichen Befestigungsmittel sind in die Einheitspreise mit einzukalkulieren. Falls im Leistungsverzeichnis angegeben, werden für bestimmte Anschlüsse Ankerschienen bauseits kostenlos geliefert und in die Rohbauteile eingelassen. Ein Ankerschienenplan ist dann nach Auftragserteilung vom Auftraggeber rechtzeitig an den Auftragnehmer zu übergeben.
Befestigungs- und Verbindungsmittel - wie Schrauben, Bolzen und Dübel - müssen entsprechend dem jeweiligen Verwendungszweck und gemäß den Anforderungen ausgewählt werden. Bei der Auswahl sind die hierfür gültigen Normen und der aktuelle "Stand der Technik" zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.
Der Meterriss ist, abweichend von § 3 VOB/B "in unmittelbarer Nähe", nur einmal pro Geschoss angebracht und muss eigenverantwortlich vom AN an die für ihn relevanten Stellen, an die Fassade übertragen werden.

Abdichtung zum Baukörper

Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz

Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Wartung und Pflege

Vom AN sind alle von ihm gelieferten Produkte, die zur Sicherstellung einer dauerhaften Funktionstüchtigkeit und Lebensdauer einer regelmäßigen Wartung bedürfen, Benutzerinformationen für den AG zu erstellen, die aus Produktinformation, Bedienungsanleitung und Wartungsanleitung bestehen müssen.
Insbesondere müssen die Benutzerinformationen Angaben zu folgenden Themen beinhalten:
Produktinformationen Bedienungsanleitung (Angaben zu bestimmungsgemäßer Verwendung und Fehlgebrauch) Wartungsanleitung Reinigung und Pflege Instandhaltung Die Benutzerinformationen sind dem AG in schriftlicher Form nach Abschluss der vertraglichen Leistungen zu übergeben.

Anodische Oxidation

Die anodische Oxidation der Aluminium-Profile und/oder -Bleche muss entsprechend der DIN 17611 durchgeführt werden. Die Güterichtlinien für anodisch erzeugte Oxydschichten auf Aluminium (EURAS/EWAA), herausgegeben von dem Verband für die Oberflächenveredelung e.V. (VOA) Laufertormauer 6, 90403 Nürnberg, sind einzuhalten. Die Oberflächenbehandlung und -ausführung erfolgt gemäß den im Leistungsverzeichnis gemachten Angaben. Die Vorbehandlungsstufen inkl. deren Möglichkeiten und Einschränkungen sind in der DIN 17611 hinsichtlich der Oberflächengüte dargestellt. Die auszuführenden Oberflächenfärbungen in den Eloxalfarbtönen C0 (EV1) sowie C31- C35 orientieren sich an den Mustern des Hersteller-Farbfächers. Die Beurteilungsempfehlungen für das Oberflächenfinish des Systemgebers sind einzuhalten.

Oberflächenschutz

Es sind wo möglich baubiologische Produkte vorzusehen. Hier sind jeweils die Herstellervorschriften zu beachten. Darüber hinaus sind im übrigen grundsätzlich lösungsmittelfreie Beschichtungen zu verwenden. Aluminiumprofile, Beschläge und sonstige Metallteile sind frühestens nach dem ersten Zwischenanstrich anzubringen. Anstriche bzw. Beschichtungen von Holzbauteilen in einem abgestimmten Beschichtungssystem. Anstrich bzw. Beschichtungsaufbau siehe jeweilige Leistungsbeschreibung. Farbbeschichtungen Stahl und Alu sind nach einer einwandfreien und fachgerechten Vorbehandlung durchzuführen. Die Gütevorschriften der Gütegemeinschaft für stückbeschichtete Bauelemente e.V. Marienplatz 4, Nürnberg, sind als Mindestanforderung einzuhalten.

Oberflächenschutz Stahl

a) Stahlbauteile im Kaltbereich
 Darunter fallen alle Stahlbauteile für die Befestigung
 (Verankerung und Teile der Unterkonstruktion). Die
 Oberflächenteile sind zu entzundern, zu entrosten
 (Entrostungsgrad 3) und sorgfältig zu entfetten. Sie
 sind mit einer Mindestschichtauflage von 80 my (siehe

 DIN 18364) feuerzuverzinken.
b) Stahlbauteile im Warmbereich
 sind als Mindestanforderung zu entrosten
 (Entrostungsgrad 3) und erhalten Rostschutz und
 Grundanstrich.

Farb-Beschichtung Pulver

Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein.

Oberflächenschutz Holzbauteile

Für den Holzschutz gilt DIN 68800-3. Als Holzschutzmittel sind nur solche Mittel anzuwenden, deren Anstrichverträglichkeit nachgewiesen ist. Das Anstrichsystem ist der Tabelle "Anstrichgruppen für Fenster und Außentüren" auszuwählen. Anstrichmittel müssen der DIN 18363 und den "Technischen Richtlinien für Fensteranstriche" entsprechen.

*Hinweis: TECHNISCHE UND BAUPHYSIKALISCHE ANGABEN*
Technische Vorgaben und bauphysikalische Anforderungen

Soweit in den Leistungsbeschreibungen für einzelne Positionen keine anderen Angaben erfolgen, gelten die nachstehenden Vorgaben:

Lastannahmen mit Schnee- und Eislasten

Winddruck auf Außenbauteile nach DIN EN 1991-1-4 inkl. der nationalen Anhänge Angaben für Gebäude mit rechteckigem Grundriss
Windzone:  I
Geländekategorie:  ÍII
Gebäudehöhe h:  ca. 9,00m
Einbauhöhe Ze:  ca. 9,00m
Gebäudebreite b:  vgl. beiliegende Pläne
Gebäudetiefe d:  vgl. beiliegende Pläne
Höhe über NN  238,85 m = OKFF EG

Waagerechte Verkehrslast (Seitenkraft) nach DIN EN 1991-1-1 und -2 inkl. der nationalen Anhänge
Zusatzlasten mit: 1.0 KN/m
wirkend in:  Brüstungshöhe

Schneelasten nach DIN EN 1991-1-3 inkl. der nationalen Anhänge

Schneelastzone:  2

Ermittlung der Schneelasten (einschließlich der Sockelbeträge 1a, 2) gemäß DIN EN 1991-1-3 inkl. der nationalen Anhänge.

Beanspruchungsgruppen gemäß DIN EN 12207 / 12208 / 12210

Fenster/Fassade:
Luftdurchlässigkeit nach DIN EN 12207 Klassifizierung:  3
Schlagregendichtheit nach DIN EN 12208 Klassifizierung, Prüfverfahren A: 4A
Widerstandsfähigkeit bei Windlast nach DIN EN 12210 Klassifizierung: 3A

Die entsprechenden System-Prüfzeugnisse sind nach Aufforderung durch den AG diesem in schriftlicher Form vorzulegen.
Der AN hat im Rahmen seiner EG-Konformitätserklärung die Übereinstimmung seines Produkts mit den Anforderungen nach EN 13830 zu erklären.

Die vorgenannten Werte beziehen sich auf Standardelemente.
Gegebenenfalls können andere Elementformen/Öffnungsvarianten oder Profilkombinationen abweichende Klassifizierungen haben.

Wärmeschutz, nach DIN EN ISO 10077-2, maßunabhängig

Wärmeschutz der Elemente (Uw) nach DIN EN ISO 10077-1, DIN V 4108-4, (Juni 2007)
Aussenfensteremente:  Uw = ≤ 1,1 W/(m²K)

Aussentürelemente:  Ud = ≤ 1,8 W/(m²K)

Einbruchhemmung

Einbruchhemmung gemäß DIN EN 1627

Widerstandsklasse: RC2N

Alle Komponenten müssen den Anforderungen aus der Norm und des Prüfzeugnisses des Systemgebers entsprechen, bzw. eingehalten werden.

Sollten für den Fenster- bzw. Türtyp, bedingt durch die Größe, Form, Profilauswahl etc., kein Prüfzeugniss vorliegen, so hat die Ausführung in Anlehnung an das entsprechende Zeugnis zu erfolgen, die Abweichungen sind dem AG schriftlich mitzuteilen.

Ein entsprechendes Prüfzeugnis bzw. die Mittelung über die Änderungen über das jeweilige Element, sowie eine Werks- und Montagebescheinigung ist auszustellen und dem Bauherren auszuhändigen.

Schallschutz nach DIN 4109-1:2018-01

Aussenfenster und Türen: Lärmpegelbereich IV, in Teilbereichen Lärmpegelbereich V

Grundlage ist das Schallschutzprüfzeugnis des Systemherstellers für das entsprechende System.
Sollten Elementabmessungen, Profilkombinationen, Elementaufteilungen, Öffnungsarten oder andere Parameter vom Prüfzeugnis abweichen, sind geeignete schallschutztechnische Zusatzmaßnahmen zu berücksichtigen. Diese Maßnahmen sind im Einheitspreis zu berücksichtigen.
Gegebenenfalls erforderliche Schallschutzprüfungen sind in einem Prüflabor durchzuführen. Die Kosten hierüber werden in einer gesonderten Position erfasst.

*Hinweis: AUSFÜHRUNGSBESCHREIBUNG (formale Regelungen)*
Ausführungsbeschreibung (formale Regelungen)

Die Angaben der formalen Profilabmessungen (Bautiefen und Ansichtsbreiten von außen) und der Konstruktionsmerkmale sind zu berücksichtigen. Abweichungen von den hier gemachten Angaben werden in den jeweiligen Positionsbeschreibungen aufgeführt.
Gegebenenfalls aus statischen und aus formalen Gründen verstärkte Profile werden an dieser Stelle nicht genannt. Vom AG gewünschte formale Profilabmessungen entbinden den AN nicht von der Verpflichtung zu einem statischen Nachweis.
Soweit nicht in den Systembeschreibungen anderweitig beschrieben, sind die Verglasungsdichtungen so geformt, dass sie für den Betrachter nicht in Form eines breiten Randes in Erscheinung treten.

Nachweispflicht u. Dimensionierung

Die in den Systembeschreibungen genannten formalen Abmessungen, Ansichtsbreiten und Tiefen sind Mindestanforderungen und den statischen Anforderungen und den Planunterlagen anzupassen. Eventuelle Anpassungen sind preislich in den jeweiligen Positionen zu berücksichtigen und schriftlich dem AG bei Angebotsabgabe mitzuteilen.

Beschläge Fenster (formale Regelungen)

Nachfolgend werden die für die jeweilige Öffnungsart einzusetzenden Beschläge (Türbänder, Schlösser, Drücker/Griffe, Türschließer) in ihrer Grundausstattung beschrieben.

Unter Berücksichtigung der Lastannahmen/Gewichte ist der erforderliche Beschlag und die Zusatzteile wie zusätzliche Verriegelungen, Scherenbefestigungen und Bänder nach den Bemessungstabellen des System-Herstellers einzusetzen. Alle Beschlagteile sind aus nichtrostenden Materialien herzustellen und müssen justierbar sein.

Müssen bedingt durch die ausgeschriebenen Größen der Flügel besondere Maßnahmen zum dauerhaften Gebrauch getroffen werden (Verkleben der Verglasung, Sonderbauschrauben, Zuschlagsicherung, Verstärkung der Profile und Beschläge, etc.) sind diese, ohne gesonderte Beschreibung in der Position, zu berücksichtigen.
Die dauerhafte Funktionstüchtigkeit des Bauteiles ist in schriftlicher Form inkl. der Systemgeberbestätigung, nachzuweisen.

Beschläge Türen (formale Regelungen)

Nachfolgend werden die für die jeweiligen Anforderungen der Türen, die einzusetzenden Beschläge (Türbänder, Schlösser, Drücker/Griffe, Türschließer)in ihrer Grundausstattung beschrieben.
Die Ausführung und die Anordnung der Beschläge ist unter Berücksichtigung der Lastannahmen nach den Bemessungstabellen des System-Herstellers vorzusehen.
Die Befestigung dieser Bauteile erfolgt nach Angaben des System-Herstellers.

Müssen bedingt durch die ausgeschriebenen Größen der Flügel besondere Maßnahmen zum dauerhaften Gebrauch getroffen werden (Verkleben der Verglasung, Sonderbauschrauben, Zuschlagsicherung, Verstärkung der Profile und Beschläge, etc.) sind diese, ohne gesonderte Beschreibung in der Position, zu berücksichtigen.
Die dauerhafte Funktionstüchtigkeit des Bauteiles ist in schriftlicher Form inkl. der Systemgeberbestätigung, nachzuweisen.

System-Zubehör

Zubehörteile wie Drückerstifte, Dichtstücke, Befestigungszubehör und Fußpunktabdichtungen werden in den folgenden Beschreibungen nicht besonders erwähnt; diese Zubehörteile sind jedoch in jedem Fall mitzuliefern.

Notausgangs- und Paniktürverschlüsse

Notausgangsverschlüsse (für Gebäude ohne öffentlichen Personenverkehr) sind nach DIN EN 179 auszuführen.

Verglasung (formale Regelungen)

Die nachfolgende Beschreibung stellt eine allgemeine Regelung für die Lieferung und das Einsetzen der Verglasung in Bauelementen dar.
Die in den Positionsbeschreibungen angegebenen Abmessungen beziehen sich, soweit nicht anders angegeben, auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.
Die Eignung der vorgeschlagenen Glasaufbauten ist für den jeweiligen Anwendungsfall hinsichtlich Glasarten, Glasdicken und Abmessungen vom Auftragnehmer zu prüfen.
Dies trifft insbesondere auf die Anforderungen der jeweiligen Landesbauordnung, die Vorschriften der Gemeindeunfallversicherung und der Bau-Berufsgenossenschaften oder sonstige, anzuwendende Vorschriften zu.

Die Angabe der Licht- und Energiewerte erfolgt nach DIN EN 410. Sie beziehen sich auf einen Standardaufbau. Abweichungen vom Standardaufbau und Einbaulage aus der Senkrechten führen zu Wertänderungen.

Technische Richtlinien des Instituts des Glashandwerks für Verglasungstechnik und Fensterbau, Hadamar (IGH) DIN 18545 Abdichten  von Verglasungen mit Dichtstoffen
Richtlinie VE-06/01: Beanspruchungsgruppen für die Verglasung von Fenstern vom Institut für Fenstertechnik e.V., Rosenheim

Absturzsichernde Verglasungen:
Absturzsichernde Verglasungen bedürfen grundsätzlich einer allgemeinen bauaufsichtlichen Zulassung des DIBt "Deutsches Institut für Bautechnik" oder einer Zustimmung im Einzelfall (ZiE) der jeweiligen Bauaufsichtsbehörde. Ist eine ZiE (Zustimmung im Einzelfall) erforderlich, so ist diese durch die Bauherren/Bauherrenvertreter zu beantragen. Bei der Ausführung absturzsichernder Verglasungen sind die TRAV "Technische Regeln für die Verwendung von absturzsichernden Verglasungen" Fassung Januar 2003 zu befolgen.

Überkopfverglasungen:
Die Technische Regeln für die Verwendung von linienförmig gelagerten Verglasungen (TRLV), Fassung August 2006 des DIBt sind anzuwenden.

Einscheibensicherheitsglas:
Sollte es, bedingt durch die ausgeschriebene Konstruktionsart / Anwendung erforderlich sein, dass eine ESG- oder ESG-H-Scheibe als Außenscheibe einer Isolierglaseinheit in einer Vertikalfassade eingesetzt werden muss, ist der Auftraggeber vom Auftragnehmer in schriftlicher Form über das Risiko einer "Spontanbruch-Gefahr" bei diesen Erzeugnissen aufzuklären.
Bei Verwendung von ESG bzw. ESG-H im Außenbereich ist der Verwendungszweck und die Einbauart schriftlich mit dem Glaslieferanten abzuklären.
Die DIN 18516-1 für hinterlüftete Fassadenplatten und die DIN 18516-4 für Fassadenplatten aus Einscheiben-Sicherheitsglas sind zu berücksichtigen.

Ausfachungen (Paneele), formale Regelungen

Für die Lieferung und den Einbau von Ausfachungen gilt sinngemäß die im Abschnitt Verglasung näher beschriebene Regelung.
Die in der nachfolgenden Beschreibung der Paneele gemachten Angaben zu den einzusetzenden Werkstoffen und deren Querschnitt sind formale Mindestanforderungen. Die vorgegebenen Stoffe sind vom Auftragnehmer auf ihre Eignung für den vorgesehenen Verwendungszweck zu prüfen. Die in den "Technischen und bauphysikalischen Angaben" gemachten Angaben zum Wärmeschutz, Schallschutz, Brandschutz und zur Angriffs- und Durchschusshemmung, sowie die für diese Bereiche geltenden DIN-Normen sind zu berücksichtigen.

Der Dämmkern der Paneele ist in jedem Fall in druckfester Ausführung und/oder mit einem druckfesten Einleimer auszuführen. Die anwendungsbezogenen Anforderungen an die Wärmedämmstoffe und die entsprechende DIN EN des Bezeichnungsschlüssels sind gemäß der DIN V 4108-10 auszuwählen. Die Klassifizierung des Brandverhaltens und die Eingruppierung erfolgt nach der DIN EN 13501, bei Schäumen ist die Klasse E zu berücksichtigen, bei Mineralwolle Klasse A1. Kommt als Dämmkern Mineralwolle zur Ausführung, so ist diese in stehender Faser und mit zusätzlicher mechanischer Sicherung gegen Absacken zu verarbeiten.
Der Werkstoff des druckfesten Einleimer richtet sich nach der Vorgabe des ψp W(mk) des Abstandshalter.

Die beschriebenen Paneele müssen nach dem Stand der Technik dampfdiffusionsdicht ausgebildet sein. Durch konstruktive Maßnahmen muss verhindert werden, dass eine Durchfeuchtung sowie eine mechanische Zerstörung des Dämmstoffes eintritt.
Die Oberflächenveredelung der Aluminium-Verbundpaneele ist, wenn in den Positionsbeschreibungen nicht anders angegeben und gemäß der Beschreibung in den "Zusätzlichen Technischen Vertragsbedingungen" auszuführen.

Baukörperanschlüsse  (formale Regelungen)

Die Ausbildungen der Fenster- und Fassadenanschlüsse sind gemäß den nachfolgenden Beschreibungen vorzunehmen.

Die bauphysikalischen Einwirkungen durch das Raumklima und das Außenklima sind zu berücksichtigen. Die Anschlüsse zum Baukörper müssen den Anforderungen aus Wärme-, Schall- und Feuchteschutz gerecht werden.
Die Anforderungen an die Anschlussfugenausbildung sind in DIN 4108-7, DIN 4109 sowie DIN 18355 enthalten.
Für nähere Informationen wird der Leitfaden zur Montage der RAL-Gütegemeinschaften Fenster und Haustüren, Frankfurt a. M. empfohlen.
Für die Anforderungen in Bezug auf den Wärmeschutz und Feuchteschutz mit der Vermeidung von Schimmelpilzen wird auf das VFF-Merkblatt ES.03, Wärmetechnische Anforderungen an Baukörperanschlüsse für Fenster verwiesen. Hier sind Anschlussbeispiele mit der Angabe der Temperaturfaktors fRsi und dem längenbezogenen Wärmedurchgangskoeffizienten enthalten. Zur Vermeidung von Schimmelpilzbildung sollte der Faktor für den raumseitigen Wärmeübergangswiderstand fRsi  >  0,70 sein.

Die Konstruktionen sind so zu gestalten, dass ein Feuchteausgleich nach außen ermöglicht wird. Ein Feuchteausgleich kann sichergestellt werden, wenn raumseitig Dichtmaterialien mit höherem Diffusionswiderstand verwendet werden als außenseitig und/oder auf der Außenseite  witterungsgeschützte Öffnungen eingeplant werden. Äußere Einflüsse, wie Bauwerksbewegungen, dürfen die Abdichtungen nicht in ihrer Funktion beeinträchtigen. Bei Fensteröffnungen mit größeren Spannweiten, auskragenden Bauteilen usw. sind größere Bauwerksbewegungen im Bereich der Anschlüsse zu erwarten.

Die Anschlussfugenabdichtung vom Baukörper zum Element zur kalten Außenseite, sowie zur warmen Innenseite, ist entsprechend der Anforderungen aus dem Wärmeschutznachweis gemäß dem aktuell geltenden GEG für Bauanschlüsse auszuführen.

Folien sind vor Erstellung der Außenschale anzubringen.
Materialdicke:  mind. 0,6 mm
Fensterbänke
Bei Fensterbänken mit einer Ausladung > 150 mm ist die vordere Kante der Fensterbank mit entsprechenden Konstruktionen gegen Abknicken zu sichern. Die Fensterbank ist auf der Unterseite mit einer Antidröhnmasse (Baustoffklasse B1 nach DIN 4102) von ca. 1,5 mm Dicke zu beschichten. Der Anteil der beschichteten Fläche darf 50% der Gesamtfläche nicht unterschreiten. Fensterbänke sind grundsätzlich so auszubilden, dass Schlagregenwasser sicher nach außen über die Fassade abgeleitet wird und kein Wasser in das Gebäude bzw. die Wärmedämmungen eindringen kann. Die Ableitung muss so erfolgen, dass eine Verschmutzung der Fassade weitgehend vermieden wird. Die Neigung der Attikaverkleidungen sowie der Fensterbänke darf 5% nicht unterschreiten. Der Überstand der Abtropfkanten über der Vorderkante der fertigen Fassade soll mindestens 30-40 mm betragen. Der Überstand darf 20 mm entsprechend den Richtlinien für die Planung und Ausführung von Dächern mit Abdichtungen - Flachdachrichtlinien nicht unterschreiten. Die Befestigung ist grundsätzlich nach statischen Erfordernissen auszuführen, sowie sind thermisch bedingte Längenänderungen durch ausreichende Dehnungsmöglichkeiten sicherzustellen.

*Hinweis: ÜBERSICHT FASSADENSYSTEME (FS)*
Typ  FS01

Konstruktionsprinzip:

Die Pfosten-Riegel-Fassade besteht aus einem innenliegenden Holzgerüst, dessen Gliederung funktionalen und gestalterischen Anforderungen folgt (z.B. Füllungen, Gläser, Öffnungselemente, gedämmte Holz-/Metallpaneele etc.). Jede Füllung wird vierseitig durch Aluminiumklemmprofile gehalten. Die Tragstruktur ist von außen ablesbar.

Bauteile:

Holztragstruktur aus Leimholz mit einer Gesamtstärke von 60mm, +/- 10% Abweichung wenn Systemhersteller genau 60mm nicht anbieten können.

Material:  Leimholz
Holzart:  Fichte
Oberflächenqualität: sauber, astfrei, gehobelt
Querschnitt:  ca. 56 x 150mm
Rundungen:  Alle Kanten im Sichtbereich sind mit
  einem Radius von 3mm zu Runden.

Verbindung Pfosten-Riegel:

Verbindungen zwischen Pfosten- und Riegel mit bauaufsichtlich zugelassenen Systemverbindern. Alle Verbindungselemente sind verdeckt eingebaut. Pfosten-Riegel-Stöße müssen grundsätzlich so verbunden und eingesetzt sein, dass Dimensionsveränderungen aufgrund von Quell- und Schwindverhalten keine offenen Fugen entstehen lassen.

Beschichtung Holzbauteile:

Die Beschichtung erfolgt mit einer umweltschonenden, diffusionsfähigen Lasur, z.B. wasserbasierende Acryl-Holzlasur.
Der Schichtenaufbau und die Untergrundvorbereitung ist gemäß Herstellerangaben auszuführen (Grundierung, Zwischenbeschichtung, Schlussbeschichtung).
Die verwendete Lasur muss der "Spielzeugrichtlinie" EN 71-3 entsprechen.
Grundsätzlich müssen alle Holzteile, zwingend allseitig beschichtet werden, um ein Eindringen von Feuchtigkeit  dauerhaft auszuschließen.

Farbe:  nach Wahl des AG

Halteprofile auf tragendem Holzteil. Aufbau von innen nach außen, der zwingend notwendig ist:

1. Aluminiumbasisprofil mit
 innerer Verglasungsdichtung.

Basisprofil als durchlaufendes Aluminiumtragpressprofil, kraftschlüssig mit der Tragstruktur verbunden. Ausbildung mit durchlaufendem, perforiertem Schraubkanal. Im Riegelbereich muss das Aluminium-Basisprofil in Zug- und Druckachse des Profils zur Holzstruktur verschraubt sein. Um die aus Glasgewicht und Windsog und -druck resultierenden Kräfte statisch nachweisbar in die Tragkonstruktion einzuleiten, ist das Aluminiumbasisprofil zusätzlich zur Verschraubung über einen am Profil angeformten Steg und eine entsprechend geformte Nut mit dem Holzprofil zu verbinden. Diese formschlüssige Verbindung ist wesentlicher Bestandteil des statischen Systems. Eine Verschraubung ausschließlich in der Mittellinie des Profils ist nicht zulässig. Innere Verglasungsdichtung durchlaufend mit Dämmkern geklemmt, als Dampfsperre ausgebildet. Das Basisprofil leitet zusammen mit Dämmkern die Eigenlast der Scheibe über die Glasverklotzung direkt kraftschlüssig in die entsprechenden Tragprofile der Holzstruktur. Außerdem ist das Basisprofil so auszubilden, dass die Verschraubung des Dämmkerns sowie der äußeren Deckschale ausschließlich in das Basisprofil selbst erfolgt. Eine durchgehende Verschraubung der genannten Teile in der Holzstruktur ist auf keinen Fall zulässig, da Temperaturunterschiede der äußeren Schraube in die Holzstruktur zur Bildung von Feuchtigkeitsnestern führen würde. Das Basisprofil muss ebenfalls so ausgebildet sein, dass die kalte Verschraubung der äußeren Deckschale über das längslaufende Basisprofil zu einer Temperaturverteilung führt.

2. Durchlaufendes Kunststoff-Dämmkernprofil
 als thermische Trennung und Glasträger.

Lastabtragsystem des Glases in Verbindung mit Aluminium-Basisprofil. Die Tiefe des durchlaufenden Kunststoff-Dämmprofils ist je nach Glasstärke festzulegen. Horizontale Riegelprofile müssen zu durchlaufenden, senkrechten Pfostenprofilen entsprechend abgedichtet und verklebt sein.

3. Aluminium-Klemmprofil

Deckprofil ca.56 mm, bzw. mit der bei der Tragstruktur bereits beschriebenen zulässigen Abweich 56 mm nicht anbieten, mit äußerer Verglasungsdichtung, schlagregendicht aus Dichtstoff verklebbarem EPDM-Material. Dieses muss so konzipiert sein, dass Riegelstöße voll hinterlegt sind. Der Anschluss der senkrechten Dichtung zur Dichtung im Riegelbereich muss sich überlappen. Verschraubung mit Basisprofil über perforiertem Schraubkanal. Eine direkte Verschraubung des Aluminium-Klemmprofils in das Holz ist grundsätzlich nicht erlaubt. Das Klemmprofil muss direkt auf das durchlaufende Dämmprofil aufgeschraubt werden. Die Glasfalzkammer muss feldweise abgeschlossen sein. Es darf auf keinen Fall ein Glasfalzverbund über benachbarte Felder entstehen. Das durchlaufenden Dämmprofil von Punkt 2 muss so tief dimensioniert sein bzw. an den Rändern mit Dichtungen versehen werden, dass ein kompaktes Klemmprofilsystem entsteht, ohne Überlauf im Riegelbereich zur oberen und unteren Glasfalzkammer. Sämtliche Pfosten-Riegel Einzelfelder sind so auszubilden, dass eine innere Entwässerung und eine sogenannte zweite Dichtebene entsteht, so dass alle Glasfälze entsprechend einzelbelüftet sind bzw. jeder Glasfalz pro Glasscheibe einzeln entwässert wird. Entwässerung pro Ausfachungsfeld über entsprechend eingestanzte Riegelöffnungen 5 x 18 mm. Ein Verbund der Glasfälze untereinander zur Entwässerung über mehrere Felder hinweg ist nicht zulässig. Sämtliche eindringende Feuchtigkeit und Schlagregen bzw. stehendes Kondensat muss feldweise über Querprofile abgeführt werden.

4. Aluminiumdeckprofil

Aluminiumabdeckprofile sind ca. 15 mm hoch. Die Horizontalprofile müssen mit Entwässerungsschlitzen, wie unter Punkt 3 genannt, an der Unterseite versehen sein. Pulverbeschichtung in Sonderfarben sind einzukalkulieren. Besonders zu beachten ist die Drainage des ganzen Systems. Tauwasser, eventuell eingedrungener Schlagregen, muss direkt abgeleitet und nach unten verdeckt abgeführt werden. Deckprofil, ca. 56 mm Konstruktionsbreite, mit der beschriebenen zulässigen Abweichung von +/- 10 % nach System.

Oberfläche:  pulverbeschichtet

Farbe:  RAL-Farbton, nach Wahl des AG

Gesamtsystem

Für das Gesamtsystem gelten folgende, unabdingbare Forderungen:

- Innere Dichtungsebene dampfdicht
- Komplette thermische Trennung des Systems
- Keine von außen nach innen durchgehende
 Verschraubung des Holzprofils
- Konsequente feldweise Trennung und Drainage der
 jeweiligen Falzräume und direkte Abführung des
 Kondensats pro Verglasungseinheit
- Durchlaufendes Grundprofil schub- und zugfest mit
 Holzstruktur verbunden
- Lasttragende, stirnseitige Dübelungen sind nicht
 zulässig

Dampfdiffusionsverhalten der Konstruktion:

 keine fäulnisfördernde Holzfeuchtigkeit im
 Gesamtsystem, Profil bzw. an der Kontaktfläche
 zwischen Holzteil und Verglasungsprofil

Leit-Fabrikat:  RAICO, Therm H-I o.glw.

Angebotenes Fabrikat: '......................................'
(vom Bieter auszufüllen)

Die Massen, Größenangaben und die geplante Aufteilung der Elemente sind den angefügten Planunterlagen sowie den einzelnen Positionen entnehmen. Sämtliche Maße sind vor Ort zu überprüfen.

*Hinweis: ÜBERSICHT RAHMENSYSTEME (RS)*
Typ  RS01

Rahmensystem: Holz-Aluminium-Einsatzfenster mit
  verdecktliegenden Flügel.

Holzprofile:  Holzkonstruktion gemäß den
  Anforderungen der DIN 68121.
  Ausführung als Doppelfalz mit
  Mitteldichtung am Fensterflügel.

Profilquerschnitt: Blendrahmen, ca. 78/68 mm,
  zzgl. Verbreiterungen für Einsatz in
  Pfosten-Riegel-Fassade.
  Fensterflügel, ca. 78/81 mm

Holzart:  Fichte
Beschichtung
Holz:  Lasur, wie unter Ausführungsbeschr.
  Fassadensystem FS01

Aluminiumrahmen: System mit 90° Überschlag am
  Rahmenprofil in kantiger Ausführung.
  Das Flügelprofil wird bis auf ca. 2mm
  vom Blendrahmenprofil überdeckt und
  wird im sichtbaren Bereich vollständig
  von der eckvulkanisierten äußeren
  Verglasungsdichtung aus EPDM
  abgedeckt.

  Rahmenprofile mit Versatz zum Einbau
  in Pfosten-Riegel-Fassadensystem.

  Entwässerung nach vorn über
  Entwässerungsöffnungen mit
  Abdeckkappen.

Profilansichtsbreiten: Blendrahmen, seitlich, oben und unten
  ca. 82mm
  Fensterflügel, seitlich, oben und unten
  ca. 24mm (2mm sichtbar)

Oberfläche Alu:  pulverbeschichtet

Farbe Alu:  RAL-Farbton, nach Wahl des AG

Befestigung
Aluminiumrahmen: Befestigung mittels demontierbarer
  Dreh- bzw. Drehklipshalter aus POM.
  Eine spannungsfreie Ausdehnung der
  Aluminiumprofile und eine vollflächige
  Hinterlüftung des Spaltes zwischen
  Alu-Rahmen und Holzprofil muss über
  die Halter sichergestellt sein.

Dichtungen:  Blendrahmen mit einer umlaufenden
  werkseitig konfektionierten und
  eckvulkanisierten Dichtung als EPDM
  zwischen Holz-Rahmen und
  Holz-Flügel.

  Trockenverglasung des Flügels mit
  aussenseitig umlaufender
  eckvulkanisierter EPDM Dichtung, die
  das Flügelprofil im sichtbaren Bereich
  vollständig abdeckt. Innenseitig
  umlaufenden Trockenverglasungsdichtung aus EPDM.

Leit-Fabrikat:  BUG, Aluvogt design integral o.glw.

Angebotenes Fabrikat: '......................................'
(vom Bieter auszufüllen)

Typ  RS02

Rahmensystem: Holz-Aluminium-Einsatztür wie unter
  Ausführungsbeschreibung RS01,
  jedoch:

Profilquerschnitt: Blendrahmen, ca. 78/68 mm
  zzgl. Verbreiterungen für Einsatz in
  Pfosten-Riegel-Fassade.
  Türflügel seitlich und oben
  ca. 100/78 mm
  Türflügel unten ca. 150/78 mm

Profilansichtsbreiten: Blendrahmen, seitlich und oben
  ca. 82 mm
  Türflügel, seitlich und oben
  ca. 82 mm
  Türflügel unten, ca. 160 mm

Typ  RS03

Rahmensystem: Holz-Aluminium-Einsatztür wie unter
  Ausführungsbeschreibung RS01,
  jedoch:
  als gedämmte, opake
  Türblattkonstruktion

Profilquerschnitt: Blendrahmen, ca. 78/68 mm
  zzgl. Verbreiterungen für Einsatz in
  Pfosten-Riegel-Fassade.
  Türflügel seitlich und oben
  ca. 100/78 mm
  Türflügel unten ca. 150/78 mm

Profilansichtsbreiten: Blendrahmen, seitlich und oben
  ca. 82 mm
  Türflügel, seitlich und oben
  ca. 82 mm
  Türflügel unten, ca. 160 mm

*Hinweis: Verglasungen*

*Hinweis: GT 105 Wärmeschutz-Iso-Glas, VSG / VSG (Türen)*
GT 105  Wärmeschutz-Iso-Glas, VSG / VSG
für Türen und bodengebundene Verglasungen bei Zugangsmöglichkeit des öffentlichen Personenverkehrs

Glasaufbau:
Glasart außen VSG
Gasfüllung Argon
SZR d 16 mm
Glasart innen VSG
- mit thermisch verbessertem Randverbund

Technische Daten:
U-Wert Ug: 1,1 W/m²K
Der angegebene Ug-Wert nach DIN EN 673.

Kantenbearbeitung "Kanten feingeschliffen (KGN)" für alle Einzelscheiben aus Floatglas (VSG) für große/schwere Isoliergläser, aufgrund der Eigenlast und zur Minderung des thermischen Glasbruchrisikos

*Hinweis: GT 312-1 Wärmeschutz-3-fach-Glas, absturzsichernd, Ug=0,7*
GT 312-1 Wärmeschutz-3-fach-Glas
für absturzsichernde Verglasungen, bei Zugangsmöglichkeit des
öffentlichen Personenverkehrs nach
DIN 18008-4 vom Juli 2013.
(Festverglasung OG)

Glasaufbau:
Glasart außen VSG 12mm (66+0,76PVB)
SZR 12mm Argon
Glasart mitte ESG_H 6mm
SZR 12mm Argon
Glasart innen ESG_H 8mm

- mit Heißlagerungstest für Einscheibensicherheitsglas nach
Bauregelliste
- mit thermisch verbessertem Randverbund

Technische Daten:
Gesamtenergiedurchlässigkeit g: 53 %
U-Wert Ug: 0,7 W/m²K
Schalldämmwert ca. 44dB
Der angegebene Ug-Wert wurde nach DIN EN 673 berechnet.

Kantenbearbeitung "Kanten feingeschliffen (KGN)" für alle Einzelscheiben aus Floatglas (VSG) für große/schwere Isoliergläser, aufgrund der Eigenlast und zur Minderung des thermischen Glasbruchrisikos

*Hinweis: GT 312-2 Wärmeschutz-3-fach-Glas, absturzsichernd, Ug=0,6*
GT 312-2 Wärmeschutz-3-fach-Glas
für absturzsichernde Verglasungen, bei Zugangsmöglichkeit des
öffentlichen Personenverkehrs nach
DIN 18008-4 vom Juli 2013.
(Festverglasung OG)

Glasaufbau:
Glasart außen VSG 12mm (66+0,76PVB)
SZR 14mm Argon
Glasart mitte ESG_H 6mm
SZR 14mm Argon
Glasart innen ESG_H 8mm

- mit Heißlagerungstest für Einscheibensicherheitsglas nach
Bauregelliste
- mit thermisch verbessertem Randverbund

Technische Daten:
Gesamtenergiedurchlässigkeit g: 53 %
U-Wert Ug: 0,6 W/m²K
Schalldämmwert ca. 44dB
Der angegebene Ug-Wert wurde nach DIN EN 673 berechnet.

Kantenbearbeitung "Kanten feingeschliffen (KGN)" für alle Einzelscheiben aus Floatglas (VSG) für große/schwere Isoliergläser, aufgrund der Eigenlast und zur Minderung des thermischen Glasbruchrisikos

*Hinweis: GT 315-1a Wärmeschutz-3-fach-Glas Ug=0,7*
GT 315-1a  Wärmeschutz-3-fach-Glas
für Türen und bodengebundene Verglasungen bei Zugangsmöglichkeit des
öffentlichen Personenverkehrs
(Öffnungsflügel OG mit bauseitiger Absturzsicherung, Türen EG, beidseitig Sicherheitsglas gemäß GUV)

Glasaufbau:
Glasart außen VSG 8mm (44+0,76PVB)
SZR 12mm Argon
Glasart mitte Float 4mm
SZR 12mm Argon
Glasart innen VSG 8mm (44+0,76PVB)
- mit thermisch verbessertem Randverbund

Technische Daten:
Gesamtenergiedurchlässigkeit g: 53 %
U-Wert Ug: 0,7 W/m²K
Schalldämmwert ca. 40dB
Der angegebene Ug-Wert wurde nach DIN EN 673 berechnet.

Kantenbearbeitung "Kanten feingeschliffen (KGN)" für alle Einzelscheiben aus Floatglas (VSG) für große/schwere Isoliergläser, aufgrund der Eigenlast und zur Minderung des thermischen Glasbruchrisikos

*Hinweis: GT 315-2a Wärmeschutz-3-fach-Glas Ug=0,6*
GT 315-2a  Wärmeschutz-3-fach-Glas
für Türen und bodengebundene Verglasungen bei Zugangsmöglichkeit des
öffentlichen Personenverkehrs
(Öffnungsflügel OG, Türen EG, beidseitig Sicherheitsglas gemäß GUV)

Glasaufbau:
Glasart außen VSG 8mm (44+0,76PVB)
SZR 14mm Argon
Glasart mitte Float 4mm
SZR 14mm Argon
Glasart innen VSG 8mm (44+0,76PVB)
- mit thermisch verbessertem Randverbund

Technische Daten:
Gesamtenergiedurchlässigkeit g: 53 %
U-Wert Ug: 0,6 W/m²K
Schalldämmwert ca. 40dB
Der angegebene Ug-Wert wurde nach DIN EN 673 berechnet.

Kantenbearbeitung "Kanten feingeschliffen (KGN)" für alle Einzelscheiben aus Floatglas (VSG) für große/schwere Isoliergläser, aufgrund der Eigenlast und zur Minderung des thermischen Glasbruchrisikos

*Hinweis: GT 315-1b Wärmeschutz-3-fach-Glas, Ug=0,7 +Schallschutz*
GT 315-1b  Wärmeschutz-3-fach-Glas
für Türen und bodengebundene Verglasungen bei Zugangsmöglichkeit des
öffentlichen Personenverkehrs
(Öffnungsflügel OG, Türen EG, beidseitig Sicherheitsglas gemäß GUV)

Glasaufbau:
Glasart außen Schalldämm-VSG 12mm (66.2)
SZR 12mm Argon
Glasart mitte Float 4mm
SZR 12mm Argon
Glasart innen Schalldämm-VSG 8mm (44.2)
- mit thermisch verbessertem Randverbund

Technische Daten:
Gesamtenergiedurchlässigkeit g: 53 %
U-Wert Ug: 0,7 W/m²K
Schalldämmwert ca. 50dB
Der angegebene Ug-Wert wurde nach DIN EN 673 berechnet.

Kantenbearbeitung "Kanten feingeschliffen (KGN)" für alle Einzelscheiben aus Floatglas (VSG) für große/schwere Isoliergläser, aufgrund der Eigenlast und zur Minderung des thermischen Glasbruchrisikos

*Hinweis: GT 315-2b Wärmeschutz-3-fach-Glas, Ug=0,6 +Schallschutz*
GT 315-2b  Wärmeschutz-3-fach-Glas
für Türen und bodengebundene Verglasungen bei Zugangsmöglichkeit des
öffentlichen Personenverkehrs
(Öffnungsflügel OG, Türen EG, beidseitig Sicherheitsglas gemäß GUV)

Glasaufbau:
Glasart außen Schalldämm-VSG 12mm (66.2)
SZR 14mm Argon
Glasart mitte Float 4mm
SZR 14mm Argon
Glasart innen Schalldämm-VSG 8mm (44.2)
- mit thermisch verbessertem Randverbund

Technische Daten:
Gesamtenergiedurchlässigkeit g: 53 %
U-Wert Ug: 0,6 W/m²K
Schalldämmwert ca. 50dB
Der angegebene Ug-Wert wurde nach DIN EN 673 berechnet.

Kantenbearbeitung "Kanten feingeschliffen (KGN)" für alle Einzelscheiben aus Floatglas (VSG) für große/schwere Isoliergläser, aufgrund der Eigenlast und zur Minderung des thermischen Glasbruchrisikos

*Hinweis: GT 318-1a Wärmeschutz-3-fach-Glas, Ug=0,7*
GT 318-1a  Wärmeschutz-3-fach-Glas
für Türen und bodengebundene Verglasungen bei Zugangsmöglichkeit des
öffentlichen Personenverkehrs
(Festverglasung EG, beidseitig Sicherheitsglas gemäß GUV)

Glasaufbau:
Glasart außen VSG 12mm (66+0,76PVB)
SZR 12mm Argon
Glasart mitte Float 6mm
SZR 12mm Argon
Glasart innen VSG 12mm (66+0,76PVB)
- mit thermisch verbessertem Randverbund

Technische Daten:
Gesamtenergiedurchlässigkeit g: 53 %
U-Wert Ug: 0,7 W/m²K
Schalldämmwert ca. 44dB
Der angegebene Ug-Wert wurde nach DIN EN 673 berechnet.

Kantenbearbeitung "Kanten feingeschliffen (KGN)" für alle Einzelscheiben aus Floatglas (VSG) für große/schwere Isoliergläser, aufgrund der Eigenlast und zur Minderung des thermischen Glasbruchrisikos

*Hinweis: GT 318-2a Wärmeschutz-3-fach-Glas, Ug=0,6*
GT 318-2a  Wärmeschutz-3-fach-Glas
für Türen und bodengebundene Verglasungen bei Zugangsmöglichkeit des
öffentlichen Personenverkehrs
(Festverglasung EG, beidseitig Sicherheitsglas gemäß GUV)

Glasaufbau:
Glasart außen VSG 12mm (66+0,76PVB)
SZR 14mm Argon
Glasart mitte Float 6mm
SZR 14mm Argon
Glasart innen VSG 12mm (66+0,76PVB)
- mit thermisch verbessertem Randverbund

Technische Daten:
Gesamtenergiedurchlässigkeit g: 53 %
U-Wert Ug: 0,6 W/m²K
Schalldämmwert ca. 44dB
Der angegebene Ug-Wert wurde nach DIN EN 673 berechnet.

Kantenbearbeitung "Kanten feingeschliffen (KGN)" für alle Einzelscheiben aus Floatglas (VSG) für große/schwere Isoliergläser, aufgrund der Eigenlast und zur Minderung des thermischen Glasbruchrisikos

*Hinweis: GT 318-1b Wärmeschutz-3-fach-Glas, Ug=0,7 +Schallschutz*
GT 318-1b  Wärmeschutz-3-fach-Glas
für Türen und bodengebundene Verglasungen bei Zugangsmöglichkeit des
öffentlichen Personenverkehrs
(Festverglasung EG, beidseitig Sicherheitsglas gemäß GUV

Glasaufbau:
Glasart außen Schalldämm-VSG 16mm (88+0,76PVB-SI)
SZR 12mm Argon
Glasart mitte Float 6mm
SZR 12mm Argon
Glasart innen Schalldämm-VSG 12mm (66+0,76PVB-SI)
- mit thermisch verbessertem Randverbund

Technische Daten:
Gesamtenergiedurchlässigkeit g: 53 %
U-Wert Ug: 0,7 W/m²K
Schalldämmwert ca. 51dB
Der angegebene Ug-Wert wurde nach DIN EN 673 berechnet.

Kantenbearbeitung "Kanten feingeschliffen (KGN)" für alle Einzelscheiben aus Floatglas (VSG) für große/schwere Isoliergläser, aufgrund der Eigenlast und zur Minderung des thermischen Glasbruchrisikos

*Hinweis: GT 318-2b Wärmeschutz-3-fach-Glas, Ug=0,6 +Schallschutz*
GT 318-2b  Wärmeschutz-3-fach-Glas
für Türen und bodengebundene Verglasungen bei Zugangsmöglichkeit des
öffentlichen Personenverkehrs
(Festverglasung EG, beidseitig Sicherheitsglas gemäß GUV

Glasaufbau:
Glasart außen Schalldämm-VSG 16mm (88+0,76PVB-SI)
SZR 14mm Argon
Glasart mitte Float 6mm
SZR 14mm Argon
Glasart innen Schalldämm-VSG 12mm (66+0,76PVB-SI)
- mit thermisch verbessertem Randverbund

Technische Daten:
Gesamtenergiedurchlässigkeit g: 53 %
U-Wert Ug: 0,6 W/m²K
Schalldämmwert ca. 51dB
Der angegebene Ug-Wert wurde nach DIN EN 673 berechnet.

Kantenbearbeitung "Kanten feingeschliffen (KGN)" für alle Einzelscheiben aus Floatglas (VSG) für große/schwere Isoliergläser, aufgrund der Eigenlast und zur Minderung des thermischen Glasbruchrisikos

*Hinweis: Beschläge Fenster*
Beschläge, für Fenster

*Hinweis: BF 130-1 DK-Beschlag*
BF 130-1  DK-Beschlag
Verdecktliegender Dreh-Kipp-Beschlag mit Einhandbedienung, für
Flügellasten bis 130/160 kg und einem Öffnungswinkel in Drehstellung von
90°/180°

Widerstandsklasse gemäß DIN EN 1627 RC 2

Konstruktionsmerkmale:
Der Beschlag ist mit einer in Dreh- und in Kippstellung wirksamen
Fehlbedienungssperre ausgestattet.
Scheren- und Ecklager sind verdecktliegend im Falz eingebaut.
Alle Verriegelungspunkte sind mit Schließrollen auszuführen.
Die untere griffseitige Eckumlenkung muss mit einem Entlastungslager
ausgeführt werden.
Die Verriegelung an diesem Punkt erfolgt über einem im Auflaufbock
integrierten Verschlusspunkt mit Schließrolle.
Die Öffnungsweite der Flügel in Drehstellung beträgt maximal 180°.
Durch Montage eines zusätzlichen Anschlages kann der Öffnungswinkel, der
Einbausituation angepasst, auf 90° begrenzt werden.
Korrosionsschutz des Grundbeschlages nach DIN EN 1670: Klasse 5
Bedienkräfte nach DIN EN 13115: Klasse 1
Dauerfunktion nach DIN EN 12400: Klasse 2

Ein gegen Aufbohren geschütztes Kammergetriebe mit RC-Griffen, sowie zusätzliche Sicherheitsverriegelungen gemäß den Systemvorgaben, sind einzusetzen.

*Hinweis: BF 130-2 DK-Beschlag*
BF 101-2  DK-Beschlag
Verdecktliegender Dreh-Kipp-Beschlag mit Einhandbedienung, für
Flügellasten bis 200 kg und einem Öffnungswinkel in Drehstellung von
90°/180°

Widerstandsklasse gemäß DIN EN 1627 RC 2

Für die großen Flügeln gemäß Planunterlagen sind zugelassene Beschlagsysteme für Fensterflügel bis 3,0 m Flügel-Falzhöhe auszuwählen.

Konstruktionsmerkmale:
Der Beschlag wie vor, jedoch
für DK-Flügel geeignet für Flügelgewichte von ca. 200 kg

Angebotenes Fabrikat: '......................................'
(vom Bieter auszufüllen)

*Hinweis: BF 130-3 D-Beschlag*
BF 101-3  D-Beschlag
Verdecktliegender Dreh-Beschlag mit Einhandbedienung, für
Flügellasten bis 300 kg und einem Öffnungswinkel in Drehstellung von
90°/180°

Widerstandsklasse gemäß DIN EN 1627 RC 2

Für die großen Flügeln gemäß Planunterlagen sind zugelassene Beschlagsysteme für Fensterflügel bis 3,0 m Flügel-Falzhöhe auszuwählen.

Konstruktionsmerkmale:
Der Beschlag wie vor, jedoch
für D-Flügel geeignet für Flügelgewichte von ca. 300 kg

Angebotenes Fabrikat: '......................................'
(vom Bieter auszufüllen)

*Hinweis: BF 140-1 D-Beschlag inkl. Montage bauseitiger RWA-Komponenten*
BF 104  D-Beschlag 130/160 kg
Verdecktliegender Dreh-Beschlag mit Einhandbedienung, für Flügellasten
bis 130/160 kg und einem Öffnungswinkel in Drehstellung von 90°/180°

Konstruktionsmerkmale:
Der Beschlag ist mit einer in Drehstellung wirksamen
Fehlbedienungssperre ausgestattet.
Scheren- und Ecklager sind verdecktliegend im Falz eingebaut.
Alle Verriegelungspunkte sind mit Schließrollen auszuführen.
Die Anzahl und Ausführung der Verriegelungspunkte (Riegelstücke) ist in
Abhängigkeit der Größe des Flügels und der Belastung, Anhand der
Systemvorgaben vorzunehmen.
Die untere griffseitige Eckumlenkung muss mit einem Entlastungslager
ausgeführt werden.
Die Verriegelung an diesem Punkt erfolgt über einem im Auflaufbock
integrierten Verschlusspunkt mit Schließrolle.
Die Öffnungsweite der Flügel in Drehstellung beträgt maximal 180°.
Durch Montage eines zusätzlichen Anschlages kann der Öffnungswinkel, der
Einbausituation angepasst, auf 90° begrenzt werden.
Korrosionsschutz des Grundbeschlages nach DIN EN 1670: Klasse 5
Bedienkräfte nach DIN EN 13115: Klasse 1
Dauerfunktion nach DIN EN 12400: Klasse 2

inkl. Montage der durch Gewerk Elektro bauseits gestellten RWA/NRWGSystem-Komponenten nach EN 12101-2 Eine ggf. notwendige Verbreiterung der Rahmenprofile wegen der Anordnung der Systemkomponenten ist einzukalkulieren. Kettenantrieb K30 (bauseits gestellt) Aufliegender Antrieb für Kipp-, Klapp- und Drehfenster, geeignet für Rauchabzug und Lüftung

Funktion: automatische Abschaltung beim Erreichen der Endpositionen Überlastschutz Dichtschluss einstellbar Ausstellmechanik mit Doppelkette nach dem Reißverschlussprinzip synchronisierbar

Hublänge 800 mm, Stromaufnahme 1,2 A, Druck-/Zugkraft max. 300 N, Zuhaltekraft 2500 N Gesamtlaufzeit > 60 sec. Inkl. Vorrichtung für verdeckte Leitungsführung in Pfosten-Riegel-Elementen von Bedienstelle zu RWA-Fensterflügel

*Hinweis: BF 140-2 D-Beschlag inkl. Lieferung und Montage RWA*
BF 104  D-Beschlag 130/160 kg
Verdecktliegender Dreh-Beschlag mit Einhandbedienung, für Flügellasten
bis 130/160 kg und einem Öffnungswinkel in Drehstellung von 90°/180°

Konstruktionsmerkmale:
Der Beschlag ist mit einer in Drehstellung wirksamen
Fehlbedienungssperre ausgestattet.
Scheren- und Ecklager sind verdecktliegend im Falz eingebaut.
Alle Verriegelungspunkte sind mit Schließrollen auszuführen.
Die Anzahl und Ausführung der Verriegelungspunkte (Riegelstücke) ist in
Abhängigkeit der Größe des Flügels und der Belastung, Anhand der
Systemvorgaben vorzunehmen.
Die untere griffseitige Eckumlenkung muss mit einem Entlastungslager
ausgeführt werden.
Die Verriegelung an diesem Punkt erfolgt über einem im Auflaufbock
integrierten Verschlusspunkt mit Schließrolle.
Die Öffnungsweite der Flügel in Drehstellung beträgt maximal 180°.
Durch Montage eines zusätzlichen Anschlages kann der Öffnungswinkel, der
Einbausituation angepasst, auf 90° begrenzt werden.
Korrosionsschutz des Grundbeschlages nach DIN EN 1670: Klasse 5
Bedienkräfte nach DIN EN 13115: Klasse 1
Dauerfunktion nach DIN EN 12400: Klasse 2

inkl. Lieferung und Montage aller beschriebenen Systemkomponenten
elektr. Anschluss durch Gewerk Elektro für RWA/NRWG Systeme nach EN 12101-2 Ausführung gemäß der aktuellen Zusammenfassung, der Erstprüfungen, des Systemgebers.

Profilbautiefen und Ansichten: siehe System- und Positionsbeschreibungen.

Es müssen geprüfte Komplettlösungen (NRWG), bestehend aus Fenster und Antrieb eingesetzt werden. Bei Auftragserteilung ist ein zusammenfassendes Prüfzeugnis (Prüfung auf Aerodynamik, Brand und Dauerbelastung) vorzulegen.

Die Fertigung der NRWG muss von einer anerkannten Prüfstelle fremdüberwacht werden. Geprüfte NRWG müssen durch ein bauproduktenrechtliches CE-Zeichen gekennzeichnet werden.
Die zulässigen, geprüften Flügelabmessungen, Flügelgewichte und Flügelflächen für die jeweilige Öffnungsart und Ausführung sind nach den Bemessungsunterlagen des SystemHerstellers zu ermitteln.
Es dürfen nur geprüfte, zum System gehörende Beschläge eingesetzt werden (Art und Ausführung wird gesondert beschrieben). Weiterhin sind die RWA-Anlagen mit den jeweils zum beschriebenen System gehörenden Bändern auszustatten. Die erforderliche Anzahl ist den Bemessungstabellen des System-Herstellers zu entnehmen.

Profilbautiefen und Ansichten: siehe Systembeschreibung Standardsystem

Kettenantrieb K30
Aufliegender Antrieb für Kipp-, Klapp- und Drehfenster, geeignet für Rauchabzug und Lüftung

Funktion:
automatische Abschaltung beim Erreichen der Endpositionen
Überlastschutz
Dichtschluss einstellbar
Ausstellmechanik mit Doppelkette nach dem Reißverschlussprinzip
synchronisierbar Hublänge 800 mm, Stromaufnahme 1,2 A, Druck-/Zugkraft max. 300 N, Zuhaltekraft 2500 N
Gesamtlaufzeit > 60 sec.

Technische Daten:
Eingangs-/Betriebsspannung: 24 V DC (-10% +25 %)
elektr. Anschluss: 2-polige Steckschraubklemme
Abschaltung: eingebaute Endschalter Auf und Zu mit Sicherheitslastabschaltung
Laufzeit: ca. 10 Sekunden / 100 mm Hub
Einschaltdauer: 3 Minuten (ED/ON) 7 Minuten (AD/OFF)
Schutzart: IP 20 nach DIN 40 050
Umgebungstemperatur: -10° C bis +60° C
Ausstellmechanik: Edelstahldoppelkette (wartungsfrei)
Gehäusematerial: Aluminium Farbe: RAL 9006 Endkappen: Kunststoff, schwarz

Inkl. Vorrichtung für verdeckte Leitungsführung in Pfosten-Riegel-Elementen von Bedienstelle zu RWA-Fensterflügel

*Hinweis: BF 710 Magnetschalter-Set*
BF 710  Magnetschalter-Set für vorbeschriebene Beschläge
zur elektronischen Öffnungs- und Verschlussüberwachung von
Aluminiumfenstern.
Abgestimmt auf das Fensterprofil-System.

Bestehend aus:
Magnetschalter
6,00 m Anschlussleitung
Dauermagnet

Besonderheiten:
Wechselkontakt

*Hinweis: BF 801-1 Öffnungsbegrenzer 90°, 160kg*
BF 801-1  Öffnungsbegrenzer 90°

Es ist ein Öffnungsbegrenzer mit folgenden Merkmalen einzusetzen:
Öffnungsbegrenzung bei max. 90°, energieverzehrender Endanschlag,
Dämpfung über die gesamte Öffnungsweite (vermindert selbständige
Bewegungen des Flügels z.B. bei Durchzug), einsetzbar für Flügellasten
bis 160 kg, absolut wartungsfrei, ovales Design.

*Hinweis: BF 801-2 Öffnungsbegrenzer 90°, 200kg*
BF 801-2  Öffnungsbegrenzer 90°

Es ist ein Öffnungsbegrenzer wie vor, jedoch einsetzbar für Flügellasten
bis 200 kg, absolut wartungsfrei, ovales Design.

*Hinweis: BF 801-3 Öffnungsbegrenzer 90°, 300kg*
BF 801-3  Öffnungsbegrenzer 90°

Es ist ein Öffnungsbegrenzer wie vor, jedoch einsetzbar für Flügellasten
bis 300 kg, absolut wartungsfrei, ovales Design.

*Hinweis: BF 905 Fenstergriff mit verdecktliegendem Getriebe*
BF 905  Fenstergriff mit verdecktliegendem Getriebe

Das Getriebe wird in den Falz eingebaut.
Die Befestigung des Getriebes erfolgt mittels einer raumseitig
aufgeschraubten, kreisförmigen Rosette (Durchmesser 32 mm).
Die Befestigungsschrauben werden durch den - später zu montierenden -
Fenstergriff abgedeckt. Während der Bauzeit ist die Rosette mit einer
Schutzkappe abzudecken.
Das Fenstergriff-Getriebe ist mit Rastpunkten in Dreh-, Verschluss- und
Kippstellung ausgestattet.
Der Fenstergriff ist erst nach Abschluss der Fenstermontage
beziehungsweise vor der Gebrauchsabnahme der Fenster zu montieren. Die
farblich auf den Fenstergriff abgestimmte Abdeck-Rosette ist ebenfalls
erst zu diesem Zeitpunkt aufzudrücken.

Farbton: Inox
Werkstoff: Inox

*Hinweis: BF 906 Fenstergriff abschließbar*
BF 906  Fenstergriff abschließbar mit einer Schaltstufe, mit verdecktliegendem Getriebe

Das Getriebe wird in den Falz eingebaut.
Die Befestigung des Getriebes erfolgt mittels einer raumseitig aufgeschraubten Rosette.
Die Befestigungsschrauben werden durch den - später zu montierenden - Fenstergriff abgedeckt. Während der Bauzeit ist die Rosette mit einer Schutzkappe abzudecken.
Der Fenstergriff ist mit einem Schließzylinder mit einer Schaltstufe auszustatten.
Der Fenstergriff ist erst nach Abschluss der Fenstermontage beziehungsweise vor der Gebrauchsabnahme der Fenster zu montieren.

Funktionsbeschreibung:
Grundstellung
Ein Öffnen des Fensters wird verhindert.

Schaltstufe 1
Der Fenstergriff kann aus der senkrechten Stellung um 90° nach oben in die Drehstellung und um weitere 90° in die Kippstellung, gedreht werden.

Griff:
einseitiger Fenstergriff für Holz-Alu-Fenster, mit Griffrosette korbbogenförmig.

Material: Edelstahl

Oberfläche: fein matt

Leit-Fabrikat:  FSB, 1070 o.glw.

Angebotenes Fabrikat: '......................................'
(vom Bieter auszufüllen)

*Hinweis: Türbeschläge*
Beschläge, für Türen

*Hinweis: Schließfunktion von Notausgangstüren*
Schließfunktion von Notausgangstüren

1- flg. Türen

"E" -Wechselfunktion-,
Grundstellung: Die Tür ist auf der Bandseite nur mit Schlüssel zu
öffnen.
Schaltstellung: Auf der Bandgegenseite kann die Tür über den Drücker,
auch im abgeschlossenen Zustand, immer geöffnet werden.

2- flg. Türen

Vollpanik: Schließfunktion "E" -Wechselfunktion-,
Die Antipanik-Funktion kann vom Stand- und Gangflügel ausgelöst werden.
Standflügel: Beide Türflügel werden bei Betätigung entriegelt.
Gangflügel: Nur der Gangflügel wird entriegelt.
Grundstellung: Die Tür ist auf der Bandseite nur mit Schlüssel zu
öffnen.
Schaltstellung: Auf der Bandgegenseite kann die Tür über den Drücker,
auch im abgeschlossenen Zustand, immer geöffnet werden.

*Hinweis: Wartungsarme Rollentürbänder Edelstahl*
Wartungsarme Rollentürbänder

Dreiteilige Edelstahl-Rollentürbänder mit einer Abmessung von 22 x 200 mm, für Flügellasten bis 200 kg.

Konstruktionsmerkmale:

Die gesamte Technik für die sichere Verankerung und die Feinjustierung ist im Türfalz angeordnet. Ohne den Türflügel auszuhängen, kann eine Feinjustierung vorgenommen werden.

Gebrauchsklasse nach DIN EN 1935: Klasse 4

Korrosionsschutz nach DIN EN 1670: Klasse 4

Bandklasse nach DIN EN 1935: Klasse 14

Mechanische Beanspruchung nach DIN EN 12400: Klasse 8

*Hinweis: BT 108 1-flügeliger Türbeschlag, als Mehrfachverriegelung*
BT 108 1-flügeliger Türbeschlag, als Mehrfachverriegelung

Türbänder:
gemäß Beschreibung und entsprechend den zu erwartenden Lasten.
3-dimensional verstellbar, Material Edelstahl matt

Schloss incl. Zubehör:
Mehrfachverriegelung, mit Selbstverriegelung, Hauptriegel und
4 Fallenriegel, mit / ohne Wechsel, mit Gegendruck gesichertem Fallenriegel, Schließleiste. Vorgerichtet für Profilzylinder.

Betätigung innen:
Türdrücker Edelstahl.

Betätigung außen:
Knauf Edelstahl.

Betätigungsgarnitur in gesonderter Beschreibung.

*Hinweis: BT 150 1-flügeliger Türbeschlag, Widerstandsklasse RC 2*
BT 150  1-flügeliger Türbeschlag, Widerstandsklasse RC 2, Mehrfachverriegelung

Türbänder:
gemäß Beschreibung und entsprechend den zu erwartenden Lasten.
3-dimensional verstellbar, Material Edelstahl matt

Schloss incl. Zubehör:
Sicherungsbolzen, Falzluftbegrenzer, Anbohrschutz entsprechend des Systemprüfzeugnisses
Profilzylinder mit Bohr- und Ziehschutz, Klasse 2 nach DIN 18252 und Aufbohrschutz.
SafeMatic Mehrfachverriegelung, mit Selbstverriegelung, Hauptriegel und 4 Fallenriegel, eintourig, mit Wechsel, mit Gegendruck gesichertem Fallenriegel, Schließleiste.

Betätigung innen:
Türdrücker, Edelstahl.

Betätigung außen:
Knauf, Edelstahl

Betätigung in gesonderter Beschreibung

*Hinweis: BT 121 1-flügeliger Türbeschlag, Antipanik Mehrfachverriegelung*
BT 121  1-flügeliger Türbeschlag, Antipanik Mehrfachverriegelung
Schließfunktion "E"
gemäß DIN EN 179

Türbänder:
gemäß Beschreibung und entsprechend den zu erwartenden Lasten.
3-dimensional verstellbar, Material Edelstahl matt

Schloss incl. Zubehör:
Antipanik Mehrfachverriegelung, mit Selbstverriegelung, Falle
und 4 Fallenriegel, mit Wechsel, mit Gegendruck gesichertem
Fallenriegel, mit motorischer Funktion (E-Öffnerfunktion), Kabelübergang
und Kabelset, Schließplatten. Vorgerichtet für Profilzylinder.

Betätigung innen:
Türdrücker nach DIN EN 179  Edelstahl.

Betätigung außen:
Türknauf  Edelstahl.

Betätigungsgarnitur in gesonderter Beschreibung.

*Hinweis: BT 121-1 1-flügeliger Türbeschlag, Antipanik, Widerstandsklasse RC 2*
BT 121  1-flügeliger Türbeschlag, Antipanik Mehrfachverriegelung
Schließfunktion "E"
gemäß DIN EN 179

Türbänder:
gemäß Beschreibung und entsprechend den zu erwartenden Lasten.
3-dimensional verstellbar, Material Edelstahl matt

Schloss incl. Zubehör:
Sicherungsbolzen, Falzluftbegrenzer, Anbohrschutz entsprechend des Systemprüfzeugnisses
Profilzylinder mit Bohr- und Ziehschutz, Klasse 2 nach DIN 18252 und Aufbohrschutz.
SafeMatic Mehrfachverriegelung, mit Selbstverriegelung, Hauptriegel und 4 Fallenriegel, eintourig, mit Wechsel, mit Gegendruck gesichertem Fallenriegel, Schließleiste.

Betätigung innen:
Türdrücker, Edelstahl.

Betätigung außen:
Knauf, Edelstahl

Betätigung in gesonderter Beschreibung

*Hinweis: BT 125 Türöffner*
BT 125 Türöffner

Elektrischer Türöffner, E-Öffner mit Tagesentriegelung, zur bauseitigen Ansteuerung über Taster.
Die Einzelkomponenten sind komplett funktionsfähig einzubauen und zu verkabeln. Für die Kabelverlegung ist
ein metallisches Leerrohr einzubauen.Übergabepunkt zur bauseitigenElektroinstallation ist aussen am
Blendrahmen (Leibungsbereich) vorzusehen.

*Hinweis: BT 130 Wechselgarnitur*
BT 110 Wechselgarnitur

Wechselgarnitur
Drücker - Knauf

Türdrücker und Türknopf, als zweiteiliger Kompaktbeschlag mit Gleitlagerbuchsen für Rahmenaussentüren in Holz-Alu-Bauweise,
inkl. Drückerrosette,
korbbogenförmig,
inkl. Schlüsselrosette, Lochung für Profilzylinder.

Ausführung:  beidseitig verkröpft,

Material:  Edelstahl

Oberfläche:  fein matt

Klassifizierung gem.
DIN EN 1906:  4 ǀ 7 ǀ - ǀ D ǀ 1 ǀ 4 ǀ 0 ǀ A,

Leit-Fabrikat:  FSB, 1070 o.glw.

Angebotenes Fabrikat: '......................................'
(vom Bieter auszufüllen)

*Hinweis: BT 131 Wechselgarnitur, Einbruchschutz RC 2*
BT 111 Wechselgarnitur

Wechselgarnitur
Drücker - Knauf wie vor, jedoch
geeignet für Einbruchschutz Widerstandsklasse RC 2

Leit-Fabrikat:  FSB, 1070 o.glw.

Angebotenes Fabrikat: '......................................'
(vom Bieter auszufüllen)

*Hinweis: BT 132 Wechselgarnitur Antipanik*
BT 111 Wechselgarnitur für Tür mit Antipanikfunktion nach DIN EN 179 Schließfunktion "E"

Wechselgarnitur wie vor, jedoch

Ausführung:  beidseitig verkröpft,
  Fluchttür  EN179

Leit-Fabrikat:  FSB, 1070 o.glw.

Angebotenes Fabrikat: '......................................'
(vom Bieter auszufüllen)

*Hinweis: BT 133 Wechselgarnitur Antipanik, Einbruchschutz RC 2*
BT 133 Wechselgarnitur für Tür mit Antipanikfunktion nach DIN EN 179 Schließfunktion "E"

Wechselgarnitur wie vor, jedoch

Ausführung:  beidseitig verkröpft,
  Fluchttür  EN179

und
geeignet für Einbruchschutz Widerstandsklasse RC 2

Leit-Fabrikat:  FSB, 1070 o.glw.

Angebotenes Fabrikat: '......................................'
(vom Bieter auszufüllen)

*Hinweis: BT 134 Drücker- Stange*
BT 134 Drücker- Stange

Wechselgarnitur
Drücker - Knauf wie vor, jedoch
geeignet für Einbruchschutz Widerstandsklasse RC 2

Drücker - Stange:
einseitiger Türdrücker, korbbogenförmig, als Kompaktbeschlag mit Gleitlagerbuchse für Rahmenaussentüren in Holz-Alu-Bauweise mit Holz-Alu-Türblatt, inkl. Drückerrosette, inkl.  Schlüsselrosette, Lochung für Profilzylinder.

Klassifizierung gem.
DIN EN 1906:  4 ǀ 7 ǀ - ǀ D ǀ 1 ǀ 4 ǀ 0 ǀ A,

Material:  Edelstahl

Oberfläche:  fein matt

Leit-Fabrikat:  FSB, 1070 o.glw.

Angebotenes Fabrikat: '......................................'
(vom Bieter auszufüllen)

Griffstange:  Griffstange mit rundem Querschnitt,
unsichtbar befestigt.

Länge:  Türhoch

Durchmesser:  40mm

Material:  Edelstahl

Oberfläche:  fein matt

Leit-Fabrikat:  FSB, 66 6609 o.glw.

Angebotenes Fabrikat: '......................................'
(vom Bieter auszufüllen)

*Hinweis: BT 757 Fallenriegelüberwachung*
BT 757 Fallenriegelüberwachung
Nachrüstartikel, ersetzt den oberen Schlosskasten durch einen
Schlosskasten mit elektrischer Überwachung der Fallenriegel, incl. 6 m
Anschlussleitung.
abgestimmt auf das Türprofil-System

Bestehend aus:
Fallenriegelüberwachung
6,00 m Anschlussleitung

*Hinweis: Türbeschläge Zubehör*

*Hinweis: BT 700 Türschließer mit Gleitschiene*
BT 700 Türschließer mit Gleitschiene
Ein Stück oben liegender Gleitschienen-Türschließer nach DIN EN 1154.
Schließablauf, Endanschlag und Öffnungsdämpfung hydraulisch kontrolliert
und einstellbar,
Schließkraft stufenlos einstellbar.
Schließergröße, entsprechend der Türflügelbreite.

*Hinweis: BT 750 Magnetschalter-Set*
BT 750 Magnetschalter-Set
zur elektronischen Öffnungsüberwachung von Türen.

Ausführung als:
- Wechselkontakt.
- Falzmaß der Tür von 15 mm - 17 mm
- Inklusive Zuleitung, Länge 6 m
- Montageort: Profilintegriert
- Montageart: Dübelmontage

*Hinweis: BT 760 Montage Fluchtwegsteuerungskomponenten*
BT 760 Montage Fluchtwegsteuerungskomponenten

Einbau der bauseits zur Verfügung gestellten Systemkomponenten Türöffner, Fallenschloss und Panikschloss der Fluchttürsteuerung wie unter "BT 761 Lieferung und Montage Fluchtwegsteuerungskomponenten" beschrieben

*Hinweis: BT 761 Lieferung und Montage Fluchtwegsteuerungskomponenten*
BT 761 Lieferung und Montage Fluchtwegsteuerungskomponenten

Wie BT 760, jedoch komplette Lieferung und Montage (über Beschreibung unter BT 3 hinaus) der Fluchttürsteuerung bestehend aus

FLUCHTWEGSICHERUNG
Technische Beschreibung:
Fluchtwegsteuerung zur Sicherung einer Tür im Verlauf von Flucht- und Rettungswegen mit elektrischer Verriegelung gemäß der gültigen Fassung der EltVTR. Veränderungen und Abweichungen des Systems bedürfen einer Zustimmung im Einzelfall durch die oberste Bauaufsichtsbehörde des Landes. Diese Befreiung ist im Bedarfsfall vom Bauherren zu beantragen. Die unmittelbar an der Tür montierte Nottaste ist die wichtigste Komponente des Rettungswegsystems. Nach einer Freischaltung kann die Wiederverriegelung nur an der Tür vorgenommen werden Hierzu ist an der Tür ein entsprechender Taster (Schlüsseltaster) vorzusehen. Das Rettungswegsystem darf an Rauchschutztüren und Feuerschutztüren nur dann angebracht werden, wenn die Verwendbarkeitsnachweise für diese Türen dies vorsehen und deren Maßgaben beachtet werden (EltVTR, Abschnitt 5). Das Nottasten-Hinweisschild ist im Schalterprogramm integriert. Es kann bei Bedarf mit Beleuchtung nachgerüstet werden. Es ist zwingend eine flächig zu betätigende, barrierefreie Schlaghaube erforderlich. Eine separate (abgesetzte) Steuerung ist nicht gewünscht. Bei Ausführung der Türzentralen in unter Putz, sind folgende Angaben einzuhalten:
-Montage in 3 Dosen: Alle erforderlichen Komponenten vor Ort. Keine externen Elemente erforderlich. Nottasten-Hinweisschild im Schalterprogramm integriert. Schlüsseltaster in sabotagegeschützter unter Putz Ausführung, Demontage nur mit Schlüssel möglich. Montage in 62,5mm tiefe Standard-UP-Dosen. Die Verriegelung der Türe erfolgt zusätzlich zum Panikbeschlag
-integriert mit: Fluchttüröffnern mit Schlossfallenführung sowie einem Fallenschloss. Elektrische Leitungsverlegung bauseitig durch Elektrofirma nach Angabe des ElektroFachplaners und des Systemlieferanten.

Leit-Fabrikat:
GEZE SecuLogic System TZ 320 SN Standard, eff eff, o. glw.

Angebotenes Fabrikat: '......................................'
(vom Bieter auszufüllen)

zur Sicherung einer Tür im Verlauf von Flucht- und Rettungswegen mit elektrischer Verriegelung gemäß EltVTR. Geeignet zum Anschluss an Drehtürantriebe, Motorschlösser, Brandmeldeanlagen, Einbruchmeldeanlagen sowie zur Weiterleitung von Meldungen an die Gebäudeleittechnik, u.v.m., System bestehend aus:
Türzentrale GEZE SecuLogic TZ 320 SN o. glw.
in Bus-Technik

Mit integrierter Steuerung, Schlüsseltaster, Nottasten Hinweisschild und Netzteil. Geprüft nach EltVTR.

Ausstattung:
· Steuerung mit beleuchteter Nottaste
LED-Anzeigen für die Betriebszustände:
- Tür verriegelt / entriegelt / kurzzeitentriegelt
- Tür offen / geschlossen
- Alarm, Voralarm, Störung
Farbige Klemmen zur Unterscheidung der Anschlüsse für die Peripherie.
Flächig zu betätigende, barrierefreie Schlaghaube mit Sabotageschutz.
· Integriertes Nottasten-Hinweisschild, unbeleuchtet
· Schlüsseltaster mit 2 Schaltkontakten, inkl. Profilhalbzylinder zum Einstellen der Funktionen Kurzzeitfreigabe, Dauerentriegeln, Verriegeln und zur Alarmrückstellung
· Netzteil
Netzspannung 230 V AC,
Betriebsspannung 24 V DC
Ausgangsstrom max. 650 mA (bei AP-Zentralen) Ausgangsstrom max. 600 mA (bei UP-Zentralen)

Anschlüsse:
· 3 programmierbare Eingänge
zum Anschluss von Zeitschaltuhr, Brandmeldeanlage, Einbruchmeldeanlage, Zutrittskontrolle, Schlösser mit Zylinderkontakt u.v.m.
Funktion: High aktiv, Low aktiv und Deaktiv je Zustand wählbar
· 2 programmierbare Ausgänge zum Anschluss von Drehtürantrieb, Motorschloss, Drückersperrschloss, zusätzlichem Türöffner, optischer oder akustischer Alarmanzeige u.v.m.
Funktion: Öffner, Schließer und Deaktiv je Zustand wählbar
· Eingang für indirekte Freischaltung durch externe Nottasten
· Eingang für Beleuchtung des Nottasten-Hinweisschildes
· Eingang für externen Schlüsseltaster zur Steuerung der Betriebsarten · Eingang für Rückmeldung des Türzustands
· Eingang für Rückmeldung des Verriegelungszustands
· Vorgerichtet zur Vernetzung über BUS mit Visualisierungssoftware VAT 220 SN, Tableau TE 220/TTE 220 und OPC-Schnittstelle OPC 220

Funktionen:
· Abbruch und Nachtriggern in Verbindung mit Kurzzeitentriegelung
· Kombination mit Drehtürantrieben ohne zusätzliche Komponenten möglich
· Steuerung und Visualisierung über Visualisierungssoftware VAT 220 SN und Tableau TE 220/TTE 220 sowie Übergabe an GLT über OPC-Schnittstelle möglich. EMA,- BMA Signale sowie der Zeitschaltuhr können über den BUS an alle Teilnehmer einer Buslinie weitergeleitet werden. Jeweils 5 Gruppen möglich.
· Integrierte Schleusenfunktion (Aktiv, Passiv und kombiniert). 10 Gruppen möglich.
· Weiterleitung von Systemzuständen an GLT über potentialfreie Ausgänge
· Weiterleitung von Sammelmeldungen wie Türzustand, Alarm und Verriegelt an GLT
· Integrierter Summer zu akustischen Signalisierung bei Alarmen und Voralarm
· Integrierte Wochenzeitschaltuhr
· Alarmspeicher mit Datum und Uhrzeit
· Automatische Speicherung des Betriebszustandes und der Nutzerdaten nach Netzausfällen bis zu 24h.

Ausführung:
Unterputzmontage:
Abmessungen (BxHxT): 3-fach Rahmen 81x223x62,5 mm Schalterprogramm E2 der Firma Gira in weiß o. glw.

Verwendung für Türen:
einflügelig

GEZE Fluchttüröffner Typ 331 o. glw. nach dem Ruhestromprinzip 24 V DC, gewährleistet bei Stromabschaltung auch bei hohem Türgegendruck eine sichere Entriegelung der Tür. Mit integriertem Rückmeldekontakt zur Überwachung des Tür- und des Verriegelungszustandes.
Druckfestigkeit gegen Aufbruchversuche 7500 N, Betriebsspannung 24 V DC,
Stromaufnahme 160 mA

Mit GEZE Einsteck-Fallenschloss Typ 807 o. glw. ,
mit einstellbarer Falle, als Gegenstück zum Fluchttüröffner Ausführung: mit kurzem Flachschließblech und Fallenfixierung DIN links oder DIN rechts
Hinweis: Der Fluchttüröffner wird in der Regel zusätzlich, abgesetzt zum vorhandenen Panikschloss montiert.
Montage, Inbetriebnahme und sachkundige Abnahme der beschriebenen Anlage mit Einweisung und Übergabe des Prüfbuchs.

*Hinweis: BT 762 Wartung RWS*
BT 762 Wartung RWS

Servicepaket für Wartung nach EltVTR sowie nach Herstellerangabe mit folgenden Leistungsmerkmalen:
- Verlängerung der Gewährleistung auf 36 Monate (Voraussetzung: Abschluss des Wartungsvertrages spätestens 3 Monate nach Inbetriebnahmedatum)
- Einmalige Wartung je Vertragsjahr
- Kostenlose Bereitstellung und Führung der Prüfunterlagen
- Anbringen der Prüfplakette
- Keine gesonderte Berechnung von Serviceleistungen und Fahrtkosten während des Garantiezeitraums
- Keine gesonderte Berechnung von Kleinteilen bis 25,- € je Wartung
- Keine gesonderte Berechnung von Arbeitszeit bei Austausch von Ersatzteilen während der Wartung
- Persönliche Erreichbarkeit des Helpdesk 24 Std. an 365 Tagen
- Vertragslaufzeit: 3 Jahre

Leit-Fabrikat: z.B. GEZE Servicepaket Komfort eff eff o.glw.

Angebotenes Fabrikat: '......................................'
(vom Bieter auszufüllen)

*Hinweis: Ausfachungen*

*Hinweis: PF 101 Verbundpaneel Fenster*
PF 101 Verbundpaneel Fenster

Innenschale: 2 mm Aluminiumblech, sichtbare Oberfläche holzsichtig (s.u.)
Dämmkern: 40 mm Polystyrol-Hartschaum
Außenschale: 2 mm Aluminiumblech
- mit thermisch verbessertem Abstandshalter

Technische Daten:
Bemessungswert der Wärmeleitfähigkeit: lambda = 0,033 W/(mK)
U-Wert Up: 0,72 W/m²K

Gesamtdicke: ca. 44 mm

Die Außenschale wird allseitig Z-förmig gekantet, so dass Außenkante Paneel und Außenkante Klemmleiste/Abdeckprofil in einer Flucht-Ebene verlaufen.
Die Ecken der gekanteten Außenschalen sind zu verschweißen.

Die Innenseite ist holzsichtig auszuführen. Ausführung Echtholz, Holzart wie Fensterrahmen bzw. Pfosten-Riegel-Konstruktion.

*Hinweis: PF 102 Verbundpaneel*
PF 102 Paneel mit Dämmung und Dampfsperre

Innenschale: 2 mm Aluminiumblech
Dämmkern: 80 mm Mineralwolle
Außenschale: 2 mm Aluminiumblech
- mit thermisch verbessertem Abstandshalter

Technische Daten:
Bemessungswert der Wärmeleitfähigkeit: lambda =  0,035 W/(mK)
U-Wert Up:  0,41 W/m²K
Einspanndicke: 26 mm

Die Außenschale wird allseitig Z-förmig gekantet, so dass Außenkante Paneel und Außenkante Klemmleiste/Abdeckprofil in einer Flucht-Ebene verlaufen.
Die Ecken der gekanteten Außenschalen sind zu verschweißen.

*Hinweis: PF 103 Verbundpaneel innen holzsichtig*
PF 103 Verbundpaneel innen holzsichtig

Innenschale: 2 mm Aluminiumblech, sichtbare Oberfläche holzsichtig (s.u.)
Dämmkern: 80 mm Mineralwolle
Außenschale: 2 mm Aluminiumblech
- mit thermisch verbessertem Abstandshalter

Technische Daten:
Bemessungswert der Wärmeleitfähigkeit: lambda =  0,035 W/(mK)
U-Wert Up:  0,41 W/m²K
Einspanndicke: 26 mm

Die Innenschale wird allseitig Z-förmig gekantet, so dass die Einspannzone auf die Falzbreite der Fenster-/ Fassaden-Konstruktion abgestimmt ist.
Die Ecken der gekanteten Innenschalen sind zu verschweißen.

Die Außenschale wird allseitig Z-förmig gekantet, so dass Außenkante Paneel und Außenkante Klemmleiste/Abdeckprofil in einer Flucht-Ebene verlaufen.
Die Ecken der gekanteten Außenschalen sind zu verschweißen.

Die Innenseite ist holzsichtig auszuführen. Holzart wie Pfosten-Riegel-Konstruktion.

*Hinweis: Baukörperanschlüsse für Fenster / Türelemente*

*Hinweis: AU 201 Anschluss unten (Türen) Bodenschwelle*
AU 201 Anschluss unten (Türen) Bodenschwelle

Die Höhe des Fußbodenaufbaues beträgt ca. 150 mm.

Der Anschluss unten im Bereich der Türen ist mit einer zum System gehörenden Bodenschwelle und einer Trennschiene auszustatten. Unterhalb der Türschwelle ist eine aufgeständerte, verzinkte Stahlrohrkonstruktion anzubringen, um die Türanlage abzustützen. Der Zwischenraum unterhalb der Basis und des Rohfußbodens ist allseitig mit Wärmedämmung auszufüllen.

Auf der Innenseite ist die Basiskonstruktion für den Anschluss der bauseitigen Fußbodenkonstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

Endgültige Ausführung gemäß Detailplanung des Architekten.

*Hinweis: Baukörperanschlüsse für Fassadenelemente*
Baukörperanschlüsse für Fassadenelemente

Die Befestigung / Verankerung der Elemente ist gemäß den statischen Erfordernissen und den Herstellervorgaben auszuführen. Die Gebäudeanschlüsse sind im Sinne der RAL-Montage auszuführen.

*Hinweis: Verankerung Glas-Holz-Aluminium-Warmfassade*
Verankerung Pfosten-Riegel-Warmfassade
Die Verankerung der Fassadenpfosten erfolgt mittels zum System gehörender, toleranzausgleichender Konsolen aus Aluminium.

Diese Konsolen werden jeweils in den Kopf und/oder Fußpunkten beziehungsweise an den Zwischendecken der Fassade angeordnet. Sie sind je nach Anforderung als Los- oder Festpunktaufhängung auszubilden.

Konstruktiv sind die Konsolen so auszubilden, dass sie eine zwängungsfreie Dilatation der Fassade gewährleisten. Gleichermaßen müssen Formänderungen des Baukörpers wie z.B. Deckendurchbiegungen ausgeglichen werden.

Die Befestigung der Konsolen am Baukörper erfolgt mittels Befestigungsmitteln aus Edelstahl und entsprechend ihrem speziellen Verwendungszweck angepassten und bauaufsichtlich zugelassenen Dübeln.

Alle Bauteile der Fassadenbefestigung müssen so ausgebildet sein, dass sie die auf die Fassade einwirkenden Kräfte sicher aufnehmen und auf das Tragwerk des Baukörpers übertragen.

*Hinweis: AS 301 Anschluss seitlich (Warmfassade) monolithisch mit bauseitiger innenseitiger Flankendämmung*
AS 301 Anschluss seitlich (Warmfassade) monolithisch mit bauseitiger innenseitiger Flankendämmung

Der Baukörper ist einschalig ausgebildet.
Um das äußere feingliedrige Erscheinungsbild des Baukörpers beizubehalten wird durch das Gewerk Innenputz eine Innen-Flankendämmung angebracht.

Die Elemente sind so einzubauen, dass die Aussenkante Deckschale bündig mit der Aussenkante Wand-Außenputz der vorspringenden Außenwandstirnseiten ist.

Zum Anschluss an den Baukörper sind im Falz des Pfostens ein Kunststoff- Anschlussprofil und eine Dichtungsfolie (Innenseite) einzuspannen. Zusätzlich ist für die äußere Abdichtung ein Wandanschlussprofil einzuspannen.

Der Bereich zwischen Falz des Pfostens und Baukörper bzw. bauseitiger Wärmedämmung ist vollflächig mit Wärmedämmung zu verfüllen.

Auf der Innenseite erfolgt die Abdichtung mittels der im Falz des Pfostens eingespannten Dichtungsfolie. Diese ist bis auf den Baukörper zurückzuführen und dort zu verkleben. Raumseitig ist als Abschluss zwischen Baukörper und Pfosten ein Aluminium U- Profil, 15/120/15, t = 2 mm mit verdeckter Befestigung am Posten zu montieren. Die innere Anschlussfuge zwischen Baukörper und Aluminium U-Profil ist mit dauerelastischen Dichtstoffen zu versiegeln.

Auf der Außenseite ist der Anschluss an die bauseitige Wandkonstruktion mit einem im Falz des Pfostens eingespannten L-förmigen Aluminium Wandanschlussprofil 120/15, t = 2 mm, herzustellen. Das Profil ist so auszubilden, dass es als Abdeckung für die am Wandanschluss angebrachte Wärmedämmung dient. Die Breite des Profils ist so zu wählen, dass die Deckschale des Pfostens reversibel ist.
Die äußere Anschlussfuge zwischen Mauerwerk und Fassade ist mit einem Kompriband zu schließen.

*Hinweis: AO 302 Anschluss oben (Warmfassade) monolithisch mit Anschluss an gedämmte Dachunterseite*
AS 302 Anschluss oben (Warmfassade) monolithisch mit Anschluss an gedämmte Dachunterseite

Der Baukörper ist einschalig ausgebildet.

Oberseitig wird die Pfosten-Riegel-Fassade an die gedämmte Unterseite der Dachkonstruktion angearbeitet.

Zum Anschluss an den Baukörper sind im Falz des oberen Riegels ein Kunststoff- Anschlussprofil und eine Dichtungsfolie (Innenseite) einzuspannen. Zusätzlich ist für die äußere Abdichtung ein Wandanschlussprofil einzuspannen.

Der Bereich zwischen Falz des Pfostens und Baukörper bzw. bauseitiger Wärmedämmung ist vollflächig mit Wärmedämmung zu verfüllen.

Auf der Innenseite erfolgt die Abdichtung mittels der im Falz des Pfostens eingespannten Dichtungsfolie. Diese ist bis auf den Baukörper zurückzuführen und dort zu verkleben. Raumseitig ist als Abschluss zwischen Baukörper und Pfosten ein Aluminium U- Profil, 15/30/15, t = 2 mm mit verdeckter Befestigung am Riegel zu montieren. Die innere Anschlussfuge zwischen Baukörper und Aluminium U-Profil ist mit dauerelastischen Dichtstoffen zu versiegeln.

Auf der Außenseite ist der Anschluss an die bauseitige Wandkonstruktion mit einem im Falz des Pfostens eingespannten L-förmigen Aluminium Wandanschlussprofil 30/15, t = 2 mm, herzustellen. Das Profil ist so auszubilden, dass es als Abdeckung für die am Wandanschluss angebrachte Wärmedämmung dient. Die Breite des Profils ist so zu wählen, dass die Deckschale des Pfostens reversibel ist.
Die äußere Anschlussfuge zwischen Mauerwerk und Fassade ist mit einem Kompriband zu schließen.

*Hinweis: AU 301 Anschluss unten (Warmfassade) mit unterem Abschluss-Profil und äußerer Alu-Fensterbank*
AU 301 Anschluss unten (Warmfassade) Verbundpaneel

Unten schließt die Fassade an den ca. 100 mm tiefer liegenden Rohfußboden an. Die Elemente sind innerhalb des tragenden Baukörpers und dessen Dämmebene einzubauen.

Die Abdichtung des Anschlusses erfolgt hinter der wasserführenden Ebene der Fassadenkonstruktion mit einer wannenförmig verlegten Dichtungsfolie unter Beachtung der Entwässerungs- und Belüftungstechnik. Der verbleibende Raum zwischen dem unteren Riegelprofil und dem Baukörper ist mit einem Dämmelement zu schließen. Die Wärmedämmung des Baukörpers ist außerdem mit einer Abdeckung aus gekantetem Aluminiumblech, t = 2 mm Abwicklung mind. 300 mm einfach gekantet, zu schützen. Das Aluminiumblech ist zusätzlich mit einer Aluminiumunterkonstruktion zu sichern. Die Unterkonstruktion ist am Baukörper zu befestigen.

Raumseitig ist ein Aluminiumwinkel 20/100 mm, t = 2 mm bündig mit der Riegelhinterkante zu montieren. An diesem Aluminiumwinkel wird die innere Dichtungsfolie angeklebt und zusätzlich mit einem Aluminiumprofil mechanisch gesichert. Die Dichtungsfolie ist bis auf den Baukörper zu führen und dort zu verkleben.

*Hinweis: AU 304 Anschluss unten (Warmfassade) mit unterem Abschluss-Profil und äußerer Alu-Fensterbank*
AU 304 Anschluss unten (Warmfassade) mit unterem Abschluss-Profil und äußerer Aluminium-Fensterbank

Unten schließt die Fassade an einen Baukörpervorsprung (Aufkantung) an. Die Elemente sind innerhalb des tragenden Baukörpers und dessen Dämmebene einzubauen.

Die Abdichtung des Anschlusses erfolgt hinter der wasserführenden Ebene der Fassadenkonstruktion mit einer wannenförmig verlegten Dichtungsfolie unter Beachtung der Entwässerungs- und Belüftungstechnik. Der verbleibende Raum zwischen dem unteren Riegelprofil und dem Baukörper ist mit einem Dämmelement zu schließen.

Auf der Innenseite ist ein Aluminiumwinkel 20/100 m, t = 2 mm bündig mit der Riegelunterkante zu montieren. An diesem Aluminiumwinkel wird die innere Dichtungsfolie angeklebt und zusätzlich mit einem Aluminium- Anschlussprofil gesichert. Die Dichtungsfolie ist bis an den Baukörper zu führen und dort zu verkleben.

In den Fassadenfalz ist mit einem KS-Hohlprofil eine dreimal abgekantete Aluminium-Fensterbank einzuspannen und durch verschrauben zu sichern. Die Aluminium-Fensterbank, t = 3 mm, hat eine Ausladung von ca. 150 mm mit seitlichen Aufkantungen.Obberfläche wie PR-Fassaden-Außenelemente.

*Hinweis: AP 310 Anschluss Paneele Deckenebene*
AP 310 Anschluss Paneele Deckenebene

Der verbleibende Raum zwischen Innenseite Paneel und dem Baukörper ist mit Dämmstoff zu füllen.

Die Fugen zwischen Pfosten-Riegel-Fassade und Geschossdecke sind schalldämmtechnisch dicht auszubilden.

*Hinweis: Schutz der Profile*
Schutz der Profile

Alle vom Auftragnehmer gelieferten Profile sind zum
Schutz vor Verschmutzung und Beschädigung mit einer
aufgeklebten Folie zu versehen, die rückstandslos nach
Abschluss der Bautätigkeiten entfernt werden kann.

Das Entfernen der Folie muss in Abstimmung mit der
Bauleitung erfolgen.

*Hinweis: POSITIONSBESCHREIBUNG (formale Regelungen)*
Die in den nachfolgend beschriebenen Positionen aufgeführten Leistungen sind gemäß der in der Projektbeschreibung, den in den Vorbemerkungen,den Weiteren  Besonderen Vertragsbedinungen, den Allgemeinen, den Technischen Vorbemerkungen, den Technischen und Bauphysikalischen Angaben, sowie den Ausführungsbeschreibungen auszuführen.
Alle Positionen sind als komplette, in sich geschlossene und voll funktionsfähige Leistungen anzubieten.

*Hinweis: Leitbeschreibung*
Holz-Aluminium-Posten-Riegel-Fassaden

Holzqualität  Fichte / Douglasie /
  nach CE-Zertifikat oder allgemeiner
  bauaufsichtlicher Zulassung (abZ).
Festigkeitskennwert:  nach statischer Erfordernis
Lamellenstärke:  20-24 mm
Aufbau:  1 Stk. durchgehende Decklamelle,
  restliche Lamellen keilgezinkt
Holzqualität:  nach EN 942 - J2
Feuchtigkeitswerte:  10% ± 2%. Der max.
  Feuchtigkeitsgehalt der Balken darf
  15% nichtübersteigen. Der
  Streubereich des Feuchtegehaltes
  darf allgemein nicht grösser als ± 2%
  sein.
Nachhaltigkeit:
Alle zu verwendeten Holzprodukte müssen nach PEFC, FSC oder gleichwertig zertifiziert sein. Der Bieter muss für die angebotenen BSH Elemente eine umfassende Öko-Bilanz (EPD) nachweisen  können.
Die Holzqualitäten sind mit mind. 3 Stück Handmuster zu bemustern

Herkunft des Holzes: '.........'
(vom Bieter einzutragen)

Oberflächenbehandlung von Holzbauteilen (Profile, Platten etc.)

Alle Holzbauteile sind nach den Regelwerken für die Anforderungen an maßhaltigen Bauteile und nach Werkvorschrift der Fa. Adler Lacke oder gleichwertig und den geltenden Anforderungen nach DGNB QS4 einzuhalten.

Folgender Anstrichaufbau ist bindend:
- Grundierung
- Zwischenbeschichtung
- Schlussbeschichtung
Basierend auf einer wasserverdünnbaren, schnelltrocknenden Dickschichtlasur mit UV Schutzwirkung.

Richtprodukte: Fa. Adler Lacke oder glw.

Pfosten-Riegel-Konstruktion Holz

Pfosten-Riegel-Fassade aus Holzrechteckprofilen und Aufsatzkonstruktion Konstruktionssystem in wärmegedämmter Ausführung.

Das angebotene Fassadensystem muss folgende Anforderungen erfüllen:
- thermisch getrenntes Pfosten-/ Riegelsystem als Aufsatzkonstruktion für Holzprofile
- max. 65 mm Profilbreite
- zugelassenes, mit allen zugehörigen Komponenten geprüftes Fassadensystem
- Pfosten-/ Riegelsystem mit CE-Kennzeichnung nach DlN EN 13830 systemzugehöriges  Verglasungssystem inkl. der zugehörigen Dichtungsprofile
- systemzugehörige Press- und/ oder Deckleisten mit 56 bis 60 mm Ansichtsbreite
- mit integrierter Entwässerung in der durchgängigen lnnendichtung in mindestens drei Ebenen
- Das Fassadensystem darf keine von außen (aus dem Kaltbereich) bis in die Holzkonstruktion (in den
  Warmbereich) durchgehenden Bauteile aufweisen

Die Verbindung der Holzpfosten und Holzriegel wird verdeckt, mit einem systemzugehörigen, europäisch zugelassenen (ETA) Verbinder-Set ausgeführt, für die Auswahl des Verbinder Sets sind die zu erwartenden Glas- und Windlasten ausschlaggebend.
Die Verbinder-Sets sind für Riegeltiefen von 60 mm - 300 mm einsetzbar, sowohl für beidseitige als auch für einseitige Riegelanbindungen.
Das Verbinder-Set wird auf den Pfosten aufgesetzt und in den Riegel eingefräst, die Montage erfolgt gemäß Herstellerangaben und Zulassung.
Die Profile des Tragwerkes sowie deren Verbindung müssen nach statischen Erfordernissen dimensioniert werden.
Die statische Bemessung des Tragsystems, die Auswahl der Verbinder-Sets für Pfosten und Riegel, einschließlich der Bemessung der Verankerung der Fassade am Rohbau, ist vom Auftragnehmer  vorzunehmen.

lnnerhalb des Fassadensystems muss ein Wechsel der Tragkonstruktion von Stahlprofilen auf Holzprofile, oder von einer Kalt- zu einer Warmfassade als Systemlösung bei gleichbleibenden Qualitätsmerkmalen in Bezug auf Ansichtsbreiten, Wärmeschutz und Funktion möglich sein.

Das Aufsatzprofil aus stranggepresstem Aluminium wird auf das Holzprofil aufgeschraubt. ln dem  Aufsatzprofil ist ein durchgehender Schraubkanal integriert, welcher die Befestigung der Pressleisten an jeder beliebigen Stelle sicherzustellt.
Die Holzverkleidung ist aus einem massiv verleimten BSH herzustellen. Zusammengesetzte Einzelhölzer mit sichtbaren Fugen sind nicht zulässig.
Die Anpassung des Verglasungssystems an die geforderten Rahmen-Wärmedämmwerte Uf wird allein durch Variation eines Dämmblockes im Glasfalzraum realisiert.
Die Außen- und lnnenansichten der Fassade ändern sich nicht.

Der Dämmblock muss sicher und unverrückbar mit der äußeren Pressleiste im Glasfalzraum befestigt werden, so dass eine dauerhafte Belüftung des Glasrandverbunds sichergestellt ist.

Technische Anforderungen:
Wärmeschutz:
Der Wärmedurchgangskoeffizient der Fenster wird entsprechend den Vorgaben der DlN EN lSO 10077-1 auf der Grundlage des Wärmedurchgangskoeffizienten der Verglasung und des  Fensterrahmens mit den jeweiligen Flächen und Kantenlängen ermittelt. Dabei ist auch der  Randverbund der Verglasung zu berücksichtigen.
Der Hersteller hat den resultierenden Wärmedurchgangskoeffizienten der Elemente anhand der konkreten Abmessungen und Kennwerte der einzelnen Bauteile nachzuweisen.

Die Anschlüsse der Fenster an den massiven Baukörper sind entsprechend den Vorgaben der DlN 4108, Teil 7 luft- und dampfdicht auszubilden.

Bei der Anforderung "Einbruchhemmend":
ln Fassadenbereichen, die frei zugänglich sind, ist die Deckleistenverschraubung so vorzunehmen, dass ein zerstörungsfreies Abschrauben unmöglich ist (z.B. Senkschrauben mit ausgebohrtem  lnnensechskant, mindestens je 3 Schrauben je Leiste).

Bei der Anforderung "Absturzsichere Verglasung":
Bei Fassadenbereichen, deren Absturzhöhe mehr als 1,0 m über Oberkante Gelände/ Außenanlage liegt, ist die Fassade absturzsicher, gemäß DlN 18008-4.

Lagerung der Verglasung:
Die Lastabtragung der Glas-Füllung muss über systemzugehörige Glasauflagen ausgeführt werden. Die Glasauflagen bestehen aus Kunststoff oder Aluminium und sind gemäß dem Gewicht und der  Glasstärke der Glasfüllung zu wählen. Erhöhte Glasgewichte sind möglich. Die Glasauflagen sind mit den zugehörigen Befestigungsmitteln (Art und Anzahl gemäß Hersteller-Angaben) im Schraubkanal  der Aufsatzkonstruktion zu befestigen.
Es muss gewährleistet sein, dass die Dichtungen des Fassadensystems durchlaufen können und nicht im Bereich der Glasauflager ausgeschnitten werden müssen.

Pressleiste mit Holz-Deckleiste:
Außen auf die Verglasung aufgesetzte Aluminium-Pressleiste von außen verschraubt, im Abstand von 250 mm/ nach statischer Erfordernis mit systemzugehörigen Schrauben.
Die Beschichtung der Holzdeckleisten ist identisch der Beschichtung der Holzfenster.

Verglasungs- und Dichtsystem:
Bei dem angebotenen Fassadensystem muss das in den Falzräumen anfallende Kondensat durch im Dichtungssystem integrierte Kanäle gesammelt und kontrolliert nach außen abgeleitet werden.
Die Dichtungsprofile müssen so konstruiert sein, dass die höher liegende Ebene überlappend in die tiefer liegende Ebene entwässert.
Das angebotene Fassadensystem muss, je nach Einbaulage, über mindestens drei Entwässerungsebenen verfügen.
Die Herstellung von Dichtungsebenen die über einen Versatz der Tragprofile von +/- 0,5 mm hinausgehen ist nicht gestattet.
Für das Fassadensystem muss ein Druckausgleich des Falzraumes mit der Außenluft über systemeigene Belüftungen ermöglicht werden.
Ort und Anzahl der Druckausgleichsöffnungen sind entsprechend der Verarbeitungsrichtlinie des Systemherstellers auszuführen.
Sämtliche Dichtungsprofile müssen vorgeformt sein und sind aus systemgeprüftem, witterungsbeständigem, schwarzem EPDM-Material herzustellen.
Die inneren, systemgeprüften Dichtungen müssen als komplett übergreifende Aufsteckdichtungen ("Hutprofile") ohne Durchbrüche in der Dichtebene ausgeführt werden, die durch den  Systemhersteller angegebenen Mindestauflagerbreiten auf den Tragprofilen dürfen nicht  unterschritten werden.
Die verwendeten lnnendichtungen müssen für alle Pfosten und Riegel gleich hoch sein, variierende Glaseinbaustärken sind über Ausgleichsprofile und zusätzliche Dichtungen gemäß den Angaben des Systemherstellers zu realisieren.
Die Auswahl der verwendeten Dichtungen muss der Einbausituation entsprechend (für die 1./2./3. Entwässerungsebene), nach den Anwendungsvorschriften des Systemherstellers erfolgen.
lm Fußpunkt kann eine Riegeldichtung mit durchlaufender Fahne eingesetzt werden. Die Verbindung der inneren Dichtungen im Bereich der Kreuzpunkte von Pfosten und Riegeln muss mit dafür  vorgesehenen systemzugehörigen Werkzeugen ausgeklinkt und mit entsprechenden Dichtstücken,  sowie zugehöriger Dichtmasse abgedichtet werden.
Die Systemverarbeitungsrichtlinien sind einzuhalten.

Holz-Pfosten-Riegel Profile:
Alle Holzoberflächen sind nach Mustervorlagen festzulegen. Die Beschichtung muss einen ausreichenden Feuchteschutz, auch hinter den nicht mehr zugänglichen Verkleidungen, gewährleisten.
Bei der Bearbeitung der Holzoberfläche sollen die Holzzellen nicht gequetscht werden, um ein  Aufstehen und Abzeichnen der Holzstruktur nach der Beschichtung zu vermeiden. Die Holzoberfläche muss glatt sein. Lose und aufstehende Holzfasern müssen spätestens nach der Grundierung entfernt  werden.
Vorab anhand eines Musters Kompatibilität zwischen Holzleim und Beschichtung prüfen.

Beschichtung:
Die Formaldehyd- und VOC-Emissionen (VOC = flüchtige organische Verbindungen) sind nach den  Bestimmungen zur Begrenzung von VOC-Emissionen und insbesondere der Richtlinie 1999/13/EG des Rates vom 11. März 1999 oder 2010/75/EG zu begrenzen.

Füllungselemente (transparente Füllungen, opake Füllungen):
Für das angebotene Fassadensystem müssen Füllungen aus Glas oder Paneelfüllungen mit einer Einbaustärke bis 64 mm realisiert werden können.
Die erforderliche Füllungsstärke richtet sich nach bauphysikalischen Anforderungen (Wärme- und Schallschutz) sowie nach Anforderungen an den Objektschutz (RC-Klasse) und Forderungen  hinsichtlich der Absturzsicherheit (Verglasung gem. DlN 18008-4).
Einsatzelemente wie Fenster und Türen werden gesondert beschrieben.

Der Fassadenpfosten wird im unteren Bereich mit einer Befestigungskonsole als Festlager, bzw. im oberen Bereich als Loslager am Rohbau befestigt.
Die Befestigung am Rohbau muss thermisch getrennt, durch Unterlage von druckfesten Kunststoffklötzen (z.B. Thermostop) erfolgen.
Für die Befestigung am Rohbau sind nur zugelassene Befestigungsmittel (z.B. Dübel) gestattet. Bei Befestigungen in Zugzonen des Stahlbetons müssen die Befestigungsmittel zusätzlich auch für die  Befestigung in dieser Zugzone zugelassen sein.

Sonnenschutzhalter:
Das angebotene Fassadensystem muss über systemzugehörige Befestigungsmöglichkeiten für  Sonnenschutzanlagen verfügen. Die Lasten aus dem Sonnenschutz werden über passende Schrauben und Anschlussplatten in die Fassade eingeleitet werden.
ln Abhängigkeit von der Belastung müssen Edelstahlhülsen für verschiedene Schraubendurchmesser zur Verfügung stehen.
Die Befestigungshülsen passen für alle Press- und Deckleisten und dichten sich über eine passende EPDM-Dichthülse beim Montieren selbst ein.
Die gemäß Herstellerangaben bauseitigen Aluminium-Anschlussplatten sind in ihren Abmessungen eigenverantwortlich vom Auftragnehmer zu fertigen.
Es ist zu beachten, dass die Hülsen zur Sonnenschutzbefestigung ausschließlich vertikale Lasten abtragen können.

Angebotenes Fabrikat: '.........'
(vom Bieter einzutragen)

#### Bereich 05.01 Pfosten-Riegel-Fassade Bestand

*Hinweis: Bauteil 4.1 West BA 4.1*

**05.01.1 BA 4.1 PRF4.1a Holz-Alu- Pfosten-Riegel-Fassaden-Element**
Holz-Alu- Pfosten-Riegel-Fassaden-Element
vertikales Fassadenelement

bestehend aus einem Fassadensystem mit Einsatzelementen, liefern und fachgerecht, gem. Ausführungsbeschreibungen, Zeichnung und Herstellervorschrift, absolut lot- und fluchtrecht, leicht gangbar und funktionsfähig einbauen.

Außenmaß ca. B= 5,70 m H= 7,085 m
über 2 Geschosse (EG und OG)
mit 35 Feldern
(Siehe unten Prinzipskizze)

Montage vor der Rohbaukonstruktion
mit lastabtragender verdeckter Befestigung am Rohbau

Leitfabrikat:
RAICO THERM+ H-I
o. glw.

'.........'
(vom Bieter angebotenes Fabrikat)

Im Preis inbegriffen ist das Liefern und Montieren des Elementes sowie das Herstellen aller Bauanschlüsse.

gemäß beiliegenden Plänen und Zeichnungen

Einbaulage:
Zwischenbau BA 1-BA4.1 Aussenwand West

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
4 Felder ca. 560 mm x 390 mm als Festfeld
mit Paneel-Typ: PF 102 (gemäß Vorbeschrieb)

3 Felder ca. 1050 mm x 390 mm als Festfeld
mit Paneel-Typ: PF 102 (gemäß Vorbeschrieb)

4 Einsatzelemente bestehend aus je
RS01 (gemäß Vorbeschrieb)
 1 Felder ca. 560 mm x 1660 mm
als Öffnungsflügel opak (gemäß Vorbeschrieb)
mit Paneel-Typ: PF 101 (gemäß Vorbeschrieb)
mit Beschlag-Typ:
BF 130-1 (gemäß Vorbeschrieb)
BF 906 (gemäß Vorbeschrieb)
BF 710 (gemäß Vorbeschrieb)
BF 801-1 (gemäß Vorbeschrieb)
mit je
 1 Felder ca. 560 mm x 1100 mm als Brüstungs-Festfeld
mit Paneelfüllung
mit Paneel-Typ: PF 101 (gemäß Vorbeschrieb)

3 Felder ca. 1050 mm x 2685 mm als Festfeld
mit Glas-Typ: GT 312-1 (gemäß Vorbeschrieb)

4 Felder ca. 560 mm x 715 mm als Festfeld
mit Paneel-Typ: PF 103 (gemäß Vorbeschrieb)
mit Bauanschluss Paneele: AP 310

3 Felder ca. 1050 mm x 715 mm als Festfeld
mit Paneel-Typ: PF 103 (gemäß Vorbeschrieb)
mit Bauanschluss Paneele: AP 310

ERDGESCHOSS
4 Einsatzelemente bestehend aus je
RS01 (gemäß Vorbeschrieb)
 1 Felder ca. 560 mm x 1840 mm als
als Öffnungsflügel opak (gemäß Vorbeschrieb)
mit Paneel-Typ: PF 101 (gemäß Vorbeschrieb)
mit Beschlag-Typ:
BF 130-1 (gemäß Vorbeschrieb)
BF 906 (gemäß Vorbeschrieb)
BF 710 (gemäß Vorbeschrieb)
mit je
 1 Felder ca. 560 mm x 1180 mm als Festfeld
mit Paneelfüllung
mit Paneel-Typ: PF 101 (gemäß Vorbeschrieb)

3 Felder ca. 1050 mm x 2935 mm als Festfeld
mit Glas-Typ: GT 312-1 (gemäß Vorbeschrieb)

4 Felder ca. 560 mm x 360 mm als Festfeld
mit Paneel-Typ:  PF 102 (gemäß Vorbeschrieb)

3 Felder ca. 1050 mm x 360 mm als Festfeld
mit Paneel-Typ:  PF 102 (gemäß Vorbeschrieb)

Bauanschlüsse:
Anschlüsse
Seitlich: AS 301
Oben: AO 302
Unten: AU 304

Prinzipskizze:
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Menge: 1,000 St

**05.01.2 Zulage BA 4.1 PRF4.1a Uw=0,9**
Holz-Alu- Pfosten-Riegel-Fassaden-Element
vertikales Fassadenelement

wie vor, jedoch
Zulage für Ausführung mit

Der Gesamt-U-Wert der Fassade muss einen Wert von kleiner gleich 0,9 W/(m2K) erreichen.

z.B. durch Verwendung von
Glas-Typ: GT 312-2 statt 312-1 (gemäß Vorbeschrieb)
Menge: 1,000 St

**05.01.3 Zulage Oberfläche eloxiert BA 4.1 PRF4.1a**
Holz-Alu- Pfosten-Riegel-Fassaden-Element
wie vor, jedoch

Zulage für Oberfläche Alu eloxiert C 32 oder C 33 bzw. nach Wahl des AG
Menge: 1,000 St

**05.01.4 BA 4.1 PRF4.1b Holz-Alu- Pfosten-Riegel-Fassaden-Element**
Holz-Alu- Pfosten-Riegel-Fassaden-Element
vertikales Fassadenelement

bestehend aus einem Fassadensystem mit Einsatzelementen, liefern und fachgerecht, gem. Ausführungsbeschreibungen, Zeichnung und Herstellervorschrift, absolut lot- und fluchtrecht, leicht gangbar und funktionsfähig einbauen.

Außenmaß ca. B= 2,85 m H= 8,40 m
über 2 1/2 Geschosse (tlw. UG, EG und OG)
mit 15 Feldern
(Siehe unten Prinzipskizze)

Montage vor der Rohbaukonstruktion
mit lastabtragender verdeckter Befestigung am Rohbau

Leitfabrikat:
RAICO THERM+ H-I
o. glw.

'.........'
(vom Bieter angebotenes Fabrikat)

Im Preis inbegriffen ist das Liefern und Montieren des Elementes sowie das Herstellen aller Bauanschlüsse.

gemäß beiliegenden Plänen und Zeichnungen

Einbaulage:
Zwischenbau BA 1-BA4.1 Aussenwand West

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
2 Felder ca. 700 mm x 390 mm als Festfeld
mit Paneel-Typ: PF 102 (gemäß Vorbeschrieb)

1 Felder ca. 1340 mm x 360 mm als Festfeld
mit Paneel-Typ: PF 102 (gemäß Vorbeschrieb)

2 Felder ca. 700 mm x 2685 mm als Festfeld
mit Glas-Typ: GT 312-1 (gemäß Vorbeschrieb)

1 Einsatzelement bestehend aus je
RS01 (gemäß Vorbeschrieb)
 1 Feld ca. 1340 mm x 1660 mm
als Öffnungsflügel opak (gemäß Vorbeschrieb)
mit Paneel-Typ: PF 101 (gemäß Vorbeschrieb)
mit Beschlag-Typ:
BF 140-1 (gemäß Vorbeschrieb)
mit je
 1 Felder ca. 1340 mm x 1100 mm als Brüstungs-Festfeld
mit Paneelfüllung
mit Paneel-Typ: PF 101 (gemäß Vorbeschrieb)

2 Felder ca. 700 mm x 715 mm als Festfeld
mit Paneel-Typ: PF 103 (gemäß Vorbeschrieb)
mit Bauanschluss Paneele: AP 310

1 Felder ca. 1340 mm x 715 mm als Festfeld
mit Paneel-Typ: PF 103 (gemäß Vorbeschrieb)
mit Bauanschluss Paneele: AP 310

2 Felder ca. 700 mm x 1840 mm als Festfeld
mit Glas-Typ: GT 312-1 (gemäß Vorbeschrieb)

1 Felder ca. 1340 mm x 1840 mm als Festfeld
mit Paneel-Typ: PF 103 (gemäß Vorbeschrieb)
mit Bauanschluss Paneele: AP 310

ERDGESCHOSS
2 Felder ca. 700 mm x 2670 mm als Festfeld
mit Glas-Typ: GT 318-1a (gemäß Vorbeschrieb)

1 Einsatzelement bestehend aus je
RS03 (gemäß Vorbeschrieb)
 1 Felder ca. 1340 mm x 2670 mm als
als Türflügel opak (gemäß Vorbeschrieb)
mit Paneel-Typ: PF 101 (gemäß Vorbeschrieb)
mit Beschlag-Typ:
BT 121-1 (gemäß Vorbeschrieb)
BT 133 (gemäß Vorbeschrieb)
BT 134 (gemäß Vorbeschrieb)
BT 700 (gemäß Vorbeschrieb)
BT 757 (gemäß Vorbeschrieb)
inkl. Bauanschluss AU 201 (gemäß Vorbeschrieb)

Bauanschlüsse:
Anschlüsse
Seitlich: AS 301
Oben: AO 302
Unten: AU 304

Prinzipskizze:
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Menge: 1,000 St

**05.01.5 Zulage BA 4.1 PRF4.1b Uw=0,9**
Holz-Alu- Pfosten-Riegel-Fassaden-Element
vertikales Fassadenelement

wie vor, jedoch
Zulage für Ausführung mit

Der Gesamt-U-Wert der Fassade muss einen Wert von kleiner gleich 0,9 W/(m2K) erreichen.

z.B. durch Verwendung von
Glas-Typ: GT 312-2 statt 312-1 (gemäß Vorbeschrieb)
bzw. GT 318-2a statt GT 318-1a (gemäß Vorbeschrieb)
Menge: 1,000 St

**05.01.6 Zulage Oberfläche eloxiert BA 4.1 PRF4.1b**
Holz-Alu- Pfosten-Riegel-Fassaden-Element
wie vor, jedoch

Zulage für Oberfläche Alu eloxiert C 32 oder C 33 bzw. nach Wahl des AG
Menge: 1,000 St

**05.01.7 Zulage BA 4.1 PRF4.1b mit Montage Fluchtwegsteuerungskomponenten**
Holz-Alu- Pfosten-Riegel-Fassaden-Element

Wie in Pos. "BA 4.1 PRF4.1b Holz-Alu- Pfosten-Riegel-Fassaden-Element" beschrieben, jedoch

bei Komponente
1 Einsatzelement bestehend aus
RS03 (gemäß Vorbeschrieb)
1 Felder ca. 1340 mm x 2670 mm als
als Türflügel opak (gemäß Vorbeschrieb)
mit Beschlag-Typ:

Zulage für
Entfall  von
BT 757 Fallriegelüberwachung (gemäß Vorbeschrieb)

stattdessen Ausführung von
BT 760 Montage Fluchtwegsteuerungskomponenten(gemäß Vorbeschrieb)
Menge: 1,000 St

**05.01.8 Zulage BA 4.1 PRF4.1b mit Lieferung und Montage Fluchtwegsteuerungskomponenten**
Holz-Alu- Pfosten-Riegel-Fassaden-Element

Wie in Pos. "BA 4.1 PRF4.1b mit Montage Fluchtwegsteuerungskomponenten" beschrieben, jedoch

bei Komponente
1 Einsatzelement bestehend aus
RS03 (gemäß Vorbeschrieb)
1 Felder ca. 1340 mm x 2670 mm als
als Türflügel opak (gemäß Vorbeschrieb)
mit Beschlag-Typ:

Zulage für
Entfall  von
BT 760 Montage Fluchtwegsteuerungskomponenten(gemäß Vorbeschrieb)

stattdessen Ausführung von
BT 761 Lieferung und Montage Fluchtwegsteuerungskomponenten(gemäß Vorbeschrieb)
Menge: 1,000 St

**05.01.9 BA 4.1 PRF4.2 Holz-Alu- Pfosten-Riegel-Fassaden-Element**
Holz-Alu- Pfosten-Riegel-Fassaden-Element
vertikales Fassadenelement

bestehend aus einem Fassadensystem mit Einsatzelementen, liefern und fachgerecht, gem. Ausführungsbeschreibungen, Zeichnung und Herstellervorschrift, absolut lot- und fluchtrecht, leicht gangbar und funktionsfähig einbauen.

Außenmaß ca. B= 2,86 m H= 8,15 m
über 2 1/2 Geschosse (tlw. UG, EG und OG)
mit 15 Feldern
(Siehe unten Prinzipskizze)

Montage vor der Rohbaukonstruktion
mit lastabtragender verdeckter Befestigung am Rohbau

Leitfabrikat:
RAICO THERM+ H-I
o. glw.

'.........'
(vom Bieter angebotenes Fabrikat)

Im Preis inbegriffen ist das Liefern und Montieren des Elementes sowie das Herstellen aller Bauanschlüsse.

gemäß beiliegenden Plänen und Zeichnungen

Einbaulage:
Zwischenbau BA 1-BA4.1 Aussenwand SüdOst Innenhof

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
2 Felder ca. 560 mm x 650 mm als Festfeld
mit Paneel-Typ: PF 102 (gemäß Vorbeschrieb)

1 Felder ca. 1660 mm x 650 mm als Festfeld
mit Paneel-Typ: PF 102 (gemäß Vorbeschrieb)

2 Einsatzelemente bestehend aus je
RS01 (gemäß Vorbeschrieb)
 1 Felder ca. 560 mm x 1590 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 1660 mm x 2695 mm als Festfeld
mit Glas-Typ: GT 312-1 (gemäß Vorbeschrieb)

2 Felder ca. 560 mm x 715 mm als Festfeld
mit Paneel-Typ: PF 103 (gemäß Vorbeschrieb)
mit Bauanschluss Paneele: AP 310

1 Feld ca. 1660 mm x 715 mm als Festfeld
mit Paneel-Typ: PF 103 (gemäß Vorbeschrieb)
mit Bauanschluss Paneele: AP 310

ERDGESCHOSS
2 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 1660 mm x 2940 mm als Festfeld
mit Glas-Typ: GT 312-1 (gemäß Vorbeschrieb)

2 Felder ca. 560 mm x 1150 mm als Festfeld
mit Paneel-Typ:  PF 102 (gemäß Vorbeschrieb)

1 Felder ca. 1660 mm x 1150 mm als Festfeld
mit Paneel-Typ:  PF 102 (gemäß Vorbeschrieb)

Bauanschlüsse:
Anschlüsse
Seitlich: AS 301
Oben: AO 302
Unten: AU 304

Prinzipskizze:
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Menge: 1,000 St

**05.01.10 Zulage BA 4.1 PRF4.2 Uw=0,9**
Holz-Alu- Pfosten-Riegel-Fassaden-Element
vertikales Fassadenelement

wie vor, jedoch
Zulage für Ausführung mit

Der Gesamt-U-Wert der Fassade muss einen Wert von kleiner gleich 0,9 W/(m2K) erreichen.

z.B. durch Verwendung von
Glas-Typ: GT 312-2 statt 312-1 (gemäß Vorbeschrieb)
Menge: 1,000 St

**05.01.11 Zulage Oberfläche eloxiert BA 4.1 PRF4.2**
Holz-Alu- Pfosten-Riegel-Fassaden-Element
wie vor, jedoch

Zulage für Oberfläche Alu eloxiert C 32 oder C 33 bzw. nach Wahl des AG
Menge: 1,000 St

**05.01.12 BA 4.1 PRF4.3 Holz-Alu- Pfosten-Riegel-Fassaden-Element**
Holz-Alu- Pfosten-Riegel-Fassaden-Element
vertikales Fassadenelement

bestehend aus einem Fassadensystem mit Einsatzelementen, liefern und fachgerecht, gem. Ausführungsbeschreibungen, Zeichnung und Herstellervorschrift, absolut lot- und fluchtrecht, leicht gangbar und funktionsfähig einbauen.

Außenmaß ca. B= 2,17 m H= 7,31 m
über 2 Geschosse (EG und OG)
mit 10 Feldern
(Siehe unten Prinzipskizze)

Montage vor der Rohbaukonstruktion
mit lastabtragender verdeckter Befestigung am Rohbau

Leitfabrikat:
RAICO THERM+ H-I
o. glw.

'.........'
(vom Bieter angebotenes Fabrikat)

Im Preis inbegriffen ist das Liefern und Montieren des Elementes sowie das Herstellen aller Bauanschlüsse.

gemäß beiliegenden Plänen und Zeichnungen

Einbaulage:
Zwischenbau BA 1-BA4.1 Aussenwand SüdOst Innenhof

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
1 Feld ca. 560 mm x 650 mm als Festfeld
mit Paneel-Typ: PF 102 (gemäß Vorbeschrieb)

1 Felder ca. 1600 mm x 650 mm als Festfeld
mit Paneel-Typ: PF 102 (gemäß Vorbeschrieb)

1 Einsatzelemente bestehend aus je
RS01 (gemäß Vorbeschrieb)
 1 Feld ca. 560 mm x 1590 mm
als Öffnungsflügel opak (gemäß Vorbeschrieb)
mit Paneel-Typ: PF 101 (gemäß Vorbeschrieb)
mit Beschlag-Typ:
BF 130-1 (gemäß Vorbeschrieb)
BF 906 (gemäß Vorbeschrieb)
BF 710 (gemäß Vorbeschrieb)
BF 801-1 (gemäß Vorbeschrieb)
mit je
 1 Feld ca. 560 mm x 1100 mm als Brüstungs-Festfeld
mit Paneelfüllung
mit Paneel-Typ: PF 101 (gemäß Vorbeschrieb)

1 Feld ca. 1600 mm x 2695 mm als Festfeld
mit Glas-Typ: GT 312-1 (gemäß Vorbeschrieb)

1 Feld ca. 560 mm x 715 mm als Festfeld
mit Paneel-Typ: PF 103 (gemäß Vorbeschrieb)
mit Bauanschluss Paneele: AP 310

1 Feld ca. 1600 mm x 715 mm als Festfeld
mit Paneel-Typ: PF 103 (gemäß Vorbeschrieb)
mit Bauanschluss Paneele: AP 310

ERDGESCHOSS
1 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 1600 mm x 2940 mm als Festfeld
mit Glas-Typ: GT 312-1 (gemäß Vorbeschrieb)

1 Feld ca. 560 mm x 310 mm als Festfeld
mit Paneel-Typ:  PF 102 (gemäß Vorbeschrieb)

1 Feld ca. 1600 mm x 310 mm als Festfeld
mit Paneel-Typ:  PF 102 (gemäß Vorbeschrieb)

Bauanschlüsse:
Anschlüsse
Seitlich: AS 301
Oben: AO 302
Unten: AU 304

Prinzipskizze:
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Menge: 1,000 St

**05.01.13 Zulage BA 4.1 PRF4.3 Uw=0,9**
Holz-Alu- Pfosten-Riegel-Fassaden-Element
vertikales Fassadenelement

wie vor, jedoch
Zulage für Ausführung mit

Der Gesamt-U-Wert der Fassade muss einen Wert von kleiner gleich 0,9 W/(m2K) erreichen.

z.B. durch Verwendung von
Glas-Typ: GT 312-2 statt 312-1 (gemäß Vorbeschrieb)
Menge: 1,000 St

**05.01.14 Zulage Oberfläche eloxiert BA 4.1 PRF4.3**
Holz-Alu- Pfosten-Riegel-Fassaden-Element
wie vor, jedoch

Zulage für Oberfläche Alu eloxiert C 32 oder C 33 bzw. nach Wahl des AG
Menge: 1,000 St

*Hinweis: Bauteil 4.2 Ost BA 4.2*

**05.01.15 BA 4.2 PRF4.4b Holz-Alu- Pfosten-Riegel-Fassaden-Element**
Holz-Alu- Pfosten-Riegel-Fassaden-Element
vertikales Fassadenelement

bestehend aus einem Fassadensystem mit Einsatzelementen, liefern und fachgerecht, gem. Ausführungsbeschreibungen, Zeichnung und Herstellervorschrift, absolut lot- und fluchtrecht, leicht gangbar und funktionsfähig einbauen.

Außenmaß ca. B= 4,15 m H= 7,10 m
über 2 Geschosse (EG und OG)
mit 30 Feldern
(Siehe unten Prinzipskizze)

Montage vor der Rohbaukonstruktion
mit lastabtragender verdeckter Befestigung am Rohbau

Leitfabrikat:
RAICO THERM+ H-I
o. glw.

'.........'
(vom Bieter angebotenes Fabrikat)

Im Preis inbegriffen ist das Liefern und Montieren des Elementes sowie das Herstellen aller Bauanschlüsse.

gemäß beiliegenden Plänen und Zeichnungen

Einbaulage:
Zwischenbau BA 3-BA4.2 Aussenwand NordWest Innenhof

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
1 Feld ca. 750 mm x 340 mm als Festfeld
mit Paneel-Typ: PF 102 (gemäß Vorbeschrieb)

3 Felder ca. 560 mm x 340 mm als Festfeld
mit Paneel-Typ: PF 102 (gemäß Vorbeschrieb)

2 Felder ca. 800 mm x 340 mm als Festfeld
mit Paneel-Typ: PF 102 (gemäß Vorbeschrieb)

1 Feld ca. 750 mm x 2685 mm als Festfeld
mit Glas-Typ: GT 312-1 (gemäß Vorbeschrieb)

3 Einsatzelemente bestehend aus je
RS01 (gemäß Vorbeschrieb)
 1 Feld ca. 560 mm x 1590 mm
als Öffnungsflügel opak (gemäß Vorbeschrieb)
mit Paneel-Typ: PF 101 (gemäß Vorbeschrieb)
mit Beschlag-Typ:
BF 130-1 (gemäß Vorbeschrieb)
BF 906 (gemäß Vorbeschrieb)
BF 710 (gemäß Vorbeschrieb)
BF 801-1 (gemäß Vorbeschrieb)
mit je
 1 Feld ca. 560 mm x 1100 mm als Brüstungs-Festfeld
mit Paneelfüllung
mit Paneel-Typ: PF 101 (gemäß Vorbeschrieb)

2 Felder ca. 800 mm x 2685 mm als Festfeld
mit Glas-Typ: GT 312-1 (gemäß Vorbeschrieb)

1 Felder ca. 750 mm x 715 mm als Festfeld
mit Paneel-Typ: PF 103 (gemäß Vorbeschrieb)
mit Bauanschluss Paneele: AP 310

3 Felder ca. 560 mm x 715 mm als Festfeld
mit Paneel-Typ: PF 103 (gemäß Vorbeschrieb)
mit Bauanschluss Paneele: AP 310

2 Felder ca. 800 mm x 715 mm als Festfeld
mit Paneel-Typ: PF 103 (gemäß Vorbeschrieb)
mit Bauanschluss Paneele: AP 310

ERDGESCHOSS
1 Feld ca. 750 mm x 2950 mm als Festfeld
mit Glas-Typ: GT 312-1 (gemäß Vorbeschrieb)

3 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

2 Felder ca. 800 mm x 2950 mm als Festfeld
mit Glas-Typ: GT 312-1 (gemäß Vorbeschrieb)

1 Feld ca. 750 mm x 400 mm als Festfeld
mit Paneel-Typ: PF 102 (gemäß Vorbeschrieb)

3 Felder ca. 560 mm x 400 mm als Festfeld
mit Paneel-Typ: PF 102 (gemäß Vorbeschrieb)

2 Felder ca. 800 mm x 400 mm als Festfeld
mit Paneel-Typ: PF 102 (gemäß Vorbeschrieb)

Bauanschlüsse:
Anschlüsse
Seitlich: AS 301
Oben: AO 302
Unten: AU 304

Prinzipskizze:
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Menge: 1,000 St

**05.01.16 Zulage BA 4.2 PRF4.4b Uw=0,9**
Holz-Alu- Pfosten-Riegel-Fassaden-Element
vertikales Fassadenelement

wie vor, jedoch
Zulage für Ausführung mit

Der Gesamt-U-Wert der Fassade muss einen Wert von kleiner gleich 0,9 W/(m2K) erreichen.

z.B. durch Verwendung von
Glas-Typ: GT 312-2 statt 312-1 (gemäß Vorbeschrieb)
Menge: 1,000 St

**05.01.17 Zulage Oberfläche eloxiert BA 4.2 PRF4.4b**
Holz-Alu- Pfosten-Riegel-Fassaden-Element
wie vor, jedoch

Zulage für Oberfläche Alu eloxiert C 32 oder C 33 bzw. nach Wahl des AG
Menge: 1,000 St

**05.01.18 BA 4.2 PRF4.4a Holz-Alu- Pfosten-Riegel-Fassaden-Element**
Holz-Alu- Pfosten-Riegel-Fassaden-Element
vertikales Fassadenelement

bestehend aus einem Fassadensystem mit Einsatzelementen, liefern und fachgerecht, gem. Ausführungsbeschreibungen, Zeichnung und Herstellervorschrift, absolut lot- und fluchtrecht, leicht gangbar und funktionsfähig einbauen.

Außenmaß ca. B= 2,65 m H= 8,05 m
über 2 1/2 Geschosse (tlw. UG, EG und OG)
mit 21 Feldern
(Siehe unten Prinzipskizze)

Montage vor der Rohbaukonstruktion
mit lastabtragender verdeckter Befestigung am Rohbau

Leitfabrikat:
RAICO THERM+ H-I
o. glw.

'.........'
(vom Bieter angebotenes Fabrikat)

Im Preis inbegriffen ist das Liefern und Montieren des Elementes sowie das Herstellen aller Bauanschlüsse.

gemäß beiliegenden Plänen und Zeichnungen

Einbaulage:
Zwischenbau BA 3-BA4.2 Aussenwand NordWest Innenhof

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
2 Felder ca. 560 mm x 340 mm als Festfeld
mit Paneel-Typ: PF 102 (gemäß Vorbeschrieb)

1 Felder ca. 1450 mm x 340 mm als Festfeld
mit Paneel-Typ: PF 102 (gemäß Vorbeschrieb)

2 Einsatzelemente bestehend aus je
RS01 (gemäß Vorbeschrieb)
 1 Feld ca. 560 mm x 1590 mm
als Öffnungsflügel opak (gemäß Vorbeschrieb)
mit Paneel-Typ: PF 101 (gemäß Vorbeschrieb)
mit Beschlag-Typ:
BF 140-1 (gemäß Vorbeschrieb)
mit je
 1 Feld ca. 560 mm x 1100 mm als Brüstungs-Festfeld
mit Paneelfüllung
mit Paneel-Typ: PF 101 (gemäß Vorbeschrieb)

1 Feld ca. 1450 mm x 2685 mm als Festfeld
mit Glas-Typ: GT 312-1 (gemäß Vorbeschrieb)

2 Felder ca. 560 mm x 715 mm als Festfeld
mit Paneel-Typ: PF 103 (gemäß Vorbeschrieb)
mit Bauanschluss Paneele: AP 310

1 Felder ca. 1450 mm x 715 mm als Festfeld
mit Paneel-Typ: PF 103 (gemäß Vorbeschrieb)
mit Bauanschluss Paneele: AP 310

ERDGESCHOSS
1 Feld ca. 750 mm x 2950 mm als Festfeld
mit Glas-Typ: GT 312-1 (gemäß Vorbeschrieb)

2 Felder ca. 560 mm x 2950 mm als Festfeld
mit Paneel-Typ: PF 103 (gemäß Vorbeschrieb)
mit Bauanschluss Paneele: AP 310

1 Feld ca. 1450 mm x 2950 mm als Festfeld
mit Glas-Typ: GT 312-1 (gemäß Vorbeschrieb)

2 Felder ca. 560 mm x 400 mm als Festfeld
mit Paneel-Typ: PF 103 (gemäß Vorbeschrieb)
mit Bauanschluss Paneele: AP 310

1 Felder ca. 1450 mm x 400 mm als Festfeld
mit Paneel-Typ: PF 103 (gemäß Vorbeschrieb)
mit Bauanschluss Paneele: AP 310

2 Einsatzelemente bestehend aus je
RS01 (gemäß Vorbeschrieb)
 1 Feld ca. 560 mm x 900 mm
als Öffnungsflügel opak (gemäß Vorbeschrieb)
mit Paneel-Typ: PF 101 (gemäß Vorbeschrieb)
mit Beschlag-Typ:
BF 130-1 (gemäß Vorbeschrieb)
BF 906 (gemäß Vorbeschrieb)
BF 710 (gemäß Vorbeschrieb)
BF 801-1 (gemäß Vorbeschrieb)

1 Feld ca. 1450 mm x 900 mm als Festfeld
mit Glas-Typ: GT 318-1a (gemäß Vorbeschrieb)

Bauanschlüsse:
Anschlüsse
Seitlich: AS 301
Oben: AO 302
Unten: AU 304

Prinzipskizze:
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Menge: 1,000 St

**05.01.19 Zulage BA 4.2 PRF4.4a Uw=0,9**
Holz-Alu- Pfosten-Riegel-Fassaden-Element
vertikales Fassadenelement

wie vor, jedoch
Zulage für Ausführung mit

Der Gesamt-U-Wert der Fassade muss einen Wert von kleiner gleich 0,9 W/(m2K) erreichen.

z.B. durch Verwendung von
Glas-Typ: GT 312-2 statt 312-1 (gemäß Vorbeschrieb)
Menge: 1,000 St

**05.01.20 Zulage Oberfläche eloxiert BA 4.2 PRF4.4a**
Holz-Alu- Pfosten-Riegel-Fassaden-Element
wie vor, jedoch

Zulage für Oberfläche Alu eloxiert C 32 oder C 33 bzw. nach Wahl des AG
Menge: 1,000 St

**05.01.21 BA 4.2 PRF4.5 Holz-Alu- Pfosten-Riegel-Fassaden-Element**
Holz-Alu- Pfosten-Riegelfassaden-Element
vertikales Fassadenelement

bestehend aus einem Fassadensystem mit Einsatzelementen, liefern und fachgerecht, gem. Ausführungsbeschreibungen, Zeichnung und Herstellervorschrift, absolut lot- und fluchtrecht, leicht gangbar und funktionsfähig einbauen.

Außenmaß ca. B= 2,23 m H= 8,05 m
über 2 1/2 Geschosse (tlw. UG, EG und OG)
mit 10 Feldern
(Siehe unten Prinzipskizze)

Montage vor der Rohbaukonstruktion
mit lastabtragender verdeckter Befestigung am Rohbau

Leitfabrikat:
RAICO THERM+ H-I
o. glw.

'.........'
(vom Bieter angebotenes Fabrikat)

Im Preis inbegriffen ist das Liefern und Montieren des Elementes sowie das Herstellen aller Bauanschlüsse.

gemäß beiliegenden Plänen und Zeichnungen

Einbaulage:
Zwischenbau BA 3-BA4.2 Aussenwand NordWest Innenhof

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
1 Feld ca. 1480 mm x 340 mm als Festfeld
mit Paneel-Typ: PF 102 (gemäß Vorbeschrieb)

1 Feld ca. 650 mm x 340 mm als Festfeld
mit Paneel-Typ: PF 102 (gemäß Vorbeschrieb)

1 Feld ca. 1480 mm x 2685 mm als Festfeld
mit Glas-Typ: GT 312-1 (gemäß Vorbeschrieb)

1 Einsatzelemente bestehend aus je
RS01 (gemäß Vorbeschrieb)
 1 Feld ca. 650 mm x 1590 mm
als Öffnungsflügel, jedoch nicht opak (gemäß Vorbeschrieb), sondern
mit Glasausschnitt (Größe ergibt sich aus unten angegebenen Ansichtbreiten der Profile)
mit Paneel-Typ: PF 101 (gemäß Vorbeschrieb)
mit Beschlag-Typ:
BF 140-1 (gemäß Vorbeschrieb)
mit je
 1 Feld ca. 650 mm x 1100 mm als Brüstungs-Festfeld
mit Paneelfüllung
mit Paneel-Typ: PF 101 (gemäß Vorbeschrieb)

1 Feld ca. 1480 mm x 715 mm als Festfeld
mit Paneel-Typ: PF 103 (gemäß Vorbeschrieb)
mit Bauanschluss Paneele: AP 310

1 Feld ca. 650 mm x 715 mm als Festfeld
mit Paneel-Typ: PF 103 (gemäß Vorbeschrieb)
mit Bauanschluss Paneele: AP 310

ERDGESCHOSS
1 Feld ca. 1480 mm x 1850 mm als Festfeld
mit Glas-Typ: GT 315-1a (gemäß Vorbeschrieb)

1 Felder ca. 650 mm x 1850 mm als Festfeld
mit Paneel-Typ: PF 103 (gemäß Vorbeschrieb)
mit Bauanschluss Paneele: AP 310

1 Einsatzelement bestehend aus je
RS03 (gemäß Vorbeschrieb)
 1 Feld ca. 1480 mm x 2500 mm als
als Türflügel verglast (gemäß Vorbeschrieb)
mit Glas-Typ: GT 315-1a (gemäß Vorbeschrieb)
mit Beschlag-Typ:
BT 121-1 (gemäß Vorbeschrieb)
BT 133 (gemäß Vorbeschrieb)
BT 134 (gemäß Vorbeschrieb)
BT 700 (gemäß Vorbeschrieb)
BT 757 (gemäß Vorbeschrieb)
inkl. Bauanschluss AU 201 (gemäß Vorbeschrieb)

1 Feld ca. 650 mm x 2500 mm als Festfeld
mit Paneel-Typ: PF 101 (gemäß Vorbeschrieb)

Bauanschlüsse:
Anschlüsse
Seitlich: AS 301
Oben: AO 302
Unten: AU 304

Prinzipskizze:
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Menge: 1,000 St

**05.01.22 Zulage BA 4.2 PRF4.5 Uw=0,9**
Holz-Alu- Pfosten-Riegel-Fassaden-Element
vertikales Fassadenelement

wie vor, jedoch
Zulage für Ausführung mit

Der Gesamt-U-Wert der Fassade muss einen Wert von kleiner gleich 0,9 W/(m2K) erreichen.

z.B. durch Verwendung von
Glas-Typ: GT 312-2 statt 312-1 (gemäß Vorbeschrieb)
bzw. GT 315-2a statt GT 315-1a (gemäß Vorbeschrieb)
Menge: 1,000 St

**05.01.23 Zulage Oberfläche eloxiert BA 4.2 PRF4.5**
Holz-Alu- Pfosten-Riegel-Fassaden-Element
wie vor, jedoch

Zulage für Oberfläche Alu eloxiert C 32 oder C 33 bzw. nach Wahl des AG
Menge: 1,000 St

**05.01.24 Zulage BA 4.2 PRF4.5 mit Montage Fluchtwegsteuerungskomponenten**
Holz-Alu- Pfosten-Riegel-Fassaden-Element

Wie in Pos. "BA 4.2 PRF4.5 Holz-Alu- Pfosten-Riegel-Fassaden-Element" beschrieben, jedoch

bei Komponente
1 Einsatzelement bestehend aus
RS03 (gemäß Vorbeschrieb)
1 Felder ca. 1480 mm x 2670 mm als
als Türflügel opak (gemäß Vorbeschrieb)
mit Beschlag-Typ:

Zulage für
Entfall  von
BT 757 Fallriegelüberwachung (gemäß Vorbeschrieb)

stattdessen Ausführung von
BT 760 Montage Fluchtwegsteuerungskomponenten(gemäß Vorbeschrieb)
Menge: 1,000 St

**05.01.25 Zulage BA 4.2 PRF4.5 mit Lieferung und Montage Fluchtwegsteuerungskomponenten**
Holz-Alu- Pfosten-Riegel-Fassaden-Element

Wie in Pos. "BA 4.2 PRF4.5 mit Montage Fluchtwegsteuerungskomponenten" beschrieben, jedoch

bei Komponente
1 Einsatzelement bestehend aus
RS03 (gemäß Vorbeschrieb)
1 Felder ca. 1480mm x 2670 mm als
als Türflügel verglast (gemäß Vorbeschrieb)
mit Beschlag-Typ:

Zulage für
Entfall  von
BT 760 Montage Fluchtwegsteuerungskomponenten(gemäß Vorbeschrieb)

stattdessen Ausführung von
BT 761 Lieferung und Montage Fluchtwegsteuerungskomponenten(gemäß Vorbeschrieb)
Menge: 1,000 St

**05.01.26 BA 4.2 PRF4.6 Holz-Alu- Pfosten-Riegel-Fassaden-Element**
Holz-Alu- Pfosten-Riegel-Fassaden-Element
vertikales Fassadenelement

bestehend aus einem Fassadensystem mit Einsatzelementen, liefern und fachgerecht, gem. Ausführungsbeschreibungen, Zeichnung und Herstellervorschrift, absolut lot- und fluchtrecht, leicht gangbar und funktionsfähig einbauen.

Außenmaß ca. B= 2,17 m H= 7,10 m
 +kurzer Schenkel ca. B=0,45 m H= 7,10 m (90°-Innen-Ecke)
über 2 Geschosse (EG und OG)
mit 65 Feldern
(Siehe unten Prinzipskizze)

Montage vor der Rohbaukonstruktion
mit lastabtragender verdeckter Befestigung am Rohbau

Leitfabrikat:
RAICO THERM+ H-I
o. glw.

'.........'
(vom Bieter angebotenes Fabrikat)

Im Preis inbegriffen ist das Liefern und Montieren des Elementes sowie das Herstellen aller Bauanschlüsse.

gemäß beiliegenden Plänen und Zeichnungen

Einbaulage:
Zwischenbau BA 3-BA4.2 Aussenwand SüdOst

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:

OBERGESCHOSS
6 Felder ca. 560 mm x 340 mm als Festfeld
mit Paneel-Typ: PF 102 (gemäß Vorbeschrieb)

1 Feld ca. 900 mm x 340 mm als Festfeld
mit Paneel-Typ: PF 102 (gemäß Vorbeschrieb)

4 Felder ca. 1030 mm x 340 mm als Festfeld
mit Paneel-Typ: PF 102 (gemäß Vorbeschrieb)

1 Feld ca. 440 mm x 340 mm als Festfeld
mit Paneel-Typ: PF 102 (gemäß Vorbeschrieb)

6 Einsatzelemente bestehend aus je
RS01 (gemäß Vorbeschrieb)
 1 Feld ca. 560 mm x 1590 mm
als Öffnungsflügel opak (gemäß Vorbeschrieb)
mit Paneel-Typ: PF 101 (gemäß Vorbeschrieb)
mit Beschlag-Typ:
BF 130-1 (gemäß Vorbeschrieb)
BF 906 (gemäß Vorbeschrieb)
BF 710 (gemäß Vorbeschrieb)
BF 801-1 (gemäß Vorbeschrieb)
mit je
 1 Feld ca. 560 mm x 1100 mm als Brüstungs-Festfeld
mit Paneelfüllung
mit Paneel-Typ: PF 101 (gemäß Vorbeschrieb)

1 Feld ca. 900 mm x 2695 mm als Festfeld
mit Glas-Typ: GT 312-1 (gemäß Vorbeschrieb)

4 Felder ca. 1030 mm x 2695 mm als Festfeld
mit Glas-Typ: GT 312-1 (gemäß Vorbeschrieb)

1 Feld ca. 440 mm x 2695 mm als Festfeld
mit Glas-Typ: GT 312-1 (gemäß Vorbeschrieb)

6 Felder ca. 560 mm x 715 mm als Festfeld
mit Paneel-Typ: PF 103 (gemäß Vorbeschrieb)
mit Bauanschluss Paneele: AP 310

1 Feld ca. 900 mm x 715 mm als Festfeld
mit Paneel-Typ: PF 103 (gemäß Vorbeschrieb)
mit Bauanschluss Paneele: AP 310

4 Felder ca. 1030 mm x 715 mm als Festfeld
mit Paneel-Typ: PF 103 (gemäß Vorbeschrieb)
mit Bauanschluss Paneele: AP 310

1 Feld ca. 440 mm x 715 mm als Festfeld
mit Paneel-Typ: PF 103 (gemäß Vorbeschrieb)
mit Bauanschluss Paneele: AP 310

ERDGESCHOSS
6 Einsatzelemente bestehend aus je
RS01 (gemäß Vorbeschrieb)
 1 Felder ca. 560 mm x 1850 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 900 mm x 2940 mm als Festfeld
mit Glas-Typ: GT 312-1 (gemäß Vorbeschrieb)

4 Felder ca. 1030 mm x 2940 mm als Festfeld
mit Glas-Typ: GT 312-1 (gemäß Vorbeschrieb)

1 Feld ca. 440 mm x 2940 mm als Festfeld
mit Glas-Typ: GT 312-1 (gemäß Vorbeschrieb)

6 Felder ca. 560 mm x 400 mm als Festfeld
mit Paneel-Typ: PF 102 (gemäß Vorbeschrieb)

1 Feld ca. 900 mm x 400 mm als Festfeld
mit Paneel-Typ: PF 102 (gemäß Vorbeschrieb)

4 Felder ca. 1030 mm x 400 mm als Festfeld
mit Paneel-Typ: PF 102 (gemäß Vorbeschrieb)

1 Feld ca. 440 mm x 400 mm als Festfeld
mit Paneel-Typ: PF 102 (gemäß Vorbeschrieb)

(nachfolgend Beschreibung von
kurzer Schenkel ca. B=0,45 m H= 7,10 m (90°-Innen-Ecke))

OBERGESCHOSS
1 Feld ca. 450 mm x 340 mm als Festfeld
mit Paneel-Typ: PF 102 (gemäß Vorbeschrieb)

1 Feld ca. 450 mm x 2695 mm als Festfeld
mit Glas-Typ: GT 312-1 (gemäß Vorbeschrieb)

1 Feld ca. 450 mm x 715 mm als Festfeld
mit Paneel-Typ: PF 103 (gemäß Vorbeschrieb)
mit Bauanschluss Paneele: AP 310

ERDGESCHOSS
1 Feld ca. 450 mm x 2940 mm als Festfeld
mit Glas-Typ: GT 312-1 (gemäß Vorbeschrieb)

1 Feld ca. 450 mm x 400 mm als Festfeld
mit Paneel-Typ: PF 102 (gemäß Vorbeschrieb)

Bauanschlüsse:
Anschlüsse
Seitlich: AS 301
Oben: AO 302
Unten: AU 304

inkl. Innen-Eckausbildung zwischen allen Feldern

Prinzipskizze:
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Menge: 1,000 St

**05.01.27 Zulage BA 4.2 PRF4.6 Uw=0,9**
Holz-Alu- Pfosten-Riegel-Fassaden-Element
vertikales Fassadenelement

wie vor, jedoch
Zulage für Ausführung mit

Der Gesamt-U-Wert der Fassade muss einen Wert von kleiner gleich 0,9 W/(m2K) erreichen.

z.B. durch Verwendung von
Glas-Typ: GT 312-2 statt 312-1 (gemäß Vorbeschrieb)
Menge: 1,000 St

**05.01.28 Zulage Oberfläche eloxiert BA 4.2 PRF4.6**
Holz-Alu- Pfosten-Riegel-Fassaden-Element
wie vor, jedoch

Zulage für Oberfläche Alu eloxiert C 32 oder C 33 bzw. nach Wahl des AG
Menge: 1,000 St

#### Bereich 05.02 Pfosten-Riegel-Fassade Neubau

*Hinweis: Bauteil 2 BA 2 (Mittelbau)*

**05.02.1 BA 2 PRF 2.1 OG Holz-Alu- Pfosten-Riegel-Fassaden-Element (Straßenseite)**
Holz-Alu- Pfosten-Riegel-Fassaden-Element
vertikales Fassadenelement

bestehend aus einem Fassadensystem mit Einsatzelementen, liefern und fachgerecht, gem. Ausführungsbeschreibungen, Zeichnung und Herstellervorschrift, absolut lot- und fluchtrecht, leicht gangbar und funktionsfähig einbauen.

Außenmaß ca. B= 36,50 m H= 3,06 m
im OG
mit 60 Feldern (19 Felder vor den bauseitigen Holzstützen, 2 Anschlussbereiche an den Bestandsbaukörper und weitere 39 Felder)
(Siehe unten Prinzipskizze)

Im Bereich der bauseitigen tragenden Holz-Stützen werden jeweils 2 Fassaden-Pfosten, jeweils in der Flucht der Seite der Holzstützen angeordnet.
Der Hohlraum zwischen den beiden Fassaden-Pfosten ist aus zu dämmen  und die Fassaden-Pfosten sind an die bauseitiegn Holz-Stützen anzuschließen. Die Fuge zwischen den Fassaden-Pfosten und den Holzstützen ist mit einer schmalen Schattenfuge auszubilden.

Montage vor der Holz-Rohbaukonstruktion
mit lastabtragender verdeckter Befestigung am Holz-Rohbau

Leitfabrikat:
RAICO THERM+ H-I
o. glw.

'.........'
(vom Bieter angebotenes Fabrikat)

Im Preis inbegriffen ist das Liefern und Montieren des Elementes sowie das Herstellen aller Bauanschlüsse.

gemäß beiliegenden Plänen und Zeichnungen

Einbaulage:
BA 2 Südwesten

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
1 Feld ca. 600 mm x 3060 mm als Festfeld
mit Paneel-Typ: PF 101 (gemäß Vorbeschrieb)

19 Felder ca. 1330 mm x 3060 mm als Festfeld
mit Glas-Typ: GT 312-1 (gemäß Vorbeschrieb)

19 Felder ca. 140 mm x 3060 mm als Festfeld
mit Paneel-Typ: PF 102 (gemäß Vorbeschrieb)

17 Einsatzelemente bestehend aus je
RS01 (gemäß Vorbeschrieb)
 1 Felder ca. 560 mm x 1930 mm
als Öffnungsflügel opak (gemäß Vorbeschrieb)
mit Paneel-Typ: PF 101 (gemäß Vorbeschrieb)
mit Beschlag-Typ:
BF 130-1 (gemäß Vorbeschrieb)
BF 906 (gemäß Vorbeschrieb)
BF 710 (gemäß Vorbeschrieb)
BF 801-1 (gemäß Vorbeschrieb)
mit je
 1 Felder ca. 560 mm x 1100 mm als Brüstungs-Festfeld
mit Paneelfüllung
mit Paneel-Typ: PF 101 (gemäß Vorbeschrieb)

1 Feld ca. 480 mm x 3060 mm als Festfeld
mit Paneel-Typ: PF 101 (gemäß Vorbeschrieb)

1 Feld ca. 600 mm x 3060 mm als Festfeld
mit Paneel-Typ: PF 101 (gemäß Vorbeschrieb)

Bauanschlüsse:
Anschlüsse
Seitlich: AS 301
Oben: AO 302
Unten: AU 301

Prinzipskizze:
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Menge: 1,000 St

**05.02.2 Zulage BA 2 PRF 2.1 OG (Straßenseite) Uw=0,9**
Holz-Alu- Pfosten-Riegel-Fassaden-Element
vertikales Fassadenelement

wie vor, jedoch
Zulage für Ausführung mit

Der Gesamt-U-Wert der Fassade muss einen Wert von kleiner gleich 0,9 W/(m2K) erreichen.

z.B. durch Verwendung von
Glas-Typ: GT 312-2 statt 312-1 (gemäß Vorbeschrieb)
Menge: 1,000 St

**05.02.3 Zulage Oberfläche eloxiert BA 2 PRF 2.1 OG (Straßenseite)**
Holz-Alu- Pfosten-Riegel-Fassaden-Element
wie vor, jedoch

Zulage für Oberfläche Alu eloxiert C 32 oder C 33 bzw. nach Wahl des AG
Menge: 1,000 St

**05.02.4 BA 2 PRF 2.1 EG Holz-Alu- Pfosten-Riegel-Fassaden-Element (Straßenseite)**
Holz-Alu- Pfosten-Riegel-Fassaden-Element
vertikales Fassadenelement

bestehend aus einem Fassadensystem mit Einsatzelementen, liefern und fachgerecht, gem. Ausführungsbeschreibungen, Zeichnung und Herstellervorschrift, absolut lot- und fluchtrecht, leicht gangbar und funktionsfähig einbauen.

Außenmaß ca. B= 36,50 m H= 3,01 m
im OG
mit 58 Feldern (19 Felder vor den bauseitigen Holzstützen, 2 Anschlussbereiche an den Bestandsbaukörper und weitere 37 Felder)
(Siehe unten Prinzipskizze)

Im Bereich der bauseitigen tragenden Holz-Stützen werden jeweils 2 Fassaden-Pfosten, jeweils in der Flucht der Seite der Holzstützen angeordnet.
Der Hohlraum zwischen den beiden Fassaden-Pfosten ist aus zu dämmen  und die Fassaden-Pfosten sind an die bauseitiegn Holz-Stützen anzuschließen. Die Fuge zwischen den Fassaden-Pfosten und den Holzstützen ist mit einer schmalen Schattenfuge auszubilden.

Montage vor der Holz-Rohbaukonstruktion
mit lastabtragender verdeckter Befestigung am Holz-Rohbau

Leitfabrikat:
RAICO THERM+ H-I
o. glw.

'.........'
(vom Bieter angebotenes Fabrikat)

Im Preis inbegriffen ist das Liefern und Montieren des Elementes sowie das Herstellen aller Bauanschlüsse.

gemäß beiliegenden Plänen und Zeichnungen

Einbaulage:
BA 2 Südwesten

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
ERDGESCHOSS
1 Feld ca. 600 mm x 3010 mm als Festfeld
mit Paneel-Typ: PF 101 (gemäß Vorbeschrieb)

4 Einsatzelement bestehend aus je
RS03 (gemäß Vorbeschrieb)
 1 Feld ca. 1270 mm x 3060 mm
als Türflügel, jedoch nicht opak (gemäß Vorbeschrieb), sondern mit Glasausschnitt (Größe ergibt sich aus unten angegebenen Ansichtbreiten der Profile)
mit Glas-Typ: GT 315-1a (gemäß Vorbeschrieb)
mit Beschlag-Typ:
BT 121-1 (gemäß Vorbeschrieb)
BT 133 (gemäß Vorbeschrieb)
BT 134 (gemäß Vorbeschrieb)
BT 700 (gemäß Vorbeschrieb)
BT 757 (gemäß Vorbeschrieb)
inkl. Bauanschluss AU 201 (gemäß Vorbeschrieb)

15 Felder ca. 1330 mm x 3010 mm als Festfeld
mit Glas-Typ: GT 315-1a (gemäß Vorbeschrieb)

19 Felder ca. 140 mm x 3010 mm als Festfeld
mit Paneel-Typ: PF 102 (gemäß Vorbeschrieb)

16 Einsatzelemente bestehend aus je
RS01 (gemäß Vorbeschrieb)
 1 Felder ca. 560 mm x 1930 mm
als Öffnungsflügel opak (gemäß Vorbeschrieb)
mit Paneel-Typ: PF 101 (gemäß Vorbeschrieb)
mit Beschlag-Typ:
BF 130-1 (gemäß Vorbeschrieb)
BF 906 (gemäß Vorbeschrieb)
BF 710 (gemäß Vorbeschrieb)
BF 801-1 (gemäß Vorbeschrieb)
mit je
 1 Felder ca. 560 mm x 1050 mm als Brüstungs-Festfeld
mit Paneelfüllung
mit Paneel-Typ: PF 101 (gemäß Vorbeschrieb)

1 Feld ca. 560 mm x 3010 mm als Festfeld
mit Paneel-Typ: PF 101 (gemäß Vorbeschrieb)

1 Feld ca. 480 mm x 3060 mm als Festfeld
mit Paneel-Typ: PF 101 (gemäß Vorbeschrieb)

1 Feld ca. 600 mm x 3060 mm als Festfeld
mit Paneel-Typ: PF 101 (gemäß Vorbeschrieb)

Bauanschlüsse:
Anschlüsse
Seitlich: AS 301
Oben: AO 302
Unten: AU 301

Prinzipskizze:
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Menge: 1,000 St

**05.02.5 Zulage BA 2 PRF 2.1 EG (Straßenseite) Uw=0,9**
Holz-Alu- Pfosten-Riegel-Fassaden-Element
vertikales Fassadenelement

wie vor, jedoch
Zulage für Ausführung mit

Der Gesamt-U-Wert der Fassade muss einen Wert von kleiner gleich 0,9 W/(m2K) erreichen.

z.B. durch Verwendung von
Glas-Typ: GT GT 315-2a statt GT 315-1a (gemäß Vorbeschrieb)
Menge: 1,000 St

**05.02.6 Zulage Oberfläche eloxiert BA 2 PRF 2.1 EG (Straßenseite)**
Holz-Alu- Pfosten-Riegel-Fassaden-Element
wie vor, jedoch

Zulage für Oberfläche Alu eloxiert C 32 oder C 33 bzw. nach Wahl des AG
Menge: 1,000 St

**05.02.7 Zulage BA 2 PRF 2.1 EG (Straßenseite) mit Montage Fluchtwegsteuerungskomponenten**
Holz-Alu- Pfosten-Riegel-Fassaden-Element

Wie in Pos. "BA 2 PRF 2.1 EG (Straßenseite) Holz-Alu- Pfosten-Riegel-Fassaden-Element" beschrieben, jedoch

bei Komponente
1 Einsatzelement bestehend aus
RS03 (gemäß Vorbeschrieb)
1 Felder ca. 1480 mm x 2670 mm als
als Türflügel opak (gemäß Vorbeschrieb)
mit Beschlag-Typ:

Zulage für
Entfall  von
BT 757 Fallriegelüberwachung (gemäß Vorbeschrieb)

stattdessen Ausführung von
BT 760 Montage Fluchtwegsteuerungskomponenten(gemäß Vorbeschrieb)
Menge: 1,000 St

**05.02.8 Zulage BA 2 PRF 2.1 EG (Straßenseite) mit Lieferung und Montage Fluchtwegsteuerungskomponenten**
Holz-Alu- Pfosten-Riegel-Fassaden-Element

Wie in Pos. "BA 2 PRF 2.1 EG (Straßenseite) mit Montage Fluchtwegsteuerungskomponenten" beschrieben, jedoch

bei Komponente
1 Einsatzelement bestehend aus
RS03 (gemäß Vorbeschrieb)
1 Felder ca. 1480mm x 2670 mm als
als Türflügel verglast (gemäß Vorbeschrieb)
mit Beschlag-Typ:

Zulage für
Entfall  von
BT 760 Montage Fluchtwegsteuerungskomponenten(gemäß Vorbeschrieb)

stattdessen Ausführung von
BT 761 Lieferung und Montage Fluchtwegsteuerungskomponenten(gemäß Vorbeschrieb)
Menge: 1,000 St

**05.02.9 Zulage Ausschnitt Paneel**
Zulage für das fachgerechte Ausschneiden einer Öffnung im Paneel zum späteren Einbau von z.B. Briefkasten oder Klingelanlagen.
inkl. Koordination mit Fachplanung Elektro.

Größe ca. 400 x 1200mm
Menge: 2,000 St

**05.02.10 BA 2 PRF 2.1 OG Holz-Alu- Pfosten-Riegel-Fassaden-Element (Innenhofseite)**
Holz-Alu- Pfosten-Riegel-Fassaden-Element
vertikales Fassadenelement

bestehend aus einem Fassadensystem mit Einsatzelementen, liefern und fachgerecht, gem. Ausführungsbeschreibungen, Zeichnung und Herstellervorschrift, absolut lot- und fluchtrecht, leicht gangbar und funktionsfähig einbauen.

Außenmaß ca. B= 33,90 m H= 3,06 m
im OG
mit 54 Feldern (18 Felder vor den bauseitigen Holzstützen, 2 Anschlussbereiche an den Bestandsbaukörper und weitere 34 Felder)
(Siehe unten Prinzipskizze)

Im Bereich der bauseitigen tragenden Holz-Stützen werden jeweils 2 Fassaden-Pfosten, jeweils in der Flucht der Seite der Holzstützen angeordnet.
Der Hohlraum zwischen den beiden Fassaden-Pfosten ist aus zu dämmen  und die Fassaden-Pfosten sind an die bauseitiegn Holz-Stützen anzuschließen. Die Fuge zwischen den Fassaden-Pfosten und den Holzstützen ist mit einer schmalen Schattenfuge auszubilden.

Montage vor der Holz-Rohbaukonstruktion
mit lastabtragender verdeckter Befestigung am Holz-Rohbau

Leitfabrikat:
RAICO THERM+ H-I
o. glw.

'.........'
(vom Bieter angebotenes Fabrikat)

Im Preis inbegriffen ist das Liefern und Montieren des Elementes sowie das Herstellen aller Bauanschlüsse.

gemäß beiliegenden Plänen und Zeichnungen

Einbaulage:
BA 2 Nordosten  (Innenhofseite)

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
OBERGESCHOSS
1 Feld ca. 600 mm x 3060 mm als Festfeld
mit Paneel-Typ: PF 101 (gemäß Vorbeschrieb)

18 Felder ca. 1330 mm x 3060 mm als Festfeld
mit Glas-Typ: GT 312-1 (gemäß Vorbeschrieb)

18 Felder ca. 140 mm x 3060 mm als Festfeld
mit Paneel-Typ: PF 102 (gemäß Vorbeschrieb)

17 Einsatzelemente bestehend aus je
RS01 (gemäß Vorbeschrieb)
 1 Felder ca. 560 mm x 1930 mm
als Öffnungsflügel opak (gemäß Vorbeschrieb)
mit Paneel-Typ: PF 101 (gemäß Vorbeschrieb)
mit Beschlag-Typ:
BF 130-1 (gemäß Vorbeschrieb)
BF 906 (gemäß Vorbeschrieb)
BF 710 (gemäß Vorbeschrieb)
BF 801-1 (gemäß Vorbeschrieb)
mit je
 1 Felder ca. 560 mm x 1100 mm als Brüstungs-Festfeld
mit Paneelfüllung
mit Paneel-Typ: PF 101 (gemäß Vorbeschrieb)

Bauanschlüsse:
Anschlüsse
Seitlich: AS 301
Oben: AO 302
Unten: AU 301

Prinzipskizze:
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Menge: 1,000 St

**05.02.11 Zulage BA 2 PRF 2.1 OG (Innenhofseite) Uw=0,9**
Holz-Alu- Pfosten-Riegel-Fassaden-Element
vertikales Fassadenelement

wie vor, jedoch
Zulage für Ausführung mit

Der Gesamt-U-Wert der Fassade muss einen Wert von kleiner gleich 0,9 W/(m2K) erreichen.

z.B. durch Verwendung von
Glas-Typ: GT 312-2 statt 312-1 (gemäß Vorbeschrieb)
Menge: 1,000 St

**05.02.12 Zulage Oberfläche eloxiert BA 2 PRF 2.1 OG (Innenhofseite)**
Holz-Alu- Pfosten-Riegel-Fassaden-Element
wie vor, jedoch

Zulage für Oberfläche Alu eloxiert C 32 oder C 33 bzw. nach Wahl des AG
Menge: 1,000 St

**05.02.13 Zulage Anschluss BA 2 PRF 2.1 OG (Innenhofseite) an Fassade BA 4.1 PRF4.3**
Zulage für das fachgerechte Anschliessen der Pfosten-Riegel-Fassade BA 2 PRF 2.1  OG (Innenhofseite)
an die vor beschriebene Pfosten-Riegel-Fassade BA 4.1 PRF4.3
Menge: 1,000 St

**05.02.14 BA 2 PRF 2.1 EG Holz-Alu- Pfosten-Riegel-Fassaden-Element (Innenhofseite)**
Holz-Alu- Pfosten-Riegel-Fassaden-Element
vertikales Fassadenelement

bestehend aus einem Fassadensystem mit Einsatzelementen, liefern und fachgerecht, gem. Ausführungsbeschreibungen, Zeichnung und Herstellervorschrift, absolut lot- und fluchtrecht, leicht gangbar und funktionsfähig einbauen.

Außenmaß ca. B= 33,90 m H= 3,06 m
im EG
mit 54 Feldern (18 Felder vor den bauseitigen Holzstützen, 2 Anschlussbereiche an den Bestandsbaukörper und weitere 34 Felder)
(Siehe unten Prinzipskizze)

Im Bereich der bauseitigen tragenden Holz-Stützen werden jeweils 2 Fassaden-Pfosten, jeweils in der Flucht der Seite der Holzstützen angeordnet.
Der Hohlraum zwischen den beiden Fassaden-Pfosten ist aus zu dämmen  und die Fassaden-Pfosten sind an die bauseitiegn Holz-Stützen anzuschließen. Die Fuge zwischen den Fassaden-Pfosten und den Holzstützen ist mit einer schmalen Schattenfuge auszubilden.

Montage vor der Holz-Rohbaukonstruktion
mit lastabtragender verdeckter Befestigung am Holz-Rohbau

Leitfabrikat:
RAICO THERM+ H-I
o. glw.

'.........'
(vom Bieter angebotenes Fabrikat)

Im Preis inbegriffen ist das Liefern und Montieren des Elementes sowie das Herstellen aller Bauanschlüsse.

gemäß beiliegenden Plänen und Zeichnungen

Einbaulage:
BA 2 Nordosten (Innenhofseite)

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
ERDGESCHOSS
1 Feld ca. 600 mm x 3010 mm als Festfeld
mit Paneel-Typ: PF 101 (gemäß Vorbeschrieb)

15 Felder ca. 1330 mm x 3010 mm als Festfeld
mit Glas-Typ: GT 312-1 (gemäß Vorbeschrieb)

18 Felder ca. 140 mm x 3010 mm als Festfeld
mit Paneel-Typ: PF 102 (gemäß Vorbeschrieb)

17 Einsatzelemente bestehend aus je
RS01 (gemäß Vorbeschrieb)
 1 Felder ca. 560 mm x 1930 mm
als Öffnungsflügel opak (gemäß Vorbeschrieb)
mit Paneel-Typ: PF 101 (gemäß Vorbeschrieb)
mit Beschlag-Typ:
BF 130-1 (gemäß Vorbeschrieb)
BF 906 (gemäß Vorbeschrieb)
BF 710 (gemäß Vorbeschrieb)
BF 801-1 (gemäß Vorbeschrieb)
mit je
 1 Felder ca. 560 mm x 1050 mm als Brüstungs-Festfeld
mit Paneelfüllung
mit Paneel-Typ: PF 101 (gemäß Vorbeschrieb)

3 Einsatzelement bestehend aus je
RS03 (gemäß Vorbeschrieb)
 1 Feld ca. 1270 mm x 3060 mm
als Türflügel, jedoch nicht opak (gemäß Vorbeschrieb), sondern mit Glasausschnitt (Größe ergibt sich aus unten angegebenen Ansichtbreiten der Profile)
mit Glas-Typ: GT 315-1a (gemäß Vorbeschrieb)
mit Beschlag-Typ:
BT 121-1 (gemäß Vorbeschrieb)
BT 133 (gemäß Vorbeschrieb)
BT 134 (gemäß Vorbeschrieb)
BT 700 (gemäß Vorbeschrieb)
BT 757 (gemäß Vorbeschrieb)
inkl. Bauanschluss AU 201 (gemäß Vorbeschrieb)

Bauanschlüsse:
Anschlüsse
Seitlich: AS 301
Oben: AO 302
Unten: AU 301

Prinzipskizze:
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Menge: 1,000 St

**05.02.15 Zulage BA 2 PRF 2.1 EG (Innenhofseite) Uw=0,9**
Holz-Alu- Pfosten-Riegel-Fassaden-Element
vertikales Fassadenelement

wie vor, jedoch
Zulage für Ausführung mit

Der Gesamt-U-Wert der Fassade muss einen Wert von kleiner gleich 0,9 W/(m2K) erreichen.

z.B. durch Verwendung von
Glas-Typ: GT 312-2 statt 312-1 (gemäß Vorbeschrieb)
bzw. GT 315-2a Glas-Typ: GT 315-1a (gemäß Vorbeschrieb)
Menge: 1,000 St

**05.02.16 Zulage Oberfläche eloxiert BA 2 PRF 2.1 EG (Innenhofseite)**
Holz-Alu- Pfosten-Riegel-Fassaden-Element
wie vor, jedoch

Zulage für Oberfläche Alu eloxiert C 32 oder C 33 bzw. nach Wahl des AG
Menge: 1,000 St

**05.02.17 Zulage BA 2 PRF 2.1 EG (Innenhofseite) mit Montage Fluchtwegsteuerungskomponenten**
Holz-Alu- Pfosten-Riegel-Fassaden-Element

Wie in Pos. "BA 2 PRF 2.1  EG (Innenhofseite) Holz-Alu- Pfosten-Riegel-Fassaden-Element" beschrieben, jedoch

bei Komponente
1 Einsatzelement bestehend aus
RS03 (gemäß Vorbeschrieb)
1 Felder ca. 1480 mm x 2670 mm als
als Türflügel opak (gemäß Vorbeschrieb)
mit Beschlag-Typ:

Zulage für
Entfall  von
BT 757 Fallriegelüberwachung (gemäß Vorbeschrieb)

stattdessen Ausführung von
BT 760 Montage Fluchtwegsteuerungskomponenten(gemäß Vorbeschrieb)
Menge: 1,000 St

**05.02.18 Zulage BA 2 PRF 2.1 EG (Innenhofseite) mit Lieferung und Montage Fluchtwegsteuerungskomponenten**
Holz-Alu- Pfosten-Riegel-Fassaden-Element

Wie in Pos. "BA 2 PRF 2.1  EG (Innenhofseite) mit Montage Fluchtwegsteuerungskomponenten" beschrieben, jedoch

bei Komponente
1 Einsatzelement bestehend aus
RS03 (gemäß Vorbeschrieb)
1 Felder ca. 1480mm x 2670 mm als
als Türflügel verglast (gemäß Vorbeschrieb)
mit Beschlag-Typ:

Zulage für
Entfall  von
BT 760 Montage Fluchtwegsteuerungskomponenten(gemäß Vorbeschrieb)

stattdessen Ausführung von
BT 761 Lieferung und Montage Fluchtwegsteuerungskomponenten(gemäß Vorbeschrieb)
Menge: 1,000 St

**05.02.19 Zulage Anschluss BA 2 PRF 2.1 EG (Innenhofseite) an Fassade BA 4.1 PRF4.3**
Zulage für das fachgerechte Anschliessen der Pfosten-Riegel-Fassade BA 2 PRF 2.1 EG (Innenhofseite)
an die vor beschriebene Pfosten-Riegel-Fassade BA 4.1 PRF4.3
Menge: 1,000 St

**05.02.20 BA 2 PRF 2.3 UG Holz-Alu- Pfosten-Riegel-Fassaden-Element (Innenhofseite)**
Holz-Alu- Pfosten-Riegel-Fassaden-Element
vertikales Fassadenelement

bestehend aus einem Fassadensystem mit Einsatzelementen, liefern und fachgerecht, gem. Ausführungsbeschreibungen, Zeichnung und Herstellervorschrift, absolut lot- und fluchtrecht, leicht gangbar und funktionsfähig einbauen.

Außenmaß ca. B= 5,80m H= 2,43 m
im UG
mit 7 Feldern
(Siehe unten Prinzipskizze)

Montage vor der Holz-Rohbaukonstruktion
mit lastabtragender verdeckter Befestigung am Holz-Rohbau

Leitfabrikat:
RAICO THERM+ H-I
o. glw.

'.........'
(vom Bieter angebotenes Fabrikat)

Im Preis inbegriffen ist das Liefern und Montieren des Elementes sowie das Herstellen aller Bauanschlüsse.

gemäß beiliegenden Plänen und Zeichnungen

Einbaulage:
BA 2 Nordosten (Innenhofseite)

Das Pfosten-Riegel-System ist unter Einhaltung aller Vorbemerkungen aus Holz-Tragprofilen nach statischer Erfordernis mit der Ansichtsbreite B ca. 56mm und eine Tiefe T von ca. 150mm auszuführen.

Angebotene Dimension nach überschlägiger Dimensionierung durch Bieter:

Pfostenprofile B x T in  mm: '.......................'
(vom Bieter auszufüllen)

Riegelprofile H x T in  mm: '.......................'
(vom Bieter auszufüllen)

inkl. systemzugehörigen Deckleisten, Ausführung als
Flachpressleiste

Die Tragprofile und Deckleisten sind entsprechend der Angaben unter Oberflächenbehandlung / Oberflächenschutz in den Vorbemerkungen der Konstruktionsbeschreibung herzustellen.

Der Gesamt-U-Wert der Fassade muss einen Wert von kleiner gleich 1,1 W/(m2K) erreichen.

Längenausdehnungen sind geräuschfrei innerhalb des Fassadensystems auszugleichen.

Das Fassadenelement besteht aus:
(Außenansicht von oben links je Feldtyp beginnend)

alle Angaben B x H:
UNTERGESCHOSS

1 Einsatzelement bestehend aus je
RS03 (gemäß Vorbeschrieb)
 1 Feld ca. 1000 mm x 2430 mm
als Türflügel, jedoch nicht opak (gemäß Vorbeschrieb), sondern mit Glasausschnitt (Größe ergibt sich aus unten angegebenen Ansichtbreiten der Profile)
mit Glas-Typ: GT 315-1a (gemäß Vorbeschrieb)
mit Beschlag-Typ:
BT 121-1 (gemäß Vorbeschrieb)
BT 133 (gemäß Vorbeschrieb)
BT 134 (gemäß Vorbeschrieb)
BT 700 (gemäß Vorbeschrieb)
BT 757 (gemäß Vorbeschrieb)
inkl. Bauanschluss AU 201 (gemäß Vorbeschrieb)

2 Felder ca. 1770 mm x 2430 mm als Festfeld
mit Glas-Typ: GT 315-1a (gemäß Vorbeschrieb)

1 Feld ca. 140 mm x 2430 mm als Festfeld
mit Paneel-Typ: PF 101 (gemäß Vorbeschrieb)

1 Felder ca. 1000 mm x 2430 mm als Festfeld
mit Glas-Typ: GT 315-1a (gemäß Vorbeschrieb)

Bauanschlüsse:
Anschlüsse
Seitlich: AS 301
Oben: AO 302
Unten: AU 301

Prinzipskizze:
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Menge: 1,000 St

**05.02.21 Zulage BA 2 PRF 2.3 UG (Innenhofseite) Uw=0,9**
Holz-Alu- Pfosten-Riegel-Fassaden-Element
vertikales Fassadenelement

wie vor, jedoch
Zulage für Ausführung mit

Der Gesamt-U-Wert der Fassade muss einen Wert von kleiner gleich 0,9 W/(m2K) erreichen.

z.B. durch Verwendung von
GT 315-2a Glas-Typ: GT 315-1a (gemäß Vorbeschrieb)
Menge: 1,000 St

**05.02.22 Zulage Oberfläche eloxiert BA 2 PRF 2.3 UG (Innenhofseite)**
Holz-Alu- Pfosten-Riegel-Fassaden-Element
wie vor, jedoch

Zulage für Oberfläche Alu eloxiert C 32 oder C 33 bzw. nach Wahl des AG
Menge: 1,000 St

### Titel 06 Sonnenschutz

*Hinweis: Zusätzliche Technische Vertragsbedingungen Sonnenschutzarbeiten*
Zusätzliche Technische Vertragsbedingungen Sonnenschutzarbeiten

Sonnenschutzanlagen sind nach statischen Erfordernissen anzubieten und auszuführen.
Sämtliche Befestigungen und Unterkonstruktionen müssen dreidimensional verstellbar und feinjustierbar sein. Es kommen ausschließlich nichtrostende Materialien zur Verwendung.
Die Befestigungskonstruktionen müssen die Toleranzen zum Rohbau bzw. zur Fensterkonstruktion aufnehmen. Durch die Art der Befestigung darf keine Wärmebrücke zum Rohbau (bzw. zum Innenraum) entstehen.
Sämtliche zur Verwendung kommenden Materialien müssen UV- und witterungsbeständig sein.

Sämtliche sichtbaren Oberflächen sind in dekorativer Oberfläche gem. Farbvorgabe der
Architekten, herzustellen (Oberfläche der Sonneschutz-Anlage nach erweiterter Herstellerfarbkarte). Kunststoffteile sind generell schwarz, witterungs- und UV-beständig auszuführen.

Zur Befestigung auf Aluminium müssen Schrauben mit Dichtbeschichtung zur Verhinderung von Wassereintritt durch Kapillarwirkung eingesetzt werden.

Vor Übergabe der Kabel an das Fremdgewerk Elektro ist das Probefahren jeder einzelnen Sonnenschutzanlage notwendig. Dieses Probefahren hat im Beisein der Bauleitung und ggfls. des Gewerkes Elektro stattzufinden und ist detailliert zu
protokollieren. Nicht funktionierende Anlagen sind in Gang zu setzen bzw. auszutauschen und erneut einem Probefahren zu unterziehen. Bei Übergabe an das Gewerk Elektro muss der einwandfreie Betrieb aller Sonnenschutzanlagen festgestellt
und protokolliert worden sein.
Am Motor (mit serienmäßig ca. 0,5 m langem Kabel) sind die Kabel mit Steckerkupplungen zu versehen und zu kuppeln inklusive Kunststoffgehäuse für Steckerkupplung. (Es ist darauf zu achten, dass sich die Kabel nicht aus den Sonnenschutzkästen lösen können und in die Fensteröffnung hineinragen; hierfür notwendige Hilfsmittel wie Klemmen o.ä. sind einzukalkulieren). Die Übergabe der Kabel
erfolgt im Innenraum mit einem aufgerollten und in Plastik geschützten Kabelschwanz.
Die zusätzlichen Kabellängen sind einzukalkulieren.
Austrittsort: im Sturzbereich
Die Kabel sind vom Gewerk Sonnenschutz für den Anschluss an die Sonnenschutzanlage mit Steckerkupplungen vorzukonfektionieren. Das andere Kabelende wird ohne Steckerkupplung ausgeführt, das Gewerk Elektro kürzt die Kabelauf die erforderliche Länge.
Das Gewerk Fenster führt die Sonnenschutzkabel durch die Fenster- und Fensteranschlüsse und dichtet die Anschlüsse innen dampfdicht und außen wasserdicht dauerhaft ab.

*Hinweis: Schnittstelle Elektro / Kabelübergabe*
Schnittstelle Elektro / Kabelübergabe

Vor Beginn der Werkplanung sind die Orte der Kabelübergabepunkte mit dem Gewerk
Elektro abzustimmen.
Für die Kalkulation ist davon auszugehen, dass sämtliche Kabel im Sturzbereich innen als aufgerollter, min. 6 m verbleibender, langer Kabelschwanz übergeben werden (bei
Öffnungs- und Verriegelungmeldern 10 m). Der Kabelschwanz ist aufgerollt und in Plastik geschützt zu übergeben.
Die Steuerung ist Leistung des Gewerks Elektro.

*Hinweis: Konstruktion*
Konstruktion

Die Sonnenschutzbehänge laufen nur vor den verglasten Flächen (Festverglasungen, Fenster, Fenstertüren, Falttore, nach innen öffnend). Ausgenommen sind nach außen öffnende Türen und opake Paneele.
Jeder Behang erhält einen Motor, die Antriebe werden nicht gekoppelt, ggf. jedoch synchronisiert.
Sonnenschutzbehänge für Fassadenelemente, die über mehrere Räume laufen sind somit in jedem Fall nach Räumen getrennt schaltbar.
Wo aufgrund der Breite der Fenster erforderlich (siehe Angaben zu den verglasten Flächen in den einzelnen Positionen), werden die einzelnen Behänge geteilt, in diesen Fällen auch gekoppelt.

Die Höhe der Sonnenschutzkästen ergibt sich nach herstellerbedingter Pakethöhe:
EG ca. 13 cm, OG ca. 13 cm.
Die angegebenen Höhen der Fenster sind Rohbauöffnungen.

Vor den opaken Flächen läuft die untere Abdeckung des Sonnenschutzkastens über die gesamte Länge des Fassadenelementes weiter.
Farbe/Oberfläche wie Fensterprofile.

*Hinweis: Vorbau-Markisen mit Schienenführung*
Vorbau-Markisen mit Schienenführung

Zur Ausführung kommen Vorbau-Markisen mit Schienenführung, Fabrikat WAREMA, oder Vorbau-Markisen mit mindestens gleichwertigen technischen Ausstattungsmerkmalen.

Leitfabrikat:
Fabrikat WAREMA, oder Fenster-System-Markisen mit mindestens gleichwertigen technischen Ausstattungsmerkmalen.

'.........'
(vom Bieter angebotenes Fabrikat)

Angebotener Typ: '.........'
(vom Bieter angebotenes Fabrikat)

1. Elektroantrieb
Rohrmotor 230 V, 50 Hz (Drehmoment und Leistungsaufnahme auf Anlagengröße abgestimmt), Schutzart IP 44, mit integriertem Thermoschutz und eingebautem Kondensator. Der Motor verfügt über eine mechanische Endabschaltung.
Der Motor verfügt über eine positionsgesteuerte Endabschaltung in der unteren und oberen Endlage.
Der Anschluss erfolgt durch eine im Motorkopf steckbare Anschlussleitung ca. 0,5 m lang mit vormontiertem Stecker STAS 3.
Die entsprechende Kupplung für den bauseitigen Anschluss und das Steckerkupplungsgehäuse liegen bei.

2. Kastengröße 130, eckig
Kasten aus stranggepresstem Aluminium, Abmessung 130x130 mm, Seitenteil aus Aluminium, pulverbeschichtet. Rechts- und Linksroller müssen mit Revisionsblende als untere Abdeckung lieferbar sein.
Optional hohe Revisionsblende, Höhe 25 mm, zur Unterbringung der Steckerkupplung sowie zur Reduzierung der Ansichtshöhe der Endschiene.

2.2 Wellensystem für Kastengröße 130
Tuchwelle aus verzinktem Stahl, Durchmesser Ø85 mm, 1 mm stark.
Die Befestigung des Markisentuches erfolgt mittels Kedernut, um evtl. Druckstellen durch Klemmleisten usw. zu vermeiden.
Die Lagerung der Welle muss über einen federnd gelagerten Wellenkern erfolgen. Dadurch wird eine Revision des Wellensystems nach unten, ohne Demontage des Kastens (nur Revisionsblende) möglich.

3. Acryl-Stoff - Preisgruppe 1
Markisentuch aus 100 % Marken-Acryl-Gewebe, spinndüsengefärbt, lichtecht, wetterecht und reißfest. Das Gewebe ist schmutzabweisend, verrottungssicher, schnelltrocknend, luftdurchlässig und wasserabweisend. Farbauswahl gemäß der jeweils gültigen WAREMA Kollektion. Das Stoffgewicht beträgt ca. 300 g/m², Bahnbreite 1200 mm. Keine Brandschutzklasse. Das Markisentuch muss schadstoffgeprüft sein nach ÖKO-Tex-Standard 100. Alle Nähte und Säume werden mit besonders langlebigen Nähfaden für Outdoor-Produkte mit hervorragender UV-Beständigkeit auf neuesten Nähautomaten hergestellt.

3.1 Tuchverbindung UltraSeamTM für Acryl-Stoffe (optional)
Verbindungsnähte werden mittels UltraSeamTM Verfahren gefügt. Dabei werden die Stoffbahnen an den Schnittkanten des Markisentuches stumpf gestoßen und mittels UltraSeamTM Tape miteinander verbunden.
Die Stofflagen wickeln glatter aufeinander und reduzieren dank einer gleichmäßigen Stoffhöhe Wabenbildung, überdehnte Seitenkanten oder Stauchfalten. Nur bei Acryl-Stoffen einsetzbar.

4. Führungsschiene mit C-Nut, direkt befestigt
(ohne Führungsschienenhalter = Direktmontage)
Führungsschienen aus Aluminium, 1-teilig, stranggepresst. Maximale Führungsschienenbreite 26 mm. Die Befestigung erfolgt direkt ohne Abstand auf der Fassade (schlagregendicht) oder in der Laibung. In der Führungsschiene befindet sich ein extrudiertes PVC-Profil zum Einclipsen in die C-Nut der Führungsschiene. Endverschluss der Führungsschiene, schwarz. Bei Wandmontage inklusive Abdeckstopfen aus Kunststoff, im Rahmen der WAREMA Farbwelt farblich auf die Führungsschienen abgestimmt, ansonsten schwarz.

ODER - Bitte auswählen:
4. Führungsschiene mit C-Nut, mit Abstand befestigt
(mit Führungsschienenhalter = Abstandsmontage)
Führungsschienen mit C-Nut aus Aluminium, 1-teilig, stranggepresst. Maximale Führungsschienenbreite 26 mm. Die Befestigung erfolgt mittels Aluminium-Führungsschienenhalter auf der Fassade. In der Führungsschiene befindet sich ein extrudiertes PVC-Profil zum Einclipsen in die C-Nut der Führungsschiene. Endverschluss der Führungsschiene, schwarz.

5. Endschiene, rund
für Größe 130
Runde Endschiene aus stranggepresstem Aluminium, Ø 40 mm, pulverbeschichtet oder eloxiert (optional), sichtbar oder stoffumschlungen (optional), mit Kedernut. Seitliche schwarze Kunststoff-Endstopfen, die eine sichere Führung innerhalb der Führungsschienen ermöglichen.

6. Oberflächen
Die sichtbaren Aluminiumteile sind in Pulverfarben gemäß WAREMA Farbwelt pulverbeschichtet auszuführen. Es müssen mindestens die Oberflächenqualitäten seidenglänzend, hochwetterfest Matt und hochwetterfest Feinstruktur zur Auswahl stehen.
Die Pulverbeschichtung ist mit einem Polyesterpulver in einer Schichtdicke von 50 - 120 ?m auszuführen. Die Vorbehandlung muss chromfrei im No-Rinse-Verfahren nach Qualitätsrichtlinie GSB AL 631 erfolgen.
Die Beschichtung muss die Qualität "GSB - Sea Proof" erfüllen.

7. Befestigung
Bei Befestigung der Führungsschienenhalter auf Holz, Aluminium oder Kunststoff müssen Schrauben mit Dichtbeschichtung zur Verhinderung von Wassereintritt durch Kapillarwirkung eingesetzt werden. Bei Montage auf Holz müssen zusätzlich Edelstahl-Distanzhülsen mit EPDM-Dichtscheibe montiert werden.
Ein Prüfnachweis über die Dichtigkeit des Befestigungssystems ist auf Verlangen nachzureichen.

8. Kunststoffteile
Kunststoffteile sind in Schwarz oder wie vorgenannt beschrieben anzubieten.

Anmerkung:
Wetterstation, Steuerung etc. kommen bauseits durch das Gewerk Elektroinstallation.

#### Bereich 06.01 Sonnenschutz Bestand

*Hinweis: UNTERGESCHOSS UG*

*Hinweis: Bauteil 1 BA1*

**06.01.1 BA1 UG F 1.3 Markisenkasten für Fenster ca. 0,90*0,83m**
Da es sich um untergeordnete Räume handelt, wird nur der baugleiche Markisenkasten montiert, jedoch ohne Sonnenschutzelement.

für Fenster BxH ca. 0,90*0,83m

Einbauort: UG
Menge: 6,000 St

**06.01.2 Zulage Oberfläche eloxiert BA1 UG F 1.3 Markisenkasten**
Markisenkasten
wie vor, jedoch

Zulage für Oberfläche Alu eloxiert C 32 oder C 33 bzw. nach Wahl des AG
Menge: 6,000 St

**06.01.3 BA1 UG F 1.4 Sonnenschutz für Fenster ca. 0,90*0,86m**
Sonnenschutzelement gemäß Leitbeschreibung liefern und
einbauen,

für Fenster BxH ca. 0,90*0,86m

Einbauort: UG
Menge: 12,000 St

**06.01.4 Zulage Oberfläche eloxiert BA1 UG F 1.4 Sonnenschutz**
Sonneschutz
wie vor, jedoch

Zulage für Oberfläche Alu eloxiert C 32 oder C 33 bzw. nach Wahl des AG
Menge: 12,000 St

**06.01.5 Zulage Behang Soltis BA1 UG F 1.4 Sonnenschutz für Fenster ca. 0,90*0,86m**
Sonnenschutzelement
wie vor, jedoch Zulage für

Markisentuch aus Soltis 92, Trägergewebe aus hochreißfestem Polyester, Beschichtung aus PVC, schmutzabweisende Oberflächenbehandlung mit Acryllack. Schwer entflammbar nach DIN 4102-1 B1. Farbauswahl gemäß der jeweils gültigen Hersteller-Kollektion. Das Stoffgewicht beträgt 420 g/m². Bei größeren Breiten mit quer verlaufenden Schweißnähten.
Menge: 12,000 St

**06.01.6 BA1 UG F 1.4 Markisenkasten für Fenster ca. 0,90*0,86m**
Da es sich um untergeordnete Räume handelt, wird nur der baugleiche Markisenkasten montiert, jedoch ohne Sonnenschutzelement.

für Fenster BxH ca. 0,90*0,86m

Einbauort: UG
Menge: 12,000 St

**06.01.7 Zulage Oberfläche eloxiert BA1 UG F 1.4 Markisenkasten**
Markisenkasten
wie vor, jedoch

Zulage für Oberfläche Alu eloxiert C 32 oder C 33 bzw. nach Wahl des AG
Menge: 12,000 St

*Hinweis: Bauteil 2 BA2*

**06.01.8 BA2 UG F2.4 Sonnenschutz für Fenster ca. 2,135*2,43**
Sonnenschutzelement gemäß Leitbeschreibung liefern und
einbauen,

für Fenster BxH ca. 2,135*2,43m

Einbauort: UG
Menge: 6,000 St

**06.01.9 Zulage Oberfläche eloxiert BA2 UG F2.4 Sonnenschutz**
Sonneschutz
wie vor, jedoch

Zulage für Oberfläche Alu eloxiert C 32 oder C 33 bzw. nach Wahl des AG
Menge: 6,000 St

**06.01.10 Zulage Behang SoltisBA2 UG F2.4 Sonnenschutz für Fenster ca. 2,135*2,43**
Sonnenschutzelement
wie vor, jedoch Zulage für

Markisentuch aus Soltis 92, Trägergewebe aus hochreißfestem Polyester, Beschichtung aus PVC, schmutzabweisende Oberflächenbehandlung mit Acryllack. Schwer entflammbar nach DIN 4102-1 B1. Farbauswahl gemäß der jeweils gültigen Hersteller-Kollektion. Das Stoffgewicht beträgt 420 g/m². Bei größeren Breiten mit quer verlaufenden Schweißnähten.
Menge: 6,000 St

*Hinweis: Bauteil 3 BA3*

**06.01.11 BA3 UG F3.3 Sonnenschutz für Fenster ca. 0,90*1,61m**
Sonnenschutzelement gemäß Leitbeschreibung liefern und
einbauen,

für Fenster BxH ca. 0,90*1,61m

Einbauort: UG
Menge: 25,000 St

**06.01.12 Zulage Oberfläche eloxiert BA3 UG F3.3 Sonnenschutz**
Sonnenschutz
wie vor, jedoch

Zulage für Oberfläche Alu eloxiert C 32 oder C 33 bzw. nach Wahl des AG
Menge: 25,000 St

**06.01.13 Zulage Behang Soltis BA3 UG F3.3 Sonnenschutz für Fenster ca. 0,90*1,61m**
Sonnenschutzelement
wie vor, jedoch Zulage für

Markisentuch aus Soltis 92, Trägergewebe aus hochreißfestem Polyester, Beschichtung aus PVC, schmutzabweisende Oberflächenbehandlung mit Acryllack. Schwer entflammbar nach DIN 4102-1 B1. Farbauswahl gemäß der jeweils gültigen Hersteller-Kollektion. Das Stoffgewicht beträgt 420 g/m². Bei größeren Breiten mit quer verlaufenden Schweißnähten.
Menge: 25,000 St

**06.01.14 BA3 UG F3.4 Sonnenschutz für Fenster ca. 0,90*0,85m**
Sonnenschutzelement gemäß Leitbeschreibung liefern und
einbauen,

für Fenster BxH ca. 0,90*0,85m

Einbauort: UG
Menge: 7,000 St

**06.01.15 Zulage Oberfläche eloxiert BA3 UG F3.4 Sonnenschutz**
Sonnenschutz
wie vor, jedoch

Zulage für Oberfläche Alu eloxiert C 32 oder C 33 bzw. nach Wahl des AG
Menge: 7,000 St

**06.01.16 Zulage Behang Soltis BA3 UG F3.4 Sonnenschutz für Fenster ca. 0,90*0,85m**
Sonnenschutzelement
wie vor, jedoch Zulage für

Markisentuch aus Soltis 92, Trägergewebe aus hochreißfestem Polyester, Beschichtung aus PVC, schmutzabweisende Oberflächenbehandlung mit Acryllack. Schwer entflammbar nach DIN 4102-1 B1. Farbauswahl gemäß der jeweils gültigen Hersteller-Kollektion. Das Stoffgewicht beträgt 420 g/m². Bei größeren Breiten mit quer verlaufenden Schweißnähten.
Menge: 7,000 St

*Hinweis: Bauteil 4.1 West BA4.1*

**06.01.17 BA4.1 UG F4.9a Sonnenschutz für Fenster ca. 1,10*0,89m**
Sonnenschutzelement gemäß Leitbeschreibung liefern und
einbauen,

für Fenster BxH ca. 1,10*0,89m

Einbauort: UG
Menge: 1,000 St

**06.01.18 Zulage Oberfläche eloxiert BA4.1 UG F4.9a Sonnenschutz**
Sonnenschutz
wie vor, jedoch

Zulage für Oberfläche Alu eloxiert C 32 oder C 33 bzw. nach Wahl des AG
Menge: 1,000 St

**06.01.19 Zulage Behang Soltis BA4.1 UG F4.9a Sonnenschutz für Fenster ca. 1,10*0,89m**
Sonnenschutzelement
wie vor, jedoch Zulage für

Markisentuch aus Soltis 92, Trägergewebe aus hochreißfestem Polyester, Beschichtung aus PVC, schmutzabweisende Oberflächenbehandlung mit Acryllack. Schwer entflammbar nach DIN 4102-1 B1. Farbauswahl gemäß der jeweils gültigen Hersteller-Kollektion. Das Stoffgewicht beträgt 420 g/m². Bei größeren Breiten mit quer verlaufenden Schweißnähten.
Menge: 1,000 St

**06.01.20 BA4.1 UG F4.9b Sonnenschutz für Fenster ca. 4,28*0,89m**
Sonnenschutzelement gemäß Leitbeschreibung liefern und
einbauen,

für Fenster BxH ca. 4,28*0,89m

Einbauort: UG
Menge: 1,000 St

**06.01.21 Zulage Oberfläche eloxiert BA4.1 UG F4.9b Sonnenschutz**
Sonnenschutz
wie vor, jedoch

Zulage für Oberfläche Alu eloxiert C 32 oder C 33 bzw. nach Wahl des AG
Menge: 1,000 St

**06.01.22 Zulage Behang Soltis BA4.1 UG F4.9b Sonnenschutz für Fenster ca. 4,28*0,89m**
Sonnenschutzelement
wie vor, jedoch Zulage für

Markisentuch aus Soltis 92, Trägergewebe aus hochreißfestem Polyester, Beschichtung aus PVC, schmutzabweisende Oberflächenbehandlung mit Acryllack. Schwer entflammbar nach DIN 4102-1 B1. Farbauswahl gemäß der jeweils gültigen Hersteller-Kollektion. Das Stoffgewicht beträgt 420 g/m². Bei größeren Breiten mit quer verlaufenden Schweißnähten.
Menge: 1,000 St

**06.01.23 BA4.1 UG F4.9 Sonnenschutz für Fenster ca. 1,01*0,81m**
Sonnenschutzelement gemäß Leitbeschreibung liefern und
einbauen,

für Fenster BxH ca. 1,01*0,81m

Einbauort: UG
Menge: 4,000 St

**06.01.24 Zulage Oberfläche eloxiert BA4.1 UG F4.9 Sonnenschutz**
Sonnenschutz
wie vor, jedoch

Zulage für Oberfläche Alu eloxiert C 32 oder C 33 bzw. nach Wahl des AG
Menge: 4,000 St

**06.01.25 Zulage Behang Soltis BA4.1 UG F4.9 Sonnenschutz für Fenster ca. 1,01*0,81m**
Sonnenschutzelement
wie vor, jedoch Zulage für

Markisentuch aus Soltis 92, Trägergewebe aus hochreißfestem Polyester, Beschichtung aus PVC, schmutzabweisende Oberflächenbehandlung mit Acryllack. Schwer entflammbar nach DIN 4102-1 B1. Farbauswahl gemäß der jeweils gültigen Hersteller-Kollektion. Das Stoffgewicht beträgt 420 g/m². Bei größeren Breiten mit quer verlaufenden Schweißnähten.
Menge: 4,000 St

**06.01.26 BA4.1 UG F4.10 Sonnenschutz für Fenster ca. 2,25*0,90m**
Sonnenschutzelement gemäß Leitbeschreibung liefern und
einbauen,

für Fenster BxH ca. 2,25*0,90m

Einbauort: UG
Menge: 1,000 St

**06.01.27 Kopie von Zulage Oberfläche eloxiert BA4.1 UG F4.10 Sonnenschutz**
Sonnenschutz
wie vor, jedoch

Zulage für Oberfläche Alu eloxiert C 32 oder C 33 bzw. nach Wahl des AG
Menge: 1,000 St

**06.01.28 Zulage Behang Soltis BA4.1 UG F4.10 Sonnenschutz für Fenster ca. 2,25*0,90m**
Sonnenschutzelement
wie vor, jedoch Zulage für

Markisentuch aus Soltis 92, Trägergewebe aus hochreißfestem Polyester, Beschichtung aus PVC, schmutzabweisende Oberflächenbehandlung mit Acryllack. Schwer entflammbar nach DIN 4102-1 B1. Farbauswahl gemäß der jeweils gültigen Hersteller-Kollektion. Das Stoffgewicht beträgt 420 g/m². Bei größeren Breiten mit quer verlaufenden Schweißnähten.
Menge: 1,000 St

**06.01.29 BA4.1 UG F4.11 Sonnenschutz für Fenster ca. 1,01*1,35m**
Sonnenschutzelement gemäß Leitbeschreibung liefern und
einbauen,

für Fenster BxH ca. 1,01*1,35m

Einbauort: UG
Menge: 6,000 St

**06.01.30 Zulage Oberfläche eloxiert BA4.1 UG F4.11 Sonnenschutz**
Sonnenschutz
wie vor, jedoch

Zulage für Oberfläche Alu eloxiert C 32 oder C 33 bzw. nach Wahl des AG
Menge: 6,000 St

**06.01.31 Zulage Behang Soltis BA4.1 UG F4.11 Sonnenschutz für Fenster ca. 1,01*1,35m**
Sonnenschutzelement
wie vor, jedoch Zulage für

Markisentuch aus Soltis 92, Trägergewebe aus hochreißfestem Polyester, Beschichtung aus PVC, schmutzabweisende Oberflächenbehandlung mit Acryllack. Schwer entflammbar nach DIN 4102-1 B1. Farbauswahl gemäß der jeweils gültigen Hersteller-Kollektion. Das Stoffgewicht beträgt 420 g/m². Bei größeren Breiten mit quer verlaufenden Schweißnähten.
Menge: 6,000 St

**06.01.32 BA4.1 UG F4.12 Sonnenschutz für Fenster ca. 2,25*1,35m**
Sonnenschutzelement gemäß Leitbeschreibung liefern und
einbauen,

für Fenster BxH ca. 2,25*1,35m

Einbauort: UG
Menge: 5,000 St

**06.01.33 Zulage Oberfläche eloxiert BA4.1 UG F4.12 Sonnenschutz**
Sonnenschutz
wie vor, jedoch

Zulage für Oberfläche Alu eloxiert C 32 oder C 33 bzw. nach Wahl des AG
Menge: 5,000 St

**06.01.34 Zulage Behang Soltis BA4.1 UG F4.12 Sonnenschutz für Fenster ca. 2,25*1,35m**
Sonnenschutzelement
wie vor, jedoch Zulage für

Markisentuch aus Soltis 92, Trägergewebe aus hochreißfestem Polyester, Beschichtung aus PVC, schmutzabweisende Oberflächenbehandlung mit Acryllack. Schwer entflammbar nach DIN 4102-1 B1. Farbauswahl gemäß der jeweils gültigen Hersteller-Kollektion. Das Stoffgewicht beträgt 420 g/m². Bei größeren Breiten mit quer verlaufenden Schweißnähten.
Menge: 5,000 St

*Hinweis: Bauteil 4.2 Ost BA4.2*

**06.01.35 BA4.2 UG F4.13 Sonnenschutz für Fenster ca. 1,01*1,61m**
Sonnenschutzelement gemäß Leitbeschreibung liefern und
einbauen,

für Fenster BxH ca. 1,01*1,61m

Einbauort: UG
Menge: 9,000 St

**06.01.36 Zulage Oberfläche eloxiert BA4.2 UG F4.13 Sonnenschutz**
Sonnenschutz
wie vor, jedoch

Zulage für Oberfläche Alu eloxiert C 32 oder C 33 bzw. nach Wahl des AG
Menge: 9,000 St

**06.01.37 Zulage Behang Soltis BA4.2 UG F4.13 Sonnenschutz für Fenster ca. 1,01*1,61m**
Sonnenschutzelement
wie vor, jedoch Zulage für

Markisentuch aus Soltis 92, Trägergewebe aus hochreißfestem Polyester, Beschichtung aus PVC, schmutzabweisende Oberflächenbehandlung mit Acryllack. Schwer entflammbar nach DIN 4102-1 B1. Farbauswahl gemäß der jeweils gültigen Hersteller-Kollektion. Das Stoffgewicht beträgt 420 g/m². Bei größeren Breiten mit quer verlaufenden Schweißnähten.
Menge: 9,000 St

**06.01.38 BA4.2 UG F4.14 Sonnenschutz für Fenster ca. 2,25*1,61m**
Sonnenschutzelement gemäß Leitbeschreibung liefern und
einbauen,

für Fenster BxH ca. 2,25*1,61m

Einbauort: UG
Menge: 8,000 St

**06.01.39 Zulage Oberfläche eloxiert BA4.2 UG F4.14 Sonnenschutz**
Sonnenschutz
wie vor, jedoch

Zulage für Oberfläche Alu eloxiert C 32 oder C 33 bzw. nach Wahl des AG
Menge: 8,000 St

**06.01.40 Zulage Behang Soltis BA4.2 UG F4.14 Sonnenschutz für Fenster ca. 2,25*1,61m**
Sonnenschutzelement
wie vor, jedoch Zulage für

Markisentuch aus Soltis 92, Trägergewebe aus hochreißfestem Polyester, Beschichtung aus PVC, schmutzabweisende Oberflächenbehandlung mit Acryllack. Schwer entflammbar nach DIN 4102-1 B1. Farbauswahl gemäß der jeweils gültigen Hersteller-Kollektion. Das Stoffgewicht beträgt 420 g/m². Bei größeren Breiten mit quer verlaufenden Schweißnähten.
Menge: 8,000 St

**06.01.41 BA4.2 UG F4.15 Sonnenschutz für Fenster ca. 1,01*0,81m**
Sonnenschutzelement gemäß Leitbeschreibung liefern und
einbauen,

für Fenster BxH ca. 1,01*0,81m

Einbauort: UG
Menge: 3,000 St

**06.01.42 Zulage Oberfläche eloxiert BA4.2 UG F4.15 Sonnenschutz**
Sonnenschutz
wie vor, jedoch

Zulage für Oberfläche Alu eloxiert C 32 oder C 33 bzw. nach Wahl des AG
Menge: 3,000 St

**06.01.43 Zulage Behang Soltis BA4.2 UG F4.15 Sonnenschutz für Fenster ca. 1,01*0,81m**
Sonnenschutzelement
wie vor, jedoch Zulage für

Markisentuch aus Soltis 92, Trägergewebe aus hochreißfestem Polyester, Beschichtung aus PVC, schmutzabweisende Oberflächenbehandlung mit Acryllack. Schwer entflammbar nach DIN 4102-1 B1. Farbauswahl gemäß der jeweils gültigen Hersteller-Kollektion. Das Stoffgewicht beträgt 420 g/m². Bei größeren Breiten mit quer verlaufenden Schweißnähten.
Menge: 3,000 St

**06.01.44 BA4.2 UG F4.16 Sonnenschutz für Fenster ca. 2,25*1,01m**
Sonnenschutzelement gemäß Leitbeschreibung liefern und
einbauen,

für Fenster BxH ca. 2,25*1,01m

Einbauort: UG
Menge: 1,000 St

**06.01.45 Zulage Oberfläche eloxiert BA4.2 UG F4.16 Sonnenschutz**
Sonnenschutz
wie vor, jedoch

Zulage für Oberfläche Alu eloxiert C 32 oder C 33 bzw. nach Wahl des AG
Menge: 1,000 St

**06.01.46 Zulage Behang Soltis BA4.2 UG F4.16 Sonnenschutz für Fenster ca. 2,25*1,01m**
Sonnenschutzelement
wie vor, jedoch Zulage für

Markisentuch aus Soltis 92, Trägergewebe aus hochreißfestem Polyester, Beschichtung aus PVC, schmutzabweisende Oberflächenbehandlung mit Acryllack. Schwer entflammbar nach DIN 4102-1 B1. Farbauswahl gemäß der jeweils gültigen Hersteller-Kollektion. Das Stoffgewicht beträgt 420 g/m². Bei größeren Breiten mit quer verlaufenden Schweißnähten.
Menge: 1,000 St

**06.01.47 BA4.2 UG F4.17 Markisenkasten für Fenster ca. 1,75*0,87m**
Da es sich um untergeordnete Räume handelt, wird nur der baugleiche Markisenkasten montiert, jedoch ohne Sonnenschutzelement.

für Fenster BxH ca. 1,75*0,87m

Einbauort: UG
Menge: 1,000 St

**06.01.48 Zulage Oberfläche eloxiert BA4.2 UG F4.17 Markisenkasten**
Markisenkasten
wie vor, jedoch

Zulage für Oberfläche Alu eloxiert C 32 oder C 33 bzw. nach Wahl des AG
Menge: 1,000 St

**06.01.49 BA4.2 UG F4.18 Markisenkasten für Fenster ca. 0,80*0,87m**
Da es sich um untergeordnete Räume handelt, wird nur der baugleiche Markisenkasten montiert, jedoch ohne Sonnenschutzelement,

für Fenster BxH ca. 0,80*0,87m

Einbauort: UG
Menge: 1,000 St

**06.01.50 Zulage Oberfläche eloxiert BA4.2 UG F4.18 Markisenkasten**
Markisenkasten
wie vor, jedoch

Zulage für Oberfläche Alu eloxiert C 32 oder C 33 bzw. nach Wahl des AG
Menge: 1,000 St

**06.01.51 BA4.2 UG F4.19 Markisenkasten für Fenster ca. 1,13*0,87m**
Da es sich um untergeordnete Räume handelt, wird nur der baugleiche Markisenkasten montiert, jedoch ohne Sonnenschutzelement.

für Fenster BxH ca. 1,13*0,87m

Einbauort: UG
Menge: 1,000 St

**06.01.52 Zulage Oberfläche eloxiert BA4.2 UG F4.19 Markisenkasten**
Markisenkasten
wie vor, jedoch

Zulage für Oberfläche Alu eloxiert C 32 oder C 33 bzw. nach Wahl des AG
Menge: 1,000 St

**06.01.53 BA4.2 UG F4.20 Sonnenschutz für Fenster ca. 1,10*1,01m**
Sonnenschutzelement gemäß Leitbeschreibung liefern und
einbauen,

für Fenster BxH ca. 1,10*1,01m

Einbauort: UG
Menge: 1,000 St

**06.01.54 Zulage Oberfläche eloxiert BA4.2 UG F4.20 Sonnenschutz**
Sonnenschutz
wie vor, jedoch

Zulage für Oberfläche Alu eloxiert C 32 oder C 33 bzw. nach Wahl des AG
Menge: 1,000 St

**06.01.55 Zulage Behang Soltis BA4.2 UG F4.20 Sonnenschutz für Fenster ca. 1,10*1,01m**
Sonnenschutzelement
wie vor, jedoch Zulage für

Markisentuch aus Soltis 92, Trägergewebe aus hochreißfestem Polyester, Beschichtung aus PVC, schmutzabweisende Oberflächenbehandlung mit Acryllack. Schwer entflammbar nach DIN 4102-1 B1. Farbauswahl gemäß der jeweils gültigen Hersteller-Kollektion. Das Stoffgewicht beträgt 420 g/m². Bei größeren Breiten mit quer verlaufenden Schweißnähten.
Menge: 1,000 St

**06.01.56 BA4.2 UG F4.21 Sonnenschutz für Fenster ca. 2,19*1,01m**
Sonnenschutzelement gemäß Leitbeschreibung liefern und
einbauen,

für Fenster BxH ca. 2,19*1,01m

Einbauort: UG
Menge: 1,000 St

**06.01.57 Zulage Oberfläche eloxiert BA4.2 UG F4.21 Sonnenschutz**
Sonnenschutz
wie vor, jedoch

Zulage für Oberfläche Alu eloxiert C 32 oder C 33 bzw. nach Wahl des AG
Menge: 1,000 St

**06.01.58 Zulage Behang Soltis BA4.2 UG F4.21 Sonnenschutz für Fenster ca. 2,19*1,01m**
Sonnenschutzelement
wie vor, jedoch Zulage für

Markisentuch aus Soltis 92, Trägergewebe aus hochreißfestem Polyester, Beschichtung aus PVC, schmutzabweisende Oberflächenbehandlung mit Acryllack. Schwer entflammbar nach DIN 4102-1 B1. Farbauswahl gemäß der jeweils gültigen Hersteller-Kollektion. Das Stoffgewicht beträgt 420 g/m². Bei größeren Breiten mit quer verlaufenden Schweißnähten.
Menge: 1,000 St

*Hinweis: ERDGESCHOSS EG*

*Hinweis: Bauteil 1 BA1*

**06.01.59 BA1 EG F 1.1 Sonnenschutz für Fenster ca. 1,01*3,25m**
Sonnenschutzelement gemäß Leitbeschreibung liefern und
einbauen,

für Fenster ca. 1,01*3,25m

Einbauort: EG
Menge: 34,000 St

**06.01.60 Zulage Oberfläche eloxiert BA1 EG F 1.1 Sonnenschutz**
Sonnenschutz
wie vor, jedoch

Zulage für Oberfläche Alu eloxiert C 32 oder C 33 bzw. nach Wahl des AG
Menge: 34,000 St

**06.01.61 Zulage Behang Soltis BA1 EG F 1.1 Sonnenschutz für Fenster ca. 1,01*3,25m**
Sonnenschutzelement
wie vor, jedoch Zulage für

Markisentuch aus Soltis 92, Trägergewebe aus hochreißfestem Polyester, Beschichtung aus PVC, schmutzabweisende Oberflächenbehandlung mit Acryllack. Schwer entflammbar nach DIN 4102-1 B1. Farbauswahl gemäß der jeweils gültigen Hersteller-Kollektion. Das Stoffgewicht beträgt 420 g/m². Bei größeren Breiten mit quer verlaufenden Schweißnähten.
Menge: 34,000 St

*Hinweis: Bauteil 3 BA3*

**06.01.62 BA3 EG F3.1 Sonnenschutz für Fenster ca. 1,05*3,22m**
Sonnenschutzelement gemäß Leitbeschreibung liefern und
einbauen,

für Fenster ca. 1,05*3,22m

Einbauort: EG
Menge: 32,000 St

**06.01.63 Zulage Oberfläche eloxiert BA3 EG F3.1 Sonnenschutz**
Sonnenschutz
wie vor, jedoch

Zulage für Oberfläche Alu eloxiert C 32 oder C 33 bzw. nach Wahl des AG
Menge: 32,000 St

**06.01.64 Zulage Behang Soltis BA3 EG F3.1 Sonnenschutz für Fenster ca. 1,05*3,22m**
Sonnenschutzelement
wie vor, jedoch Zulage für

Markisentuch aus Soltis 92, Trägergewebe aus hochreißfestem Polyester, Beschichtung aus PVC, schmutzabweisende Oberflächenbehandlung mit Acryllack. Schwer entflammbar nach DIN 4102-1 B1. Farbauswahl gemäß der jeweils gültigen Hersteller-Kollektion. Das Stoffgewicht beträgt 420 g/m². Bei größeren Breiten mit quer verlaufenden Schweißnähten.
Menge: 32,000 St

*Hinweis: Bauteil 4.1 West BA4.1*

**06.01.65 BA4.1 EG F4.1 Sonnenschutz für Fenster ca. 1,01*3,00m**
Sonnenschutzelement gemäß Leitbeschreibung liefern und
einbauen,

für Fenster ca. 1,01*3,00m

Einbauort: EG
Menge: 10,000 St

**06.01.66 Zulage Oberfläche eloxiert BA4.1 EG F4.1 Sonnenschutz**
Sonnenschutz
wie vor, jedoch

Zulage für Oberfläche Alu eloxiert C 32 oder C 33 bzw. nach Wahl des AG
Menge: 10,000 St

**06.01.67 Zulage Behang Soltis BA4.1 EG F4.1 Sonnenschutz für Fenster ca. 1,01*3,00m**
Sonnenschutzelement
wie vor, jedoch Zulage für

Markisentuch aus Soltis 92, Trägergewebe aus hochreißfestem Polyester, Beschichtung aus PVC, schmutzabweisende Oberflächenbehandlung mit Acryllack. Schwer entflammbar nach DIN 4102-1 B1. Farbauswahl gemäß der jeweils gültigen Hersteller-Kollektion. Das Stoffgewicht beträgt 420 g/m². Bei größeren Breiten mit quer verlaufenden Schweißnähten.
Menge: 10,000 St

**06.01.68 BA4.1 EG F4.2 Sonnenschutz für Fenster ca. 2,30*3,00m**
Sonnenschutzelement gemäß Leitbeschreibung liefern und
einbauen,

für Fenster ca. 2,30*3,00m

Einbauort: EG
Menge: 6,000 St

**06.01.69 Zulage Oberfläche eloxiert BA4.1 EG F4.2 Sonnenschutz**
Sonnenschutz
wie vor, jedoch

Zulage für Oberfläche Alu eloxiert C 32 oder C 33 bzw. nach Wahl des AG
Menge: 6,000 St

**06.01.70 Zulage Behang Soltis BA4.1 EG F4.2 Sonnenschutz für Fenster ca. 2,30*3,00m**
Sonnenschutzelement
wie vor, jedoch Zulage für

Markisentuch aus Soltis 92, Trägergewebe aus hochreißfestem Polyester, Beschichtung aus PVC, schmutzabweisende Oberflächenbehandlung mit Acryllack. Schwer entflammbar nach DIN 4102-1 B1. Farbauswahl gemäß der jeweils gültigen Hersteller-Kollektion. Das Stoffgewicht beträgt 420 g/m². Bei größeren Breiten mit quer verlaufenden Schweißnähten.
Menge: 6,000 St

*Hinweis: Bauteil 4.2 Ost BA4.2*

**06.01.71 BA4.2 EG F4.3 Sonnenschutz für Fenster ca. 1,02*3,00m**
Sonnenschutzelement gemäß Leitbeschreibung liefern und
einbauen,

für Fenster ca. 1,02*3,00m

Einbauort: EG
Menge: 13,000 St

**06.01.72 Zulage Oberfläche eloxiert BA4.2 EG F4.3 Sonnenschutz**
Sonnenschutz
wie vor, jedoch

Zulage für Oberfläche Alu eloxiert C 32 oder C 33 bzw. nach Wahl des AG
Menge: 13,000 St

**06.01.73 Zulage Behang Soltis BA4.2 EG F4.3 Sonnenschutz für Fenster ca. 1,02*3,00m**
Sonnenschutzelement
wie vor, jedoch Zulage für

Markisentuch aus Soltis 92, Trägergewebe aus hochreißfestem Polyester, Beschichtung aus PVC, schmutzabweisende Oberflächenbehandlung mit Acryllack. Schwer entflammbar nach DIN 4102-1 B1. Farbauswahl gemäß der jeweils gültigen Hersteller-Kollektion. Das Stoffgewicht beträgt 420 g/m². Bei größeren Breiten mit quer verlaufenden Schweißnähten.
Menge: 13,000 St

**06.01.74 BA4.2 EG F4.4 Sonnenschutz für Fenster ca. 2,31*3,00m**
Sonnenschutzelement gemäß Leitbeschreibung liefern und
einbauen,

für Fenster ca.  2,31*3,00m

Einbauort: EG
Menge: 9,000 St

**06.01.75 Zulage Oberfläche eloxiert BA4.2 EG F4.4 Sonnenschutz**
Sonnenschutz
wie vor, jedoch

Zulage für Oberfläche Alu eloxiert C 32 oder C 33 bzw. nach Wahl des AG
Menge: 9,000 St

**06.01.76 Zulage Behang Soltis BA4.2 EG F4.4 Sonnenschutz für Fenster ca. 2,31*3,00m**
Sonnenschutzelement
wie vor, jedoch Zulage für

Markisentuch aus Soltis 92, Trägergewebe aus hochreißfestem Polyester, Beschichtung aus PVC, schmutzabweisende Oberflächenbehandlung mit Acryllack. Schwer entflammbar nach DIN 4102-1 B1. Farbauswahl gemäß der jeweils gültigen Hersteller-Kollektion. Das Stoffgewicht beträgt 420 g/m². Bei größeren Breiten mit quer verlaufenden Schweißnähten.
Menge: 9,000 St

*Hinweis: OBERGESCHOSS OG*

*Hinweis: Bauteil 1 BA1*

**06.01.77 BA1 OG F 1.2 Sonnenschutz für Fenster ca. 1,06*2,87m**
Sonnenschutzelement ngemäß Leitbeschreibung liefern und
einbauen,

für Fenster ca. 1,06*2,87m

Einbauort: OG
Menge: 34,000 St

**06.01.78 Zulage Oberfläche eloxiert BA1 OG F 1.2 Sonnenschutz**
Sonnenschutz
wie vor, jedoch

Zulage für Oberfläche Alu eloxiert C 32 oder C 33 bzw. nach Wahl des AG
Menge: 34,000 St

**06.01.79 Zulage Behang Soltis BA1 OG F 1.2 Sonnenschutz für Fenster ca. 1,06*2,87m**
Sonnenschutzelement
wie vor, jedoch Zulage für

Markisentuch aus Soltis 92, Trägergewebe aus hochreißfestem Polyester, Beschichtung aus PVC, schmutzabweisende Oberflächenbehandlung mit Acryllack. Schwer entflammbar nach DIN 4102-1 B1. Farbauswahl gemäß der jeweils gültigen Hersteller-Kollektion. Das Stoffgewicht beträgt 420 g/m². Bei größeren Breiten mit quer verlaufenden Schweißnähten.
Menge: 34,000 St

*Hinweis: Bauteil 3 BA3*

**06.01.80 BA3 OG F3.2 Sonnenschutz für Fenster ca. 1,05*2,83m**
Sonnenschutzelement ngemäß Leitbeschreibung liefern und
einbauen,

für Fenster ca. 1,05*2,83m

Einbauort: OG
Menge: 32,000 St

**06.01.81 Zulage Oberfläche eloxiert BA3 OG F3.2 Sonnenschutz**
Sonnenschutz
wie vor, jedoch

Zulage für Oberfläche Alu eloxiert C 32 oder C 33 bzw. nach Wahl des AG
Menge: 32,000 St

**06.01.82 Zulage Behang Soltis BA3 OG F3.2 Sonnenschutz für Fenster ca. 1,05*2,83m**
Sonnenschutzelement
wie vor, jedoch Zulage für

Markisentuch aus Soltis 92, Trägergewebe aus hochreißfestem Polyester, Beschichtung aus PVC, schmutzabweisende Oberflächenbehandlung mit Acryllack. Schwer entflammbar nach DIN 4102-1 B1. Farbauswahl gemäß der jeweils gültigen Hersteller-Kollektion. Das Stoffgewicht beträgt 420 g/m². Bei größeren Breiten mit quer verlaufenden Schweißnähten.
Menge: 32,000 St

*Hinweis: Bauteil 4.1 West BA4.1*

**06.01.83 BA4.1 OG F4.5 Sonnenschutz für Fenster ca. 1,05*2,85m**
Sonnenschutzelement ngemäß Leitbeschreibung liefern und
einbauen,

für Fenster ca. 1,05*2,85m

Einbauort: OG
Menge: 10,000 St

**06.01.84 Zulage Oberfläche eloxiert BA4.1 OG F4.5 Sonnenschutz**
Sonnenschutz
wie vor, jedoch

Zulage für Oberfläche Alu eloxiert C 32 oder C 33 bzw. nach Wahl des AG
Menge: 10,000 St

**06.01.85 Zulage Behang Soltis BA4.1 OG F4.5 Sonnenschutz für Fenster ca. 1,05*2,85m**
Sonnenschutzelement
wie vor, jedoch Zulage für

Markisentuch aus Soltis 92, Trägergewebe aus hochreißfestem Polyester, Beschichtung aus PVC, schmutzabweisende Oberflächenbehandlung mit Acryllack. Schwer entflammbar nach DIN 4102-1 B1. Farbauswahl gemäß der jeweils gültigen Hersteller-Kollektion. Das Stoffgewicht beträgt 420 g/m². Bei größeren Breiten mit quer verlaufenden Schweißnähten.
Menge: 12,000 St

**06.01.86 BA4.1 OG F4.6 Sonnenschutz für Fenster ca. 2,30*2,85m**
Sonnenschutzelement ngemäß Leitbeschreibung liefern und
einbauen,

für Fenster ca. 2,30*2,85m

Einbauort: OG
Menge: 6,000 St

**06.01.87 Zulage Oberfläche eloxiert BA4.1 OG F4.6 Sonnenschutz**
Sonnenschutz
wie vor, jedoch

Zulage für Oberfläche Alu eloxiert C 32 oder C 33 bzw. nach Wahl des AG
Menge: 6,000 St

**06.01.88 Zulage Behang Soltis BA4.1 OG F4.6 Sonnenschutz für Fenster ca. 2,30*2,85m**
Sonnenschutzelement
wie vor, jedoch Zulage für

Markisentuch aus Soltis 92, Trägergewebe aus hochreißfestem Polyester, Beschichtung aus PVC, schmutzabweisende Oberflächenbehandlung mit Acryllack. Schwer entflammbar nach DIN 4102-1 B1. Farbauswahl gemäß der jeweils gültigen Hersteller-Kollektion. Das Stoffgewicht beträgt 420 g/m². Bei größeren Breiten mit quer verlaufenden Schweißnähten.
Menge: 6,000 St

*Hinweis: Bauteil 4.2 Ost BA4.2*

**06.01.89 BA4.2 OG F4.7 Sonnenschutz für Fenster ca. 1,05*2,85m**
Sonnenschutzelement ngemäß Leitbeschreibung liefern und
einbauen,

für Fenster ca. 1,05*2,85m

Einbauort: OG
Menge: 13,000 St

**06.01.90 Zulage Oberfläche eloxiert BA4.2 OG F4.7 Sonnenschutz**
Sonnenschutz
wie vor, jedoch

Zulage für Oberfläche Alu eloxiert C 32 oder C 33 bzw. nach Wahl des AG
Menge: 13,000 St

**06.01.91 Zulage Behang Soltis BA4.2 OG F4.7 Sonnenschutz für Fenster ca. 1,05*2,85m**
Sonnenschutzelement
wie vor, jedoch Zulage für

Markisentuch aus Soltis 92, Trägergewebe aus hochreißfestem Polyester, Beschichtung aus PVC, schmutzabweisende Oberflächenbehandlung mit Acryllack. Schwer entflammbar nach DIN 4102-1 B1. Farbauswahl gemäß der jeweils gültigen Hersteller-Kollektion. Das Stoffgewicht beträgt 420 g/m². Bei größeren Breiten mit quer verlaufenden Schweißnähten.
Menge: 13,000 St

**06.01.92 BA4.2 EG F4.8 Sonnenschutz für Fenster ca. 2,30*2,85m**
Sonnenschutzelement ngemäß Leitbeschreibung liefern und
einbauen,

für Fenster ca. 2,30*2,85m

Einbauort: OG
Menge: 9,000 St

**06.01.93 Zulage Oberfläche eloxiert BA4.2 EG F4.8 Sonnenschutz**
Sonnenschutz
wie vor, jedoch

Zulage für Oberfläche Alu eloxiert C 32 oder C 33 bzw. nach Wahl des AG
Menge: 9,000 St

**06.01.94 Zulage Behang Soltis BA4.2 EG F4.8 Sonnenschutz für Fenster ca. 2,30*2,85m**
Sonnenschutzelement
wie vor, jedoch Zulage für

Markisentuch aus Soltis 92, Trägergewebe aus hochreißfestem Polyester, Beschichtung aus PVC, schmutzabweisende Oberflächenbehandlung mit Acryllack. Schwer entflammbar nach DIN 4102-1 B1. Farbauswahl gemäß der jeweils gültigen Hersteller-Kollektion. Das Stoffgewicht beträgt 420 g/m². Bei größeren Breiten mit quer verlaufenden Schweißnähten.
Menge: 9,000 St

#### Bereich 06.02 Sonnenschutz Neubau

*Hinweis: Hinweis*
Die Sonnenschutz-Elemente werden an einer vorgestellten Holz-Konstruktion befesitigt und zwischen dieser Holz-Konstruktion und der Pfosten-Riegel-Fassade angeordnet.

Diese vorgestellte Holz-Konstruktion wird nach dem Einbau der Pfosten-Riegel-Fassade montiert. Somit kann auch der Sonnenschutz nur zu einem zeitlich späteren, mit der Bauleitung abzustimmenden, Zeitpunkt als die anderen Arbeiten erfolgen. Hierfür erfolgt keine zusätzliche Vergütung.
Dies ist in die Einheitspreise einzukalkulieren.

vgl. Prinzipskizze
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
**06.02.1 BA 2 OG Sonnenschutz für Fassade Straßenseite ca. 1,77*3,60m**
Sonnenschutzelement gemäß Leitbeschreibung liefern und
einbauen

Oberkante Markisenkasten ist 5cm unterhalb der Vordachuntersicht.

Breite von Außenkante Schiene zu Außenkante Schiene
ca. 177cm
Höhe Fassaden-Elemente inkl. Markisen-Kasten ca. 360cm

Einbauort: OG
Menge: 19,000 St

**06.02.2 Zulage Oberfläche eloxiert BA 2 OG Sonnenschutz für Fassade Straßenseite ca. 1,77*3,60m**
Sonnenschutz
wie vor, jedoch

Zulage für Oberfläche Alu eloxiert C 32 oder C 33 bzw. nach Wahl des AG
Menge: 19,000 St

**06.02.3 Zulage Behang Soltis BA 2 OG Sonnenschutz für Fassade Straßenseite ca. 1,77*3,60m**
Sonnenschutzelement
wie vor, jedoch Zulage für

Markisentuch aus Soltis 92, Trägergewebe aus hochreißfestem Polyester, Beschichtung aus PVC, schmutzabweisende Oberflächenbehandlung mit Acryllack. Schwer entflammbar nach DIN 4102-1 B1. Farbauswahl gemäß der jeweils gültigen Hersteller-Kollektion. Das Stoffgewicht beträgt 420 g/m². Bei größeren Breiten mit quer verlaufenden Schweißnähten.
Menge: 19,000 St

**06.02.4 BA 2 EG Sonnenschutz für Fassade Straßenseite ca. 1,77*3,70m**
Sonnenschutzelement gemäß Leitbeschreibung liefern und
einbauen

Oberkante Markisenkasten ist OKFFB OG.

Breite von Außenkante Schiene zu Außenkante Schiene
ca. 177cm
Höhe Fassaden-Elemente inkl. Markisen-Kasten ca. 370cm

Einbauort: EG
Menge: 15,000 St

**06.02.5 Zulage Oberfläche eloxiert BA 2 EG Sonnenschutz für Fassade Straßenseite ca. 1,77*3,70m**
Sonnenschutz
wie vor, jedoch

Zulage für Oberfläche Alu eloxiert C 32 oder C 33 bzw. nach Wahl des AG
Menge: 15,000 St

**06.02.6 Zulage Behang Soltis BA 2 EG Sonnenschutz für Fassade Straßenseite ca. 1,77*3,70m**
Sonnenschutzelement
wie vor, jedoch Zulage für

Markisentuch aus Soltis 92, Trägergewebe aus hochreißfestem Polyester, Beschichtung aus PVC, schmutzabweisende Oberflächenbehandlung mit Acryllack. Schwer entflammbar nach DIN 4102-1 B1. Farbauswahl gemäß der jeweils gültigen Hersteller-Kollektion. Das Stoffgewicht beträgt 420 g/m². Bei größeren Breiten mit quer verlaufenden Schweißnähten.
Menge: 15,000 St

**06.02.7 BA 2 OG Sonnenschutz für Fassade Innenhofseite ca. 1,77*3,60m**
Sonnenschutzelement gemäß Leitbeschreibung liefern und
einbauen

Oberkante Markisenkasten ist 5cm unterhalb der Vordachuntersicht.

Breite von Außenkante Schiene zu Außenkante Schiene
ca. 177cm
Höhe Fassaden-Elemente inkl. Markisen-Kasten ca. 360cm

Einbauort: OG
Menge: 17,000 St

**06.02.8 Zulage Oberfläche eloxiert BA 2 OG Sonnenschutz für Fassade Innenhofseite ca. 1,77*3,60m**
Sonnenschutz
wie vor, jedoch

Zulage für Oberfläche Alu eloxiert C 32 oder C 33 bzw. nach Wahl des AG
Menge: 17,000 St

**06.02.9 Zulage Behang Soltis BA 2 OG Sonnenschutz für Fassade Innenhofseite ca. 1,77*3,60m**
Sonnenschutzelement
wie vor, jedoch Zulage für

Markisentuch aus Soltis 92, Trägergewebe aus hochreißfestem Polyester, Beschichtung aus PVC, schmutzabweisende Oberflächenbehandlung mit Acryllack. Schwer entflammbar nach DIN 4102-1 B1. Farbauswahl gemäß der jeweils gültigen Hersteller-Kollektion. Das Stoffgewicht beträgt 420 g/m². Bei größeren Breiten mit quer verlaufenden Schweißnähten.
Menge: 17,000 St

**06.02.10 BA 2 OG Sonnenschutz für Fassade Innenhofseite ca. 1,30*3,60m**
Sonnenschutzelement gemäß Leitbeschreibung liefern und
einbauen

Oberkante Markisenkasten ist 5cm unterhalb der Vordachuntersicht.

Breite von Außenkante Schiene zu Außenkante Schiene
ca. 130cm
Höhe Fassaden-Elemente inkl. Markisen-Kasten ca. 360cm

Einbauort: OG
Menge: 1,000 St

**06.02.11 Zulage Oberfläche eloxiert BA 2 OG Sonnenschutz für Fassade Innenhofseite ca. 1,30*3,60m**
Sonnenschutz
wie vor, jedoch

Zulage für Oberfläche Alu eloxiert C 32 oder C 33 bzw. nach Wahl des AG
Menge: 1,000 St

**06.02.12 Zulage Behang Soltis BA 2 OG Sonnenschutz für Fassade Innenhofseite ca. 1,30*3,60m**
Sonnenschutzelement
wie vor, jedoch Zulage für

Markisentuch aus Soltis 92, Trägergewebe aus hochreißfestem Polyester, Beschichtung aus PVC, schmutzabweisende Oberflächenbehandlung mit Acryllack. Schwer entflammbar nach DIN 4102-1 B1. Farbauswahl gemäß der jeweils gültigen Hersteller-Kollektion. Das Stoffgewicht beträgt 420 g/m². Bei größeren Breiten mit quer verlaufenden Schweißnähten.
Menge: 1,000 St

**06.02.13 BA 2 EG Sonnenschutz für Fassade Innenhofseite ca. 1,77*3,70m**
Sonnenschutzelement gemäß Leitbeschreibung liefern und
einbauen

Oberkante Markisenkasten ist OKFFB OG.

Breite von Außenkante Schiene zu Außenkante Schiene
ca. 177cm
Höhe Fassaden-Elemente inkl. Markisen-Kasten ca. 370cm

Einbauort: EG
Menge: 14,000 St

**06.02.14 Zulage Oberfläche eloxiert BA 2 EG Sonnenschutz für Fassade Innenhofseite ca. 1,77*3,70m**
Sonnenschutz
wie vor, jedoch

Zulage für Oberfläche Alu eloxiert C 32 oder C 33 bzw. nach Wahl des AG
Menge: 14,000 St

**06.02.15 Zulage Behang Soltis BA 2 EG Sonnenschutz für Fassade Innenhofseite ca. 1,77*3,70m**
Sonnenschutzelement
wie vor, jedoch Zulage für

Markisentuch aus Soltis 92, Trägergewebe aus hochreißfestem Polyester, Beschichtung aus PVC, schmutzabweisende Oberflächenbehandlung mit Acryllack. Schwer entflammbar nach DIN 4102-1 B1. Farbauswahl gemäß der jeweils gültigen Hersteller-Kollektion. Das Stoffgewicht beträgt 420 g/m². Bei größeren Breiten mit quer verlaufenden Schweißnähten.
Menge: 14,000 St

**06.02.16 BA 2 EG Sonnenschutz für Fassade Innenhofseite ca. 1,30*3,70m**
Sonnenschutzelement gemäß Leitbeschreibung liefern und
einbauen

Oberkante Markisenkasten ist OKFFB OG.

Breite von Außenkante Schiene zu Außenkante Schiene
ca. 130cm
Höhe Fassaden-Elemente inkl. Markisen-Kasten ca. 370cm

Einbauort: EG
Menge: 1,000 St

**06.02.17 Zulage Oberfläche eloxiert BA 2 EG Sonnenschutz für Fassade Innenhofseite ca. 1,30*3,70m**
Sonnenschutz
wie vor, jedoch

Zulage für Oberfläche Alu eloxiert C 32 oder C 33 bzw. nach Wahl des AG
Menge: 1,000 St

**06.02.18 Zulage Behang Soltis BA 2 EG Sonnenschutz für Fassade Innenhofseite ca. 1,30*3,70m**
Sonnenschutzelement
wie vor, jedoch Zulage für

Markisentuch aus Soltis 92, Trägergewebe aus hochreißfestem Polyester, Beschichtung aus PVC, schmutzabweisende Oberflächenbehandlung mit Acryllack. Schwer entflammbar nach DIN 4102-1 B1. Farbauswahl gemäß der jeweils gültigen Hersteller-Kollektion. Das Stoffgewicht beträgt 420 g/m². Bei größeren Breiten mit quer verlaufenden Schweißnähten.
Menge: 1,000 St

### Titel 07 Absturzsicherungen

*Hinweis: Leitbeschreibung Absturzsicherungen*
Absturzgeländer an bodentiefen Fensteröffnungen herstellen, liefern und montieren.
Konstruktion:

umlaufender Rahmen aus L-Profil 50 x 50 x 8 mm
Füllungen aus geschweißtem Gitter, Qaudratlochung 50 x 50mm, Materialdicke 5mm, Stahl verzinkt

Befestigung durch Geländerpfosten seitlich in Pfosten der vorgehängten bauseitigen Betonkonstruktion mit geeigneten Schrauben (Senkkopf) und Dübeln, verdeckt mit Abstandhalter als Hüllrohr für Schraubenbefestigung DN ca. 30mm

Maße vgl. Positionen

Oberkante Obergurt mind. 91cm über OKFFB

Sämtliche Stahlteile ST 37, feuerverzinkt,
farbig beschichtet (Untergrundvorbehandlung, Grundierung, Zwischen- und Endbeschichtung)
Farbton nach Wahl des AG
alle notwendigen Schrauben aus Edelstahl V4A.

#### Bereich 07.01 Erdgeschoss EG

*Hinweis: Bauteil 1 BA1*

**07.01.1 BA1 EG F 1.1 Absturzgeländerr ca. 1,01*0,85m**
Absturzgeländer gemäß Leitbeschreibung liefern und einbauen,

lichte Öffnungsbreite B ca. 1,01m
Geländerhöhe H ca. 0,85m

Umfassungsbauteile: massiv, Mauerwerk/Beton
Einbauort: EG
Menge: 34,000 St

*Hinweis: Bauteil 3 BA3*

**07.01.2 BA3 EG F3.1 Absturzgeländer ca. 1,05*0,85m**
Absturzgeländer gemäß Leitbeschreibung liefern und einbauen,

lichte Öffnungsbreite B ca. 1,05m
Geländerhöhe H ca. 0,85m

Umfassungsbauteile: massiv, Mauerwerk/Beton
Einbauort: EG
Menge: 32,000 St

*Hinweis: Bauteil 4.1 West BA4.1*

**07.01.3 BA4.1 EG F4.1 Absturzgeländer ca. 1,01*0,85m**
Absturzgeländer gemäß Leitbeschreibung liefern und einbauen,

lichte Öffnungsbreite B ca. 1,01m
Geländerhöhe H ca. 0,85m

Umfassungsbauteile: massiv, Mauerwerk/Beton
Einbauort: EG
Menge: 5,000 St

**07.01.4 BA4.1 EG F4.1 Absturzgeländer ca. 1,01*0,85m (Schallschutz LPB V)**
Absturzgeländer gemäß Leitbeschreibung liefern und einbauen,

lichte Öffnungsbreite B ca. 1,01m
Geländerhöhe H ca. 0,85m

Umfassungsbauteile: massiv, Mauerwerk/Beton
Einbauort: EG
Menge: 5,000 St

**07.01.5 BA4.1 EG F4.2 Absturzgeländer ca. 2,30*0,85m**
Absturzgeländer gemäß Leitbeschreibung liefern und einbauen,

lichte Öffnungsbreite B ca. 2,30m
Geländerhöhe H ca. 0,85m

Umfassungsbauteile: massiv, Mauerwerk/Beton
Einbauort: EG
Menge: 3,000 St

**07.01.6 BA4.1 EG F4.2 Absturzgeländer ca. 2,30*0,85m (Schallschutz LPB V)**
Absturzgeländer gemäß Leitbeschreibung liefern und einbauen,

lichte Öffnungsbreite B ca. 2,30m
Geländerhöhe H ca. 0,85m

Umfassungsbauteile: massiv, Mauerwerk/Beton
Einbauort: EG
Menge: 3,000 St

*Hinweis: Bauteil 4.2 Ost BA4.2*

**07.01.7 BA4.2 EG F4.3 Absturzgeländer ca. 1,02*0,85m**
Absturzgeländer gemäß Leitbeschreibung liefern und einbauen,

lichte Öffnungsbreite B ca. 1,02m
Geländerhöhe H ca. 0,85m

Umfassungsbauteile: massiv, Mauerwerk/Beton
Einbauort: EG
Menge: 13,000 St

**07.01.8 BA4.2 EG F4.4 Absturzgeländer ca. 2,31*0,85m**
Absturzgeländer gemäß Leitbeschreibung liefern und einbauen,

lichte Öffnungsbreite B ca. 2,31m
Geländerhöhe H ca. 0,85m

Umfassungsbauteile: massiv, Mauerwerk/Beton
Einbauort: EG
Menge: 9,000 St

#### Bereich 07.02 Obergeschoss OG

*Hinweis: Bauteil 1 BA1*

**07.02.1 BA1 OG F 1.2 Absturzgeländer ca. 1,06*0,85m**
Absturzgeländer gemäß Leitbeschreibung liefern und einbauen,

lichte Öffnungsbreite B ca. 1,06m
Geländerhöhe H ca. 0,85m

Umfassungsbauteile: massiv, Mauerwerk/Beton
Einbauort: OG
Menge: 34,000 St

*Hinweis: Bauteil 3 BA3*

**07.02.2 BA3 OG F3.2 Absturzgeländer ca. 1,05*0,85m**
Absturzgeländer gemäß Leitbeschreibung liefern und einbauen,

lichte Öffnungsbreite B ca. 1,05m
Geländerhöhe H ca. 0,85m

Umfassungsbauteile: massiv, Mauerwerk/Beton
Einbauort: OG
Menge: 32,000 St

*Hinweis: Bauteil 4.1 West BA4.1*

**07.02.3 BA4.1 OG F4.5 Absturzgeländer ca. 1,05*0,85m**
Absturzgeländer gemäß Leitbeschreibung liefern und einbauen,

lichte Öffnungsbreite B ca. 1,01m
Geländerhöhe H ca. 0,85m

Umfassungsbauteile: massiv, Mauerwerk/Beton
Einbauort: OG
Menge: 5,000 St

**07.02.4 BA4.1 OG F4.5 Absturzgeländer ca. 1,05*0,85m (Schallschutz LPB V)**
Absturzgeländer gemäß Leitbeschreibung liefern und einbauen,

lichte Öffnungsbreite B ca. 1,05m
Geländerhöhe H ca. 0,85m

Umfassungsbauteile: massiv, Mauerwerk/Beton
Einbauort: OG
Menge: 5,000 St

**07.02.5 BA4.1 OG F4.6 Absturzgeländer ca. 2,30*0,85m**
Absturzgeländer gemäß Leitbeschreibung liefern und einbauen,

lichte Öffnungsbreite B ca. 2,30m
Geländerhöhe H ca. 0,85m

Umfassungsbauteile: massiv, Mauerwerk/Beton
Einbauort: OG
Menge: 3,000 St

**07.02.6 BA4.1 OG F4.6 Absturzgeländer ca. 2,30*0,85m (Schallschutz LPB V)**
Absturzgeländer gemäß Leitbeschreibung liefern und einbauen,

lichte Öffnungsbreite B ca. 2,30m
Geländerhöhe H ca. 0,85m

Umfassungsbauteile: massiv, Mauerwerk/Beton
Einbauort: OG
Menge: 3,000 St

*Hinweis: Bauteil 4.2 Ost BA4.2*

**07.02.7 BA4.2 OG F4.7 Absturzgeländer ca. 1,05*0,85m**
Absturzgeländer gemäß Leitbeschreibung liefern und einbauen,

lichte Öffnungsbreite B ca. 1,05m
Geländerhöhe H ca. 0,85m

Umfassungsbauteile: massiv, Mauerwerk/Beton
Einbauort: OG
Menge: 13,000 St

**07.02.8 BA4.2 EG F4.8 Absturzgeländer ca. 2,30*0,85m**
Absturzgeländer gemäß Leitbeschreibung liefern und einbauen,

lichte Öffnungsbreite B ca. 2,30m
Geländerhöhe H ca. 0,85m

Umfassungsbauteile: massiv, Mauerwerk/Beton
Einbauort: OG
Menge: 9,000 St

### Titel 08 Innenfensterbänke

*Hinweis: Leitbeschreibung Innenfensterbänke*
Leitbeschreibung Fensterbänke

Befestigungsuntergrund: Beton
Befestigung mit passenden Dübeln und
Schrauben, verdeckt liegend, nach statischer
Erfordernis.
Ausreichende Statik bezügl. Durchbiegung und
Befestigung etc. ist zu ermitteln und in die
Einheitspreise einzukalkulieren

Oberflächen
Die Oberflächen der einzelnen Elemente müssen farblich
abgestimmt aus einer Serie sein, unabhängig vom
Trägermaterial
Brandschutz - Baustoffklassen: -

(Standardausführung, wenn nicht anders beschrieben)
Materialien:
Holzwerkstoffplatte: z.B. Spanplatten,
d=ca. 30 mm bzw. nach statischen Erfordernissen
Beschichtung: beidseitig HPL-beschichtet (Stärke 0,8mm)
Farbton Beschichtung nach Wahl AG
Kantenausbildung: Vorderkante (Sichtseite) 2 mm
ABS-Kante, passend zur Fläche
alle verdeckten Kanten als Melaminkanten,
passend zu Farbe/Dekor des der Fläche

#### Bereich 08.00 Untergeschoss UG

*Hinweis: Bauteil 1 BA1*

**08.00.1 BA1 UG F 1.3 Innen-Fensterbank ca. 0,90m**
Innen-Fensterbank inkl. seitlicher Randabschlüsse an vorbeschriebenem Fenster
gemäß Leitbeschreibung liefern und einbauen,

Umfassungsbauteile: massiv, Mauerwerk/Beton
Einbauort: UG
Menge: 6,000 St

**08.00.2 BA1 UG F 1.4 Innen-Fensterbank ca. 0,90m**
Innen-Fensterbank inkl. seitlicher Randabschlüsse an vorbeschriebenem Fenster
gemäß Leitbeschreibung liefern und einbauen,

Umfassungsbauteile: massiv, Mauerwerk/Beton
Einbauort: UG
Menge: 24,000 St

*Hinweis: Bauteil 2 BA2*

**08.00.3 BA2 UG F2.1 Innen-Fensterbank ca. 0,83m**
Innen-Fensterbank inkl. seitlicher Randabschlüsse an vorbeschriebenem Fenster
gemäß Leitbeschreibung liefern und einbauen,

Umfassungsbauteile: massiv, Mauerwerk/Beton
Einbauort: UG
Menge: 2,000 St

**08.00.4 BA2 UG F2.2 Innen-Fensterbank ca. 0,88m**
Innen-Fensterbank inkl. seitlicher Randabschlüsse an vorbeschriebenem Fenster
gemäß Leitbeschreibung liefern und einbauen,

Umfassungsbauteile: massiv, Mauerwerk/Beton
Einbauort: UG
Menge: 3,000 St

**08.00.5 BA2 UG F2.3 Innen-Fensterbank ca.1,26m**
Innen-Fensterbank inkl. seitlicher Randabschlüsse an vorbeschriebenem Fenster
gemäß Leitbeschreibung liefern und einbauen,

Umfassungsbauteile: massiv, Mauerwerk/Beton
Einbauort: UG
Menge: 2,000 St

*Hinweis: Bauteil 3 BA3*

**08.00.6 BA3 UG F3.3 nnen-Fensterbank ca. 0,90m**
Innen-Fensterbank inkl. seitlicher Randabschlüsse an vorbeschriebenem Fenster
gemäß Leitbeschreibung liefern und einbauen,

Umfassungsbauteile: massiv, Mauerwerk/Beton
Einbauort: UG
Menge: 25,000 St

**08.00.7 BA3 UG F3.4 Innen-Fensterbank ca. 0,90m**
Innen-Fensterbank inkl. seitlicher Randabschlüsse an vorbeschriebenem Fenster
gemäß Leitbeschreibung liefern und einbauen,

Umfassungsbauteile: massiv, Mauerwerk/Beton
Einbauort: UG
Menge: 7,000 St

*Hinweis: Bauteil 4.1 West BA4.1*

**08.00.8 BA4.1 UG F4.9a Innen-Fensterbank ca. 1,10m**
Innen-Fensterbank inkl. seitlicher Randabschlüsse an vorbeschriebenem Fenster
gemäß Leitbeschreibung liefern und einbauen,

Umfassungsbauteile: massiv, Mauerwerk/Beton
Einbauort: UG
Menge: 1,000 St

**08.00.9 BA4.1 UG F4.9b Innen-Fensterbank ca. 4,28m**
Innen-Fensterbank inkl. seitlicher Randabschlüsse an vorbeschriebenem Fenster
gemäß Leitbeschreibung liefern und einbauen,

Umfassungsbauteile: massiv, Mauerwerk/Beton
Einbauort: UG
Menge: 1,000 St

**08.00.10 BA4.1 UG F4.9 Innen-Fensterbank ca. 1,01m**
Innen-Fensterbank inkl. seitlicher Randabschlüsse an vorbeschriebenem Fenster
gemäß Leitbeschreibung liefern und einbauen,

Umfassungsbauteile: massiv, Mauerwerk/Beton
Einbauort: UG
Menge: 2,000 St

**08.00.11 BA4.1 UG F4.9 Innen-Fensterbank ca. 1,01m (Schallschutz LPB V)**
Innen-Fensterbank inkl. seitlicher Randabschlüsse an vorbeschriebenem Fenster
gemäß Leitbeschreibung liefern und einbauen,

Umfassungsbauteile: massiv, Mauerwerk/Beton
Einbauort: UG
Menge: 2,000 St

**08.00.12 BA4.1 UG F4.10 Innen-Fensterbank ca. 2,25m**
Innen-Fensterbank inkl. seitlicher Randabschlüsse an vorbeschriebenem Fenster
gemäß Leitbeschreibung liefern und einbauen,

Umfassungsbauteile: massiv, Mauerwerk/Beton
Einbauort: UG
Menge: 1,000 St

**08.00.13 BA4.1 UG F4.11 Innen-Fensterbank ca. 1,01m**
Innen-Fensterbank inkl. seitlicher Randabschlüsse an vorbeschriebenem Fenster
gemäß Leitbeschreibung liefern und einbauen,

Umfassungsbauteile: massiv, Mauerwerk/Beton
Einbauort: UG
Menge: 3,000 St

**08.00.14 BA4.1 UG F4.11 Innen-Fensterbank ca. 1,01m (Schallschutz LPB V)**
Innen-Fensterbank inkl. seitlicher Randabschlüsse an vorbeschriebenem Fenster
gemäß Leitbeschreibung liefern und einbauen,

Umfassungsbauteile: massiv, Mauerwerk/Beton
Einbauort: UG
Menge: 3,000 St

**08.00.15 BA4.1 UG F4.12 Innen-Fensterbank ca. 2,25m**
Innen-Fensterbank inkl. seitlicher Randabschlüsse an vorbeschriebenem Fenster
gemäß Leitbeschreibung liefern und einbauen,

Umfassungsbauteile: massiv, Mauerwerk/Beton
Einbauort: UG
Menge: 2,000 St

**08.00.16 BA4.1 UG F4.12 Innen-Fensterbank ca. 2,25m (Schallschutz LPB V)**
Innen-Fensterbank inkl. seitlicher Randabschlüsse an vorbeschriebenem Fenster
gemäß Leitbeschreibung liefern und einbauen,

Umfassungsbauteile: massiv, Mauerwerk/Beton
Einbauort: UG
Menge: 3,000 St

*Hinweis: Bauteil 4.2 Ost BA4.2*

**08.00.17 BA4.2 UG F4.13 Innen-Fensterbank ca. 1,01m**
Innen-Fensterbank inkl. seitlicher Randabschlüsse an vorbeschriebenem Fenster
gemäß Leitbeschreibung liefern und einbauen,

Umfassungsbauteile: massiv, Mauerwerk/Beton
Einbauort: UG
Menge: 9,000 St

**08.00.18 BA4.2 UG F4.14 Innen-Fensterbank ca. 2,25m**
Innen-Fensterbank inkl. seitlicher Randabschlüsse an vorbeschriebenem Fenster
gemäß Leitbeschreibung liefern und einbauen,

Umfassungsbauteile: massiv, Mauerwerk/Beton
Einbauort: UG
Menge: 8,000 St

**08.00.19 BA4.2 UG F4.15 Innen-Fensterbank ca. 1,01m**
Innen-Fensterbank inkl. seitlicher Randabschlüsse an vorbeschriebenem Fenster
gemäß Leitbeschreibung liefern und einbauen,

Umfassungsbauteile: massiv, Mauerwerk/Beton
Einbauort: UG
Menge: 3,000 St

**08.00.20 BA4.2 UG F4.16 Innen-Fensterbank ca. 2,25m**
Innen-Fensterbank inkl. seitlicher Randabschlüsse an vorbeschriebenem Fenster
gemäß Leitbeschreibung liefern und einbauen,

Umfassungsbauteile: massiv, Mauerwerk/Beton
Einbauort: UG
Menge: 1,000 St

**08.00.21 BA4.2 UG F4.17 Innen-Fensterbank ca. 1,75m**
Innen-Fensterbank inkl. seitlicher Randabschlüsse an vorbeschriebenem Fenster
gemäß Leitbeschreibung liefern und einbauen,

Umfassungsbauteile: massiv, Mauerwerk/Beton
Einbauort: UG
Menge: 1,000 St

**08.00.22 BA4.2 UG F4.18 Innen-Fensterbank ca. 0,80m**
Innen-Fensterbank inkl. seitlicher Randabschlüsse an vorbeschriebenem Fenster
gemäß Leitbeschreibung liefern und einbauen,

Umfassungsbauteile: massiv, Mauerwerk/Beton
Einbauort: UG
Menge: 1,000 St

**08.00.23 BA4.2 UG F4.19 Innen-Fensterbank ca. 1,13m**
Innen-Fensterbank inkl. seitlicher Randabschlüsse an vorbeschriebenem Fenster
gemäß Leitbeschreibung liefern und einbauen,

Umfassungsbauteile: massiv, Mauerwerk/Beton
Einbauort: UG
Menge: 1,000 St

**08.00.24 BA4.2 UG F4.20 Innen-Fensterbank ca. 1,10m**
Innen-Fensterbank inkl. seitlicher Randabschlüsse an vorbeschriebenem Fenster
gemäß Leitbeschreibung liefern und einbauen,

Umfassungsbauteile: massiv, Mauerwerk/Beton
Einbauort: UG
Menge: 1,000 St

**08.00.25 BA4.2 UG F4.21 Innen-Fensterbank ca. 2,19m**
Innen-Fensterbank inkl. seitlicher Randabschlüsse an vorbeschriebenem Fenster
gemäß Leitbeschreibung liefern und einbauen,

Umfassungsbauteile: massiv, Mauerwerk/Beton
Einbauort: UG
Menge: 1,000 St

**08.00.26 BA4.1 UG F4.22 Innen-Fensterbank ca. 4,90m**
Innen-Fensterbank inkl. seitlicher Randabschlüsse an vorbeschriebenem Fenster
gemäß Leitbeschreibung liefern und einbauen,

Umfassungsbauteile: massiv, Mauerwerk/Beton
Einbauort: UG
Menge: 1,000 St

### Titel 09 Holzfbekleidung

*Hinweis: Leitbeschreibung Holzbekleidung*
Leitbeschreibung Holzbekleidung

Aussenwände bauseits:
Die Aussenwände bestehen aus Mauerwerk bzw. in Teilbereichen aus Beton.

Holzunterkonstruktion/Dämmebene.
Auf die Aussenwände wird eine Holzunterkonstruktion mit senkrechter Grundkonstruktion/Kantholz und waagerechter Tragkonstruktion/Kantholz als Unterkonstruktion montiert.
Die Fassade wird zweilagig mit mineralischen Fassadendämmplatten unter Berücksichtigung der angebrachten Holz-UK gedämmt.
Die Stärke der Dämmebene entspricht der Stärke der Holz-UK.
Die Dämmebene wird mit einer UV-stabilen Fassadenbahn belegt.

Hinterlüftete Fassadenbekleidung mit UK

Die Unterkonstruktion für die hinterlüftete Fassadenbekleidung besteht aus zweilagiger Holzlattung mit senkrechter  Grundlattung und waagerechter Traglattung.

Die Fassadenbekleidung besteht aus vertikal angebrachten Holzprofilen (Wechselfalz).

Aufbau/Angaben:

Bauteil:
Aussenwände, Bereich Deckenstirn bzw. Sturzbereiche

Untergrund:
Holz-Rohbau

Wandaufbau ges: (v. außen n. innen)
- Fassadenbekleidung Lärche vertikal, 21/121mm,
  Wechselfalzprofil
  mit 8mm Zwischenfuge
  Oberfläche strukturrau
- Holzlattung 30/50mm waagerecht, e=0,625m.
- Holzlattung 30/50mm senkrecht e=0,625m.
- Fassadenbahn UV-stabil, schwarz, diffusionsoffen.
- Holz-UK 80/120mm waagerechte e =0,625m
- Holz-UK 80/120mm senkrecht, e=0,625m
- 240mm Mineralwolle, zweilagig WLS 035
  im Zwischenraum der Holz-UK verlegt inkl.
  Dämmstoffhalter/Befestigungsmittel nach Herstellerangaben
- Aussenwand Holz massiv (bauseits)

vgl. Prizipskizzen
Straßenseite
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
Innenhofseite
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
**09.1 Unterkonstruktion auf Mauerwerk, 80/120mm, zweilagig**
Holzunterkonstruktion,zweilagig mit senkrechter Grundkonstruktion/Kantholz und waagerechter Tragkonstruktion/Kantholz, inkl. Zuschnitt, flucht- und lotrecht montieren mit zugelassenen Schraub-/ Verankerungsmitteln auf tragfähiger Rohbauwand sowie auf Grundkonstruktion/Kantholz nach Vorgaben der statischen Berechnung, inkl. vorbeugendem Holzschutz nach DIN 68800.

Holzart:  Fichte/
Sortierklasse:  S10 DIN 68365
Oberfläche:  egalisiert
Holzschutz:  Holzschutz nach DIN 68800.

Grundkonstruktion:
Querschnitt:  80/120mm
Abstand lichte:  625mm
Lage:  senkrecht
Befestigung:  Zugelassene Schraub-/
  Dübelbefestigung, nichtrostend zur  Montage auf Mauerwerks-/
  Betonflächen

Tragkonstruktion:
Querschnitt:  80/120mm
Abstand lichte:  625mm
Lage:  waagerecht
Befestigung:  Zugelassene Bohrschrauben aus
  nichtrostendem Stahl
Untergrund:  Holz massiv

Abrechung erfolgt als Flächenmaß der zweilagigen Unterkonstruktion in m²
Menge: 190,000 m²

**09.2 Fassadendämmung 240mm, WLS 035, zweilagig**
Mineralwolleplatten-Wärmedämmung zwischen vorhandener Unterkonstruktion auf massiven Wänden, hinter Vorhangfassade, inkl. mechanischer Sicherung durch Dämmstoffhalter/Befestigungsmittel nach Herstellerangaben

Wärmedämmung: Mineralwolle-Dämmplatten, WLS 035
Brandverhalten:  240 mm, zweilagig

Erste Dämmlage

Untergrund:  Mauerwerk, Stahlbeton
Wärmedämmung:  Mineralwolle, WLS 035
Oberfläche:  Witterungsbeständig
Montage:  zwischen vorh.
  Holz-Grundkonstruktion
Verlegung:  im Verband, dicht gestoßen
Befestigung:  inkl. Dämmstoffhalter
  gem. Herstellerangaben

Zweite Dämmlage

Untergrund:  Dämmschisch bzw. Holz-UK
Wärmedämmung:  Mineralwolle, WLS 035
Oberfläche:  aussenseitig mit schwarzer
  Glasvlieskaschierung
Montage:  zwischen vorh. Holz-UK
Verlegung:  im Verband, dicht gestoßen
Befestigung:  inkl. Dämmstoffhalter
  gem. Herstellerangaben

Abrechung erfolgt als Flächenmaß der der zweilagigen Dämmschicht in m²
Menge: 190,000 m²

**09.3 Fassadenbahn, diffusionsoffen**
Geeignete Fassadenbahn, diffusionsoffen,UV-stabil, winddicht, regensicher auf die oberste Dämmung aufbringen. An den Überlappungen mit Dichtungsband verklebt oder kraftschlüssig befestigt.

Farbe:  schwarz
Material:  PES Vlies mit Beschichtung
  UV-Beständig
Sd-Wert:  0,17m

Fabrikat:  Isocell, Omega Fassadenbahn G20
  Winddichtung o.glw.

Angeboten: '..............................'
Menge: 190,000 m²

**09.4 Unterkonstruktion Holzlattung Fassade, 30/50mm, zweilagig**
Holzunterkonstruktion, für Fassadenbekleidung zweilagig mit waagerechter Grundlattung und senkrechter Traglattung, Unterkonstruktion inkl. Zuschnitt, flucht- und lotrecht montieren mit zugelassenen Befestigungsmitteln nach Vorgaben der statischen Berechnung, inkl. vorbeugendem Holzschutz nach DIN 68800.

Holzart:  Lärche
Sortierklasse:  S10 DIN 68365
Oberfläche:  egalisiert
Holzschutz:  Holzschutz nach DIN 68800.

Grundkonstruktion:
Querschnitt:  30/50mm
Abstand lichte:  625mm
Lage:  waagerecht
Befestigung:  Zugelassene Bohrschrauben aus
  nichtrostendem Stahl
Untergrund:  Konstruktionsholz

Tragkonstruktion:
Querschnitt:  30/50mm
Abstand lichte:  625mm
Lage:  senkrecht
Befestigung:  Zugelassene Bohrschrauben aus
  nichtrostendem Stahl
Untergrund:  Konstruktionsholz

Abrechung erfolgt als Flächenmaß der zweilagigen Unterkonstruktion in m²
Menge: 190,000 m²

**09.5 Vertikalschalung, Profilholz, vertikal**
Hinterlüftete Bekleidung als vertikale Profilholzleistenschalung, rechteckig, feingesägt, liefern und fachgerecht mit Fugenabstand montieren, inkl. vorbeugendem Holzschutz nach DIN 68800

Holzart:  heimische Lärche
Sortierklasse:  S13 DIN 68365
Oberfläche:  strukturrau
Kanten:  leicht gefast
Querschnitte:  21/121mm, Wechselfalz
Zwischenfugen:  je 8mm
Lage:  vertikal
Befestigung:  verdecktr, mit  zugelassenen Bohrschrauben aus
  nichtrostendem Stahl, gem.
  Unterkonstruktionssystem,
  ca.5 x 60mm
Untergrund:  Holz-Unterkonstruktion

Die einzelnen Profilhölzer sind in der gesamten jeweiligen Fassadenhöhen ohne Stirnholzstöße zu kalkulieren.

Abrechnung erfolgt nach m² Fassadenfläche
Menge: 190,000 m²

**09.6 Unterer und Oberer Abschluss, Lüftungs- Kleintierschutzgitter**
Geeignete Gitter im Belüftungsbereich an der unteren und oberen Kante sowie im Tür- und Fensterbereich nach den Vorgaben der Hersteller zuschneiden und montieren inkl. aller erforderlichen Befestigungsmittel und Anpassungen

Unterer Abschluss mit Lüftungsgitter aus Aluminium, beschichtetem Stahlblech oder Edelstahlbech, inkl. Befestigung an der Unterkonstruktion, zum Schutz gegen Flugschnee, Vogeleinflug, für Hinterlüftung mit 80mm

Einbauorte:  Sockel-/Attikabereiche Außenfassade
Menge: 490,000 m

**09.7 Leibungsanschluss, Anarbeiten, ges. Fassadenaufbau**
Herstellen eines Leibungsanschlusses bzw. Anarbeiten der gesamten vor beschriebenen Holzunterkontruktion inkl. anpassen der Fassadendämmung, herumführen und verkleben der Fassadenbahn mit angrenzenden Bauteilen sowie Anpassen der Holzleistenschalung an Fensteröffnungen bzw. deren Leibungen, inkl. Kleinmaterial, sowie sämtliche Nebenarbeiten.

Die Abrechnung erfolgt nach lfm der Gebäudeöffnungen.
Menge: 42,500 m

**09.8 Leibungsbretter, Fensteröffnungen umlaufend**
Bekleidung der Leibungsflächen aus gehobelten Brettern DIN 4073, als drei-/vierseitig umlaufender Rahmen, in hinterlüfteter
Fassaden, im Sturz leicht geneigt liefern und fachgerecht in Leibung, auf  angepasste UK, montieren, mit nichtrostenden Schrauben und Befestigungsmittel.

Holzart:  heimische Lärche
Sortierklasse:  S13 DIN 68365
Oberfläche:  feingesägt
Leibungstiefe:  ca. 280mm
Abmessungen:  2x 24/140mm
Zwischenfugen:  je 8mm
Lage:  vertikal
Befestigung:  sichtbar, lot u. waagrecht mit  zugelassenen Bohrschrauben aus
  nichtrostendem Stahl, gem.
  Unterkonstruktionssystem,
  ca.5 x 60mm
Untergrund:  Holz-Unterkonstruktion
Menge: 42,500 m

**09.9 Zulage Beschichtung, Holz, Lasur, silikatisch**
Zulage zu Vorposition "Vertikalschalung" für die Beschichtung der Vertikalprofilschalung im Außenbereich mit silikatische Vergrauungslasur, bestehend aus Grund-,und Schlussbeschichtung.

Farbton:  platingrau, nach Bemusterung
Bauteil:  Profilholzschalung, inkl UK
Oberfläche : feingesägt
Beschichtung: 3-seitig

Richtsystem: Keim Lignosil-Verano
Farbton:  FT4832-M bzw. nach Wahl des AG innerhalb der Herstellerpalette
  o.glw.

Angeboten:
'_______________________________'

Abrechnung erfolgt nach m² Fassadenfläche
Menge: 190,000 m²

**09.10 Zulage Beschichtung Leibungsbretter, Lasur, silikatisch**
Zulage zu Vorposition "Leibungsbretter" für die Beschichtung der Leibungsbretter im Außenbereich mit silikatischer Vergrauungslasur, bestehend aus Grund-,und Schlussbeschichtung.

Leibungstiefe:  ca. 300mm
Abmessungen: 2x 24/150mm.
Farbton:  platingrau, nach Bemusterung
Bauteil:  Profilholzschalung
Oberfläche:  feingesägt
Beschichtung: 3-seitig

Richtsystem: Keim Lignosil-Verano
Farbton:  FT4832-M
  o.glw.

Angeboten:
'_______________________________'

Abrechnung erfolgt nach lfm Leibung
Menge: 42,500 m

### Titel 10 Stundenlohnarbeiten

**10.1 Stundenlohnarbeiten Baufacharbeiter Stundenlohnarbeiten durch Arbeitskräfte auf**
Stundenlohnarbeiten Baufacharbeiter
Stundenlohnarbeiten durch Arbeitskräfte auf Anordnung des AG, VOB/B § 15, ausführen.
Der Verrechnungssatz für die jeweilige Arbeitskraft umfasst sämtliche Aufwendungen, insbesondere den tatsächlichen Lohn einschl. vermögenswirksamer Leistungen mit den Zuschlägen für Gemeinkosten sowie Lohn- bzw. Gehaltsnebenkosten und Zuschläge für Überstunden.

Baufacharbeiter
Menge: 50,000 h

**10.2 Stundenlohnarbeiten Bauhelfer Stundenlohnarbeiten durch Arbeitskräfte auf Anord**
Stundenlohnarbeiten Bauhelfer
Stundenlohnarbeiten durch Arbeitskräfte auf Anordnung des AG
ausführen wie vor beschrieben, jedoch

Bauhelfer
Menge: 50,000 h
